# Vivienda unifamiliar aislada

- Propiedad del archivo: CYPE INGENIEROS, S.A.
- Formato: FIEBDC-3/2002
- Programa: Predimensionador para viviendas unifamiliares aisladas
- Divisa: EUR
- Costes indirectos: 3 %

## A Acondicionamiento del terreno

### AD Movimiento de tierras

**ADL010** m² Desbroce y limpieza del terreno, medios mecánicos.
750.000 m²
Desbroce y limpieza del terreno, con medios mecánicos. Comprende los trabajos necesarios para retirar de las zonas previstas para la edificación o urbanización: árboles, plantas, tocones, maleza, broza, maderas caídas, escombros, basuras o cualquier otro material existente. Incluso transporte de la maquinaria, carga a camión sin incluir transporte a vertedero. Según NTE-ADE.
Incluye: Replanteo general y fijación de los puntos y niveles de referencia. Remoción, retirada y disposición de los materiales objeto de desbroce. Parte proporcional de medios auxiliares.
Criterio de medición de proyecto: superficie medida en proyección horizontal, según documentación gráfica de Proyecto.

| Código | Ud | Descripción | Rendimiento | Precio | Importe |
|---|---|---|---|---|---|
| mq01pan010 | h | Pala cargadora s/neumáticos 85 CV/1,2 m³. (maquinaria) | 0.017 | 39.29 | 0.67 |
| mq09sie010 | h | Motosierra a gasolina. (maquinaria) | 0.004 | 7.14 | 0.03 |
| mo059 | h | Peón ordinario construcción. (mano de obra) | 0.006 | 12.65 | 0.08 |
| % | % | Costes directos complementarios | 2 % | 0.78 | 0.02 |
|  |  | Costes directos |  |  | 0.80 |

**ADE010a** m³ Excavación en zanjas para cimentaciones en suelos cohesivos de arcilla semidura, con medios mecánicos, entibación semicuajada.
13.296 m³
Excavación de tierras a cielo abierto para formación de zanjas para cimentaciones hasta una profundidad de 2 m, en suelos cohesivos de arcilla semidura, con medios mecánicos, hasta alcanzar la cota de profundidad indicada en el Proyecto. Incluso apuntalamiento y entibación semicuajada para una protección del 50%, mediante tablones, correas y codales de madera, transporte de la maquinaria, retirada de los materiales excavados y carga a camión sin incluir transporte a vertedero. Según NTE-ADV.
Incluye: Replanteo general y fijación de los puntos y niveles de referencia. Colocación de las camillas en las esquinas y extremos de las alineaciones. Excavación en sucesivas franjas horizontales y extracción de tierras. Refinado de fondos y laterales a mano, con extracción de las tierras. Colocación de la madera aserrada para la formación de la entibación. Colocación de codales. Clavado de todos los elementos. Protección de la excavación frente a filtraciones y acciones de erosión o desmoronamiento por parte de las aguas de escorrentía. Parte proporcional de medios auxiliares.
Criterio de medición de proyecto: volumen medido según documentación gráfica de Proyecto.

| Código | Ud | Descripción | Rendimiento | Precio | Importe |
|---|---|---|---|---|---|
| mt08emt020 | m² | Apuntalamiento y entibación semicuajada de zanjas y pozos de 2 m de ancho como máximo, para una protección del 50% mediante tablones, correas y codales de madera (10 usos). (material) | 1.100 | 23.35 | 25.69 |
| mq01exn030 | h | Excavadora hidráulica s/neumáticos 100 CV. (maquinaria) | 0.209 | 44.36 | 9.27 |
| mo059 | h | Peón ordinario construcción. | 0.136 | 12.65 | 1.72 |
| % | % | Costes directos complementarios | 2 % | 36.68 | 0.73 |
|  |  | Costes directos |  |  | 37.41 |

| Medición | Uds. | Largo | Ancho | Alto | Parcial |
|---|---|---|---|---|---|
| Vigas de atado | 1 | 40.80 | 0.40 | 0.50 | 8.160 |
| Apoyo de forjado sanitario | 3 | 7.36 | 0.40 | 0.50 | 4.416 |
| Apoyo de forjado sanitario | 2 | 1.80 | 0.40 | 0.50 | 0.720 |
| Total |  |  |  |  | 13.296 |

**ADE010b** m³ Excavación en zanjas para instalaciones en suelos cohesivos de arcilla semidura, con medios mecánicos, entibación semicuajada.
26.530 m³
Excavación de tierras a cielo abierto para formación de zanjas para instalaciones hasta una profundidad de 2 m, en suelos cohesivos de arcilla semidura, con medios mecánicos, hasta alcanzar la cota de profundidad indicada en el Proyecto. Incluso apuntalamiento y entibación semicuajada para una protección del 50%, mediante tablones, correas y codales de madera, transporte de la maquinaria, retirada de los materiales excavados y carga a camión sin incluir transporte a vertedero. Según NTE-ADV.
Incluye: Replanteo general y fijación de los puntos y niveles de referencia. Colocación de las camillas en las esquinas y extremos de las alineaciones. Excavación en sucesivas franjas horizontales y extracción de tierras. Refinado de fondos con extracción de las tierras. Colocación de la madera aserrada para la formación de la entibación. Colocación de codales. Clavado de todos los elementos. Protección de la excavación frente a filtraciones y acciones de erosión o desmoronamiento por parte de las aguas de escorrentía. Parte proporcional de medios auxiliares.
Criterio de medición de proyecto: volumen medido según documentación gráfica de Proyecto.

| Código | Ud | Descripción | Rendimiento | Precio | Importe |
|---|---|---|---|---|---|
| mt08emt020 | m² | Apuntalamiento y entibación semicuajada de zanjas y pozos de 2 m de ancho como máximo, para una protección del 50% mediante tablones, correas y codales de madera (10 usos). | 1.100 | 23.35 | 25.69 |
| mq01exn030 | h | Excavadora hidráulica s/neumáticos 100 CV. | 0.182 | 44.36 | 8.07 |
| mo059 | h | Peón ordinario construcción. | 0.125 | 12.65 | 1.58 |
| % | % | Costes directos complementarios | 2 % | 35.34 | 0.71 |
|  |  | Costes directos |  |  | 36.05 |

| Medición | Uds. | Largo | Ancho | Alto | Parcial |
|---|---|---|---|---|---|
| Saneamiento en el edificio | 1 | 6.00 |  | 0.40 | 2.400 |
| Saneamiento en la urbanización | 1 | 22.86 |  | 0.65 | 14.859 |
| Arqueta de paso en el edificio, 51x51x65 cm | 2 | 1.01 | 1.01 | 0.90 | 1.836 |
| Arqueta a pie de bajante, 38x38x50 cm | 3 | 0.88 | 0.88 | 0.75 | 1.742 |
| Arqueta sumidero sifónica, 51x51x65 cm | 1 | 1.01 | 1.01 | 0.90 | 0.918 |
| Arqueta sifónica, 63x63x80 cm | 1 | 1.13 | 1.13 | 1.05 | 1.341 |
| Arqueta de paso en la urbanización, 38x38x50 cm | 3 | 0.88 | 0.88 | 0.75 | 1.742 |
| Arqueta de paso en la urbanización, 38x38x75 cm | 1 | 0.88 | 0.88 | 1.00 | 0.774 |
| Arqueta de paso en la urbanización, 51x51x65 cm | 1 | 1.01 | 1.01 | 0.90 | 0.918 |
| Total |  |  |  |  | 26.530 |

**ADE010** m³ Excavación en pozos para cimentaciones en suelos cohesivos de arcilla semidura, con medios mecánicos, entibación semicuajada.
18.150 m³
Excavación de tierras a cielo abierto para formación de pozos para cimentaciones hasta una profundidad de 2 m, en suelos cohesivos de arcilla semidura, con medios mecánicos, hasta alcanzar la cota de profundidad indicada en el Proyecto. Incluso apuntalamiento y entibación semicuajada para una protección del 50%, mediante tablones, correas y codales de madera, transporte de la maquinaria, retirada de los materiales excavados y carga a camión sin incluir transporte a vertedero. Según NTE-ADV.
Incluye: Replanteo general y fijación de los puntos y niveles de referencia. Colocación de las camillas en las esquinas y extremos de las alineaciones. Excavación en sucesivas franjas horizontales y extracción de tierras. Refinado de fondos y laterales a mano, con extracción de las tierras. Colocación de la madera aserrada para la formación de la entibación. Colocación de codales. Clavado de todos los elementos. Protección de la excavación frente a filtraciones y acciones de erosión o desmoronamiento por parte de las aguas de escorrentía. Parte proporcional de medios auxiliares.
Criterio de medición de proyecto: volumen medido según documentación gráfica de Proyecto.

| Código | Ud | Descripción | Rendimiento | Precio | Importe |
|---|---|---|---|---|---|
| mt08emt020 | m² | Apuntalamiento y entibación semicuajada de zanjas y pozos de 2 m de ancho como máximo, para una protección del 50% mediante tablones, correas y codales de madera (10 usos). | 1.100 | 23.35 | 25.69 |
| mq01exn030 | h | Excavadora hidráulica s/neumáticos 100 CV. | 0.187 | 44.36 | 8.30 |
| mo059 | h | Peón ordinario construcción. | 0.141 | 12.65 | 1.78 |
| % | % | Costes directos complementarios | 2 % | 35.77 | 0.72 |
|  |  | Costes directos |  |  | 36.49 |

| Medición | Uds. | Largo | Ancho | Alto | Parcial |
|---|---|---|---|---|---|
| Zapatas aisladas | 12 | 1.10 | 1.10 | 1.25 | 18.150 |
| Total |  |  |  |  | 18.150 |

**ADT010** m³ Transporte de tierras a vertedero autorizado.
82.520 m³
Transporte con camión de los productos procedentes de la excavación de cualquier tipo de terreno a vertedero autorizado, a una distancia no limitada, considerando ida y vuelta. Sin incluir la carga.
Incluye: Los elementos complementarios para su desplazamiento. Protección de las tierras durante el transporte mediante el uso de toldos. Canon de vertedero. Parte proporcional de medios auxiliares.
Criterio de medición de proyecto: volumen de las tierras a transportar procedentes de las excavaciones proyectadas, incrementado por su correspondiente coeficiente de esponjamiento, de acuerdo con el tipo de terreno considerado.

| Código | Ud | Descripción | Rendimiento | Precio | Importe |
|---|---|---|---|---|---|
| mq04cab020 | h | Camión basculante de 10 t. de carga. (maquinaria) | 0.150 | 30.39 | 4.56 |
| % | % | Costes directos complementarios | 2 % | 4.56 | 0.09 |
|  |  | Costes directos |  |  | 4.65 |

| Medición | Uds. | Largo | Parcial |
|---|---|---|---|
| Pozos | 1 | 23.60 | 23.600 |
| Cimentación | 1 | 17.29 | 17.290 |
| Instalaciones | 1 | 41.63 | 41.630 |
| Total |  |  | 82.520 |

**ADR010** m³ Relleno principal de zanjas para instalaciones, con tierra de la propia excavación, compactación mediante equipo manual con bandeja vibrante.
17.252 m³
Formación de relleno con tierra de la propia excavación, en zanjas en las que previamente se han alojado las instalaciones y se ha realizado el relleno envolvente de las mismas (no incluido en este precio); y compactación en tongadas sucesivas de 20 cm de espesor máximo mediante equipo manual formado por bandeja vibrante, hasta alcanzar un grado de compactación no inferior al 95% de la máxima obtenida en el ensayo Proctor Normal, realizado según NLT-107 (no incluido en este precio). Incluso cinta o distintivo indicador de la instalación, carga, transporte y descarga a pie de tajo de los áridos a utilizar en los trabajos de relleno y humectación de los mismos.
Incluye: Acopio de materiales. Transporte y descarga del material a pie de tajo. Colocación de cinta o distintivo indicador de la instalación en el fondo de la zanja. Extendido del material de relleno en capas de grosor uniforme. Riego de la capa. Compactación y nivelación. Protección del relleno frente al paso de vehículos para evitar rodaduras. Parte proporcional de medios auxiliares.
Criterio de medición de proyecto: volumen medido según documentación gráfica de Proyecto.

| Código | Ud | Descripción | Rendimiento | Precio | Importe |
|---|---|---|---|---|---|
| mt01var010 | m | Cinta plastificada. (material) | 1.100 | 0.14 | 0.15 |
| mt01art020a | m³ | Tierra de la propia excavación. (material) | 1.000 | 0.61 | 0.61 |
| mq04dua020 | h | Dumper autocargable de 2 t de carga útil, con mecanismo hidráulico. (maquinaria) | 0.111 | 5.66 | 0.63 |
| mq02rod020 | h | Bandeja vibrante de 300 kg, anchura de trabajo 70 cm, reversible. (maquinaria) | 0.165 | 5.75 | 0.95 |
| mq02cia020 | h | Camión con cuba de agua. (maquinaria) | 0.011 | 30.84 | 0.34 |
| mq04cab030 | h | Camión basculante de 12 t. de carga. (maquinaria) | 0.017 | 33.49 | 0.57 |
| mo059 | h | Peón ordinario construcción. | 0.213 | 12.65 | 2.69 |
| % | % | Costes directos complementarios | 2 % | 5.94 | 0.12 |
|  |  | Costes directos |  |  | 6.06 |

| Medición | Uds. | Largo | Ancho | Alto | Parcial |
|---|---|---|---|---|---|
| Saneamiento en el edificio | 1 | 2.45 | 2.45 | 0.40 | 2.401 |
| Saneamiento en la urbanización | 1 | 4.80 | 4.76 | 0.65 | 14.851 |
| Total |  |  |  |  | 17.252 |

### AS Red de saneamiento horizontal

**ASA010a** Ud Arqueta de paso, de obra de fábrica, registrable, de dimensiones interiores 51x51x65 cm, con tapa prefabricada de hormigón armado.
2.000 Ud
Formación de arqueta de paso enterrada, de dimensiones interiores 51x51x65 cm, construida con fábrica de ladrillo cerámico perforado, de 1/2 pie de espesor, recibido con mortero de cemento M-40 (1:6) sobre solera de hormigón en masa HM-30/B/20/I+Qb de 15 cm de espesor, enfoscada y bruñida interiormente con mortero de cemento M-160 (1:3) formando aristas y esquinas a media caña, cerrada superiormente con tapa prefabricada de hormigón armado con cierre hermético al paso de los olores mefíticos. Incluso piezas de PVC para encuentros, cortadas longitudinalmente, realizando con ellas los correspondientes empalmes y asentándolas convenientemente con el hormigón en el fondo de la arqueta, conexiones de conducciones y remates. Completamente terminada sin incluir la excavación ni el relleno del trasdós.
Incluye: El transporte y movimiento vertical y horizontal de los materiales en obra, incluso carga y descarga de los camiones. Replanteo de la arqueta. Eliminación de las tierras sueltas del fondo de la excavación. Vertido y compactación del hormigón en formación de solera. Formación de la obra de fábrica con ladrillos, previamente humedecidos, colocados con mortero. Empalme y rejuntado de los colectores a la arqueta. Relleno de hormigón para formación de pendientes y colocación de las piezas de PVC en el fondo de la arqueta. Enfoscado y bruñido con mortero, redondeando los ángulos del fondo y de las paredes interiores de la arqueta. Realización del cierre hermético y colocación de la tapa y los accesorios. Protección de la arqueta frente a golpes y obturaciones, en especial durante el relleno y compactación. Eliminación de restos, limpieza final y retirada de escombros a vertedero. Parte proporcional de medios auxiliares.
Criterio de medición de proyecto: unidad proyectada, según documentación gráfica de Proyecto.

| Código | Ud | Descripción | Rendimiento | Precio | Importe |
|---|---|---|---|---|---|
| mt10hmf010a | m³ | Hormigón HM-30/B/20/I+Qb, fabricado en central SR, vertido con cubilote. (material) | 0.185 | 70.26 | 13.00 |
| mt04lpv010a | Ud | Ladrillo cerámico perforado (panal), para revestir, 24x12x9 cm. (material) | 70.000 | 0.18 | 12.60 |
| mt09mor010c | m³ | Mortero de cemento M-40 (1:6), confeccionado en obra. (material) | 0.029 | 62.35 | 1.81 |
| mt11var110 | Ud | Conjunto de piezas de PVC para realizar en el fondo de la arqueta de paso los cauces correspondientes. (material) | 1.000 | 6.26 | 6.26 |
| mt09mor010f | m³ | Mortero de cemento M-160 (1:3), confeccionado en obra. (material) | 0.024 | 74.81 | 1.80 |
| mt11var100 | Ud | Conjunto de elementos necesarios para garantizar el cierre hermético al paso de olores mefíticos en arquetas de saneamiento, compuesto por: angulares y chapas metálicas con sus elementos de fijación y anclaje, junta de neopreno, aceite y demás accesorios. (material) | 1.000 | 8.69 | 8.69 |
| mt11arf010b | Ud | Tapa de hormigón armado prefabricada, 60x60x6 cm, (para arqueta de 51x51 cm). (material) | 1.000 | 19.72 | 19.72 |
| mo010 | h | Oficial 1ª construcción. (mano de obra) | 1.711 | 13.51 | 23.12 |
| mo059 | h | Peón ordinario construcción. | 1.219 | 12.65 | 15.42 |
| % | % | Costes directos complementarios | 2 % | 102.42 | 2.05 |
|  |  | Costes directos |  |  | 104.47 |

**ASA010b** Ud Arqueta a pie de bajante, de obra de fábrica, registrable, de dimensiones interiores 38x38x50 cm, con tapa prefabricada de hormigón armado.
3.000 Ud
Formación de arqueta a pie de bajante enterrada, de dimensiones interiores 38x38x50 cm, construida con fábrica de ladrillo cerámico perforado, de 1/2 pie de espesor, recibido con mortero de cemento M-40 (1:6) sobre solera de hormigón en masa HM-30/B/20/I+Qb de 15 cm de espesor, formación de pendiente con el mismo tipo de hormigón, enfoscada y bruñida interiormente con mortero de cemento M-160 (1:3) formando aristas y esquinas a media caña, con codo de PVC de 45° colocado en dado de hormigón, para evitar el golpe de bajada en la pendiente de la solera, cerrada superiormente con tapa prefabricada de hormigón armado con cierre hermético al paso de los olores mefíticos. Incluso conexiones de conducciones y remates. Completamente terminada sin incluir la excavación ni el relleno del trasdós.
Incluye: El transporte y movimiento vertical y horizontal de los materiales en obra, incluso carga y descarga de los camiones. Replanteo de la arqueta. Eliminación de las tierras sueltas del fondo de la excavación. Vertido y compactación del hormigón en formación de solera. Formación de la obra de fábrica con ladrillos, previamente humedecidos, colocados con mortero. Empalme y rejuntado de los colectores a la arqueta. Relleno de hormigón para formación de pendientes y colocación del codo de PVC en el dado de hormigón. Enfoscado y bruñido con mortero, redondeando los ángulos del fondo y de las paredes interiores de la arqueta. Realización del cierre hermético y colocación de la tapa y los accesorios. Protección de la arqueta frente a golpes y obturaciones, en especial durante el relleno y compactación. Eliminación de restos, limpieza final y retirada de escombros a vertedero. Parte proporcional de medios auxiliares.
Criterio de medición de proyecto: unidad proyectada, según documentación gráfica de Proyecto.

| Código | Ud | Descripción | Rendimiento | Precio | Importe |
|---|---|---|---|---|---|
| mt10hmf010a | m³ | Hormigón HM-30/B/20/I+Qb, fabricado en central SR, vertido con cubilote. | 0.152 | 70.26 | 10.68 |
| mt04lpv010a | Ud | Ladrillo cerámico perforado (panal), para revestir, 24x12x9 cm. | 40.000 | 0.18 | 7.20 |
| mt09mor010c | m³ | Mortero de cemento M-40 (1:6), confeccionado en obra. | 0.016 | 62.35 | 1.00 |
| mt11ppl010a | Ud | Codo 45° de PVC liso, D=125 mm. (material) | 1.000 | 5.21 | 5.21 |
| mt09mor010f | m³ | Mortero de cemento M-160 (1:3), confeccionado en obra. | 0.014 | 74.81 | 1.05 |
| mt11var100 | Ud | Conjunto de elementos necesarios para garantizar el cierre hermético al paso de olores mefíticos en arquetas de saneamiento, compuesto por: angulares y chapas metálicas con sus elementos de fijación y anclaje, junta de neopreno, aceite y demás accesorios. | 1.000 | 8.69 | 8.69 |
| mt11arf010a | Ud | Tapa de hormigón armado prefabricada, 50x50x6 cm, (para arqueta de 38x38 cm). (material) | 1.000 | 14.86 | 14.86 |
| mo010 | h | Oficial 1ª construcción. | 1.629 | 13.51 | 22.01 |
| mo059 | h | Peón ordinario construcción. | 1.162 | 12.65 | 14.70 |
| % | % | Costes directos complementarios | 2 % | 85.40 | 1.71 |
|  |  | Costes directos |  |  | 87.11 |

**ASA010c** Ud Arqueta con sumidero sifónico y desagüe directo lateral, de obra de fábrica, registrable, de dimensiones interiores 51x51x65 cm, con tapa prefabricada de hormigón armado.
1.000 Ud
Formación de arqueta con sumidero sifónico y desagüe directo lateral enterrada, de dimensiones interiores 51x51x65 cm, construida con fábrica de ladrillo cerámico perforado, de 1/2 pie de espesor, recibido con mortero de cemento M-40 (1:6) sobre solera de hormigón en masa HM-30/B/20/I+Qb de 15 cm de espesor, formación de pendiente con el mismo tipo de hormigón, enfoscada y bruñida interiormente con mortero de cemento M-160 (1:3) formando aristas y esquinas a media caña, cerrada superiormente con tapa prefabricada de hormigón armado con cierre hermético al paso de los olores mefíticos. Incluso sumidero sifónico de PVC con salida horizontal de 90/110 mm y rejilla homologada de PVC, empotrado en solera de hormigón, conexiones de conducciones y remates. Completamente terminada sin incluir la excavación ni el relleno del trasdós.
Incluye: El transporte y movimiento vertical y horizontal de los materiales en obra, incluso carga y descarga de los camiones. Replanteo de la arqueta. Eliminación de las tierras sueltas del fondo de la excavación. Vertido y compactación del hormigón en formación de solera. Formación de la obra de fábrica con ladrillos, previamente humedecidos, colocados con mortero. Empalme y rejuntado de los colectores a la arqueta. Relleno de hormigón para formación de pendientes, colocación del sumidero sifónico en el dado de hormigón y montaje de la rejilla de sumidero. Enfoscado y bruñido con mortero, redondeando los ángulos del fondo y de las paredes interiores de la arqueta. Realización del cierre hermético y colocación de la tapa y los accesorios. Protección de la arqueta frente a golpes y obturaciones, en especial durante el relleno y compactación. Eliminación de restos, limpieza final y retirada de escombros a vertedero. Parte proporcional de medios auxiliares.
Criterio de medición de proyecto: unidad proyectada, según documentación gráfica de Proyecto.

| Código | Ud | Descripción | Rendimiento | Precio | Importe |
|---|---|---|---|---|---|
| mt10hmf010a | m³ | Hormigón HM-30/B/20/I+Qb, fabricado en central SR, vertido con cubilote. | 0.195 | 70.26 | 13.70 |
| mt04lpv010a | Ud | Ladrillo cerámico perforado (panal), para revestir, 24x12x9 cm. | 70.000 | 0.18 | 12.60 |
| mt09mor010c | m³ | Mortero de cemento M-40 (1:6), confeccionado en obra. | 0.029 | 62.35 | 1.81 |
| mt09mor010f | m³ | Mortero de cemento M-160 (1:3), confeccionado en obra. | 0.024 | 74.81 | 1.80 |
| mt11var100 | Ud | Conjunto de elementos necesarios para garantizar el cierre hermético al paso de olores mefíticos en arquetas de saneamiento, compuesto por: angulares y chapas metálicas con sus elementos de fijación y anclaje, junta de neopreno, aceite y demás accesorios. | 1.000 | 8.69 | 8.69 |
| mt11arf010b | Ud | Tapa de hormigón armado prefabricada, 60x60x6 cm, (para arqueta de 51x51 cm). | 1.000 | 19.72 | 19.72 |
| mt11sup050b | Ud | Sumidero sifónico extensible de PVC, salida horizontal, con rejilla homologada de PVC, 250x250 mm y 90/110 mm de diámetro de salida. (material) | 1.000 | 16.43 | 16.43 |
| mo010 | h | Oficial 1ª construcción. | 2.077 | 13.51 | 28.06 |
| mo059 | h | Peón ordinario construcción. | 1.476 | 12.65 | 18.67 |
| % | % | Costes directos complementarios | 2 % | 121.48 | 2.43 |
|  |  | Costes directos |  |  | 123.91 |

**ASA010** Ud Arqueta sifónica, de obra de fábrica, registrable, de dimensiones interiores 63x63x80 cm, con tapa prefabricada de hormigón armado.
1.000 Ud
Formación de arqueta sifónica enterrada, de dimensiones interiores 63x63x80 cm, construida con fábrica de ladrillo cerámico perforado, de 1/2 pie de espesor, recibido con mortero de cemento M-40 (1:6) sobre solera de hormigón en masa HM-30/B/20/I+Qb de 15 cm de espesor, enfoscada y bruñida interiormente con mortero de cemento M-160 (1:3) formando aristas y esquinas a media caña, con sifón formado por un codo de 87°30' de PVC largo, cerrada superiormente con tapa prefabricada de hormigón armado con cierre hermético al paso de los olores mefíticos. Incluso conexiones de conducciones y remates. Completamente terminada sin incluir la excavación ni el relleno del trasdós.
Incluye: El transporte y movimiento vertical y horizontal de los materiales en obra, incluso carga y descarga de los camiones. Replanteo de la arqueta. Eliminación de las tierras sueltas del fondo de la excavación. Vertido y compactación del hormigón en formación de solera. Formación de la obra de fábrica con ladrillos, previamente humedecidos, colocados con mortero. Empalme y rejuntado de los colectores a la arqueta. Colocación del codo de PVC. Enfoscado y bruñido con mortero, redondeando los ángulos del fondo y de las paredes interiores de la arqueta. Realización del cierre hermético y colocación de la tapa y los accesorios. Protección de la arqueta frente a golpes y obturaciones, en especial durante el relleno y compactación. Eliminación de restos, limpieza final y retirada de escombros a vertedero. Parte proporcional de medios auxiliares.
Criterio de medición de proyecto: unidad proyectada, según documentación gráfica de Proyecto.

| Código | Ud | Descripción | Rendimiento | Precio | Importe |
|---|---|---|---|---|---|
| mt10hmf010a | m³ | Hormigón HM-30/B/20/I+Qb, fabricado en central SR, vertido con cubilote. | 0.205 | 70.26 | 14.40 |
| mt04lpv010a | Ud | Ladrillo cerámico perforado (panal), para revestir, 24x12x9 cm. | 96.000 | 0.18 | 17.28 |
| mt09mor010c | m³ | Mortero de cemento M-40 (1:6), confeccionado en obra. | 0.039 | 62.35 | 2.43 |
| mt11ppl030a | Ud | Codo 87°30' de PVC liso, D=125 mm. (material) | 1.000 | 7.42 | 7.42 |
| mt09mor010f | m³ | Mortero de cemento M-160 (1:3), confeccionado en obra. | 0.036 | 74.81 | 2.69 |
| mt11var100 | Ud | Conjunto de elementos necesarios para garantizar el cierre hermético al paso de olores mefíticos en arquetas de saneamiento, compuesto por: angulares y chapas metálicas con sus elementos de fijación y anclaje, junta de neopreno, aceite y demás accesorios. | 1.000 | 8.69 | 8.69 |
| mt11arf010c | Ud | Tapa de hormigón armado prefabricada, 70x70x6 cm, (para arqueta de 63x63 cm). (material) | 1.000 | 23.50 | 23.50 |
| mo010 | h | Oficial 1ª construcción. | 1.901 | 13.51 | 25.68 |
| mo059 | h | Peón ordinario construcción. | 1.352 | 12.65 | 17.10 |
| % | % | Costes directos complementarios | 2 % | 119.19 | 2.38 |
|  |  | Costes directos |  |  | 121.57 |

**ASB010** m Acometida general de saneamiento a la red general del municipio, de PVC liso de 160 mm de diámetro, junta pegada.
13.360 m
Instalación y montaje de acometida general de saneamiento, para la evacuación de aguas residuales y/o pluviales a la red general del municipio, formada por tubería de PVC liso serie SN-4, rigidez anular nominal 4 kN/m² según UNE-EN 1401-1, de 160 mm de diámetro interior, con unión en copa lisa pegada colocada sobre cama o lecho de arena de 10 cm de espesor, debidamente compactada y nivelada mediante equipo manual con pisón vibrante, relleno lateral compactando hasta los riñones y posterior relleno con la misma arena hasta 30 cm por encima de la generatriz superior de la tubería, con sus correspondientes juntas y piezas especiales. Incluso demolición y levantado del firme existente, y posterior reposición con hormigón en masa HM-20/P/20/I. Sin incluir excavación ni posterior relleno principal. Totalmente montada, conexionada y probada.
Incluye: El transporte y movimiento vertical y horizontal de los materiales en obra, incluso carga y descarga de los camiones. Replanteo y trazado de la acometida en planta y pendientes, coordinado con el resto de instalaciones o elementos que puedan tener interferencias. Rotura del pavimento con compresor. Eliminación de las tierras sueltas del fondo de la excavación. Presentación en seco de tubos y piezas especiales. Vertido de la arena en el fondo de la zanja. Colocación de los colectores. Protección del conjunto frente a golpes y mal uso. Montaje de la instalación empezando por el extremo de cabecera. Limpieza de las zonas a unir. Empalme del colector con arquetas y pozos. Pruebas de servicio. Eliminación de restos, limpieza final y retirada de escombros a vertedero. Parte proporcional de medios auxiliares.
Criterio de medición de proyecto: longitud medida en proyección horizontal, según documentación gráfica de Proyecto.

| Código | Ud | Descripción | Rendimiento | Precio | Importe |
|---|---|---|---|---|---|
| mt01ara010 | m³ | Arena de 0 a 5 mm de diámetro. (material) | 0.318 | 12.23 | 3.89 |
| mt11tpb030ac | m | Tubo de PVC liso para saneamiento sin presión, enterrado, serie SN-4, rigidez anular nominal 4 kN/m² según UNE-EN 1401-1, unión con junta pegada, de 160 mm de diámetro y 4 mm de espesor de pared. (material) | 1.050 | 16.89 | 17.73 |
| mt10hmf010f | m³ | Hormigón HM-20/P/20/I, fabricado en central normal, vertido con cubilote. (material) | 0.084 | 55.38 | 4.65 |
| mt11var010 | kg | Adhesivo para tubos de PVC. (material) | 0.190 | 12.17 | 2.31 |
| mq05pdm030 | h | Compresor portátil eléctrico 5 m³/min. (maquinaria) | 1.080 | 5.34 | 5.77 |
| mq05mai030 | h | Martillo manual picador neumático 9 kg. (maquinaria) | 1.080 | 1.61 | 1.74 |
| mq01ret020 | h | Retrocargadora s/neumáticos 75 CV. (maquinaria) | 0.033 | 34.13 | 1.13 |
| mq02rop020 | h | Pisón vibrante de 80 kg, con placa de 30x30 cm, tipo rana. (maquinaria) | 0.242 | 2.57 | 0.62 |
| mo028 | h | Oficial 2ª construcción. (mano de obra) | 1.629 | 13.30 | 21.67 |
| mo058 | h | Peón especializado construcción. (mano de obra) | 1.032 | 12.92 | 13.33 |
| mo004 | h | Oficial 1ª fontanero. (mano de obra) | 0.130 | 13.95 | 1.81 |
| mo054 | h | Ayudante fontanero. (mano de obra) | 0.130 | 12.66 | 1.65 |
| % | % | Costes directos complementarios | 4 % | 76.30 | 3.05 |
|  |  | Costes directos |  |  | 79.35 |

**ASB020** Ud Conexión de la acometida del edificio a la red general de saneamiento del municipio.
1.000 Ud
Instalación y montaje de la conexión de la acometida del edificio a la red general de saneamiento del municipio a través de pozo de registro (sin incluir). Incluso rotura del mismo desde el exterior con martillo compresor hasta su completa perforación, acoplamiento y recibido del tubo de acometida, empalme con junta flexible, repaso y bruñido con mortero de cemento en el interior del pozo. Sin incluir excavación.
Incluye: El transporte y movimiento vertical y horizontal de los materiales en obra, incluso carga y descarga de los camiones. Replanteo y trazado de la conexión en el pozo de registro. Rotura del pozo con compresor. Colocación de la acometida. Resolución de la conexión. Eliminación de restos, limpieza final y retirada de escombros a vertedero. Parte proporcional de medios auxiliares.
Criterio de medición de proyecto: unidad proyectada, según documentación gráfica de Proyecto.

| Código | Ud | Descripción | Rendimiento | Precio | Importe |
|---|---|---|---|---|---|
| mt09mor010c | m³ | Mortero de cemento M-40 (1:6), confeccionado en obra. | 0.065 | 62.35 | 4.05 |
| mt11var200 | Ud | Material para ejecución de junta flexible en el empalme de la acometida al pozo de registro. (material) | 1.000 | 16.32 | 16.32 |
| mq05cop010 | h | Compresor estacionario eléctrico media presión 2 m³/min. (maquinaria) | 1.080 | 2.07 | 2.24 |
| mo010 | h | Oficial 1ª construcción. | 3.259 | 13.51 | 44.03 |
| mo058 | h | Peón especializado construcción. | 4.888 | 12.92 | 63.15 |
| % | % | Costes directos complementarios | 2 % | 129.79 | 2.60 |
|  |  | Costes directos |  |  | 132.39 |

**ASI020** Ud Sumidero sifónico de PVC, de salida vertical de 75 mm de diámetro, con rejilla de PVC de 200x200 mm.
1.000 Ud
Instalación de sumidero sifónico de PVC, de salida vertical de 75 mm de diámetro, con rejilla de PVC de 200x200 mm, para recogida de aguas pluviales o de locales húmedos, instalado y conexionado a la red general de desagüe. Incluso p/p de accesorios de montaje, piezas especiales, material auxiliar y elementos de sujeción.
Incluye: El transporte y movimiento vertical y horizontal de los materiales en obra, incluso carga y descarga de los camiones. Replanteo y trazado. Colocación y fijación del sumidero. Unión del tubo de desagüe a la bajante o arqueta existentes. Parte proporcional de material auxiliar de agarre y medios auxiliares.
Criterio de medición de proyecto: unidad proyectada, según documentación gráfica de Proyecto.

| Código | Ud | Descripción | Rendimiento | Precio | Importe |
|---|---|---|---|---|---|
| mt11sup030aaa | Ud | Sumidero sifónico de PVC, de salida vertical de 75 mm de diámetro, con rejilla de PVC de 200x200 mm. (material) | 1.000 | 13.32 | 13.32 |
| mt11var020 | Ud | Material auxiliar para saneamiento. (material) | 1.000 | 0.79 | 0.79 |
| mo004 | h | Oficial 1ª fontanero. | 0.337 | 13.95 | 4.70 |
| % | % | Costes directos complementarios | 2 % | 18.81 | 0.38 |
|  |  | Costes directos |  |  | 19.19 |

### AN Nivelación

**ANE010** m² Encachado de 15 cm en caja para base solera, con aporte de grava de cantera de piedra caliza, Ø40/70 mm, compactación mediante equipo manual con bandeja vibrante.
75.000 m²
Formación de encachado de 15 cm de espesor en caja para base de solera, mediante relleno y extendido en tongadas de espesor no superior a 20 cm de gravas procedentes de cantera caliza de 40/80 mm; y posterior compactación mediante equipo manual con bandeja vibrante, sobre el terreno previamente nivelado. Incluso carga, transporte y descarga a pie de tajo de los áridos a utilizar en los trabajos de relleno y regado de los mismos.
Incluye: Transporte y descarga del material a pie de tajo. Extendido del material de relleno en capas de grosor uniforme. Riego de la capa. Compactación y nivelación. Protección del relleno frente al paso de vehículos para evitar rodaduras. Parte proporcional de medios auxiliares.
Criterio de medición de proyecto: superficie medida según documentación gráfica de Proyecto.

| Código | Ud | Descripción | Rendimiento | Precio | Importe |
|---|---|---|---|---|---|
| mt01are010a | m³ | Grava de cantera de piedra caliza, de 40 a 70 mm de diámetro. (material) | 0.165 | 14.40 | 2.38 |
| mq01pan010 | h | Pala cargadora s/neumáticos 85 CV/1,2 m³. | 0.012 | 39.29 | 0.47 |
| mq02rod020 | h | Bandeja vibrante de 300 kg, anchura de trabajo 70 cm, reversible. | 0.012 | 5.75 | 0.07 |
| mq02cia020 | h | Camión con cuba de agua. | 0.012 | 30.84 | 0.37 |
| mo059 | h | Peón ordinario construcción. | 0.277 | 12.65 | 3.50 |
| % | % | Costes directos complementarios | 2 % | 6.79 | 0.14 |
|  |  | Costes directos |  |  | 6.93 |

**ANS010** m² Solera de HM-10/B/20/I fabricado en central y vertido desde camión, de 10 cm de espesor.
75.000 m²
Formación de solera de 10 cm de espesor, de hormigón en masa HM-10/B/20/I fabricado en central y vertido desde camión; realizada sobre firme existente no incluido en este precio. Incluso p/p de vibrado del hormigón con regla vibrante, formación de juntas de hormigonado y plancha de poliestireno expandido de 2 cm de espesor para la ejecución de juntas de contorno, colocada alrededor de cualquier elemento que interrumpa la solera, como pilares y muros. Elaborado, transportado y puesto en obra según la Instrucción EHE y NTE-RSS.
Incluye: El transporte y movimiento vertical y horizontal de los materiales en obra, incluso carga y descarga de los camiones. Preparación de la superficie de apoyo del hormigón, comprobando la densidad y las rasantes. Replanteo de las juntas de hormigonado. Tendido de niveles mediante toques, maestras de hormigón o reglas. Riego de la superficie base. Preparación de juntas. Vertido, extendido y vibrado del hormigón. Curado y protección del hormigón fresco frente a lluvias, heladas y temperaturas elevadas. Protección del firme frente al tránsito pesado hasta que transcurra el tiempo previsto. Parte proporcional de medios auxiliares.
Criterio de medición de proyecto: superficie medida según documentación gráfica de Proyecto.

| Código | Ud | Descripción | Rendimiento | Precio | Importe |
|---|---|---|---|---|---|
| mt10hmf010b | m³ | Hormigón HM-10/B/20/I, fabricado en central normal, vertido desde camión. (material) | 0.105 | 50.63 | 5.32 |
| mt16pea020ab | m² | Panel rígido de poliestireno expandido, según UNE-EN 13163, mecanizado lateral recto, de 20 mm de espesor, resistencia térmica 0,55 (m²K)/W, conductividad térmica 0,036 W/(mK), para junta de dilatación. (material) | 0.050 | 1.41 | 0.07 |
| mq08vib020 | h | Regla vibrante de 3 m. (maquinaria) | 0.092 | 2.39 | 0.22 |
| mo010 | h | Oficial 1ª construcción. | 0.067 | 13.51 | 0.91 |
| mo046 | h | Ayudante construcción. (mano de obra) | 0.067 | 12.68 | 0.85 |
| mo059 | h | Peón ordinario construcción. | 0.034 | 12.65 | 0.43 |
| % | % | Costes directos complementarios | 2 % | 7.80 | 0.16 |
|  |  | Costes directos |  |  | 7.96 |

## C Cimentaciones

### CR Regularización

**CRL010** m² Capa de hormigón de limpieza HM-10/B/20/I fabricado en central y vertido con cubilote, de 10 cm de espesor.
41.400 m²
Formación de capa de hormigón de limpieza y enrase de 10 cm de espesor, mediante el vertido con cubilote de hormigón en masa HM-10/B/20/I fabricado en central en el fondo de la excavación previamente realizada. Elaborado, transportado y puesto en obra según la Instrucción EHE.
Incluye: El transporte y movimiento vertical y horizontal de los materiales en obra, incluso carga y descarga de los camiones. Replanteo. Colocación de toques y/o formación de maestras. Vertido, extendido y vibrado del hormigón. Curado mediante riego que no produzca deslavado. Parte proporcional de medios auxiliares.
Criterio de medición de proyecto: superficie medida según documentación gráfica de Proyecto.

| Código | Ud | Descripción | Rendimiento | Precio | Importe |
|---|---|---|---|---|---|
| mt10hmf010c | m³ | Hormigón HM-10/B/20/I, fabricado en central normal, vertido con cubilote. (material) | 0.105 | 52.87 | 5.55 |
| mo010 | h | Oficial 1ª construcción. | 0.067 | 13.51 | 0.91 |
| mo059 | h | Peón ordinario construcción. | 0.067 | 12.65 | 0.85 |
| % | % | Costes directos complementarios | 2 % | 7.31 | 0.15 |
|  |  | Costes directos |  |  | 7.46 |

### CS Superficiales

**CSZ020** m³ Zapata de cimentación, HA-25/B/20/IIa fabricado en central y vertido con cubilote, acero B 500 S UNE 36068, cuantía 60,167 kg/m³, con encofrado metálico.
7.986 m³
Formación de zapata de cimentación de hormigón armado HA-25/B/20/IIa fabricado en central y vertido con cubilote en excavación previa, con encofrado metálico parcial o total y una cuantía aproximada de acero B 500 S UNE 36068 de 60,167 kg/m³, elaborado, transportado y puesto en obra según la Instrucción EHE. Incluso p/p de pasatubos para el posterior montaje de las redes de instalaciones proyectadas. Ejecutada según NTE-CSZ.
Incluye: El transporte y movimiento vertical y horizontal de los materiales en obra, incluso carga y descarga de los camiones. Encofrado lateral metálico. Colocación de la armadura, incluido arranque de pilares, con separadores homologados. Colocación de pasatubos. Vertido y vibrado del hormigón. Coronación y enrase de cimientos. Desencofrado. Curado del hormigón. Protección y señalización de las armaduras salientes de espera. Limpieza final de la base del soporte. Parte proporcional de medios auxiliares.
Criterio de medición de proyecto: volumen teórico, según documentación gráfica de Proyecto.

| Código | Ud | Descripción | Rendimiento | Precio | Importe |
|---|---|---|---|---|---|
| mt07aco020a | Ud | Separador de plástico rígido, homologado para cimentaciones. (material) | 8.000 | 0.12 | 0.96 |
| mt07aco010c | kg | Acero en barras corrugadas, B 500 S UNE 36068, elaborado en taller y colocado en obra, diámetros varios. (material) | 60.167 | 0.94 | 56.56 |
| mt08eme010a | m² | Encofrado y desencofrado metálico, en zapatas de cimentación. (material) | 2.000 | 8.87 | 17.74 |
| mt10haf010 | m³ | Hormigón HA-25/B/20/IIa, fabricado en central vertido con cubilote. (material) | 1.050 | 72.21 | 75.82 |
| mt11var300 | m | Tubo de PVC liso para pasatubos en elementos de hormigón, varios diámetros. (material) | 0.010 | 11.06 | 0.11 |
| mo010 | h | Oficial 1ª construcción. | 0.670 | 13.51 | 9.05 |
| mo059 | h | Peón ordinario construcción. | 0.670 | 12.65 | 8.48 |
| % | % | Costes directos complementarios | 2 % | 168.72 | 3.37 |
|  |  | Costes directos |  |  | 172.09 |

| Medición | Uds. | Largo | Ancho | Alto | Parcial |
|---|---|---|---|---|---|
| Zapatas aisladas | 12 | 1.10 | 1.10 | 0.55 | 7.986 |
| Total |  |  |  |  | 7.986 |

### CA Arriostramientos

**CAV020** m³ Viga de atado, HA-25/B/20/IIa fabricado en central y vertido con cubilote, acero B 500 S UNE 36068, cuantía 79,451 kg/m³, con encofrado metálico.
10.637 m³
Formación de viga para el atado de la cimentación, realizada con hormigón armado HA-25/B/20/IIa fabricado en central y vertido con cubilote en excavación previa, con encofrado metálico parcial o total y una cuantía aproximada de acero B 500 S UNE 36068 de 79,451 kg/m³, elaborado, transportado y puesto en obra según la Instrucción EHE. Incluso p/p de pasatubos para el posterior montaje de las redes de instalaciones proyectadas.
Incluye: El transporte y movimiento vertical y horizontal de los materiales en obra, incluso carga y descarga de los camiones. Encofrado lateral metálico. Colocación de la armadura con separadores homologados. Colocación de pasatubos. Vertido y vibrado del hormigón. Coronamiento y enrase de riostra. Desencofrado. Curado del hormigón. Parte proporcional de medios auxiliares.
Criterio de medición de proyecto: volumen teórico, según documentación gráfica de Proyecto.

| Código | Ud | Descripción | Rendimiento | Precio | Importe |
|---|---|---|---|---|---|
| mt07aco020a | Ud | Separador de plástico rígido, homologado para cimentaciones. | 10.000 | 0.12 | 1.20 |
| mt07aco010c | kg | Acero en barras corrugadas, B 500 S UNE 36068, elaborado en taller y colocado en obra, diámetros varios. | 79.451 | 0.94 | 74.68 |
| mt08eme010c | m² | Encofrado y desencofrado metálico, en riostras de cimentación. (material) | 4.000 | 8.87 | 35.48 |
| mt10haf010 | m³ | Hormigón HA-25/B/20/IIa, fabricado en central vertido con cubilote. | 1.050 | 72.21 | 75.82 |
| mt11var300 | m | Tubo de PVC liso para pasatubos en elementos de hormigón, varios diámetros. | 0.020 | 11.06 | 0.22 |
| mo010 | h | Oficial 1ª construcción. | 0.111 | 13.51 | 1.50 |
| mo059 | h | Peón ordinario construcción. | 0.167 | 12.65 | 2.11 |
| % | % | Costes directos complementarios | 2 % | 191.01 | 3.82 |
|  |  | Costes directos |  |  | 194.83 |

| Medición | Uds. | Largo | Ancho | Alto | Parcial |
|---|---|---|---|---|---|
| Vigas de atado | 1 | 40.80 | 0.40 | 0.40 | 6.528 |
| Apoyo de forjado sanitario | 3 | 7.36 | 0.40 | 0.40 | 3.533 |
| Apoyo de forjado sanitario | 2 | 1.80 | 0.40 | 0.40 | 0.576 |
| Total |  |  |  |  | 10.637 |

### CN Nivelación

**CNE010** m³ Enano de cimentación, HA-25/B/20/IIa fabricado en central y vertido con cubilote, acero B 500 S UNE 36068, cuantía 95 kg/m³. Encofrado con chapas metálicas.
1.500 m³
Formación de enano de cimentación para soportes, realizado con hormigón armado HA-25/B/20/IIa fabricado en central y vertido con cubilote, con una cuantía aproximada de acero B 500 S UNE 36068 de 95 kg/m³, elaborado, transportado y puesto en obra según la Instrucción EHE. Incluso p/p de encofrado y desencofrado de los enanos con chapas metálicas.
Incluye: El transporte y movimiento vertical y horizontal de los materiales en obra, incluso carga y descarga de los camiones. Replanteo. Colocación de la armadura con separadores homologados. Encofrado. Vertido y vibrado del hormigón. Desencofrado. Curado del hormigón. Protección y señalización de las armaduras salientes de espera. Limpieza de la base del soporte. Eliminación de restos, limpieza final y retirada de escombros a vertedero. Parte proporcional de medios auxiliares.
Criterio de medición de proyecto: volumen teórico, según documentación gráfica de Proyecto.

| Código | Ud | Descripción | Rendimiento | Precio | Importe |
|---|---|---|---|---|---|
| mt07aco020b | Ud | Separador de plástico rígido, homologado para soportes. (material) | 12.000 | 0.05 | 0.60 |
| mt07aco010c | kg | Acero en barras corrugadas, B 500 S UNE 36068, elaborado en taller y colocado en obra, diámetros varios. | 95.000 | 0.94 | 89.30 |
| mt10haf010 | m³ | Hormigón HA-25/B/20/IIa, fabricado en central vertido con cubilote. | 1.050 | 72.21 | 75.82 |
| mt08eme020 | m² | Montaje y desmontaje de encofrado para enanos de cimentación de hormigón armado de sección rectangular o cuadrada, hasta 1 m de altura, realizado con chapas metálicas reutilizables, incluso p/p de accesorios de montaje. (material) | 8.000 | 5.09 | 40.72 |
| mo010 | h | Oficial 1ª construcción. | 0.223 | 13.51 | 3.01 |
| mo059 | h | Peón ordinario construcción. | 0.223 | 12.65 | 2.82 |
| % | % | Costes directos complementarios | 2 % | 212.27 | 4.25 |
|  |  | Costes directos |  |  | 216.52 |

| Medición | Uds. | Largo | Ancho | Alto | Parcial |
|---|---|---|---|---|---|
|  | 12 | 0.50 | 0.50 | 0.50 | 1.500 |
| Total |  |  |  |  | 1.500 |

## E Estructuras

### EH Hormigón armado

**EHE010** m² Losa de escalera, HA-25/B/20/IIa fabricado en central y vertido con cubilote, acero B 500 S UNE 36068, 30 kg/m², e=20 cm, encofrado de madera, con peldañeado de hormigón.
11.660 m²
Formación de zanca de escalera o rampa de losa de hormigón armado de 20 cm de espesor, con peldañeado de hormigón; realizada con hormigón armado HA-25/B/20/IIa fabricado en central y vertido con cubilote, con una cuantía aproximada de acero B 500 S UNE 36068 de 30 kg/m²; elaborado, transportado y puesto en obra según la Instrucción EHE. Encofrado y desencofrado de la losa inclinada con puntales, sopandas y tablones de madera, según NTE-EME.
Incluye: El transporte y movimiento vertical y horizontal de los materiales en obra, incluso carga y descarga de los camiones. Replanteo y marcado de niveles de plantas y rellanos. Montaje del encofrado. Colocación de las armaduras con separadores homologados. Vertido y vibrado del hormigón previa humectación del encofrado. Curado y protección del hormigón fresco frente a lluvias, heladas y temperaturas elevadas. Desencofrado y desapuntalado después del tiempo previsto. Corrección de los defectos superficiales. Protección hasta la finalización de las obras frente a acciones mecánicas no previstas en el cálculo. Eliminación de restos, limpieza final y retirada de escombros a vertedero. Parte proporcional de andamiajes y medios auxiliares.
Criterio de medición de proyecto: superficie medida por su intradós en verdadera magnitud, según documentación gráfica de Proyecto.

| Código | Ud | Descripción | Rendimiento | Precio | Importe |
|---|---|---|---|---|---|
| mt08eve010 | m² | Montaje y desmontaje de encofrado para losas inclinadas de escalera de hormigón armado, a una altura hasta 3 m, con puntales, sopandas y tableros de madera. (material) | 1.250 | 24.92 | 31.15 |
| mt08eve020 | m² | Montaje y desmontaje de encofrado para formación de peldañeado en losas inclinadas de escalera de hormigón armado, con puntales y tableros de madera. (material) | 0.900 | 6.92 | 6.23 |
| mt07aco020f | Ud | Separador de plástico rígido, homologado para losas de escalera. (material) | 3.000 | 0.07 | 0.21 |
| mt07aco010c | kg | Acero en barras corrugadas, B 500 S UNE 36068, elaborado en taller y colocado en obra, diámetros varios. | 30.000 | 0.94 | 28.20 |
| mt10haf010 | m³ | Hormigón HA-25/B/20/IIa, fabricado en central vertido con cubilote. | 0.270 | 72.21 | 19.50 |
| mo010 | h | Oficial 1ª construcción. | 0.426 | 13.51 | 5.76 |
| mo046 | h | Ayudante construcción. | 0.426 | 12.68 | 5.40 |
| mo059 | h | Peón ordinario construcción. | 0.213 | 12.65 | 2.69 |
| % | % | Costes directos complementarios | 2 % | 99.14 | 1.98 |
|  |  | Costes directos |  |  | 101.12 |

**EHU005** m² Forjado sanitario, canto 30 = 25+5 cm; HA-25/B/20/IIa fabricado en central y vertido con cubilote, volumen 0,105 m³/m²; acero B 500 S UNE 36068, cuantía 3,133 kg/m²; vigueta pretensada; bovedilla de hormigón, 60x20x25 cm y malla electrosoldada ME 10x10, Ø 5 mm, acero B 500 T 6x2,20 UNE 36092, en capa de compresión, sobre murete de apoyo de ladrillo cerámico perforado de 60 cm de altura y 1 pie de espesor.
75.000 m²
Formación de forjado sanitario, canto 30 = 25+5 cm, de hormigón armado HA-25/B/20/IIa fabricado en central y vertido con cubilote, volumen 0,105 m³/m²; acero B 500 S UNE 36068 en zona de refuerzo de negativos y conectores de viguetas y zunchos, cuantía 3,133 kg/m²; formado por: vigueta pretensada T-18, con autorización de uso vigente; bovedilla de hormigón, 60x20x25 cm, incluso p/p de piezas especiales; capa de compresión de 5 cm de espesor, con armadura de reparto formada por malla electrosoldada ME 10x10 de Ø 5 mm, acero B 500 T 6x2,20 UNE 36092, sobre murete de apoyo de ladrillo cerámico perforado de 60 cm de altura y 1 pie de espesor con lámina impermeabilizante. Incluso p/p de zunchos perimetrales de planta y huecos. Elaborado, transportado y puesto en obra según la Instrucción EHE. Según EFHE.
Incluye: El transporte y movimiento vertical y horizontal de los materiales en obra, incluso carga y descarga de los camiones. Se consideran incluidos todos los elementos integrantes de la estructura señalados en los planos y detalles del Proyecto. Replanteo de los muros a realizar. Colocación y aplomado de miras en las esquinas. Marcado de hiladas en las miras. Marcado de las hiladas y tendido de hilos entre éstas. Colocación de la lámina impermeabilizante. Formación de murete. Colocación y montaje de viguetas, bovedillas, separadores, armaduras y mallazo. Riego de encofrados perimetrales y elementos. Vertido y vibrado del hormigón. Regleado y nivelación de la capa de compresión. Curado del hormigón. Desencofrado. Comprobación de las medidas después del desencofrado. Reparación de defectos superficiales. Protección hasta la finalización de las obras frente a acciones mecánicas no previstas en el cálculo. Eliminación de restos, limpieza final y retirada de escombros a vertedero. Parte proporcional de andamiajes y medios auxiliares.
Criterio de medición de proyecto: superficie medida desde las caras exteriores de los zunchos del perímetro, según documentación gráfica de Proyecto, deduciendo los huecos de superficie mayor de 6 m².

| Código | Ud | Descripción | Rendimiento | Precio | Importe |
|---|---|---|---|---|---|
| mt04lpv010a | Ud | Ladrillo cerámico perforado (panal), para revestir, 24x12x9 cm. | 13.000 | 0.18 | 2.34 |
| mt09mor010c | m³ | Mortero de cemento M-40 (1:6), confeccionado en obra. | 0.005 | 62.35 | 0.31 |
| mt14lba010c | m² | Lámina de betún modificado con elastómero SBS, UNE 104242-1, LBM(SBS)-40/FP (140), con armadura de fieltro de poliéster no tejido de 140 g/m², de superficie no protegida. (material) | 0.333 | 7.17 | 2.39 |
| mt08efa010 | m² | Encofrado y desencofrado con tableros de madera en zunchos perimetrales de forjados sanitarios. (material) | 0.150 | 1.26 | 0.19 |
| mt07bho010d | Ud | Bovedilla de hormigón, 60x20x25 cm, incluso p/p de piezas especiales. (material) | 5.625 | 0.62 | 3.49 |
| mt07vau010a | m | Vigueta pretensada, T-18, Lmedia = <4 m. (material) | 0.165 | 3.53 | 0.58 |
| mt07vau010b | m | Vigueta pretensada, T-18, Lmedia = 4/5 m. (material) | 0.908 | 3.79 | 3.44 |
| mt07vau010c | m | Vigueta pretensada, T-18, Lmedia = 5/6 m. (material) | 0.495 | 4.29 | 2.12 |
| mt07vau010d | m | Vigueta pretensada, T-18, Lmedia = >6 m. (material) | 0.083 | 5.27 | 0.44 |
| mt07aco010c | kg | Acero en barras corrugadas, B 500 S UNE 36068, elaborado en taller y colocado en obra, diámetros varios. | 3.133 | 0.94 | 2.95 |
| mt07ame010aa | m² | Malla electrosoldada ME 10x10 Ø 5-5 B 500 T 6x2,20 UNE 36092. (material) | 1.100 | 2.95 | 3.25 |
| mt10haf010 | m³ | Hormigón HA-25/B/20/IIa, fabricado en central vertido con cubilote. | 0.105 | 72.21 | 7.58 |
| mo010 | h | Oficial 1ª construcción. | 1.953 | 13.51 | 26.39 |
| mo046 | h | Ayudante construcción. | 1.953 | 12.68 | 24.76 |
| mo059 | h | Peón ordinario construcción. | 0.977 | 12.65 | 12.36 |
| % | % | Costes directos complementarios | 2 % | 92.59 | 1.85 |
|  |  | Costes directos |  |  | 94.44 |

**EHU020** m² Estructura de hormigón armado HA-25/B/20/IIa fabricado en central y vertido con cubilote; volumen total de hormigón 0,173 m³/m²; acero B 500 S UNE 36068 con una cuantía total de 17,969 kg/m²; forjado unidireccional, horizontal, de canto 30 = 25+5 cm; semivigueta pretensada; bovedilla de hormigón, 60x20x25 cm; malla electrosoldada ME 10x10, Ø 5 mm, acero B 500 T 6x2,20 UNE 36092 en capa de compresión; vigas planas; soportes con altura libre hasta 3 m.
142.230 m²
Formación de estructura de hormigón armado HA-25/B/20/IIa fabricado en central y vertido con cubilote con un volumen total de hormigón en forjado, vigas y soportes de 0,173 m³/m²; acero B 500 S UNE 36068 en zona de refuerzo de negativos y conectores de viguetas y zunchos, vigas y soportes con una cuantía total 17,969 kg/m²; forjado unidireccional, horizontal, de canto 30 = 25+5 cm; semivigueta pretensada T-12, con autorización de uso vigente; bovedilla de hormigón, 60x20x25 cm, incluso p/p de piezas especiales; capa de compresión de 5 cm de espesor, con armadura de reparto formada por malla electrosoldada ME 10x10 de Ø 5 mm, acero B 500 T 6x2,20 UNE 36092; vigas planas y soportes con altura libre hasta 3 m. Encofrado y desencofrado de soportes con chapas metálicas reutilizables y de vigas y forjado mediante sistema continuo compuesto de puntales, sopandas metálicas y superficie encofrante de madera tratada reforzada con varillas y perfiles, según NTE-EME. Molde de poliestireno expandido para cornisa. Incluso p/p de pilares, vigas y zunchos perimetrales de planta y huecos. Elaborado, transportado y puesto en obra según la Instrucción EHE. Según EFHE.
Incluye: El transporte y movimiento vertical y horizontal de los materiales en obra, incluso carga y descarga de los camiones. Se consideran incluidos todos los elementos integrantes de la estructura señalados en los planos y detalles del Proyecto. Replanteo de soportes. Colocación de las armaduras con separadores homologados. Montaje del encofrado. Vertido y vibrado del hormigón. Curado y protección del hormigón fresco frente a lluvias, heladas y temperaturas elevadas. Desencofrado. Reparación de defectos superficiales. Replanteo y montaje del encofrado, incluyendo voladizos, huecos, paso de instalaciones, colocación de goterones, molduras, etc. Colocación y montaje de viguetas, bovedillas, separadores, armaduras y mallazo. Riego de encofrados y elementos. Vertido y vibrado del hormigón. Regleado y nivelación de la capa de compresión. Curado del hormigón. Desencofrado. Comprobación de las medidas después del desencofrado. Reparación de defectos superficiales. Protección hasta la finalización de las obras frente a acciones mecánicas no previstas en el cálculo. Eliminación de restos, limpieza final y retirada de escombros a vertedero. Parte proporcional de andamiajes y medios auxiliares.
Criterio de medición de proyecto: superficie medida desde las caras exteriores de los zunchos del perímetro, según documentación gráfica de Proyecto, deduciendo los huecos de superficie mayor de 6 m².

| Código | Ud | Descripción | Rendimiento | Precio | Importe |
|---|---|---|---|---|---|
| mt07aco020b | Ud | Separador de plástico rígido, homologado para soportes. | 0.500 | 0.05 | 0.03 |
| mt08eup010ad | m² | Montaje y desmontaje de encofrado para soportes de hormigón armado de sección rectangular o cuadrada, de hasta 3 m de altura y 35x35 cm de sección media, realizado con chapas metálicas reutilizables de 50x50 cm, incluso p/p de accesorios de montaje. 50 usos. (material) | 0.350 | 6.29 | 2.20 |
| mt08eva010a | m² | Encofrado y desencofrado continuo con puntales, sopandas metálicas y superficie encofrante de madera tratada reforzada con varillas y perfiles, en vigas de hormigón armado, hasta 3 m de altura libre de planta. (material) | 0.280 | 35.26 | 9.87 |
| mt08efu010a | m² | Montaje y desmontaje de sistema de encofrado continuo para forjado unidireccional de hormigón armado, hasta 3 m de altura libre de planta, compuesto de: puntales, sopandas metálicas y superficie encofrante de madera tratada reforzada con varillas y perfiles. (material) | 0.820 | 2.75 | 2.26 |
| mt07bho010d | Ud | Bovedilla de hormigón, 60x20x25 cm, incluso p/p de piezas especiales. | 5.625 | 0.62 | 3.49 |
| mt08cor010a | m | Molde de poliestireno expandido para cornisa. (material) | 0.100 | 8.46 | 0.85 |
| mt07vse010a | m | Semivigueta pretensada, T-12, Lmedia = <4 m. (material) | 0.165 | 3.00 | 0.50 |
| mt07vse010b | m | Semivigueta pretensada, T-12, Lmedia = 4/5 m. (material) | 0.908 | 3.64 | 3.31 |
| mt07vse010c | m | Semivigueta pretensada, T-12, Lmedia = 5/6 m. (material) | 0.495 | 3.87 | 1.92 |
| mt07vse010d | m | Semivigueta pretensada, T-12, Lmedia = >6 m. (material) | 0.083 | 4.24 | 0.35 |
| mt07aco020c | Ud | Separador de plástico rígido, homologado para vigas. (material) | 0.800 | 0.07 | 0.06 |
| mt07aco010c | kg | Acero en barras corrugadas, B 500 S UNE 36068, elaborado en taller y colocado en obra, diámetros varios. | 17.969 | 0.94 | 16.89 |
| mt07ame010aa | m² | Malla electrosoldada ME 10x10 Ø 5-5 B 500 T 6x2,20 UNE 36092. | 1.100 | 2.95 | 3.25 |
| mt10haf010 | m³ | Hormigón HA-25/B/20/IIa, fabricado en central vertido con cubilote. | 0.173 | 72.21 | 12.49 |
| mo010 | h | Oficial 1ª construcción. | 0.601 | 13.51 | 8.12 |
| mo046 | h | Ayudante construcción. | 0.601 | 12.68 | 7.62 |
| mo059 | h | Peón ordinario construcción. | 0.301 | 12.65 | 3.81 |
| % | % | Costes directos complementarios | 2 % | 77.02 | 1.54 |
|  |  | Costes directos |  |  | 78.56 |

| Medición | Uds. | Largo | Parcial |
|---|---|---|---|
| Planta 1 | 1 | 75.00 | 75.000 |
| Cubierta | 1 | 75.00 | 75.000 |
| A descontar: huecos de escalera | 1 | -7.77 | -7.770 |
| Total |  |  | 142.230 |

## F Fachadas

### FC Carpintería exterior

**FCP020a** m² Carpintería de PVC blanco, en ventana corredera de dos hojas de superficie 1 m² < s <= 2 m², perfilería con guía de persiana, de junta central, con premarco, compacto térmico incorporado (monoblock), persiana con lamas de 38 mm con refuerzo, con accionamiento manual mediante torno.
12.140 m²
Suministro y montaje de carpintería de PVC blanco, en ventana corredera de dos hojas de superficie 1 m² < s <= 2 m², perfilería con guía de persiana, de junta central; compuesta por cerco, hojas, herrajes de colgar y apertura, elementos de estanqueidad y accesorios homologados. Incluso p/p de premarco de aluminio, compacto térmico incorporado (monoblock), persiana enrollable con lamas de 38 mm con refuerzo, con accionamiento manual mediante torno, equipada con todos sus accesorios, garras de fijación, sellado perimetral de juntas por medio de un cordón de silicona neutra y ajuste final en obra. Elaborada en taller, con clasificación a la permeabilidad al aire según UNE-EN 12207, a la estanqueidad al agua según UNE-EN 12208 y a la resistencia a la carga del viento según UNE-EN 12210. Totalmente montada según NTE-FCP.
Incluye: El transporte y movimiento vertical y horizontal de los materiales en obra, incluso carga y descarga de los camiones. Sellado de juntas perimetrales. Ajuste final. Protección de la carpintería frente a golpes, salpicaduras, etc. Eliminación de restos, limpieza final y retirada de restos a vertedero. Parte proporcional de andamiajes y medios auxiliares.
Criterio de medición de proyecto: superficie del hueco, medida según documentación gráfica de Proyecto.

| Código | Ud | Descripción | Rendimiento | Precio | Importe |
|---|---|---|---|---|---|
| mt24pem010 | m | Premarco para carpintería exterior de PVC. (material) | 2.850 | 6.39 | 18.21 |
| mt24pfc010 | m² | Carpintería de PVC blanco para ventana corredera de dos hojas, superficie 1 m² < s < 2 m², perfilería con guías de persiana de junta central, con clasificación a la permeabilidad al aire según UNE-EN 12207, a la estanqueidad al agua según UNE-EN 12208 y a la resistencia a la carga del viento según UNE-EN 12210. (material) | 1.020 | 144.27 | 147.16 |
| mt24pco010 | m² | Conjunto de persiana de lamas enrollables de aluminio de 38 mm con refuerzo color blanco, accionamiento manual mediante torno, en carpintería de PVC de superficie 1 m² < s < 2 m² y compacto térmico incorporado (monoblock). (material) | 1.100 | 17.52 | 19.27 |
| mt15sja100 | Ud | Cartucho de masilla de silicona neutra para sellado de carpintería exterior. (material) | 5.035 | 3.28 | 16.51 |
| mo009 | h | Oficial 1ª cerrajero. (mano de obra) | 0.323 | 13.72 | 4.43 |
| mo031 | h | Ayudante cerrajero. (mano de obra) | 0.174 | 12.72 | 2.21 |
| % | % | Costes directos complementarios | 2 % | 207.79 | 4.16 |
|  |  | Costes directos |  |  | 211.95 |

| Medición | Uds. | Largo | Parcial |
|---|---|---|---|
| Ventanas | 1 | 12.14 | 12.140 |
| Total |  |  | 12.140 |

**FCP020** m² Carpintería de PVC blanco, en puerta balconera practicable de una hoja de superficie 1 m² < s <= 2 m², perfilería con guía de persiana, de junta central, con premarco, compacto térmico incorporado (monoblock), persiana con lamas de 38 mm con refuerzo, con accionamiento manual mediante torno.
18.990 m²
Suministro y montaje de carpintería de PVC blanco, en puerta balconera practicable de una hoja de superficie 1 m² < s <= 2 m², perfilería con guía de persiana, de junta central; compuesta por cerco, hojas, herrajes de colgar y apertura, elementos de estanqueidad y accesorios homologados. Incluso p/p de premarco de aluminio, compacto térmico incorporado (monoblock), persiana enrollable con lamas de 38 mm con refuerzo, con accionamiento manual mediante torno, equipada con todos sus accesorios, garras de fijación, sellado perimetral de juntas por medio de un cordón de silicona neutra y ajuste final en obra. Elaborada en taller, con clasificación a la permeabilidad al aire según UNE-EN 12207, a la estanqueidad al agua según UNE-EN 12208 y a la resistencia a la carga del viento según UNE-EN 12210. Totalmente montada según NTE-FCP.
Incluye: El transporte y movimiento vertical y horizontal de los materiales en obra, incluso carga y descarga de los camiones. Sellado de juntas perimetrales. Ajuste final. Protección de la carpintería frente a golpes, salpicaduras, etc. Eliminación de restos, limpieza final y retirada de restos a vertedero. Parte proporcional de andamiajes y medios auxiliares.
Criterio de medición de proyecto: superficie del hueco, medida según documentación gráfica de Proyecto.

| Código | Ud | Descripción | Rendimiento | Precio | Importe |
|---|---|---|---|---|---|
| mt24pem010 | m | Premarco para carpintería exterior de PVC. | 2.850 | 6.39 | 18.21 |
| mt24pfb010 | m² | Carpintería de PVC blanco para puerta balconera practicable de una hoja, superficie 1 m² < s < 2 m², perfilería con guías de persiana de junta central, con clasificación a la permeabilidad al aire según UNE-EN 12207, a la estanqueidad al agua según UNE-EN 12208 y a la resistencia a la carga del viento según UNE-EN 12210. (material) | 1.020 | 116.18 | 118.50 |
| mt24pco010 | m² | Conjunto de persiana de lamas enrollables de aluminio de 38 mm con refuerzo color blanco, accionamiento manual mediante torno, en carpintería de PVC de superficie 1 m² < s < 2 m² y compacto térmico incorporado (monoblock). | 1.100 | 17.52 | 19.27 |
| mt15sja100 | Ud | Cartucho de masilla de silicona neutra para sellado de carpintería exterior. | 5.035 | 3.28 | 16.51 |
| mo009 | h | Oficial 1ª cerrajero. | 0.227 | 13.72 | 3.11 |
| mo031 | h | Ayudante cerrajero. | 0.225 | 12.72 | 2.86 |
| % | % | Costes directos complementarios | 2 % | 178.46 | 3.57 |
|  |  | Costes directos |  |  | 182.03 |

| Medición | Uds. | Largo | Parcial |
|---|---|---|---|
| Puertas | 1 | 18.99 | 18.990 |
| Total |  |  | 18.990 |

**FCN010** Ud Ventana para tejado, apertura giratoria, en tejado ondulado de teja, fibrocemento o materiales similares; accionamiento manual de ventana.
3.000 Ud
Suministro y montaje de ventana para tejado, apertura giratoria, acristalamiento aislante 4/12/4 mm, dimensiones 45x98 cm, en tejado ondulado de teja, fibrocemento o materiales similares; compuesta de tapajuntas especial de aluminio para el exterior del tejado y banda impermeable de plomo de 1 mm; accionamiento manual de ventana; totalmente equipada y montada.
Incluye: El transporte y movimiento vertical y horizontal de los materiales en obra, incluso carga y descarga de los camiones. Replanteo. Presentación, nivelación y aplomado del marco. Atornillado de los elementos de fijación del marco. Sellado de juntas perimetrales. Colocación de tapajuntas. Colocación de accesorios. Protección de la carpintería frente a golpes, salpicaduras, etc. Eliminación de restos, limpieza final y retirada de restos a vertedero. Parte proporcional de andamiajes y medios auxiliares.
Criterio de medición de proyecto: unidad proyectada, según documentación gráfica de Proyecto.

| Código | Ud | Descripción | Rendimiento | Precio | Importe |
|---|---|---|---|---|---|
| mt22vte020aa | Ud | Ventana para tejado, apertura giratoria, acristalamiento aislante 4/12/4 mm, dimensiones 45x98 cm. (material) | 1.000 | 211.23 | 211.23 |
| mt22vte080aa | Ud | Tapajuntas de aluminio para ventanas de 45x98 cm en tejados ondulado de teja, fibrocemento o materiales similares. (material) | 1.000 | 50.38 | 50.38 |
| mt13aen010a | m | Banda ajustable compuesta por aleación de aluminio y zinc y lámina flexible de plomo natural de 1 mm de espesor que cubre desde 30 a 100 cm, para encuentro de faldón con chimeneas, ventanas o conductos de ventilación en tejados. (material) | 5.260 | 16.01 | 84.21 |
| mo010 | h | Oficial 1ª construcción. | 1.119 | 13.51 | 15.12 |
| mo046 | h | Ayudante construcción. | 0.560 | 12.68 | 7.10 |
| % | % | Costes directos complementarios | 2 % | 368.04 | 7.36 |
|  |  | Costes directos |  |  | 375.40 |

### FD Defensas en exteriores

**FDA010** m Barandilla recta de fachada de 100 cm de altura de aluminio anodizado color natural, formada por: bastidor compuesto de barandal superior e inferior de perfil cuadrado de 40x40 mm y montantes de perfil cuadrado de 40x40 mm con una separación de 100 cm entre ellos; entrepaño para relleno de los huecos del bastidor compuesto de barrotes verticales de aluminio perfil rectangular de 30x15 mm y pasamanos de perfil curvo de 70 mm.
8.000 m
Suministro y colocación de barandilla recta de fachada de 100 cm de altura de aluminio anodizado color natural, formada por: bastidor compuesto de barandal superior e inferior de perfil cuadrado de 40x40 mm y montantes de perfil cuadrado de 40x40 mm con una separación de 100 cm entre ellos; entrepaño para relleno de los huecos del bastidor compuesto de barrotes verticales de aluminio perfil rectangular de 30x15 mm y pasamanos de perfil curvo de 70 mm. Incluso p/p de patas de agarre y fijación del pasamanos metálico mediante atornillado en obra de fábrica con tacos y tornillos de acero (incluida en este precio). Elaboración en taller y ajuste final en obra.
Incluye: El transporte y movimiento vertical y horizontal de los materiales en obra, incluso carga y descarga de los camiones. Marcado de los puntos de fijación del bastidor. Presentación del tramo de barandilla de forma que los puntos de anclaje del bastidor se sitúen en los puntos marcados. Aplomado y nivelación. Resolución de las uniones de la barandilla al anclaje. Resolución de las uniones entre tramos de barandilla. Protección de la barandilla contra golpes o cargas debidas al acarreo de materiales o a las actividades de obra. Montaje de elementos complementarios. Parte proporcional de andamiajes y medios auxiliares.
Criterio de medición de proyecto: longitud medida según documentación gráfica de Proyecto.

| Código | Ud | Descripción | Rendimiento | Precio | Importe |
|---|---|---|---|---|---|
| mt25dba030aa | m | Pilastra cuadrada de 40x40 mm, de aluminio anodizado de 15 micras, color natural, para barandilla de fachada. (material) | 2.100 | 4.52 | 9.49 |
| mt25dba040aa | m | Barandal cuadrado de 40x40 mm, de aluminio anodizado de 15 micras, color natural, para barandilla de fachada. (material) | 2.100 | 6.67 | 14.01 |
| mt25dba020aa | m | Barrote vertical rectangular de 30x15 mm, de aluminio anodizado de 15 micras, color natural, para barandilla de fachada. (material) | 9.000 | 3.34 | 30.06 |
| mt25dba010aa | m | Pasamanos curvo de 70 mm, de aluminio anodizado de 15 micras, color natural, para barandilla de fachada, incluso tornillos de fijación. (material) | 1.050 | 6.67 | 7.00 |
| mt26aaa031 | Ud | Repercusión, por m de barandilla, de elementos de fijación sobre obra: tacos y tornillos de acero. (material) | 1.000 | 1.76 | 1.76 |
| mo009 | h | Oficial 1ª cerrajero. | 1.711 | 13.72 | 23.47 |
| mo031 | h | Ayudante cerrajero. | 1.711 | 12.72 | 21.76 |
| % | % | Costes directos complementarios | 2 % | 107.55 | 2.15 |
|  |  | Costes directos |  |  | 109.70 |

**FDG010** Ud Puerta enrollable para garaje, de lamas de aluminio extrusionado, 250x210 cm, panel totalmente ciego, acabado blanco, apertura manual.
1.000 Ud
Suministro y colocación de puerta enrollable para garaje, de lamas de aluminio extrusionado, 250x210 cm, panel totalmente ciego, acabado blanco. Apertura manual. Incluso cajón recogedor forrado, torno, muelles de torsión, poleas, guías y accesorios, cerradura central con llave de seguridad y falleba de accionamiento manual. Elaborada en taller, ajuste y fijación en obra. Totalmente instalada. Según UNE-EN 13241-1.
Incluye: El transporte y movimiento vertical y horizontal de los materiales en obra, incluso carga y descarga de los camiones. Colocación y fijación de los perfiles guía. Introducción del cierre de lamas en las guías. Colocación y fijación del eje a los soportes. Tensado del muelle. Fijación del cierre de lamas al rodillo. Montaje del sistema de apertura. Montaje del sistema de accionamiento. Repaso y engrase de mecanismos y guías. Eliminación de restos, limpieza final y retirada de restos a vertedero. Parte proporcional de andamiajes y medios auxiliares.
Criterio de medición de proyecto: unidad proyectada, según documentación gráfica de Proyecto.

| Código | Ud | Descripción | Rendimiento | Precio | Importe |
|---|---|---|---|---|---|
| mt26pge010aaa | Ud | Puerta enrollable para garaje, de lamas de aluminio extrusionado, 250x210 cm, panel totalmente ciego, acabado blanco. (material) | 1.000 | 1529.04 | 1529.04 |
| mo009 | h | Oficial 1ª cerrajero. | 1.150 | 13.72 | 15.78 |
| mo031 | h | Ayudante cerrajero. | 1.150 | 12.72 | 14.63 |
| % | % | Costes directos complementarios | 2 % | 1559.45 | 31.19 |
|  |  | Costes directos |  |  | 1590.64 |

### FF Cerramientos

**FFF010** m² Cerramiento de fachada de dos hojas apoyadas en el forjado, la exterior de 1/2 pie de espesor de fábrica, de ladrillo cerámico hueco triple, para revestir, 33x16x11 cm, recibida con mortero de cemento M-40 (1:6), con enfoscado interior y la interior de 7 cm de espesor de fábrica, de ladrillo cerámico hueco doble, para revestir, 33x16x7 cm, recibida con mortero de cemento M-40 (1:6), aislamiento formado por un panel flexible y ligero de lana de roca volcánica, según UNE-EN 13162, no revestido, de 40 mm de espesor.
222.880 m²
Ejecución de cerramiento de fachada de dos hojas apoyadas en el forjado, la exterior de 1/2 pie de espesor de fábrica, de ladrillo cerámico hueco triple, para revestir, 33x16x11 cm, recibida con mortero de cemento M-40 (1:6), con enfoscado interior y la interior de 7 cm de espesor de fábrica, de ladrillo cerámico hueco doble, para revestir, 33x16x7 cm, recibida con mortero de cemento M-40 (1:6), con un aislamiento intermedio formado por un panel flexible y ligero de lana de roca volcánica, según UNE-EN 13162, no revestido, de 40 mm de espesor, resistencia térmica 1,05 (m²K)/W, conductividad térmica 0,037 W/(mK), colocado a tope para evitar puentes térmicos, fijado con pelladas de mortero cola y posterior sellado de todas las uniones entre paneles con cinta de sellado de juntas. Incluso p/p de acero en perfiles laminados galvanizados en caliente para sujeción de piezas, formación de dinteles, zunchos, jambas, ejecución de encuentros y piezas especiales.
Incluye: El transporte y movimiento vertical y horizontal de los materiales en obra, incluso carga y descarga de los camiones. Definición de los planos de fachada mediante plomos. Replanteo, planta a planta. Comprobación del nivel del forjado terminado y rectificación de irregularidades. Marcado en los pilares de los niveles de referencia general de planta y de nivel de piso preciso para pavimento e instalaciones. Asiento de la primera hilada sobre capa de mortero. Colocación de miras. Marcado de hiladas en las miras. Tendido de hilos entre miras. Colocación de plomos fijos en las aristas. Colocación de las piezas por hiladas a nivel. Repaso de las juntas y limpieza del paramento. Enfoscado interior de la hoja exterior. Revisión de la superficie del paramento base en el que se realiza la fijación del aislamiento de acuerdo con las exigencias de la técnica a emplear. Corte, ajuste y fijación del aislamiento. Colocación de los elementos metálicos de acero laminado para la sujeción de algunas piezas de la hoja exterior. Replanteo y trazado en el forjado de la hoja interior. Colocación de las piezas que constituyen la hoja interior, por hiladas a nivel. Protección de la obra recién ejecutada frente a golpes, lluvias, heladas y temperaturas elevadas. Eliminación de restos, limpieza final y retirada de restos a vertedero. Parte proporcional de andamiajes y medios auxiliares.
Criterio de medición de proyecto: superficie medida según documentación gráfica de Proyecto, sin duplicar esquinas ni encuentros, deduciendo los huecos de superficie mayor de 3 m².

| Código | Ud | Descripción | Rendimiento | Precio | Importe |
|---|---|---|---|---|---|
| mt04lvc010i | Ud | Ladrillo cerámico hueco triple, para revestir, 33x16x11 cm. (material) | 18.900 | 0.30 | 5.67 |
| mt09mor010c | m³ | Mortero de cemento M-40 (1:6), confeccionado en obra. | 0.011 | 62.35 | 0.69 |
| mt08adt010 | kg | Aditivo hidrófugo para impermeabilización de morteros. (material) | 0.063 | 1.05 | 0.07 |
| mt07ala100a | kg | Acero laminado A 37 b, según NBE-EA-95 / S 235 JR, según UNE-EN 10025, en perfiles galvanizados en caliente, tipos UPN, L, LD, T, etc, para aplicaciones estructurales en fachadas cara vista. Elaborado en taller y colocado en obra. (material) | 0.250 | 1.05 | 0.26 |
| mt09mor010c | m³ | Mortero de cemento M-40 (1:6), confeccionado en obra. | 0.020 | 62.35 | 1.25 |
| mt08adt010 | kg | Aditivo hidrófugo para impermeabilización de morteros. | 0.120 | 1.05 | 0.13 |
| mt16aaa040 | m² | Repercusión de mortero cola para fijación, mediante pelladas, de paneles aislantes en paramentos verticales. (material) | 1.000 | 0.38 | 0.38 |
| mt16lra020abb | m² | Panel flexible y ligero de lana de roca volcánica, según UNE-EN 13162, no revestido, de 40 mm de espesor, resistencia térmica 1,05 (m²K)/W, conductividad térmica 0,037 W/(mK). (material) | 1.050 | 3.13 | 3.29 |
| mt16aaa030 | m | Cinta autoadhesiva para sellado de juntas. (material) | 0.440 | 0.07 | 0.03 |
| mt04lvc010g | Ud | Ladrillo cerámico hueco doble, para revestir, 33x16x7 cm. (material) | 18.900 | 0.22 | 4.16 |
| mt09mor010c | m³ | Mortero de cemento M-40 (1:6), confeccionado en obra. | 0.006 | 62.35 | 0.37 |
| mt50spa200600 | Ud | Repercusión de andamiaje por superficie ejecutada en cerramiento de fachada. (material) | 1.000 | 6.00 | 6.00 |
| mo010 | h | Oficial 1ª construcción. | 1.178 | 13.51 | 15.91 |
| mo059 | h | Peón ordinario construcción. | 0.589 | 12.65 | 7.45 |
| % | % | Costes directos complementarios | 3 % | 45.66 | 1.37 |
|  |  | Costes directos |  |  | 47.03 |

| Medición | Uds. | Largo | Parcial |
|---|---|---|---|
| Fachada a la calle | 1 | 222.88 | 222.880 |
| Total |  |  | 222.880 |

### FR Remates de exteriores

**FRV010** m Vierteaguas de mármol Blanco Macael de 29 a 32 cm de ancho con un espesor de 3 cm.
20.800 m
Formación de vierteaguas de mármol Blanco Macael de 29 a 32 cm de ancho con un espesor de 3 cm con goterón inferior, cubriendo los alféizares, los salientes de los paramentos y cornisas de fachada, la parte baja de las puertas exteriores, etc., recibido con mortero de cemento M-40 (1:6) y rejuntado con lechada de cemento blanco BL-V 22,5.
Incluye: El transporte y movimiento vertical y horizontal de los materiales en obra, incluso carga y descarga de los camiones. Replanteo de las piezas en el hueco o remate. Colocación de reglas y plomadas sujetas al muro. Colocación, aplomado, nivelación y alineación. Rejuntado y limpieza del vierteaguas. Protección del elemento frente a lluvias, heladas y golpes. Eliminación de restos, limpieza final y retirada de escombros a vertedero. Parte proporcional de andamiajes y medios auxiliares.
Criterio de medición de proyecto: longitud medida a ejes, según documentación gráfica de Proyecto.

| Código | Ud | Descripción | Rendimiento | Precio | Importe |
|---|---|---|---|---|---|
| mt09moe010c | m³ | Mortero de cemento hidrófugo M-40 (1:6), confeccionado en obra. (material) | 0.008 | 64.23 | 0.51 |
| mt20vmn010adb | m | Vierteaguas de mármol Blanco Macael, de 32 cm de ancho y 3 cm de espesor, con goterón, cara y canto recto pulidos. (material) | 1.050 | 32.36 | 33.98 |
| mt09lec010b | m³ | Lechada de cemento blanco BL 22,5 X. (material) | 0.001 | 100.58 | 0.10 |
| mo010 | h | Oficial 1ª construcción. | 0.249 | 13.51 | 3.36 |
| mo059 | h | Peón ordinario construcción. | 0.249 | 12.65 | 3.15 |
| % | % | Costes directos complementarios | 2 % | 41.10 | 0.82 |
|  |  | Costes directos |  |  | 41.92 |

### FV Vidrios

**FVC010** m² Doble acristalamiento estándar, 4/6/4.
25.130 m²
Doble acristalamiento estándar, conjunto formado por vidrio exterior Float incoloro de 4 mm, cámara de aire deshidratada con perfil separador de aluminio y doble sellado perimetral, de 6 mm, y vidrio interior Float incoloro de 4 mm de espesor, fijada sobre carpintería con acuñado mediante calzos de apoyo perimetrales y laterales, sellado en frío con silicona sintética incolora, compatible con el material soporte. Incluso cortes del vidrio y colocación de junquillos, según NTE-FVP.
Incluye: El transporte y movimiento vertical y horizontal de los materiales en obra, incluso carga y descarga de los camiones. Colocación, calzado, montaje y ajuste en la carpintería. Sellado final de estanqueidad. Eliminación de restos, limpieza final y retirada de escombros a vertedero. Parte proporcional de andamiajes y medios auxiliares.
Criterio de medición de proyecto: superficie de carpintería a acristalar, según documentación gráfica de Proyecto, incluyendo en cada hoja vidriera las dimensiones del bastidor.

| Código | Ud | Descripción | Rendimiento | Precio | Importe |
|---|---|---|---|---|---|
| mt21veg011 | m² | Doble acristalamiento estándar, conjunto formado por vidrio exterior Float incoloro de 4 mm, cámara de aire deshidratada con perfil separador de aluminio y doble sellado perimetral, de 6 mm, y vidrio interior Float incoloro de 4 mm de espesor. (material) | 1.006 | 15.92 | 16.02 |
| mt21vva015 | Ud | Cartucho de silicona sintética incolora de 310 ml (rendimiento aproximado de 12 m por cartucho). (material) | 0.580 | 2.57 | 1.49 |
| mt21vva021 | Ud | Material auxiliar para la colocación de vidrios. (material) | 1.000 | 0.80 | 0.80 |
| mo027 | h | Oficial 1ª cristalero. (mano de obra) | 0.380 | 13.12 | 4.99 |
| mo056 | h | Ayudante cristalero. (mano de obra) | 0.380 | 12.57 | 4.78 |
| % | % | Costes directos complementarios | 2 % | 28.08 | 0.56 |
|  |  | Costes directos |  |  | 28.64 |

| Medición | Uds. | Largo | Parcial |
|---|---|---|---|
| Carpintería exterior | 1 | 25.13 | 25.130 |
| Total |  |  | 25.130 |

## P Particiones

### PA Armarios

**PAH010a** Ud Puerta de armario de dos hojas de 180 cm de altura con altillo de 40 cm de 50x3,5 cm, de tablero aglomerado directo, para barnizar, de sapeli, modelo con moldura recta; precerco de pino país de 70x40 mm; tapetas macizas de sapeli de 70x5 mm; tapajuntas macizos de sapeli de 70x11 mm.
1.000 Ud
Suministro y colocación de puerta de armario de dos hojas de 180 cm de altura con altillo de 40 cm de 50x3,5 cm, de tablero aglomerado directo, para barnizar, de sapeli, modelo con moldura recta; precerco de pino país de 70x40 mm; tapetas macizas de sapeli de 70x5 mm; tapajuntas macizos de sapeli de 70x11 mm en ambas caras. Incluso herrajes de colgar, cierre y tirador sobre escudo largo de latón negro brillo, serie media. Ajuste de la hoja, fijación de los herrajes y ajuste final. Totalmente montada.
Incluye: El transporte y movimiento vertical y horizontal de los materiales en obra, incluso carga y descarga de los camiones. Colocación de los herrajes de colgar. Colocación de la hoja. Colocación de los herrajes de cierre. Protección de la carpintería frente a golpes, salpicaduras, etc. Eliminación de restos, limpieza final y retirada de restos a vertedero. Parte proporcional de medios auxiliares.
Criterio de medición de proyecto: unidad proyectada, según documentación gráfica de Proyecto.

| Código | Ud | Descripción | Rendimiento | Precio | Importe |
|---|---|---|---|---|---|
| mt22aap020a | Ud | Precerco de madera de pino, 70x40 mm, para puerta de armario de dos hojas de 180 cm de altura con altillo de 40 cm, con elementos de fijación. (material) | 1.000 | 15.87 | 15.87 |
| mt22atc010aab | m | Tapajuntas macizo, sapeli, 70x11 mm, para barnizar. (material) | 7.100 | 1.69 | 12.00 |
| mt22arc010 | m | Tapeta maciza, sapeli, 70x5 mm, para barnizar. (material) | 8.500 | 1.74 | 14.79 |
| mt22pxf031aaa | Ud | Puerta de armario de tablero aglomerado, sapeli, con moldura recta, 180x50x3,5 cm. (material) | 2.000 | 65.86 | 131.72 |
| mt22pxf032aaa | Ud | Puerta de altillo para armario de tablero aglomerado, sapeli, con moldura recta, 40x50x3,5 cm. (material) | 2.000 | 38.28 | 76.56 |
| mt23icl010bab | Ud | Pernio de 80x52 mm, con remate, en latón negro brillo, para puerta de armario o altillo. (material) | 10.000 | 0.62 | 6.20 |
| mt23hcl010 | Ud | Juego de tirador y escudo largo de latón negro brillo, serie media, para puerta de armario. (material) | 2.000 | 7.25 | 14.50 |
| mt23hcl011 | Ud | Juego de tirador y escudo largo de latón negro brillo, serie media, para puerta de altillo de armario. (material) | 2.000 | 6.01 | 12.02 |
| mt23ppb050 | Ud | Imán de cierre para puerta de armario o altillo. (material) | 6.000 | 0.26 | 1.56 |
| mt23ppb031 | Ud | Tornillo de latón 21/35 mm. (material) | 60.000 | 0.05 | 3.00 |
| mo008 | h | Oficial 1ª carpintero. (mano de obra) | 2.006 | 13.73 | 27.54 |
| mo030 | h | Ayudante carpintero. (mano de obra) | 2.006 | 12.78 | 25.64 |
| % | % | Costes directos complementarios | 2 % | 341.40 | 6.83 |
|  |  | Costes directos |  |  | 348.23 |

| Medición | Uds. | Parcial |
|---|---|---|
| Entrada | 1 | 1.000 |
| Total |  | 1.000 |

**PAH010b** Ud Puerta de armario de cuatro hojas de 180 cm de altura con altillo de 40 cm de 50x3,5 cm, de tablero aglomerado directo, para barnizar, de sapeli, modelo con moldura recta; precerco de pino país de 70x40 mm; tapetas macizas de sapeli de 70x5 mm; tapajuntas macizos de sapeli de 70x11 mm.
3.000 Ud
Suministro y colocación de puerta de armario de cuatro hojas de 180 cm de altura con altillo de 40 cm de 50x3,5 cm, de tablero aglomerado directo, para barnizar, de sapeli, modelo con moldura recta; precerco de pino país de 70x40 mm; tapetas macizas de sapeli de 70x5 mm; tapajuntas macizos de sapeli de 70x11 mm en ambas caras. Incluso herrajes de colgar, cierre y tirador sobre escudo largo de latón negro brillo, serie media. Ajuste de la hoja, fijación de los herrajes y ajuste final. Totalmente montada.
Incluye: El transporte y movimiento vertical y horizontal de los materiales en obra, incluso carga y descarga de los camiones. Colocación de los herrajes de colgar. Colocación de la hoja. Colocación de los herrajes de cierre. Protección de la carpintería frente a golpes, salpicaduras, etc. Eliminación de restos, limpieza final y retirada de restos a vertedero. Parte proporcional de medios auxiliares.
Criterio de medición de proyecto: unidad proyectada, según documentación gráfica de Proyecto.

| Código | Ud | Descripción | Rendimiento | Precio | Importe |
|---|---|---|---|---|---|
| mt22aap020b | Ud | Precerco de madera de pino, 70x40 mm, para puerta de armario de cuatro hojas de 180 cm de altura con altillo de 40 cm, con elementos de fijación. (material) | 1.000 | 17.25 | 17.25 |
| mt22atc010aab | m | Tapajuntas macizo, sapeli, 70x11 mm, para barnizar. | 9.100 | 1.69 | 15.38 |
| mt22arc010 | m | Tapeta maciza, sapeli, 70x5 mm, para barnizar. | 19.100 | 1.74 | 33.23 |
| mt22pxf031aaa | Ud | Puerta de armario de tablero aglomerado, sapeli, con moldura recta, 180x50x3,5 cm. | 4.000 | 65.86 | 263.44 |
| mt22pxf032aaa | Ud | Puerta de altillo para armario de tablero aglomerado, sapeli, con moldura recta, 40x50x3,5 cm. | 4.000 | 38.28 | 153.12 |
| mt23icl010bab | Ud | Pernio de 80x52 mm, con remate, en latón negro brillo, para puerta de armario o altillo. | 20.000 | 0.62 | 12.40 |
| mt23hcl010 | Ud | Juego de tirador y escudo largo de latón negro brillo, serie media, para puerta de armario. | 4.000 | 7.25 | 29.00 |
| mt23hcl011 | Ud | Juego de tirador y escudo largo de latón negro brillo, serie media, para puerta de altillo de armario. | 4.000 | 6.01 | 24.04 |
| mt23ppb050 | Ud | Imán de cierre para puerta de armario o altillo. | 12.000 | 0.26 | 3.12 |
| mt23ppb031 | Ud | Tornillo de latón 21/35 mm. | 120.000 | 0.05 | 6.00 |
| mo008 | h | Oficial 1ª carpintero. | 3.120 | 13.73 | 42.84 |
| mo030 | h | Ayudante carpintero. | 3.120 | 12.78 | 39.87 |
| % | % | Costes directos complementarios | 2 % | 639.69 | 12.79 |
|  |  | Costes directos |  |  | 652.48 |

| Medición | Uds. | Parcial |
|---|---|---|
| Dormitorios | 3 | 3.000 |
| Total |  | 3.000 |

**PAH010** Ud Puerta de armario de seis hojas de 180 cm de altura con altillo de 40 cm de 50x3,5 cm, de tablero aglomerado directo, para barnizar, de sapeli, modelo con moldura recta; precerco de pino país de 70x40 mm; tapetas macizas de sapeli de 70x5 mm; tapajuntas macizos de sapeli de 70x11 mm.
1.000 Ud
Suministro y colocación de puerta de armario de seis hojas de 180 cm de altura con altillo de 40 cm de 50x3,5 cm, de tablero aglomerado directo, para barnizar, de sapeli, modelo con moldura recta; precerco de pino país de 70x40 mm; tapetas macizas de sapeli de 70x5 mm; tapajuntas macizos de sapeli de 70x11 mm en ambas caras. Incluso herrajes de colgar, cierre y tirador sobre escudo largo de latón negro brillo, serie media. Ajuste de la hoja, fijación de los herrajes y ajuste final. Totalmente montada.
Incluye: El transporte y movimiento vertical y horizontal de los materiales en obra, incluso carga y descarga de los camiones. Colocación de los herrajes de colgar. Colocación de la hoja. Colocación de los herrajes de cierre. Protección de la carpintería frente a golpes, salpicaduras, etc. Eliminación de restos, limpieza final y retirada de restos a vertedero. Parte proporcional de medios auxiliares.
Criterio de medición de proyecto: unidad proyectada, según documentación gráfica de Proyecto.

| Código | Ud | Descripción | Rendimiento | Precio | Importe |
|---|---|---|---|---|---|
| mt22aap020c | Ud | Precerco de madera de pino, 70x40 mm, para puerta de armario de seis hojas de 180 cm de altura con altillo de 40 cm, con elementos de fijación. (material) | 1.000 | 18.63 | 18.63 |
| mt22atc010aab | m | Tapajuntas macizo, sapeli, 70x11 mm, para barnizar. | 11.100 | 1.69 | 18.76 |
| mt22arc010 | m | Tapeta maciza, sapeli, 70x5 mm, para barnizar. | 29.700 | 1.74 | 51.68 |
| mt22pxf031aaa | Ud | Puerta de armario de tablero aglomerado, sapeli, con moldura recta, 180x50x3,5 cm. | 6.000 | 65.86 | 395.16 |
| mt22pxf032aaa | Ud | Puerta de altillo para armario de tablero aglomerado, sapeli, con moldura recta, 40x50x3,5 cm. | 6.000 | 38.28 | 229.68 |
| mt23icl010bab | Ud | Pernio de 80x52 mm, con remate, en latón negro brillo, para puerta de armario o altillo. | 30.000 | 0.62 | 18.60 |
| mt23hcl010 | Ud | Juego de tirador y escudo largo de latón negro brillo, serie media, para puerta de armario. | 6.000 | 7.25 | 43.50 |
| mt23hcl011 | Ud | Juego de tirador y escudo largo de latón negro brillo, serie media, para puerta de altillo de armario. | 6.000 | 6.01 | 36.06 |
| mt23ppb050 | Ud | Imán de cierre para puerta de armario o altillo. | 18.000 | 0.26 | 4.68 |
| mt23ppb031 | Ud | Tornillo de latón 21/35 mm. | 180.000 | 0.05 | 9.00 |
| mo008 | h | Oficial 1ª carpintero. | 4.011 | 13.73 | 55.07 |
| mo030 | h | Ayudante carpintero. | 4.011 | 12.78 | 51.26 |
| % | % | Costes directos complementarios | 2 % | 932.08 | 18.64 |
|  |  | Costes directos |  |  | 950.72 |

| Medición | Uds. | Parcial |
|---|---|---|
| Dormitorio principal | 1 | 1.000 |
| Total |  | 1.000 |

### PD Defensas interiores

**PDB010** m Barandilla de aluminio anodizado natural de 90 cm de altura, con bastidor sencillo, para escalera de ida y vuelta, de dos tramos rectos con meseta intermedia.
6.650 m
Suministro y colocación de barandilla de aluminio anodizado natural de 90 cm de altura, con bastidor sencillo, formado por barandal superior que hace de pasamanos y barandal inferior; montantes verticales dispuestos cada 100 cm y barrotes verticales colocados cada 10 cm, para escalera de ida y vuelta, de dos tramos rectos con meseta intermedia. Incluso p/p de. Elaborada en taller y montada en obra.
Incluye: El transporte y movimiento vertical y horizontal de los materiales en obra, incluso carga y descarga de los camiones. Replanteo de los puntos de fijación. Aplomado y nivelación. Resolución de las uniones de la barandilla al anclaje. Resolución de las uniones entre tramos de barandilla. Protección de la barandilla contra golpes o cargas debidas al acarreo de materiales o a las actividades de obra. Eliminación de restos, limpieza final y retirada de escombros a vertedero. Parte proporcional de andamiajes y medios auxiliares.
Criterio de medición de proyecto: longitud medida según documentación gráfica de Proyecto.

| Código | Ud | Descripción | Rendimiento | Precio | Importe |
|---|---|---|---|---|---|
| mt26aaa031 | Ud | Repercusión, por m de barandilla, de elementos de fijación sobre obra: tacos y tornillos de acero. | 1.000 | 1.76 | 1.76 |
| mt25dbe010ac | m | Barandilla de aluminio anodizado natural de 90 cm de altura, con bastidor sencillo formado por barandal superior que hace de pasamanos y barandal inferior; montantes verticales dispuestos cada 100 cm y barrotes verticales colocados cada 10 cm, para una escalera de ida y vuelta, de dos tramos rectos con meseta intermedia. (material) | 1.000 | 114.39 | 114.39 |
| mo059 | h | Peón ordinario construcción. | 0.111 | 12.65 | 1.40 |
| mo009 | h | Oficial 1ª cerrajero. | 1.417 | 13.72 | 19.44 |
| mo031 | h | Ayudante cerrajero. | 1.417 | 12.72 | 18.02 |
| % | % | Costes directos complementarios | 2 % | 155.01 | 3.10 |
|  |  | Costes directos |  |  | 158.11 |

### PE Puertas de entrada a la vivienda

**PEA010** Ud Block de puerta de entrada acorazada normalizada, acabado con tablero liso en ambas caras en madera de sapeli y cerradura de seguridad con tres puntos frontales de cierre (10 pestillos).
1.000 Ud
Suministro y colocación de block de puerta de entrada a piso, acorazada normalizada. Compuesto de: hoja formada por una plancha de acero electrogalvanizado, plegada y reforzada por perfiles omega de acero verticales, acabado con tablero liso en ambas caras en madera de sapeli; marco y premarco de acero electrogalvanizado y pintado en polvo de poliéster con ocho garras de acero antipalanca para anclar al hormigón recubiertos con tapajuntas en ambas caras; cerradura de seguridad de tres puntos frontales de cierre (10 pestillos) con bombillo de seguridad y burlete de goma y fieltro con cierre automático al suelo; bisagras fabricadas en perfil de acero de 5 cm de espesor; pernio y esfera de acero inoxidable con rodamientos; mirilla, pomo y tirador; cortavientos oculto en la parte inferior de la puerta con todos sus herrajes de colgar y seguridad restantes. Elaborado en taller, con ajuste y fijación en obra. Totalmente montado.
Incluye: El transporte y movimiento vertical y horizontal de los materiales en obra, incluso carga y descarga de los camiones. Colocación de los herrajes de colgar. Colocación de la hoja. Colocación de los herrajes de cierre. Protección de la carpintería frente a golpes, salpicaduras, etc. Eliminación de restos, limpieza final y retirada de restos a vertedero. Parte proporcional de medios auxiliares.
Criterio de medición de proyecto: unidad proyectada, según documentación gráfica de Proyecto.

| Código | Ud | Descripción | Rendimiento | Precio | Importe |
|---|---|---|---|---|---|
| mt22paa010 | Ud | Block de puerta de entrada acorazada normalizada, acabado con tablero liso en ambas caras en madera de sapeli, cerradura de seguridad de tres puntos frontales de cierre (10 pestillos), bombillo de seguridad y burlete automático al suelo. Suministrado con marco y premarco de acero electrogalvanizado y pintado en polvo de poliéster con ocho garras de acero antipalanca. (material) | 1.000 | 625.96 | 625.96 |
| mo008 | h | Oficial 1ª carpintero. | 3.346 | 13.73 | 45.94 |
| mo030 | h | Ayudante carpintero. | 2.230 | 12.78 | 28.50 |
| % | % | Costes directos complementarios | 2 % | 700.40 | 14.01 |
|  |  | Costes directos |  |  | 714.41 |

### PP Puertas de paso interiores

**PPM010a** Ud Puerta de paso ciega, de una hoja de 203x82,5x3,5 cm, de tablero aglomerado directo, para barnizar, de pino país, modelo con moldura recta; precerco de pino país de 90x35 mm; galces de MDF rechapado de pino país de 90x20 mm; tapajuntas de MDF rechapado de pino país de 70x10 mm.
7.000 Ud
Suministro y colocación de puerta de paso ciega, de una hoja de 203x82,5x3,5 cm, de tablero aglomerado directo, para barnizar, de pino país, modelo con moldura recta; precerco de pino país de 90x35 mm; galces de MDF rechapado de pino país de 90x20 mm; tapajuntas de MDF rechapado de pino país de 70x10 mm en ambas caras. Incluso herrajes de colgar, cierre y manivela sobre escudo largo de latón negro brillo, serie media. Ajuste de la hoja, fijación de los herrajes y ajuste final. Totalmente montada.
Incluye: El transporte y movimiento vertical y horizontal de los materiales en obra, incluso carga y descarga de los camiones. Colocación de los herrajes de colgar. Colocación de la hoja. Colocación de los herrajes de cierre. Colocación de accesorios. Protección de la carpintería frente a golpes, salpicaduras, etc. Eliminación de restos, limpieza final y retirada de restos a vertedero. Parte proporcional de medios auxiliares.
Criterio de medición de proyecto: unidad proyectada, según documentación gráfica de Proyecto.

| Código | Ud | Descripción | Rendimiento | Precio | Importe |
|---|---|---|---|---|---|
| mt22aap011daa | Ud | Precerco de madera de pino, 90x35 mm, para puerta de una hoja, con elementos de fijación. (material) | 1.000 | 14.81 | 14.81 |
| mt22aga010 | m | Galce de MDF rechapado, pino país, 90x20 mm, para barnizar. (material) | 5.100 | 2.63 | 13.41 |
| mt22ata010baa | m | Tapajuntas de MDF rechapado, pino país, 70x10 mm, para barnizar. (material) | 10.400 | 1.09 | 11.34 |
| mt22pxf020a | Ud | Puerta de paso ciega de tablero aglomerado, pino país, con moldura recta, 203x82,5x3,5 cm. (material) | 1.000 | 61.33 | 61.33 |
| mt23ibl010bab | Ud | Pernio de 100x58 mm, con remate, en latón negro brillo, para puerta de paso interior. (material) | 3.000 | 0.65 | 1.95 |
| mt23ppb031 | Ud | Tornillo de latón 21/35 mm. | 18.000 | 0.05 | 0.90 |
| mt23ppb200 | Ud | Cerradura de embutir, frente, accesorios y tornillos de atado, para puerta de paso interior. (material) | 1.000 | 9.95 | 9.95 |
| mt23hbl010 | Ud | Juego de manivela y escudo largo de latón negro brillo, serie media, para puerta de paso interior. (material) | 1.000 | 8.23 | 8.23 |
| mo008 | h | Oficial 1ª carpintero. | 0.997 | 13.73 | 13.69 |
| mo030 | h | Ayudante carpintero. | 0.997 | 12.78 | 12.74 |
| % | % | Costes directos complementarios | 2 % | 148.35 | 2.97 |
|  |  | Costes directos |  |  | 151.32 |

| Medición | Uds. | Parcial |
|---|---|---|
| Puertas de paso para baños y aseos | 3 | 3.000 |
| Puertas de paso para dormitorios | 4 | 4.000 |
| Total |  | 7.000 |

**PPM010b** Ud Puerta de paso vidriera, de una hoja de 203x82,5x3,5 cm, de tablero aglomerado directo, para barnizar, de pino país, modelo con moldura recta; precerco de pino país de 90x35 mm; galces de MDF rechapado de pino país de 90x20 mm; tapajuntas de MDF rechapado de pino país de 70x10 mm.
1.000 Ud
Suministro y colocación de puerta de paso vidriera, de una hoja de 203x82,5x3,5 cm, de tablero aglomerado directo, para barnizar, de pino país, modelo con moldura recta; precerco de pino país de 90x35 mm; galces de MDF rechapado de pino país de 90x20 mm; tapajuntas de MDF rechapado de pino país de 70x10 mm en ambas caras. Incluso herrajes de colgar, cierre y manivela sobre escudo largo de latón negro brillo, serie media. Ajuste de la hoja, fijación de los herrajes y ajuste final. Totalmente montada.
Incluye: El transporte y movimiento vertical y horizontal de los materiales en obra, incluso carga y descarga de los camiones. Colocación de los herrajes de colgar. Colocación de la hoja. Colocación de los herrajes de cierre. Colocación de accesorios. Protección de la carpintería frente a golpes, salpicaduras, etc. Eliminación de restos, limpieza final y retirada de restos a vertedero. Parte proporcional de medios auxiliares.
Criterio de medición de proyecto: unidad proyectada, según documentación gráfica de Proyecto.

| Código | Ud | Descripción | Rendimiento | Precio | Importe |
|---|---|---|---|---|---|
| mt22aap011daa | Ud | Precerco de madera de pino, 90x35 mm, para puerta de una hoja, con elementos de fijación. | 1.000 | 14.81 | 14.81 |
| mt22aga010 | m | Galce de MDF rechapado, pino país, 90x20 mm, para barnizar. | 5.100 | 2.63 | 13.41 |
| mt22ata010baa | m | Tapajuntas de MDF rechapado, pino país, 70x10 mm, para barnizar. | 10.400 | 1.09 | 11.34 |
| mt22pxf020b | Ud | Puerta de paso vidriera de tablero aglomerado, pino país, con moldura recta, 203x82,5x3,5 cm. (material) | 1.000 | 58.93 | 58.93 |
| mt23ibl010bab | Ud | Pernio de 100x58 mm, con remate, en latón negro brillo, para puerta de paso interior. | 3.000 | 0.65 | 1.95 |
| mt23ppb031 | Ud | Tornillo de latón 21/35 mm. | 18.000 | 0.05 | 0.90 |
| mt23ppb200 | Ud | Cerradura de embutir, frente, accesorios y tornillos de atado, para puerta de paso interior. | 1.000 | 9.95 | 9.95 |
| mt23hbl010 | Ud | Juego de manivela y escudo largo de latón negro brillo, serie media, para puerta de paso interior. | 1.000 | 8.23 | 8.23 |
| mo008 | h | Oficial 1ª carpintero. | 0.997 | 13.73 | 13.69 |
| mo030 | h | Ayudante carpintero. | 0.997 | 12.78 | 12.74 |
| % | % | Costes directos complementarios | 2 % | 145.95 | 2.92 |
|  |  | Costes directos |  |  | 148.87 |

| Medición | Uds. | Parcial |
|---|---|---|
| Puertas de paso para cocina | 1 | 1.000 |
| Total |  | 1.000 |

**PPM010** Ud Puerta de paso vidriera 6-VE, de dos hojas de 203x82,5x3,5 cm, de tablero aglomerado directo, para barnizar, de pino país, modelo con moldura recta; precerco de pino país de 90x35 mm; galces de MDF rechapado de pino país de 90x20 mm; tapajuntas de MDF rechapado de pino país de 70x10 mm.
1.000 Ud
Suministro y colocación de puerta de paso vidriera 6-VE, de dos hojas de 203x82,5x3,5 cm, de tablero aglomerado directo, para barnizar, de pino país, modelo con moldura recta; precerco de pino país de 90x35 mm; galces de MDF rechapado de pino país de 90x20 mm; tapajuntas de MDF rechapado de pino país de 70x10 mm en ambas caras. Incluso herrajes de colgar, cierre y manivela sobre escudo largo de latón negro brillo, serie media. Ajuste de la hoja, fijación de los herrajes y ajuste final. Totalmente montada.
Incluye: El transporte y movimiento vertical y horizontal de los materiales en obra, incluso carga y descarga de los camiones. Colocación de los herrajes de colgar. Colocación de la hoja. Colocación de los herrajes de cierre. Colocación de accesorios. Protección de la carpintería frente a golpes, salpicaduras, etc. Eliminación de restos, limpieza final y retirada de restos a vertedero. Parte proporcional de medios auxiliares.
Criterio de medición de proyecto: unidad proyectada, según documentación gráfica de Proyecto.

| Código | Ud | Descripción | Rendimiento | Precio | Importe |
|---|---|---|---|---|---|
| mt22aap011dab | Ud | Precerco de madera de pino, 90x35 mm, para puerta de dos hojas, con elementos de fijación. (material) | 1.000 | 17.03 | 17.03 |
| mt22aga010 | m | Galce de MDF rechapado, pino país, 90x20 mm, para barnizar. | 6.000 | 2.63 | 15.78 |
| mt22ata010baa | m | Tapajuntas de MDF rechapado, pino país, 70x10 mm, para barnizar. | 12.100 | 1.09 | 13.19 |
| mt22pxf020c | Ud | Puerta de paso vidriera 6-VE de tablero aglomerado, pino país, con moldura recta, 203x82,5x3,5 cm. (material) | 2.000 | 90.97 | 181.94 |
| mt23ibl010bab | Ud | Pernio de 100x58 mm, con remate, en latón negro brillo, para puerta de paso interior. | 6.000 | 0.65 | 3.90 |
| mt23ppb031 | Ud | Tornillo de latón 21/35 mm. | 36.000 | 0.05 | 1.80 |
| mt23ppb200 | Ud | Cerradura de embutir, frente, accesorios y tornillos de atado, para puerta de paso interior. | 1.000 | 9.95 | 9.95 |
| mt23hbl010 | Ud | Juego de manivela y escudo largo de latón negro brillo, serie media, para puerta de paso interior. | 1.000 | 8.23 | 8.23 |
| mo008 | h | Oficial 1ª carpintero. | 1.551 | 13.73 | 21.30 |
| mo030 | h | Ayudante carpintero. | 1.551 | 12.78 | 19.82 |
| % | % | Costes directos complementarios | 2 % | 292.94 | 5.86 |
|  |  | Costes directos |  |  | 298.80 |

| Medición | Uds. | Parcial |
|---|---|---|
| Puertas de paso para comedor | 1 | 1.000 |
| Total |  | 1.000 |

### PT Tabiques y trasdosados

**PTF010** m² Partición de una hoja de 7 cm de espesor de fábrica, de ladrillo cerámico hueco doble, para revestir, 24x11,5x7 cm, recibida con mortero de cemento M-40 (1:6).
163.436 m²
Formación de partición de una hoja de 7 cm de espesor de fábrica, de ladrillo cerámico hueco doble, para revestir, 24x11,5x7 cm, recibida con mortero de cemento M-40 (1:6). Incluso p/p de aplomado y recibido de cercos y precercos, mermas y roturas.
Incluye: El transporte y movimiento vertical y horizontal de los materiales en obra, incluso carga y descarga de los camiones. Replanteo y trazado en el forjado de los tabiques a realizar. Colocación y aplomado de miras en las esquinas. Colocación, aplomado y nivelación de cercos y precercos de puertas y armarios. Recibido a la obra de los elementos de fijación de cercos y precercos. Tendido de hilos entre miras. Colocación de las piezas por hiladas a nivel. Retirada de riostras y rastreles. Repaso de juntas y limpieza. Protección de la obra recién ejecutada frente a golpes, lluvias, heladas y temperaturas elevadas. Eliminación de restos, limpieza final y retirada de restos a vertedero. Parte proporcional de andamiajes y medios auxiliares.
Criterio de medición de proyecto: superficie medida según documentación gráfica de Proyecto, sin duplicar esquinas ni encuentros, deduciendo los huecos de superficie mayor de 3 m².

| Código | Ud | Descripción | Rendimiento | Precio | Importe |
|---|---|---|---|---|---|
| mt04lvc010b | Ud | Ladrillo cerámico hueco doble, para revestir, 24x11,5x7 cm. (material) | 34.650 | 0.12 | 4.16 |
| mt09mor010c | m³ | Mortero de cemento M-40 (1:6), confeccionado en obra. | 0.008 | 62.35 | 0.50 |
| mo010 | h | Oficial 1ª construcción. | 0.597 | 13.51 | 8.07 |
| mo059 | h | Peón ordinario construcción. | 0.298 | 12.65 | 3.77 |
| % | % | Costes directos complementarios | 2 % | 16.50 | 0.33 |
|  |  | Costes directos |  |  | 16.83 |

| Medición | Uds. | Largo | Alto | Parcial |
|---|---|---|---|---|
| Separación entre áreas de igual uso | 1 | 33.57 | 2.80 | 93.996 |
| Separación entre áreas de uso distinto | 1 | 24.80 | 2.80 | 69.440 |
| Total |  |  |  | 163.436 |

### PV Vidrios

**PVD010a** Ud Acristalamiento con cuarterones de vidrio biselado mateado, (1 pieza de hasta 120x60 cm).
1.000 Ud
Suministro y colocación de cuarterones de vidrio biselado mateado, (1 pieza de hasta 120x60 cm), sobre carpintería de madera, según NTE-FVP.
Incluye: El transporte y movimiento vertical y horizontal de los materiales en obra, incluso carga y descarga de los camiones. Limpieza de todo tipo de materias o suciedad que pudiera haberse depositado en las hojas de madera. Colocación, calzado, montaje y ajuste en la carpintería. Eliminación de restos, limpieza final y retirada de escombros a vertedero. Parte proporcional de medios auxiliares.
Criterio de medición de proyecto: unidad proyectada, según documentación gráfica de Proyecto.

| Código | Ud | Descripción | Rendimiento | Precio | Importe |
|---|---|---|---|---|---|
| mt21vde010bb | Ud | Cuarterón biselado mateado, 120x60 cm. (material) | 1.000 | 115.62 | 115.62 |
| mo027 | h | Oficial 1ª cristalero. | 0.039 | 13.12 | 0.51 |
| mo056 | h | Ayudante cristalero. | 0.039 | 12.57 | 0.49 |
| % | % | Costes directos complementarios | 1 % | 116.62 | 1.17 |
|  |  | Costes directos |  |  | 117.79 |

| Medición | Uds. | Parcial |
|---|---|---|
| Puertas de paso para cocina | 1 | 1.000 |
| Total |  | 1.000 |

**PVD010** Ud Acristalamiento con cuarterones de vidrio biselado mateado, (6 piezas de hasta 40x20 cm).
1.000 Ud
Suministro y colocación de cuarterones de vidrio biselado mateado, (6 piezas de hasta 40x20 cm), sobre carpintería de madera, según NTE-FVP.
Incluye: El transporte y movimiento vertical y horizontal de los materiales en obra, incluso carga y descarga de los camiones. Limpieza de todo tipo de materias o suciedad que pudiera haberse depositado en las hojas de madera. Colocación, calzado, montaje y ajuste en la carpintería. Eliminación de restos, limpieza final y retirada de escombros a vertedero. Parte proporcional de medios auxiliares.
Criterio de medición de proyecto: unidad proyectada, según documentación gráfica de Proyecto.

| Código | Ud | Descripción | Rendimiento | Precio | Importe |
|---|---|---|---|---|---|
| mt21vde010ba | Ud | Cuarterón biselado mateado, 40x20 cm. (material) | 6.000 | 13.01 | 78.06 |
| mo027 | h | Oficial 1ª cristalero. | 0.080 | 13.12 | 1.05 |
| mo056 | h | Ayudante cristalero. | 0.080 | 12.57 | 1.01 |
| % | % | Costes directos complementarios | 1 % | 80.12 | 0.80 |
|  |  | Costes directos |  |  | 80.92 |

| Medición | Uds. | Parcial |
|---|---|---|
| Puertas de paso para comedor | 1 | 1.000 |
| Total |  | 1.000 |

### PY Ayudas

**PYA010a** Ud Ayudas de albañilería por vivienda unifamiliar, con una superficie construida media de 115 m², para instalación individual de TV.
1.000 Ud
Ayudas de cualquier trabajo de albañilería, necesarias para la correcta ejecución de la instalación individual de TV formada por: equipo para recepción de señal de radio y TV, equipo de amplificación y distribución, red de distribución interior, cajas de derivación, bases de toma, mecanismos y accesorios, en vivienda unifamiliar con una superficie construida media de 115 m². Incluso material auxiliar para realizar todos aquellos trabajos de apertura y tapado de rozas, apertura de huecos en tabiquería, fijación de soportes, recibidos y remates precisos para el correcto montaje de la instalación.
Incluye: El transporte y movimiento vertical y horizontal de los materiales en obra, incluso carga y descarga de los camiones. Trabajos de apertura y tapado de rozas. Apertura de agujeros en paramentos, muros, forjados y losas, para el paso de instalaciones. Colocación de pasatubos. Colocación y recibido de cajas para elementos empotrados. Sellado de agujeros y huecos de paso de instalaciones. Eliminación de restos, limpieza final y retirada de escombros a vertedero. Parte proporcional de andamiajes y medios auxiliares.
Criterio de medición de proyecto: unidad proyectada, según documentación gráfica de Proyecto.

| Código | Ud | Descripción | Rendimiento | Precio | Importe |
|---|---|---|---|---|---|
| mo028 | h | Oficial 2ª construcción. | 1.153 | 13.30 | 15.33 |
| mo059 | h | Peón ordinario construcción. | 3.547 | 12.65 | 44.87 |
| % | % | Costes directos complementarios | 4 % | 60.20 | 2.41 |
|  |  | Costes directos |  |  | 62.61 |

**PYA010b** Ud Ayudas de albañilería por vivienda unifamiliar, con una superficie construida media de 115 m², para instalación individual de telefonía.
1.000 Ud
Ayudas de cualquier trabajo de albañilería, necesarias para la correcta ejecución de la instalación individual de telefonía formada por: registros de enlace, red de distribución interior, cajas de registro, bases de toma, mecanismos y accesorios, en vivienda unifamiliar con una superficie construida media de 115 m². Incluso material auxiliar para realizar todos aquellos trabajos de apertura y tapado de rozas, apertura de huecos en tabiquería, fijación de soportes, recibidos y remates precisos para el correcto montaje de la instalación.
Incluye: El transporte y movimiento vertical y horizontal de los materiales en obra, incluso carga y descarga de los camiones. Trabajos de apertura y tapado de rozas. Apertura de agujeros en paramentos, muros, forjados y losas, para el paso de instalaciones. Colocación de pasatubos. Colocación y recibido de cajas para elementos empotrados. Sellado de agujeros y huecos de paso de instalaciones. Eliminación de restos, limpieza final y retirada de escombros a vertedero. Parte proporcional de andamiajes y medios auxiliares.
Criterio de medición de proyecto: unidad proyectada, según documentación gráfica de Proyecto.

| Código | Ud | Descripción | Rendimiento | Precio | Importe |
|---|---|---|---|---|---|
| mo028 | h | Oficial 2ª construcción. | 0.887 | 13.30 | 11.80 |
| mo059 | h | Peón ordinario construcción. | 3.547 | 12.65 | 44.87 |
| % | % | Costes directos complementarios | 4 % | 56.67 | 2.27 |
|  |  | Costes directos |  |  | 58.94 |

**PYA010c** Ud Ayudas de albañilería por vivienda unifamiliar, con una superficie construida media de 115 m², para instalaciones de interfonía y/o vídeo.
1.000 Ud
Ayudas de cualquier trabajo de albañilería, necesarias para la correcta ejecución de las instalaciones de interfonía y/o vídeo formada por: placa de calle, módulo amplificador, módulo pulsador, alimentador de audio, monitor de teléfono y abrepuerta, mecanismos y accesorios, en vivienda unifamiliar con una superficie construida media de 115 m². Incluso material auxiliar para realizar todos aquellos trabajos de apertura y tapado de rozas, apertura de huecos en tabiquería, fijación de soportes, recibidos y remates precisos para el correcto montaje de la instalación.
Incluye: El transporte y movimiento vertical y horizontal de los materiales en obra, incluso carga y descarga de los camiones. Trabajos de apertura y tapado de rozas. Apertura de agujeros en paramentos, muros, forjados y losas, para el paso de instalaciones. Colocación de pasatubos. Colocación y recibido de cajas para elementos empotrados. Sellado de agujeros y huecos de paso de instalaciones. Eliminación de restos, limpieza final y retirada de escombros a vertedero. Parte proporcional de andamiajes y medios auxiliares.
Criterio de medición de proyecto: unidad proyectada, según documentación gráfica de Proyecto.

| Código | Ud | Descripción | Rendimiento | Precio | Importe |
|---|---|---|---|---|---|
| mo028 | h | Oficial 2ª construcción. | 0.709 | 13.30 | 9.43 |
| mo059 | h | Peón ordinario construcción. | 1.774 | 12.65 | 22.44 |
| % | % | Costes directos complementarios | 4 % | 31.87 | 1.27 |
|  |  | Costes directos |  |  | 33.14 |

**PYA010d** Ud Ayudas de albañilería por vivienda unifamiliar, con una superficie construida media de 115 m², para instalación de calefacción.
1.000 Ud
Ayudas de cualquier trabajo de albañilería, necesarias para la correcta ejecución de la instalación de calefacción, en vivienda unifamiliar con una superficie construida media de 115 m². Incluso material auxiliar para realizar todos aquellos trabajos de apertura y tapado de rozas, apertura de huecos en tabiquería, fijación de soportes, recibidos y remates precisos para el correcto montaje de la instalación.
Incluye: El transporte y movimiento vertical y horizontal de los materiales en obra, incluso carga y descarga de los camiones. Trabajos de apertura y tapado de rozas. Apertura de agujeros en paramentos, muros, forjados y losas, para el paso de instalaciones. Colocación de pasatubos. Colocación y recibido de cajas para elementos empotrados. Sellado de agujeros y huecos de paso de instalaciones. Eliminación de restos, limpieza final y retirada de escombros a vertedero. Parte proporcional de andamiajes y medios auxiliares.
Criterio de medición de proyecto: unidad proyectada, según documentación gráfica de Proyecto.

| Código | Ud | Descripción | Rendimiento | Precio | Importe |
|---|---|---|---|---|---|
| mo028 | h | Oficial 2ª construcción. | 6.031 | 13.30 | 80.21 |
| mo059 | h | Peón ordinario construcción. | 15.077 | 12.65 | 190.72 |
| % | % | Costes directos complementarios | 4 % | 270.93 | 10.84 |
|  |  | Costes directos |  |  | 281.77 |

**PYA010e** Ud Ayudas de albañilería por vivienda unifamiliar, con una superficie construida media de 115 m², para instalación eléctrica.
1.000 Ud
Ayudas de cualquier trabajo de albañilería, necesarias para la correcta ejecución de la instalación eléctrica interior de la vivienda y la p/p de puesta a tierra, caja de protección y medida, línea general de alimentación, derivaciones individuales y cuadros de mando y protección, en vivienda unifamiliar con una superficie construida media de 115 m². Incluso material auxiliar para realizar todos aquellos trabajos de apertura y tapado de rozas, apertura de huecos en tabiquería, fijación de soportes, recibidos y remates precisos para el correcto montaje de la instalación.
Incluye: El transporte y movimiento vertical y horizontal de los materiales en obra, incluso carga y descarga de los camiones. Trabajos de apertura y tapado de rozas. Apertura de agujeros en paramentos, muros, forjados y losas, para el paso de instalaciones. Colocación de pasatubos. Colocación y recibido de cajas para elementos empotrados. Sellado de agujeros y huecos de paso de instalaciones. Eliminación de restos, limpieza final y retirada de escombros a vertedero. Parte proporcional de andamiajes y medios auxiliares.
Criterio de medición de proyecto: unidad proyectada, según documentación gráfica de Proyecto.

| Código | Ud | Descripción | Rendimiento | Precio | Importe |
|---|---|---|---|---|---|
| mo028 | h | Oficial 2ª construcción. | 7.095 | 13.30 | 94.36 |
| mo059 | h | Peón ordinario construcción. | 17.737 | 12.65 | 224.37 |
| % | % | Costes directos complementarios | 4 % | 318.73 | 12.75 |
|  |  | Costes directos |  |  | 331.48 |

**PYA010f** Ud Ayudas de albañilería por vivienda unifamiliar, con una superficie construida media de 115 m², para instalación de fontanería.
1.000 Ud
Ayudas de cualquier trabajo de albañilería, necesarias para la correcta ejecución de la instalación interior de fontanería de la vivienda y p/p de acometida, tubo de alimentación, contador individual, grupo de presión, depósito, montantes, accesorios y piezas especiales, en vivienda unifamiliar con una superficie construida media de 115 m². Incluso material auxiliar para realizar todos aquellos trabajos de apertura y tapado de rozas, apertura de huecos en tabiquería, fijación de soportes, recibidos y remates precisos para el correcto montaje de la instalación.
Incluye: El transporte y movimiento vertical y horizontal de los materiales en obra, incluso carga y descarga de los camiones. Trabajos de apertura y tapado de rozas. Apertura de agujeros en paramentos, muros, forjados y losas, para el paso de instalaciones. Colocación de pasatubos. Colocación y recibido de cajas para elementos empotrados. Sellado de agujeros y huecos de paso de instalaciones. Eliminación de restos, limpieza final y retirada de escombros a vertedero. Parte proporcional de andamiajes y medios auxiliares.
Criterio de medición de proyecto: unidad proyectada, según documentación gráfica de Proyecto.

| Código | Ud | Descripción | Rendimiento | Precio | Importe |
|---|---|---|---|---|---|
| mo028 | h | Oficial 2ª construcción. | 4.434 | 13.30 | 58.97 |
| mo059 | h | Peón ordinario construcción. | 13.303 | 12.65 | 168.28 |
| % | % | Costes directos complementarios | 4 % | 227.25 | 9.09 |
|  |  | Costes directos |  |  | 236.34 |

**PYA010g** Ud Ayudas de albañilería por vivienda unifamiliar, con una superficie construida media de 115 m², para instalación de iluminación.
1.000 Ud
Ayudas de cualquier trabajo de albañilería, necesarias para la correcta ejecución de la instalación de apliques y luminarias para iluminación, en vivienda unifamiliar con una superficie construida media de 115 m². Incluso material auxiliar para realizar todos aquellos trabajos de apertura y tapado de rozas, apertura de huecos en tabiquería, fijación de soportes, recibidos y remates precisos para el correcto montaje de la instalación.
Incluye: El transporte y movimiento vertical y horizontal de los materiales en obra, incluso carga y descarga de los camiones. Trabajos de apertura y tapado de rozas. Apertura de agujeros en paramentos, muros, forjados y losas, para el paso de instalaciones. Colocación de pasatubos. Colocación y recibido de cajas para elementos empotrados. Sellado de agujeros y huecos de paso de instalaciones. Eliminación de restos, limpieza final y retirada de escombros a vertedero. Parte proporcional de andamiajes y medios auxiliares.
Criterio de medición de proyecto: unidad proyectada, según documentación gráfica de Proyecto.

| Código | Ud | Descripción | Rendimiento | Precio | Importe |
|---|---|---|---|---|---|
| mo028 | h | Oficial 2ª construcción. | 0.887 | 13.30 | 11.80 |
| mo059 | h | Peón ordinario construcción. | 2.217 | 12.65 | 28.05 |
| % | % | Costes directos complementarios | 4 % | 39.85 | 1.59 |
|  |  | Costes directos |  |  | 41.44 |

**PYA010h** Ud Ayudas de albañilería por vivienda unifamiliar, con una superficie construida media de 115 m², para instalación de protección contra incendios.
1.000 Ud
Ayudas de cualquier trabajo de albañilería, necesarias para la correcta ejecución de la instalación de protección contra incendios formada por equipos de detección y alarma, alumbrado de emergencia y señalización, equipos de extinción, ventilación, mecanismos y accesorios, en vivienda unifamiliar con una superficie construida media de 115 m². Incluso material auxiliar para realizar todos aquellos trabajos de apertura y tapado de rozas, apertura de huecos en tabiquería, fijación de soportes, recibidos y remates precisos para el correcto montaje de la instalación.
Incluye: El transporte y movimiento vertical y horizontal de los materiales en obra, incluso carga y descarga de los camiones. Trabajos de apertura y tapado de rozas. Apertura de agujeros en paramentos, muros, forjados y losas, para el paso de instalaciones. Colocación de pasatubos. Colocación y recibido de cajas para elementos empotrados. Sellado de agujeros y huecos de paso de instalaciones. Eliminación de restos, limpieza final y retirada de escombros a vertedero. Parte proporcional de andamiajes y medios auxiliares.
Criterio de medición de proyecto: unidad proyectada, según documentación gráfica de Proyecto.

| Código | Ud | Descripción | Rendimiento | Precio | Importe |
|---|---|---|---|---|---|
| mo028 | h | Oficial 2ª construcción. | 0.532 | 13.30 | 7.08 |
| mo059 | h | Peón ordinario construcción. | 0.887 | 12.65 | 11.22 |
| % | % | Costes directos complementarios | 4 % | 18.30 | 0.73 |
|  |  | Costes directos |  |  | 19.03 |

**PYA010i** Ud Ayudas de albañilería por vivienda unifamiliar, con una superficie construida media de 115 m², para instalación de salubridad.
1.000 Ud
Ayudas de cualquier trabajo de albañilería, necesarias para la correcta ejecución de la instalación interior de salubridad de la vivienda, bajantes pluviales y fecales, canalones, colectores suspendidos, conductos de ventilación, humos y gases, aspiradores de humos y accesorios, en vivienda unifamiliar con una superficie construida media de 115 m². Incluso material auxiliar para realizar todos aquellos trabajos de apertura y tapado de rozas, apertura de huecos en tabiquería, fijación de soportes, recibidos y remates precisos para el correcto montaje de la instalación.
Incluye: El transporte y movimiento vertical y horizontal de los materiales en obra, incluso carga y descarga de los camiones. Trabajos de apertura y tapado de rozas. Apertura de agujeros en paramentos, muros, forjados y losas, para el paso de instalaciones. Colocación de pasatubos. Colocación y recibido de cajas para elementos empotrados. Sellado de agujeros y huecos de paso de instalaciones. Eliminación de restos, limpieza final y retirada de escombros a vertedero. Parte proporcional de andamiajes y medios auxiliares.
Criterio de medición de proyecto: unidad proyectada, según documentación gráfica de Proyecto.

| Código | Ud | Descripción | Rendimiento | Precio | Importe |
|---|---|---|---|---|---|
| mo028 | h | Oficial 2ª construcción. | 3.547 | 13.30 | 47.18 |
| mo059 | h | Peón ordinario construcción. | 10.642 | 12.65 | 134.62 |
| % | % | Costes directos complementarios | 4 % | 181.80 | 7.27 |
|  |  | Costes directos |  |  | 189.07 |

**PYA010j** Ud Ayudas de albañilería por vivienda unifamiliar, con una superficie construida media de 115 m², para el recibido de los aparatos sanitarios.
1.000 Ud
Ayudas de cualquier trabajo de albañilería, necesarias para la correcta ejecución de los trabajos de recibido en obra de los aparatos sanitarios, en vivienda unifamiliar con una superficie construida media de 115 m². Incluso material auxiliar para realizar el tabicado del frente en bañeras, formación de desniveles en platos de ducha y rellenos de arena para su fijación.
Incluye: El transporte y movimiento vertical y horizontal de los materiales en obra, incluso carga y descarga de los camiones. Sellado de juntas. Recibidos y remates precisos para la correcta realización del montaje de los aparatos. Eliminación de restos, limpieza final y retirada de escombros a vertedero. Parte proporcional de andamiajes y medios auxiliares.
Criterio de medición de proyecto: unidad proyectada, según documentación gráfica de Proyecto.

| Código | Ud | Descripción | Rendimiento | Precio | Importe |
|---|---|---|---|---|---|
| mo028 | h | Oficial 2ª construcción. | 1.818 | 13.30 | 24.18 |
| mo059 | h | Peón ordinario construcción. | 5.321 | 12.65 | 67.31 |
| % | % | Costes directos complementarios | 4 % | 91.49 | 3.66 |
|  |  | Costes directos |  |  | 95.15 |

**PYA010k** Ud Ayudas de albañilería por vivienda unifamiliar, con una superficie construida media de 115 m², para el recibido de la carpintería exterior.
1.000 Ud
Ayudas de cualquier trabajo de albañilería, necesarias para la correcta ejecución de los trabajos de recibido en obra de la carpintería exterior, en vivienda unifamiliar con una superficie construida media de 115 m². Incluso material auxiliar.
Incluye: El transporte y movimiento vertical y horizontal de los materiales en obra, incluso carga y descarga de los camiones. Replanteo y formación de cajeado en el perímetro del hueco para alojar los elementos de fijación del marco. Presentación, acuñado, nivelación y aplomado del marco en el hueco. Relleno con mortero o atornillado de los elementos de fijación del marco. Sellado de juntas perimetrales. Eliminación de restos, limpieza final y retirada de escombros a vertedero. Parte proporcional de andamiajes y medios auxiliares.
Criterio de medición de proyecto: unidad proyectada, según documentación gráfica de Proyecto.

| Código | Ud | Descripción | Rendimiento | Precio | Importe |
|---|---|---|---|---|---|
| mo028 | h | Oficial 2ª construcción. | 1.774 | 13.30 | 23.59 |
| mo059 | h | Peón ordinario construcción. | 4.434 | 12.65 | 56.09 |
| % | % | Costes directos complementarios | 4 % | 79.68 | 3.19 |
|  |  | Costes directos |  |  | 82.87 |

**PYA010** Ud Ayudas de albañilería por vivienda unifamiliar, con una superficie construida media de 115 m², para el recibido de rejillas de ventilación y demás cercos o precercos.
1.000 Ud
Ayudas de cualquier trabajo de albañilería, necesarias para la correcta ejecución de los trabajos de recibido en obra de rejillas de ventilación, cercos o precercos de cualquier material en paramento interior o exterior, en vivienda unifamiliar con una superficie construida media de 115 m². Incluso material auxiliar.
Incluye: El transporte y movimiento vertical y horizontal de los materiales en obra, incluso carga y descarga de los camiones. Marcado de los puntos de fijación. Presentación, acuñado, nivelación y aplomado del cerco o precerco en el hueco del paramento. Relleno con mortero o atornillado de los elementos de fijación. Retirada de las cuñas una vez fraguado el mortero. Sellado de juntas perimetrales. Eliminación de restos, limpieza final y retirada de escombros a vertedero. Parte proporcional de andamiajes y medios auxiliares.
Criterio de medición de proyecto: unidad proyectada, según documentación gráfica de Proyecto.

| Código | Ud | Descripción | Rendimiento | Precio | Importe |
|---|---|---|---|---|---|
| mo028 | h | Oficial 2ª construcción. | 0.639 | 13.30 | 8.50 |
| mo059 | h | Peón ordinario construcción. | 1.862 | 12.65 | 23.55 |
| % | % | Costes directos complementarios | 4 % | 32.05 | 1.28 |
|  |  | Costes directos |  |  | 33.33 |

**PYA020** Ud Limpieza final de obra en vivienda unifamiliar, con una superficie construida media de 115 m².
1.000 Ud
Limpieza final de obra en vivienda unifamiliar con una superficie construida media de 115 m², desprendiendo morteros adheridos en suelos, sanitarios, escaleras, patios, etc. Incluso p/p de barrido y retirada de escombros a pie de carga.
Incluye: El transporte y movimiento vertical y horizontal de los materiales en obra, incluso carga y descarga de los camiones. Eliminación de restos, limpieza final y retirada de escombros a vertedero. Parte proporcional de andamiajes y medios auxiliares.
Criterio de medición de proyecto: unidad proyectada, según documentación gráfica de Proyecto.

| Código | Ud | Descripción | Rendimiento | Precio | Importe |
|---|---|---|---|---|---|
| mo059 | h | Peón ordinario construcción. | 27.353 | 12.65 | 346.02 |
| % | % | Costes directos complementarios | 2 % | 346.02 | 6.92 |
|  |  | Costes directos |  |  | 352.94 |

## I Instalaciones

### IL Infraestructura común de telecomunicaciones

**ILA020** m Canalización externa enterrada formada por 3 conductos de PVC de 63 mm de diámetro, hasta 4 PAU.
5.000 m
Suministro e instalación de canalización externa enterrada desde la arqueta de entrada hasta el registro de enlace inferior en el interior del edificio o directamente en RITI o RITU, hasta 4 puntos de acceso a usuario, constituida por 3 conductos (1 TB+RDSI, 1 TLCA, 1 reserva) de PVC de 63 mm de diámetro, ejecutada en zanja de 45x75 cm, con los tubos embebidos en un prisma de hormigón en masa HM-20/B/20/I con 6 cm de recubrimiento superior e inferior y 5,5 cm de recubrimiento lateral. Incluso p/p de codos, soportes separadores de tubos de PVC colocados cada 100 cm e hilo guía. Completamente terminada, sin incluir la excavación ni el relleno perimetral posterior. Según Norma Técnica de ICT.
Incluye: El transporte y movimiento vertical y horizontal de los materiales en obra, incluso carga y descarga de los camiones. Replanteo general y fijación de los puntos y niveles de referencia. Refinado de fondos y laterales a mano, con extracción de las tierras. Vertido y compactación del hormigón en formación de solera. Presentación en seco de tubos y piezas especiales. Conexionado de tubos y accesorios. Colocación del alambre guía en todas las canalizaciones. Vertido y vibrado del hormigón para formación del prisma. Protección frente a golpes y paso de vehículos. Eliminación de restos, limpieza final y retirada de escombros a vertedero. Parte proporcional de medios auxiliares.
Criterio de medición de proyecto: longitud medida en proyección horizontal, según documentación gráfica de Proyecto.

| Código | Ud | Descripción | Rendimiento | Precio | Importe |
|---|---|---|---|---|---|
| mt40iva010c | m | Tubo de PVC rígido de 63 mm de diámetro, para canalización de telecomunicaciones. Resistencia a la compresión 1250 N, resistencia al impacto 2 julios, propiedades eléctricas: rigidez eléctrica 15 kV. Conforme a las normas UNE-EN 50086-1 y UNE-EN 60423. (material) | 3.000 | 1.92 | 5.76 |
| mt40iva011c | Ud | Codo 90° de PVC rígido de 63 mm de diámetro, UNE-EN 50086-1 y UNE-EN 60423, pared interior lisa. (material) | 0.600 | 2.02 | 1.21 |
| mt40iva020d | Ud | Soporte separador de tubos de PVC rígido de 63 mm de diámetro. (material) | 1.000 | 1.77 | 1.77 |
| mt40iva030 | m | Hilo guía de acero galvanizado de 0,5 mm de diámetro. (material) | 3.600 | 0.02 | 0.07 |
| mt10hmf010d | m³ | Hormigón HM-20/B/20/I, fabricado en central normal, vertido con cubilote. (material) | 0.100 | 57.26 | 5.73 |
| mt40www050 | Ud | Material auxiliar para infraestructura común de telecomunicaciones. (material) | 0.300 | 1.51 | 0.45 |
| mo010 | h | Oficial 1ª construcción. | 0.053 | 13.51 | 0.72 |
| mo059 | h | Peón ordinario construcción. | 1.897 | 12.65 | 24.00 |
| % | % | Costes directos complementarios | 2 % | 39.71 | 0.79 |
|  |  | Costes directos |  |  | 40.50 |

**ILE030** m Canalización de enlace superior de 4 conductos flexibles reforzados de PVC de 40 mm de diámetro.
3.000 m
Suministro e instalación de canalización de enlace superior entre el punto de entrada general superior del edificio y el RITS, RITU o RITM, formada por 4 tubos flexibles reforzados de PVC de 40 mm de diámetro. Incluso p/p de accesorios, codos para doblado de los extremos de los tubos, piezas especiales, hilo guía y elementos de fijación de los conductos, sin incluir ayudas de albañilería. Según Norma Técnica de ICT.
Incluye: El transporte y movimiento vertical y horizontal de los materiales en obra, incluso carga y descarga de los camiones. Replanteo y trazado de conductos. Colocación y fijación de conductos. Conexionado de tubos y accesorios. Colocación del alambre guía en todas las canalizaciones. Eliminación de restos, limpieza final y retirada de escombros a vertedero. Parte proporcional de andamiajes y medios auxiliares.
Criterio de medición de proyecto: longitud medida según documentación gráfica de Proyecto.

| Código | Ud | Descripción | Rendimiento | Precio | Importe |
|---|---|---|---|---|---|
| mt35ais040e | m | Tubo flexible reforzado de PVC corrugado, para canalización empotrada en obra de fábrica (paredes y techos), D=40 mm. Código de clasificación 232122, resistencia a la compresión 320 N, resistencia al impacto 2 julios, temperatura de trabajo -5°C hasta 60°C, propiedades eléctricas: aislante, no propagador de llama. Conforme a las normas UNE-EN 50086-1, UNE-EN 50086-2-2 y UNE-EN 60423. (material) | 4.000 | 1.38 | 5.52 |
| mt40iva011a | Ud | Codo 90° de PVC rígido de 40 mm de diámetro, UNE-EN 50086-1 y UNE-EN 60423, pared interior lisa. (material) | 4.000 | 1.77 | 7.08 |
| mt40iva030 | m | Hilo guía de acero galvanizado de 0,5 mm de diámetro. | 4.800 | 0.02 | 0.10 |
| mt40www050 | Ud | Material auxiliar para infraestructura común de telecomunicaciones. | 0.300 | 1.51 | 0.45 |
| mo000 | h | Oficial 1ª instalador de telecomunicaciones. (mano de obra) | 0.063 | 13.95 | 0.88 |
| mo029 | h | Ayudante instalador de telecomunicaciones. (mano de obra) | 0.021 | 12.66 | 0.27 |
| % | % | Costes directos complementarios | 2 % | 14.30 | 0.29 |
|  |  | Costes directos |  |  | 14.59 |

**ILS010** m Canalización secundaria formada por 3 conductos (1 TB+RDSI, 1 RTV, 1 TLCA y SAFI) flexibles reforzados de PVC de Ø 25 mm.
10.000 m
Suministro e instalación de canalización secundaria de unión entre el registro secundario y el registro de terminación de red en el interior de la vivienda. Formada por 3 conductos (1 TB+RDSI, 1 RTV, 1 TLCA y SAFI) flexibles reforzados de PVC de Ø 25 mm. Incluso p/p de accesorios, piezas especiales, hilo guía y elementos de fijación de los conductos, sin incluir ayudas de albañilería. Según Norma Técnica de ICT.
Incluye: El transporte y movimiento vertical y horizontal de los materiales en obra, incluso carga y descarga de los camiones. Replanteo y trazado de conductos. Colocación y fijación de conductos. Conexionado de tubos y accesorios. Colocación del alambre guía en todas las canalizaciones. Eliminación de restos, limpieza final y retirada de escombros a vertedero. Parte proporcional de andamiajes y medios auxiliares.
Criterio de medición de proyecto: longitud medida según documentación gráfica de Proyecto.

| Código | Ud | Descripción | Rendimiento | Precio | Importe |
|---|---|---|---|---|---|
| mt35ais040c | m | Tubo flexible reforzado de PVC corrugado, para canalización empotrada en obra de fábrica (paredes y techos), D=25 mm. Código de clasificación 232122, resistencia a la compresión 320 N, resistencia al impacto 2 julios, temperatura de trabajo -5°C hasta 60°C, propiedades eléctricas: aislante, no propagador de llama. Conforme a las normas UNE-EN 50086-1, UNE-EN 50086-2-2 y UNE-EN 60423. (material) | 3.000 | 0.68 | 2.04 |
| mt40iva030 | m | Hilo guía de acero galvanizado de 0,5 mm de diámetro. | 3.600 | 0.02 | 0.07 |
| mt40www050 | Ud | Material auxiliar para infraestructura común de telecomunicaciones. | 0.300 | 1.51 | 0.45 |
| mo000 | h | Oficial 1ª instalador de telecomunicaciones. | 0.070 | 13.95 | 0.98 |
| mo029 | h | Ayudante instalador de telecomunicaciones. | 0.016 | 12.66 | 0.20 |
| % | % | Costes directos complementarios | 2 % | 3.74 | 0.07 |
|  |  | Costes directos |  |  | 3.81 |

**ILS012** Ud Registro de plástico de terminación de red, con caja única para todos los servicios.
1.000 Ud
Suministro e instalación de registro de plástico de terminación de red doble, equipado para dos líneas que permiten el intercambio entre la red de dispersión y la red interior de usuario, formado por una caja de 300x500x60 mm para TB+RDSI, RTV, TLCA y SAFI, regleta de inserción de 5 pares para la conexión del PAU doble y los cables interiores, más repartidor de 3 salidas. Incluso accesorios, piezas especiales y fijaciones, sin incluir ayudas de albañilería. Según Norma Técnica de ICT.
Incluye: El transporte y movimiento vertical y horizontal de los materiales en obra, incluso carga y descarga de los camiones. Replanteo. Sujeción del armario. Montaje de los componentes. Conexionado de los conductores. Pruebas de servicio. Eliminación de restos, limpieza final y retirada de escombros a vertedero. Parte proporcional de andamiajes y medios auxiliares.
Criterio de medición de proyecto: unidad proyectada, según documentación gráfica de Proyecto.

| Código | Ud | Descripción | Rendimiento | Precio | Importe |
|---|---|---|---|---|---|
| mt40irt020ae | Ud | Caja de plástico de registro de terminación de red para instalaciones de ICT, de 300x500x60 mm, TB+RDSI/RTV/TLCA y SAFI, para empotrar. (material) | 1.000 | 16.78 | 16.78 |
| mt40irt023b | Ud | Repartidor 3D 5-2400 MHz 7/9 dB (MATV/FI), con conectores "F". (material) | 1.000 | 6.21 | 6.21 |
| mt40irt021a | Ud | Regleta de conexión 5 pares. (material) | 1.000 | 5.87 | 5.87 |
| mt40irt022b | Ud | Punto de acceso a usuario (PAU), doble con capacidad para dos líneas. (material) | 1.000 | 11.66 | 11.66 |
| mt40www050 | Ud | Material auxiliar para infraestructura común de telecomunicaciones. | 0.500 | 1.51 | 0.76 |
| mo000 | h | Oficial 1ª instalador de telecomunicaciones. | 1.212 | 13.95 | 16.91 |
| mo029 | h | Ayudante instalador de telecomunicaciones. | 0.316 | 12.66 | 4.00 |
| % | % | Costes directos complementarios | 2 % | 62.19 | 1.24 |
|  |  | Costes directos |  |  | 63.43 |

### IA Audiovisuales

**IAA010** Ud Sistema individual de TV vía terrestre con antena fijada sobre mástil de 3,00 m de altura y 3 bases de toma, para vivienda unifamiliar.
1.000 Ud
Suministro e instalación de sistema individual de TV vía terrestre formado por: equipo de antena individual para recepción de señales de radio (FM) y TV vía terrestre (UHF/VHF), fijado sobre mástil de 3,00 m de altura; equipo de amplificación y distribución con fuente de alimentación; red de distribución interior en vivienda formada por canalización y cableado para la conducción de las señales, con tubo plástico de PVC flexible (corrugado) y cable coaxial; cajas de derivación y 3 bases de toma para permitir la conexión a ellas de receptores de televisión y radio en frecuencia modulada, situadas en el interior de la vivienda. Incluso anclajes a paramento, conexiones de puesta a tierra, y cuantos accesorios sean necesarios para su correcta instalación. Totalmente montado, conexionado y probado, sin incluir ayudas de albañilería.
Incluye: El transporte y movimiento vertical y horizontal de los materiales en obra, incluso carga y descarga de los camiones. Replanteo del emplazamiento. Sujeción de antenas y complementos mecánicos. Montaje de elementos. Replanteo y trazado de conductos. Colocación y fijación de conductos y cajas. Conexionado de tubos y accesorios. Colocación del alambre guía en todas las canalizaciones. Tendido de cables. Colocación de mecanismos. Pruebas de servicio. Protección del conjunto frente a golpes y mal uso. Eliminación de restos, limpieza final y retirada de restos a vertedero. Parte proporcional de andamiajes y medios auxiliares.
Criterio de medición de proyecto: unidad proyectada, según documentación gráfica de Proyecto.

| Código | Ud | Descripción | Rendimiento | Precio | Importe |
|---|---|---|---|---|---|
| mt40bpa011 | Ud | Conjunto de antena individual para recepción de señales de radio (FM) y TV vía terrestre (UHF/VHF). (material) | 1.000 | 61.98 | 61.98 |
| mt40sam012f | Ud | Mástil de antena con tratamiento anticorrosión RPR, de 40x3000x2 mm, incluso accesorios. (material) | 1.000 | 23.15 | 23.15 |
| mt40sam014b | Ud | Garra en U, reforzada y galvanizada, de 500 mm de largo, para fijación de mástil. (material) | 2.000 | 5.15 | 10.30 |
| mt40baa010b | Ud | Amplificador UHF/VHF, para antena individual TV vía terrestre. (material) | 1.000 | 41.22 | 41.22 |
| mt40baa010a | Ud | Amplificador FM, para antena individual TV vía terrestre. (material) | 1.000 | 52.31 | 52.31 |
| mt40baa011 | Ud | Fuente de alimentación para antena individual, TV vía terrestre. (material) | 1.000 | 61.83 | 61.83 |
| mt35ais020b | m | Tubo flexible de PVC corrugado, para canalización empotrada en obra de fábrica (paredes y techos), D=20 mm. Código de clasificación 222122, resistencia a la compresión 320 N, resistencia al impacto 1 julio, temperatura de trabajo -5°C hasta 60°C, propiedades eléctricas: aislante, no propagador de llama. Conforme a las normas UNE-EN 50086-1, UNE-EN 50086-2-2 y UNE-EN 60423. (material) | 60.000 | 0.29 | 17.40 |
| mt40ecb010a | m | Cable coaxial RG-6 de impedancia característica 75 Ohm, Atenuación (2150 MHz) = 0,31 dB/m. (material) | 65.000 | 0.77 | 50.05 |
| mt35ttc040 | m | Cable de puesta a tierra de 6 mm² de sección. (material) | 15.000 | 1.04 | 15.60 |
| mt35caj020b | Ud | Caja de derivación para empotrar de 105x165 mm, con grado de protección normal, regletas de conexión y tapa de registro. (material) | 2.000 | 1.31 | 2.62 |
| mt40tet011b | Ud | Toma separadora TV/FM-SAT, caja de paso y embellecedor. (material) | 3.000 | 11.81 | 35.43 |
| mt40www010 | Ud | Material auxiliar para instalaciones de televisión y radiodifusión sonora. (material) | 1.950 | 1.68 | 3.28 |
| mo001 | h | Oficial 1ª electricista. (mano de obra) | 1.581 | 13.95 | 22.05 |
| mo051 | h | Ayudante electricista. (mano de obra) | 1.581 | 12.66 | 20.02 |
| mo000 | h | Oficial 1ª instalador de telecomunicaciones. | 2.108 | 13.95 | 29.41 |
| mo029 | h | Ayudante instalador de telecomunicaciones. | 2.108 | 12.66 | 26.69 |
| % | % | Costes directos complementarios | 2 % | 473.34 | 9.47 |
|  |  | Costes directos |  |  | 482.81 |

**IAA020** Ud Sistema individual de TV vía satélite formado por antena parabólica Off-Set de 80 cm de diámetro y 4 bases de toma, para vivienda unifamiliar.
1.000 Ud
Suministro e instalación de sistema individual de TV vía satélite formado por: equipo de antena individual parabólica Off-Set de 80 cm de diámetro para recepción de programas de TV vía satélite transmitidos en la banda de 10,7 a 12,75 GHz con el diagrama de radiación adecuado al diámetro de la parábola, base, mástil y soporte; equipo de amplificación y distribución con fuente de alimentación; red de distribución interior en vivienda formada por canalización y cableado para la conducción de las señales, con tubo plástico de PVC flexible (corrugado) y cable coaxial; cajas de derivación y 4 bases de toma para permitir la conexión a ella de receptores de televisión y radio en frecuencia modulada, situadas en el interior de la vivienda. Incluso anclajes a paramento, polarizador, conexiones de puesta a tierra, y cuantos accesorios sean necesarios para su correcta instalación. Totalmente montado, conexionado y probado, sin incluir ayudas de albañilería.
Incluye: El transporte y movimiento vertical y horizontal de los materiales en obra, incluso carga y descarga de los camiones. Replanteo del emplazamiento. Sujeción de antenas y complementos mecánicos. Montaje de elementos. Replanteo y trazado de conductos. Colocación y fijación de conductos y cajas. Conexionado de tubos y accesorios. Colocación del alambre guía en todas las canalizaciones. Tendido de cables. Colocación de mecanismos. Pruebas de servicio. Protección del conjunto frente a golpes y mal uso. Eliminación de restos, limpieza final y retirada de restos a vertedero. Parte proporcional de andamiajes y medios auxiliares.
Criterio de medición de proyecto: unidad proyectada, según documentación gráfica de Proyecto.

| Código | Ud | Descripción | Rendimiento | Precio | Importe |
|---|---|---|---|---|---|
| mt40apa020b | Ud | Antena parabólica Off-Set de 80 cm de diámetro, fabricada en acero, ancho de banda de 10,7 a 12,75 GHz. (material) | 1.000 | 49.83 | 49.83 |
| mt40apa021 | Ud | Soporte pared galvanizado para antena parabólica Off-Set, incluso herrajes de empotrar. (material) | 1.000 | 17.91 | 17.91 |
| mt40acr010 | Ud | Polarizador lineal para parábola Off-Set. (material) | 1.000 | 61.81 | 61.81 |
| mt40aaa010 | Ud | Kit amplificador para antena individual, TV vía satélite. (material) | 1.000 | 79.26 | 79.26 |
| mt40aaa011 | Ud | Fuente de alimentación para antena individual, TV vía satélite. (material) | 1.000 | 64.99 | 64.99 |
| mt40ecb010a | m | Cable coaxial RG-6 de impedancia característica 75 Ohm, Atenuación (2150 MHz) = 0,31 dB/m. | 75.000 | 0.77 | 57.75 |
| mt35ttc040 | m | Cable de puesta a tierra de 6 mm² de sección. | 15.000 | 1.04 | 15.60 |
| mt35ais020b | m | Tubo flexible de PVC corrugado, para canalización empotrada en obra de fábrica (paredes y techos), D=20 mm. Código de clasificación 222122, resistencia a la compresión 320 N, resistencia al impacto 1 julio, temperatura de trabajo -5°C hasta 60°C, propiedades eléctricas: aislante, no propagador de llama. Conforme a las normas UNE-EN 50086-1, UNE-EN 50086-2-2 y UNE-EN 60423. | 60.000 | 0.29 | 17.40 |
| mt40tet011b | Ud | Toma separadora TV/FM-SAT, caja de paso y embellecedor. | 4.000 | 11.81 | 47.24 |
| mt35caj020b | Ud | Caja de derivación para empotrar de 105x165 mm, con grado de protección normal, regletas de conexión y tapa de registro. | 2.000 | 1.31 | 2.62 |
| mt40www010 | Ud | Material auxiliar para instalaciones de televisión y radiodifusión sonora. | 2.000 | 1.68 | 3.36 |
| mo001 | h | Oficial 1ª electricista. | 8.432 | 13.95 | 117.63 |
| mo051 | h | Ayudante electricista. | 8.432 | 12.66 | 106.75 |
| mo000 | h | Oficial 1ª instalador de telecomunicaciones. | 1.476 | 13.95 | 20.59 |
| mo029 | h | Ayudante instalador de telecomunicaciones. | 1.476 | 12.66 | 18.69 |
| % | % | Costes directos complementarios | 2 % | 681.43 | 13.63 |
|  |  | Costes directos |  |  | 695.06 |

**IAF010** Ud Sistema individual de telefonía con 2 bases de toma para vivienda unifamiliar.
1.000 Ud
Suministro e instalación de sistema individual de telefonía formado por: registro de enlace; red de distribución interior en vivienda formada por canalización y cableado para la conducción de las señales con tubo plástico de PVC flexible (corrugado) y conductor de cobre electrolítico recocido de 0,5 mm de diámetro, sin estañar, aislados y separados por un puente de plástico y cubierta aislante de PVC; cajas de registro y 2 bases de toma con conector hembra RJ-11 en caja de empotrar aislante del tipo cerrado. Incluso p/p de cajas de registro y cuantos accesorios sean necesarios para su correcta instalación. Totalmente montado, conexionado y probado, sin incluir ayudas de albañilería.
Incluye: El transporte y movimiento vertical y horizontal de los materiales en obra, incluso carga y descarga de los camiones. Fijación y posicionamiento de las canalizaciones principales. Colocación de armarios de enlace y registro. Tendido de canalizaciones de distribución. Colocación de cajas. Colocación del alambre guía en los conductos. Tendido de cables. Montaje de regletas. Conexionado. Pruebas de servicio. Eliminación de restos, limpieza final y retirada de restos a vertedero. Parte proporcional de andamiajes y medios auxiliares.
Criterio de medición de proyecto: unidad proyectada, según documentación gráfica de Proyecto.

| Código | Ud | Descripción | Rendimiento | Precio | Importe |
|---|---|---|---|---|---|
| mt40mtm020 | Ud | Armario de registro de enlace para telefonía en vivienda unifamiliar. (material) | 1.000 | 43.28 | 43.28 |
| mt40mtm010 | Ud | Base de toma de teléfono con 6 contactos, caja de empotrar y tapa. (material) | 2.000 | 8.91 | 17.82 |
| mt40mtm030 | m | Conductor de cobre electrolítico recocido de 0,5 mm de diámetro, sin estañar. (material) | 45.000 | 0.23 | 10.35 |
| mt35ais020b | m | Tubo flexible de PVC corrugado, para canalización empotrada en obra de fábrica (paredes y techos), D=20 mm. Código de clasificación 222122, resistencia a la compresión 320 N, resistencia al impacto 1 julio, temperatura de trabajo -5°C hasta 60°C, propiedades eléctricas: aislante, no propagador de llama. Conforme a las normas UNE-EN 50086-1, UNE-EN 50086-2-2 y UNE-EN 60423. | 45.000 | 0.29 | 13.05 |
| mt40iva030 | m | Hilo guía de acero galvanizado de 0,5 mm de diámetro. | 54.000 | 0.02 | 1.08 |
| mt40www030 | Ud | Material auxiliar para instalaciones de telefonía. (material) | 2.000 | 1.29 | 2.58 |
| mo001 | h | Oficial 1ª electricista. | 0.659 | 13.95 | 9.19 |
| mo051 | h | Ayudante electricista. | 0.659 | 12.66 | 8.34 |
| % | % | Costes directos complementarios | 2 % | 105.69 | 2.11 |
|  |  | Costes directos |  |  | 107.80 |

**IAV010** Ud Videoportero convencional B/N para vivienda unifamiliar.
1.000 Ud
Instalación de kit de videoportero convencional B/N para vivienda unifamiliar compuesto de: placa exterior de calle con pulsador de llamada y telecámara, alimentador, abrepuertas y monitor con base de conexión. Incluso cableado y cajas. Totalmente montado, conexionado y probado, sin incluir ayudas de albañilería.
Incluye: El transporte y movimiento vertical y horizontal de los materiales en obra, incluso carga y descarga de los camiones. Colocación del alimentador. Colocación de la placa exterior. Colocación de monitores y teléfonos interiores. Instalación de conductores de señal y eléctricos, abrepuertas, cajas de derivación y tubos. Pruebas de servicio. Protección del conjunto frente a golpes y mal uso. Eliminación de restos, limpieza final y retirada de restos a vertedero. Parte proporcional de andamiajes y medios auxiliares.
Criterio de medición de proyecto: unidad proyectada, según documentación gráfica de Proyecto.

| Código | Ud | Descripción | Rendimiento | Precio | Importe |
|---|---|---|---|---|---|
| mt40vpk111 | Ud | Kit de videoportero convencional, para instalación de 8 hilos + coaxial, compuesto por placa de calle con pulsador de llamada y telecámara, caja, alimentador, abrepuertas y monitor con base de conexión. (material) | 1.000 | 972.22 | 972.22 |
| mt40vpa010 | m | Manguera de videoportero para kits de video con instalación convencional, compuesta por 3 hilos de 1 mm², 8 hilos de 0,5 mm² y cable coaxial de 75 Ohm. (material) | 25.000 | 2.37 | 59.25 |
| mt35ais020b | m | Tubo flexible de PVC corrugado, para canalización empotrada en obra de fábrica (paredes y techos), D=20 mm. Código de clasificación 222122, resistencia a la compresión 320 N, resistencia al impacto 1 julio, temperatura de trabajo -5°C hasta 60°C, propiedades eléctricas: aislante, no propagador de llama. Conforme a las normas UNE-EN 50086-1, UNE-EN 50086-2-2 y UNE-EN 60423. | 25.000 | 0.29 | 7.25 |
| mt40www040 | Ud | Material auxiliar para instalaciones audiovisuales. (material) | 2.000 | 1.27 | 2.54 |
| mo001 | h | Oficial 1ª electricista. | 3.162 | 13.95 | 44.11 |
| mo051 | h | Ayudante electricista. | 3.162 | 12.66 | 40.03 |
| % | % | Costes directos complementarios | 2 % | 1125.40 | 22.51 |
|  |  | Costes directos |  |  | 1147.91 |

### IC Calefacción, climatización y A.C.S.

**ICA010** Ud Termo eléctrico, mural vertical, 150 l, 2400 W.
1.000 Ud
Suministro e instalación de termo eléctrico para el servicio de A.C.S., mural vertical, capacidad 150 l, potencia 2400 W. Incluso soporte y anclajes de fijación, llaves de corte de esfera y latiguillos flexibles, tanto en la entrada de agua como en la salida. Totalmente montado, instalado, conexionado y comprobado.
Incluye: El transporte y movimiento vertical y horizontal de los materiales en obra, incluso carga y descarga de los camiones. Comprobación de la terminación del paramento de apoyo. Replanteo mediante plantilla. Fijación en paramento mediante elementos de anclaje. Colocación del aparato. Conexión a las redes de distribución. Protección del elemento frente a golpes y salpicaduras. Limpieza final. Eliminación y retirada de restos a vertedero de obra. Parte proporcional de medios auxiliares.
Criterio de medición de proyecto: unidad proyectada, según documentación gráfica de Proyecto.

| Código | Ud | Descripción | Rendimiento | Precio | Importe |
|---|---|---|---|---|---|
| mt38tew010a | Ud | Latiguillo flexible de 20 cm y 1/2" de diámetro. (material) | 2.000 | 3.01 | 6.02 |
| mt37sve020b | Ud | Válvula de esfera de PVC para roscar de 3/4". (material) | 2.000 | 6.67 | 13.34 |
| mt38tes010h | Ud | Termo eléctrico para el servicio de A.C.S., mural vertical, capacidad 150 l, potencia 2400 W. (material) | 1.000 | 330.54 | 330.54 |
| mt38www011 | Ud | Material auxiliar para instalaciones de A.C.S. (material) | 1.000 | 1.53 | 1.53 |
| mo004 | h | Oficial 1ª fontanero. | 1.007 | 13.95 | 14.05 |
| mo054 | h | Ayudante fontanero. | 1.007 | 12.66 | 12.75 |
| % | % | Costes directos complementarios | 2 % | 378.23 | 7.56 |
|  |  | Costes directos |  |  | 385.79 |

**ICC010** Ud Caldera mural eléctrica, para calefacción, potencia de 10 kW (8600 Kcal/h).
1.000 Ud
Suministro e instalación de caldera mural eléctrica, para calefacción, potencia de 10 kW (8600 Kcal/h), constituida por cuerpo caldera, envolvente en chapa de acero y todos aquellos componentes necesarios para su funcionamiento incorporados en su interior. Totalmente instalada, conexionada, probada y puesta en marcha, sin incluir ayudas de albañilería.
Incluye: El transporte y movimiento vertical y horizontal de los materiales en obra, incluso carga y descarga de los camiones. Comprobación de la terminación de la superficie de apoyo. Replanteo mediante plantilla. Colocación y fijación de la caldera y sus componentes. Nivelación de los elementos. Conexionado de los elementos a la red. Pruebas de servicio. Protección del elemento frente a golpes y salpicaduras. Limpieza final. Eliminación y retirada de restos a vertedero de obra. Parte proporcional de medios auxiliares.
Criterio de medición de proyecto: unidad proyectada, según documentación gráfica de Proyecto.

| Código | Ud | Descripción | Rendimiento | Precio | Importe |
|---|---|---|---|---|---|
| mt38cme010aa | Ud | Caldera mural eléctrica para calefacción, potencia de 10 kW con tres escalones de potencia de 3,3, 6,6 y 10 kW. Constituida por cuerpo de caldera, envolvente, vaso de expansión, bomba, termostato, etc. Incluso accesorios de fijación. (material) | 1.000 | 899.95 | 899.95 |
| mt38www010 | Ud | Material auxiliar para instalaciones de calefacción. (material) | 1.000 | 1.77 | 1.77 |
| mo002 | h | Oficial 1ª calefactor. (mano de obra) | 4.170 | 13.95 | 58.17 |
| mo052 | h | Ayudante calefactor. (mano de obra) | 4.170 | 12.66 | 52.79 |
| mo001 | h | Oficial 1ª electricista. | 0.521 | 13.95 | 7.27 |
| mo051 | h | Ayudante electricista. | 0.521 | 12.66 | 6.60 |
| % | % | Costes directos complementarios | 2 % | 1026.55 | 20.53 |
|  |  | Costes directos |  |  | 1047.08 |

**ICS010** m Tubo de cobre de 13/15 mm de diámetro para calefacción, empotrado en paramento, con protección mediante tubo corrugado de PP.
126.500 m
Suministro e instalación de red de distribución de agua caliente para sistema de calefacción ejecutada mediante un sistema bitubular, con tubo de cobre de 13/15 mm de diámetro, empotrado en paramento, con protección mediante tubo corrugado de PP. Incluso p/p de elementos de montaje, codos, tes, manguitos y demás accesorios necesarios para su correcto funcionamiento. Totalmente montada, conexionada y probada, sin incluir ayudas de albañilería.
Incluye: El transporte y movimiento vertical y horizontal de los materiales en obra, incluso carga y descarga de los camiones. Replanteo de la tubería. Marcado de los soportes. Colocación de pasamuros. Anclaje de los soportes. Colocación y fijación de tuberías. Pruebas de servicio. Colocación del aislamiento. Protección del elemento frente a golpes y salpicaduras. Limpieza final. Eliminación y retirada de restos a vertedero de obra. Parte proporcional de medios auxiliares.
Criterio de medición de proyecto: unidad proyectada, según documentación gráfica de Proyecto.

| Código | Ud | Descripción | Rendimiento | Precio | Importe |
|---|---|---|---|---|---|
| mt37tca010b | m | Tubo de cobre rígido UNE-EN 1057 con pared de 1 mm de espesor, 13/15 mm. (material) | 1.050 | 1.58 | 1.66 |
| mt37tcb111b | Ud | Accesorios para tubería de cobre rígido UNE-EN 1057 de 13/15 mm, para soldar. (material) | 1.000 | 1.07 | 1.07 |
| mt37wwt010c | m | Tubo flexible corrugado de polipropileno, de 16 mm de diámetro, para señalización y protección mecánica y contra los agentes externos como yeso, cemento, cal, etc., de las tuberías de conducción para agua fría y A.C.S., resistente hasta temperaturas de 100°C. (material) | 1.000 | 0.32 | 0.32 |
| mo002 | h | Oficial 1ª calefactor. | 0.226 | 13.95 | 3.15 |
| mo052 | h | Ayudante calefactor. | 0.226 | 12.66 | 2.86 |
| % | % | Costes directos complementarios | 2 % | 9.06 | 0.18 |
|  |  | Costes directos |  |  | 9.24 |

**ICE040a** Ud Radiador de aluminio inyectado, con 396 Kcal/h de emisión calorífica, de 4 elementos, de 571 mm de altura, con frontal plano.
1.000 Ud
Suministro e instalación de radiador de aluminio inyectado, emisión calorífica 396 Kcal/h, según UNE-EN 442, para una diferencia media de temperatura de 50°C entre el radiador y el ambiente, compuesto de 4 elementos, de 571 mm de altura, con frontal plano, en instalación de calefacción centralizada por agua. Incluso p/p de llaves de paso, detentores, purgadores automáticos, tapones, reducciones, juntas, anclajes, soportes, racores de conexión a la red de distribución, plafones y todos aquellos accesorios necesarios para su correcto funcionamiento. Totalmente montado, conexionado y probado, sin incluir ayudas de albañilería.
Incluye: El transporte y movimiento vertical y horizontal de los materiales en obra, incluso carga y descarga de los camiones. Comprobación de la terminación del paramento de apoyo. Replanteo mediante plantilla. Fijación en paramento mediante elementos de anclaje. Situación y fijación de las unidades. Montaje de accesorios. Conexión a la red de distribución. Pruebas de servicio. Protección del elemento frente a golpes y salpicaduras. Limpieza final. Eliminación y retirada de restos a vertedero de obra. Parte proporcional de medios auxiliares.
Criterio de medición de proyecto: unidad proyectada, según documentación gráfica de Proyecto.

| Código | Ud | Descripción | Rendimiento | Precio | Importe |
|---|---|---|---|---|---|
| mt38emi010ac | Ud | Elemento para radiador de aluminio inyectado en instalaciones de agua caliente hasta 6 bar y 110°C, de 571 mm de altura, con frontal plano y emisión calorífica 99 Kcal/h, según UNE-EN 442, para una diferencia media de temperatura de 50°C entre el radiador y el ambiente. (material) | 4.000 | 11.18 | 44.72 |
| mt38emi011 | Ud | Kit para montaje de radiador de aluminio inyectado, compuesto por tapones y reducciones, pintados y cincados con rosca a derecha o izquierda, juntas, soportes, purgador automático, spray de pintura para retoques y demás accesorios necesarios. (material) | 1.000 | 14.51 | 14.51 |
| mt38emi012 | Ud | Kit para conexión de radiador de aluminio inyectado a la red general de distribución, compuesto por llave de paso, detentores, enlaces y demás accesorios necesarios. (material) | 1.000 | 13.77 | 13.77 |
| mo002 | h | Oficial 1ª calefactor. | 0.542 | 13.95 | 7.56 |
| mo052 | h | Ayudante calefactor. | 0.542 | 12.66 | 6.86 |
| % | % | Costes directos complementarios | 2 % | 87.42 | 1.75 |
|  |  | Costes directos |  |  | 89.17 |

| Medición | Uds. | Parcial |
|---|---|---|
| Aseo | 1 | 1.000 |
| Total |  | 1.000 |

**ICE040b** Ud Radiador de aluminio inyectado, con 594 Kcal/h de emisión calorífica, de 6 elementos, de 571 mm de altura, con frontal plano.
10.000 Ud
Suministro e instalación de radiador de aluminio inyectado, emisión calorífica 594 Kcal/h, según UNE-EN 442, para una diferencia media de temperatura de 50°C entre el radiador y el ambiente, compuesto de 6 elementos, de 571 mm de altura, con frontal plano, en instalación de calefacción centralizada por agua. Incluso p/p de llaves de paso, detentores, purgadores automáticos, tapones, reducciones, juntas, anclajes, soportes, racores de conexión a la red de distribución, plafones y todos aquellos accesorios necesarios para su correcto funcionamiento. Totalmente montado, conexionado y probado, sin incluir ayudas de albañilería.
Incluye: El transporte y movimiento vertical y horizontal de los materiales en obra, incluso carga y descarga de los camiones. Comprobación de la terminación del paramento de apoyo. Replanteo mediante plantilla. Fijación en paramento mediante elementos de anclaje. Situación y fijación de las unidades. Montaje de accesorios. Conexión a la red de distribución. Pruebas de servicio. Protección del elemento frente a golpes y salpicaduras. Limpieza final. Eliminación y retirada de restos a vertedero de obra. Parte proporcional de medios auxiliares.
Criterio de medición de proyecto: unidad proyectada, según documentación gráfica de Proyecto.

| Código | Ud | Descripción | Rendimiento | Precio | Importe |
|---|---|---|---|---|---|
| mt38emi010ac | Ud | Elemento para radiador de aluminio inyectado en instalaciones de agua caliente hasta 6 bar y 110°C, de 571 mm de altura, con frontal plano y emisión calorífica 99 Kcal/h, según UNE-EN 442, para una diferencia media de temperatura de 50°C entre el radiador y el ambiente. | 6.000 | 11.18 | 67.08 |
| mt38emi011 | Ud | Kit para montaje de radiador de aluminio inyectado, compuesto por tapones y reducciones, pintados y cincados con rosca a derecha o izquierda, juntas, soportes, purgador automático, spray de pintura para retoques y demás accesorios necesarios. | 1.000 | 14.51 | 14.51 |
| mt38emi012 | Ud | Kit para conexión de radiador de aluminio inyectado a la red general de distribución, compuesto por llave de paso, detentores, enlaces y demás accesorios necesarios. | 1.000 | 13.77 | 13.77 |
| mo002 | h | Oficial 1ª calefactor. | 0.813 | 13.95 | 11.34 |
| mo052 | h | Ayudante calefactor. | 0.813 | 12.66 | 10.29 |
| % | % | Costes directos complementarios | 2 % | 116.99 | 2.34 |
|  |  | Costes directos |  |  | 119.33 |

| Medición | Uds. | Parcial |
|---|---|---|
| Baños | 2 | 2.000 |
| Cocina | 1 | 1.000 |
| Dormitorios | 4 | 4.000 |
| Pasillos | 3 | 3.000 |
| Total |  | 10.000 |

**ICE040** Ud Radiador de aluminio inyectado, con 792 Kcal/h de emisión calorífica, de 8 elementos, de 571 mm de altura, con frontal plano.
3.000 Ud
Suministro e instalación de radiador de aluminio inyectado, emisión calorífica 792 Kcal/h, según UNE-EN 442, para una diferencia media de temperatura de 50°C entre el radiador y el ambiente, compuesto de 8 elementos, de 571 mm de altura, con frontal plano, en instalación de calefacción centralizada por agua. Incluso p/p de llaves de paso, detentores, purgadores automáticos, tapones, reducciones, juntas, anclajes, soportes, racores de conexión a la red de distribución, plafones y todos aquellos accesorios necesarios para su correcto funcionamiento. Totalmente montado, conexionado y probado, sin incluir ayudas de albañilería.
Incluye: El transporte y movimiento vertical y horizontal de los materiales en obra, incluso carga y descarga de los camiones. Comprobación de la terminación del paramento de apoyo. Replanteo mediante plantilla. Fijación en paramento mediante elementos de anclaje. Situación y fijación de las unidades. Montaje de accesorios. Conexión a la red de distribución. Pruebas de servicio. Protección del elemento frente a golpes y salpicaduras. Limpieza final. Eliminación y retirada de restos a vertedero de obra. Parte proporcional de medios auxiliares.
Criterio de medición de proyecto: unidad proyectada, según documentación gráfica de Proyecto.

| Código | Ud | Descripción | Rendimiento | Precio | Importe |
|---|---|---|---|---|---|
| mt38emi010ac | Ud | Elemento para radiador de aluminio inyectado en instalaciones de agua caliente hasta 6 bar y 110°C, de 571 mm de altura, con frontal plano y emisión calorífica 99 Kcal/h, según UNE-EN 442, para una diferencia media de temperatura de 50°C entre el radiador y el ambiente. | 8.000 | 11.18 | 89.44 |
| mt38emi011 | Ud | Kit para montaje de radiador de aluminio inyectado, compuesto por tapones y reducciones, pintados y cincados con rosca a derecha o izquierda, juntas, soportes, purgador automático, spray de pintura para retoques y demás accesorios necesarios. | 1.000 | 14.51 | 14.51 |
| mt38emi012 | Ud | Kit para conexión de radiador de aluminio inyectado a la red general de distribución, compuesto por llave de paso, detentores, enlaces y demás accesorios necesarios. | 1.000 | 13.77 | 13.77 |
| mo002 | h | Oficial 1ª calefactor. | 1.084 | 13.95 | 15.12 |
| mo052 | h | Ayudante calefactor. | 1.084 | 12.66 | 13.72 |
| % | % | Costes directos complementarios | 2 % | 146.56 | 2.93 |
|  |  | Costes directos |  |  | 149.49 |

| Medición | Uds. | Parcial |
|---|---|---|
| Salón comedor | 3 | 3.000 |
| Total |  | 3.000 |

### IE Eléctricas

**IEP010** Ud Red de toma de tierra para estructura de hormigón del edificio con 33 m de conductor de cobre desnudo de 35 mm².
1.000 Ud
Suministro e instalación de red de toma de tierra para estructura de hormigón del edificio compuesta por 25 m de cable conductor de cobre desnudo recocido de 35 mm² de sección para la línea principal de toma de tierra del edificio, enterrado a una profundidad mínima de 80 cm, 8 m de cable conductor de cobre desnudo recocido de 35 mm² de sección para la línea de enlace de toma de tierra de los pilares de hormigón a conectar. Incluso placas acodadas de 3 mm de espesor, soldadas en taller a las armaduras de los pilares, soldaduras aluminotérmicas, registro de comprobación y puente de prueba. Totalmente montada, conexionada y probada según REBT, ITC-BT-18 e ITC-BT-26, sin incluir ayudas de albañilería.
Incluye: El transporte y movimiento vertical y horizontal de los materiales en obra, incluso carga y descarga de los camiones. Replanteo. Conexionado del electrodo y la línea de enlace. Montaje del punto de puesta a tierra. Trazado de la línea principal de tierra. Sujeción. Trazado de derivaciones de tierra. Conexionado de las derivaciones. Conexionado a masa de la red. Pruebas de servicio. Eliminación de restos, limpieza final y retirada de escombros a vertedero. Parte proporcional de medios auxiliares.
Criterio de medición de proyecto: unidad proyectada, según documentación gráfica de Proyecto.

| Código | Ud | Descripción | Rendimiento | Precio | Importe |
|---|---|---|---|---|---|
| mt35ttc010b | m | Conductor de cobre desnudo, de 35 mm². (material) | 33.000 | 3.03 | 99.99 |
| mt35tte020bc | Ud | Placa de cobre electrolítico puro para toma de tierra, de 300x100x3 mm, con abrazadera para conductor. (material) | 3.000 | 40.31 | 120.93 |
| mt35tts010c | Ud | Soldadura aluminotérmica del cable conductor a la placa. (material) | 3.000 | 3.78 | 11.34 |
| mt35www020 | Ud | Material auxiliar para instalaciones de toma de tierra. (material) | 1.000 | 1.24 | 1.24 |
| mo001 | h | Oficial 1ª electricista. | 3.931 | 13.95 | 54.84 |
| mo051 | h | Ayudante electricista. | 3.931 | 12.66 | 49.77 |
| % | % | Costes directos complementarios | 2 % | 338.11 | 6.76 |
|  |  | Costes directos |  |  | 344.87 |

**IEP030** Ud Red de equipotencialidad en cuarto de baño.
2.000 Ud
Suministro e instalación de red de equipotencialidad en cuarto de baño mediante conductor rígido de cobre de 4 mm² de sección, conectando a tierra todas las canalizaciones metálicas existentes y todos los elementos conductores que resulten accesibles mediante abrazaderas de latón. Totalmente montada, conexionada y probada según REBT e ITC-BT-27, sin incluir ayudas de albañilería.
Incluye: El transporte y movimiento vertical y horizontal de los materiales en obra, incluso carga y descarga de los camiones. Replanteo. Conexionado del electrodo y la línea de enlace. Montaje del punto de puesta a tierra. Trazado de la línea principal de tierra. Sujeción. Trazado de derivaciones de tierra. Conexionado de las derivaciones. Conexionado a masa de la red. Pruebas de servicio. Eliminación de restos, limpieza final y retirada de escombros a vertedero. Parte proporcional de andamiajes y medios auxiliares.
Criterio de medición de proyecto: unidad proyectada, según documentación gráfica de Proyecto.

| Código | Ud | Descripción | Rendimiento | Precio | Importe |
|---|---|---|---|---|---|
| mt35ttc020 | m | Conductor rígido unipolar de cobre aislante, 750 V y 4 mm² de sección, para red equipotencial. (material) | 7.000 | 0.53 | 3.71 |
| mt35ttc030 | Ud | Abrazadera de latón. (material) | 5.000 | 0.01 | 0.05 |
| mt35www020 | Ud | Material auxiliar para instalaciones de toma de tierra. | 0.250 | 1.24 | 0.31 |
| mo001 | h | Oficial 1ª electricista. | 0.839 | 13.95 | 11.70 |
| mo051 | h | Ayudante electricista. | 0.839 | 12.66 | 10.62 |
| % | % | Costes directos complementarios | 2 % | 26.39 | 0.53 |
|  |  | Costes directos |  |  | 26.92 |

**IEC010** Ud Caja de protección y medida, instalada en el interior de hornacina mural, intensidad 63 A para 1 contador monofásico en vivienda unifamiliar.
1.000 Ud
Suministro e instalación en el interior de hornacina mural de caja de protección y medida, intensidad 63 A para 1 contador monofásico en vivienda unifamiliar, formada por armario de envolvente aislante de poliéster reforzado con fibra de vidrio, precintable, autoventilado y con mirilla transparente y resistente a los rayos ultravioletas, para facilitar la lectura del contador. Normalizada por la empresa suministradora y preparada para acometida subterránea. Incluso elementos de fijación, equipo completo de medida, bornes de conexión, bases cortacircuitos y fusibles para protección de la derivación individual. Totalmente montada, conexionada y probada, según REBT e ITC-BT-13.
Incluye: El transporte y movimiento vertical y horizontal de los materiales en obra, incluso carga y descarga de los camiones. Replanteo de la situación de los conductos y anclajes de la caja. Fijación. Conexionado. Colocación de tubos y piezas especiales. Pruebas de servicio. Eliminación de restos, limpieza final y retirada de escombros a vertedero. Parte proporcional de andamiajes y medios auxiliares.
Criterio de medición de proyecto: unidad proyectada, según documentación gráfica de Proyecto.

| Código | Ud | Descripción | Rendimiento | Precio | Importe |
|---|---|---|---|---|---|
| mt35cgp010aa | Ud | Caja de protección y medida, intensidad 63 A, para 1 contador monofásico, formada por una envolvente aislante, precintable, autoventilada y con mirilla. Incluso equipo completo de medida, bornes de conexión, bases cortacircuitos y fusibles para protección de la derivación individual. Normalizada por la empresa suministradora. Según UNE-EN 60439-1, grado de inflamabilidad según se indica en UNE-EN 60439-3, grado de protección IP 43 según UNE 20324 e IK 09 según UNE-EN 50102. (material) | 1.000 | 158.55 | 158.55 |
| mt35cgp040ah | m | Tubo de PVC liso, serie B (UNE-EN 1329-1), D=160 mm, e=3,2 mm. (material) | 3.000 | 5.86 | 17.58 |
| mt35cgp040af | m | Tubo de PVC liso, serie B (UNE-EN 1329-1), D=110 mm, e=3,2 mm. (material) | 1.000 | 4.02 | 4.02 |
| mt35www010 | Ud | Material auxiliar para instalaciones eléctricas. (material) | 1.000 | 1.59 | 1.59 |
| mo010 | h | Oficial 1ª construcción. | 0.309 | 13.51 | 4.17 |
| mo059 | h | Peón ordinario construcción. | 0.309 | 12.65 | 3.91 |
| mo001 | h | Oficial 1ª electricista. | 0.515 | 13.95 | 7.18 |
| mo051 | h | Ayudante electricista. | 0.515 | 12.66 | 6.52 |
| % | % | Costes directos complementarios | 2 % | 203.52 | 4.07 |
|  |  | Costes directos |  |  | 207.59 |

**IED010** m Derivación individual monofásica (F+N+TT) con montaje superficial para vivienda, formada por cable ES07Z1-K (AS) con conductores de cobre de 6 mm² de sección bajo tubo rígido blindado de PVC liso de 32 mm de diámetro.
19.170 m
Suministro e instalación de derivación individual monofásica (F+N+TT) con montaje superficial para vivienda, delimitada entre la centralización de contadores y el cuadro de mando y protección de cada usuario, formada por cable ES07Z1-K (AS) con conductores de cobre de 6 mm² de sección unipolares y aislados, siendo su tensión asignada 450/750 V, bajo tubo rígido blindado de PVC liso de 32 mm de diámetro, alojados mediante sus correspondientes accesorios a lo largo de canaladura que discurre por zonas comunes. Incluso hilo de mando y p/p de accesorios, piezas especiales y canaladuras para montaje. Totalmente montada, conexionada y probada según REBT e ITC-BT-15, sin incluir ayudas de albañilería.
Incluye: El transporte y movimiento vertical y horizontal de los materiales en obra, incluso carga y descarga de los camiones. Replanteo. Sujeción de la línea. Pruebas de servicio. Eliminación de restos, limpieza final y retirada de escombros a vertedero. Parte proporcional de andamiajes y medios auxiliares.
Criterio de medición de proyecto: longitud medida según documentación gráfica de Proyecto.

| Código | Ud | Descripción | Rendimiento | Precio | Importe |
|---|---|---|---|---|---|
| mt35der030aa | m | Cable ES07Z1-K (AS) para derivación individual monofásica (F+N+TT), no propagador de llama, con conductores de cobre clase 5 (-K) de 6 mm² de sección unipolares y aislados, siendo su tensión asignada de 450/750 V. Aislamiento de compuesto termoplástico a base de poliolefina con baja emisión de humos y gases corrosivos (Z1). Según UNE 211002. (material) | 1.050 | 0.64 | 0.67 |
| mt35ais010d | m | Tubo rígido blindado de PVC liso, color gris, para canalización fija en superficie, D=32 mm. Código de clasificación 432112, resistencia a la compresión 1250 N, resistencia al impacto 2 julios a -5°C, resistencia al choque: grado de protección 7 según UNE 20324, temperatura de trabajo -5°C hasta 60°C, propiedades eléctricas: aislante, rigidez dieléctrica 2000 V - 50 Hz. Conforme a las normas UNE-EN 50086-1, UNE-EN 50086-2-1 y UNE-EN 60423. Incluso p/p de abrazaderas, elementos de sujeción y accesorios (curvas, manguitos, tes, codos y curvas flexibles). (material) | 1.050 | 2.87 | 3.01 |
| mt35der011aa | m | Conductor de cobre de 1,5 mm² de sección, para hilo de mando, de color rojo (tarifa nocturna). (material) | 1.050 | 0.14 | 0.15 |
| mt35ait010 | Ud | Tapa de registro precintable, RF-30, para inspección de canaladura de derivación individual en instalación eléctrica. Incluso elementos de fijación. (material) | 0.120 | 23.11 | 2.77 |
| mt35ait020 | Ud | Elemento cortafuegos, para evitar la propagación de las llamas en canaladura de derivación individual en instalación eléctrica. Incluso elementos de fijación. (material) | 0.120 | 7.92 | 0.95 |
| mt35www010 | Ud | Material auxiliar para instalaciones eléctricas. | 0.200 | 1.59 | 0.32 |
| mo001 | h | Oficial 1ª electricista. | 0.257 | 13.95 | 3.59 |
| mo051 | h | Ayudante electricista. | 0.257 | 12.66 | 3.25 |
| % | % | Costes directos complementarios | 2 % | 14.71 | 0.29 |
|  |  | Costes directos |  |  | 15.00 |

| Medición | Uds. | Largo | Parcial |
|---|---|---|---|
| vivienda | 1 | 19.17 | 19.170 |
| Total |  |  | 19.170 |

**IER010** Ud Cuadro general de mando y protección para vivienda con electrificación básica.
1.000 Ud
Suministro e instalación de cuadro general de mando y protección para vivienda con electrificación básica formado por caja empotrable para alojamiento de ICP más protecciones, de material aislante, y cuantos accesorios sean necesarios para su correcta instalación. Totalmente montado, conexionado y probado según REBT e ITC-BT-17, sin incluir ayudas de albañilería.
Incluye: El transporte y movimiento vertical y horizontal de los materiales en obra, incluso carga y descarga de los camiones. Replanteo. Colocación del armario. Montaje de los componentes. Conexionado de los conductores. Pruebas de servicio. Eliminación de restos, limpieza final y retirada de escombros a vertedero. Parte proporcional de andamiajes y medios auxiliares.
Criterio de medición de proyecto: unidad proyectada, según documentación gráfica de Proyecto.

| Código | Ud | Descripción | Rendimiento | Precio | Importe |
|---|---|---|---|---|---|
| mt35cgm040a | Ud | Caja empotrable para alojamiento de interruptor de control de potencia más protecciones, ICP (1 a 4) + 8, de material aislante (clase II-B) autoextinguible, con puerta, de color marfil RAL 9001. (material) | 1.000 | 16.22 | 16.22 |
| mt35cgm030a | Ud | Interruptor diferencial, 2P/25A/30mA. (material) | 1.000 | 40.96 | 40.96 |
| mt35cgm020b | Ud | Interruptor automático magnetotérmico, de 10A de intensidad nominal, bipolar (2P). (material) | 1.000 | 16.47 | 16.47 |
| mt35cgm020c | Ud | Interruptor automático magnetotérmico, de 16A de intensidad nominal, bipolar (2P). (material) | 2.000 | 16.75 | 33.50 |
| mt35cgm020d | Ud | Interruptor automático magnetotérmico, de 20A de intensidad nominal, bipolar (2P). (material) | 1.000 | 17.28 | 17.28 |
| mt35cgm020e | Ud | Interruptor automático magnetotérmico, de 25A de intensidad nominal, bipolar (2P). (material) | 2.000 | 17.52 | 35.04 |
| mt35www010 | Ud | Material auxiliar para instalaciones eléctricas. | 1.000 | 1.59 | 1.59 |
| mo001 | h | Oficial 1ª electricista. | 0.875 | 13.95 | 12.21 |
| mo051 | h | Ayudante electricista. | 0.875 | 12.66 | 11.08 |
| % | % | Costes directos complementarios | 2 % | 184.35 | 3.69 |
|  |  | Costes directos |  |  | 188.04 |

**IEI010** Ud Red eléctrica de distribución interior de una vivienda con electrificación elevada, compuesta de: vestíbulo, pasillo, comedor, dormitorio doble, 3 dormitorios sencillos, 2 baños, aseo, cocina, galería, terraza, con mecanismos serie media, (tecla: blanco, embellecedor: blanco, marco: blanco).
1.000 Ud
Suministro e instalación eléctrica completa de distribución interior de una vivienda compuesta de: vestíbulo, pasillo de 5 m, comedor de 20 m², dormitorio doble de 10 m², 3 dormitorios sencillos de 8 m², 2 baños, aseo, cocina de 12 m², galería, terraza de 8 m², con un grado de electrificación elevada y mecanismos serie media, (tecla: blanco, embellecedor: blanco, marco: blanco), compuesta por los siguientes circuitos: C1, iluminación; C2, tomas de corriente de uso general y frigorífico; C3, cocina y horno; C4, lavadora, lavavajillas y termo eléctrico; C5, tomas de corriente de los cuartos de baño y de cocina; C7, del tipo C2; C12, del tipo C5. Incluso tubos de protección de PVC flexibles, tendido de cables en su interior, cajas de derivación con tapas y regletas de conexión, cajas de empotrar con tornillos de fijación, mecanismos eléctricos y cuantos accesorios sean necesarios para su correcta instalación. Totalmente montada, conexionada y probada según REBT, la ITC-BT-25 y la guía técnica de aplicación correspondiente (GUIA-BT-25), sin incluir ayudas de albañilería.
Incluye: El transporte y movimiento vertical y horizontal de los materiales en obra, incluso carga y descarga de los camiones. Replanteo y trazado de conductos. Colocación y fijación de conductos. Conexionado de tubos y accesorios. Colocación de mecanismos. Conexionado de cables. Colocación de mecanismos. Pruebas de servicio. Eliminación de restos, limpieza final y retirada de escombros a vertedero. Parte proporcional de andamiajes y medios auxiliares.
Criterio de medición de proyecto: unidad proyectada, según documentación gráfica de Proyecto.

| Código | Ud | Descripción | Rendimiento | Precio | Importe |
|---|---|---|---|---|---|
| mt35ais020a | m | Tubo flexible de PVC corrugado, para canalización empotrada en obra de fábrica (paredes y techos), D=16 mm. Código de clasificación 222122, resistencia a la compresión 320 N, resistencia al impacto 1 julio, temperatura de trabajo -5°C hasta 60°C, propiedades eléctricas: aislante, no propagador de llama. Conforme a las normas UNE-EN 50086-1, UNE-EN 50086-2-2 y UNE-EN 60423. (material) | 258.960 | 0.22 | 56.97 |
| mt35ais020b | m | Tubo flexible de PVC corrugado, para canalización empotrada en obra de fábrica (paredes y techos), D=20 mm. Código de clasificación 222122, resistencia a la compresión 320 N, resistencia al impacto 1 julio, temperatura de trabajo -5°C hasta 60°C, propiedades eléctricas: aislante, no propagador de llama. Conforme a las normas UNE-EN 50086-1, UNE-EN 50086-2-2 y UNE-EN 60423. | 356.070 | 0.29 | 103.26 |
| mt35ais020c | m | Tubo flexible de PVC corrugado, para canalización empotrada en obra de fábrica (paredes y techos), D=25 mm. Código de clasificación 222122, resistencia a la compresión 320 N, resistencia al impacto 1 julio, temperatura de trabajo -5°C hasta 60°C, propiedades eléctricas: aislante, no propagador de llama. Conforme a las normas UNE-EN 50086-1, UNE-EN 50086-2-2 y UNE-EN 60423. (material) | 10.790 | 0.38 | 4.10 |
| mt35caj020a | Ud | Caja de derivación para empotrar de 105x105 mm, con grado de protección normal, regletas de conexión y tapa de registro. (material) | 15.000 | 1.26 | 18.90 |
| mt35caj020b | Ud | Caja de derivación para empotrar de 105x165 mm, con grado de protección normal, regletas de conexión y tapa de registro. | 6.000 | 1.31 | 7.86 |
| mt35caj010a | Ud | Caja de empotrar universal, enlace por los 2 lados. (material) | 35.000 | 0.26 | 9.10 |
| mt35caj010b | Ud | Caja de empotrar universal, enlace por los 4 lados. (material) | 24.000 | 0.39 | 9.36 |
| mt35caj011 | Ud | Caja de empotrar para toma de 25 A (especial para toma de corriente en cocinas). (material) | 1.000 | 1.53 | 1.53 |
| mt35lin030a | m | Circuito C1, iluminación, constituido por conductores unipolares de cobre tipo H07V-U, R, K, cable con conductor de cobre rígido o flexible y aislamiento de PVC, norma UNE 21031-3, siendo su tensión asignada de 450/750 V, F+N+T de 1,5 mm² de sección. (material) | 312.000 | 0.62 | 193.44 |
| mt35lin030b | m | Circuito C2, tomas de corriente de uso general y frigorífico, constituido por conductores unipolares de cobre tipo H07V-U, R, K, cable con conductor de cobre rígido o flexible y aislamiento de PVC, norma UNE 21031-3, siendo su tensión asignada de 450/750 V, F+N+T de 2,5 mm² de sección. (material) | 136.500 | 0.83 | 113.30 |
| mt35lin030c | m | Circuito C3, cocina y horno, constituido por conductores unipolares de cobre tipo H07V-U, R, K, cable con conductor de cobre rígido o flexible y aislamiento de PVC, norma UNE 21031-3, siendo su tensión asignada de 450/750 V, F+N+T de 6 mm² de sección. (material) | 13.000 | 2.28 | 29.64 |
| mt35lin030d | m | Circuito C4, lavadora, lavavajillas y termo eléctrico, constituido por conductores unipolares de cobre tipo H07V-U, R, K, cable con conductor de cobre rígido o flexible y aislamiento de PVC, norma UNE 21031-3, siendo su tensión asignada de 450/750 V, F+N+T de 4 mm² de sección. (material) | 39.000 | 1.44 | 56.16 |
| mt35lin030e | m | Circuito C5, tomas de corriente de los cuartos de baño y de cocina, constituido por conductores unipolares de cobre tipo H07V-U, R, K, cable con conductor de cobre rígido o flexible y aislamiento de PVC, norma UNE 21031-3, siendo su tensión asignada de 450/750 V, F+N+T de 2,5 mm² de sección. (material) | 58.500 | 0.83 | 48.56 |
| mt35lin030g | m | Circuito C7, adicional del tipo C2, tomas de corriente de uso general y frigorífico, constituido por conductores unipolares de cobre tipo H07V-U, R, K, cable con conductor de cobre rígido o flexible y aislamiento de PVC, norma UNE 21031-3, siendo su tensión asignada de 450/750 V, F+N+T de 2,5 mm² de sección. (material) | 136.500 | 0.83 | 113.30 |
| mt35lin030n | m | Circuito C12, adicional del tipo C5, tomas de corriente de los cuartos de baño y de cocina, constituido por conductores unipolares de cobre tipo H07V-U, R, K, cable con conductor de cobre rígido o flexible y aislamiento de PVC, norma UNE 21031-3, siendo su tensión asignada de 450/750 V, F+N+T de 2,5 mm² de sección. (material) | 58.500 | 0.83 | 48.56 |
| mt33seg200aaa | Ud | Interruptor monopolar, serie media, con tecla de color blanco, marco de color blanco y embellecedor de color blanco. (material) | 13.000 | 7.82 | 101.66 |
| mt33seg211aaa | Ud | Doble interruptor, serie media, con tecla de color blanco, marco de color blanco y embellecedor de color blanco. (material) | 1.000 | 12.54 | 12.54 |
| mt33seg201aaa | Ud | Interruptor bipolar, serie media, con tecla de color blanco, marco de color blanco y embellecedor de color blanco. (material) | 1.000 | 11.94 | 11.94 |
| mt33seg202aaa | Ud | Conmutador, serie media, con tecla de color blanco, marco de color blanco y embellecedor de color blanco. (material) | 5.000 | 8.15 | 40.75 |
| mt33seg212aaa | Ud | Doble conmutador, serie media, con tecla de color blanco, marco de color blanco y embellecedor de color blanco. (material) | 1.000 | 14.60 | 14.60 |
| mt33seg203aaa | Ud | Conmutador de cruce, serie media, con tecla de color blanco, marco de color blanco y embellecedor de color blanco. (material) | 1.000 | 12.97 | 12.97 |
| mt33seg204aaa | Ud | Pulsador, serie media, con tecla con símbolo de timbre de color blanco, marco de color blanco y embellecedor de color blanco. (material) | 1.000 | 8.82 | 8.82 |
| mt33seg205aaa | Ud | Zumbador 230 V, serie media, con tecla de color blanco, marco de color blanco y embellecedor de color blanco. (material) | 1.000 | 20.86 | 20.86 |
| mt33seg206aaa | Ud | Regulador de intensidad con mando giratorio, para cargas resistivas de hasta 400 W, serie media, con tecla de color blanco, marco de color blanco y embellecedor de color blanco. (material) | 1.000 | 33.75 | 33.75 |
| mt33seg207aaa | Ud | Base de enchufe de 16 A 2P+T, serie media, con tecla de color blanco, marco de color blanco y embellecedor de color blanco. (material) | 33.000 | 8.07 | 266.31 |
| mt33seg210aaa | Ud | Base de enchufe de 25 A 2P+T y 250 V para cocina, serie media, con tecla de color blanco, marco de color blanco y embellecedor de color blanco. (material) | 1.000 | 14.59 | 14.59 |
| mt35www010 | Ud | Material auxiliar para instalaciones eléctricas. | 2.000 | 1.59 | 3.18 |
| mo001 | h | Oficial 1ª electricista. | 45.742 | 13.95 | 638.10 |
| mo051 | h | Ayudante electricista. | 45.742 | 12.66 | 579.09 |
| % | % | Costes directos complementarios | 2 % | 2573.20 | 51.46 |
|  |  | Costes directos |  |  | 2624.66 |

### IF Fontanería

**IFA010** Ud Acometida general de abastecimiento de agua potable, D=40 mm de polietileno de alta densidad de 4 m de longitud, con llave de registro formada por válvula de esfera de PVC para roscar de 1 1/2" alojada en arqueta de obra de fábrica de dimensiones interiores 38x38x50 cm.
1.000 Ud
Suministro e instalación de la acometida para abastecimiento de agua que une la red general de distribución de agua potable de la empresa suministradora con la instalación general del edificio, formada por tubería enterrada de 4 m de longitud de polietileno de alta densidad, de 40 mm de diámetro colocada sobre cama de arena en el fondo de la zanja previamente excavada, con sus correspondientes accesorios y piezas especiales, collarín de toma en carga colocado sobre la red general de distribución que sirve de enlace entre la acometida y la red y llave de registro formada por válvula de esfera de PVC para roscar de 1 1/2" de diámetro colocada mediante unión roscada, situada junto a la edificación, fuera de los límites de la propiedad, alojada en arqueta de dimensiones interiores 38x38x50 cm de obra de fábrica, construida con fábrica de ladrillo perforado tosco de 1/2 pie de espesor, recibido con mortero de cemento, colocada sobre solera de hormigón en masa HM-20/P/20/I de 15 cm de espesor, enfoscada y bruñida por el interior con mortero de cemento y cerrada superiormente con marco y tapa de fundición dúctil. Incluso demolición y levantado del firme existente, y posterior reposición con hormigón en masa HM-20/P/20/I y conexión a la red. Sin incluir excavación ni posterior relleno principal. Totalmente montada, conexionada y probada.
Incluye: El transporte y movimiento vertical y horizontal de los materiales en obra, incluso carga y descarga de los camiones. Replanteo y trazado de la acometida en planta y pendientes, coordinado con el resto de instalaciones o elementos que puedan tener interferencias. Rotura del pavimento con compresor. Eliminación de las tierras sueltas del fondo de la excavación. Vertido y compactado del hormigón en formación de solera. Formación de la obra de fábrica con ladrillos, previamente humedecidos, colocados con mortero de cemento. Enfoscado y bruñido con mortero del fondo y de las paredes interiores de la arqueta. Presentación en seco de tuberías y piezas especiales. Vertido de la arena en el fondo de la zanja. Colocación de tuberías. Montaje de la llave de registro sobre la acometida. Protección del conjunto frente a golpes y mal uso. Empalme de la acometida con la red general del municipio. Pruebas de servicio. Eliminación de restos, limpieza final y retirada de escombros a vertedero. Parte proporcional de medios auxiliares.
Criterio de medición de proyecto: unidad proyectada, según documentación gráfica de Proyecto.

| Código | Ud | Descripción | Rendimiento | Precio | Importe |
|---|---|---|---|---|---|
| mt01ara010 | m³ | Arena de 0 a 5 mm de diámetro. | 0.320 | 12.23 | 3.91 |
| mt37tpa011b | m | Acometida de polietileno de alta densidad (PE-50 A) UNE-EN 12201 y UNE-EN 13244, de 40 mm de diámetro exterior y una presión de trabajo de 16 atm, incluso p/p de accesorios de conexión y piezas especiales. (material) | 4.000 | 2.98 | 11.92 |
| mt10hmf010f | m³ | Hormigón HM-20/P/20/I, fabricado en central normal, vertido con cubilote. | 0.300 | 55.38 | 16.61 |
| mt10hmf010f | m³ | Hormigón HM-20/P/20/I, fabricado en central normal, vertido con cubilote. | 0.045 | 55.38 | 2.49 |
| mt04lpv010a | Ud | Ladrillo cerámico perforado (panal), para revestir, 24x12x9 cm. | 45.000 | 0.18 | 8.10 |
| mt09mor010c | m³ | Mortero de cemento M-40 (1:6), confeccionado en obra. | 0.020 | 62.35 | 1.25 |
| mt09mor010f | m³ | Mortero de cemento M-160 (1:3), confeccionado en obra. | 0.015 | 74.81 | 1.12 |
| mt37aar010b | Ud | Marco y tapa de fundición dúctil de 40x40, según Compañía Suministradora. (material) | 1.000 | 14.44 | 14.44 |
| mt37sve020e | Ud | Válvula de esfera de PVC para roscar de 1 1/2". (material) | 1.000 | 14.39 | 14.39 |
| mt37tpa012b | m | Collarín de toma en carga de PVC, para tubo de polietileno de alta densidad (PE-50 A) UNE-EN 12201 y UNE-EN 13244, de 40 mm de diámetro exterior y una presión de trabajo de 16 atm. (material) | 1.000 | 5.65 | 5.65 |
| mq05pdm030 | h | Compresor portátil eléctrico 5 m³/min. | 1.296 | 5.34 | 6.92 |
| mq05mai030 | h | Martillo manual picador neumático 9 kg. | 1.296 | 1.61 | 2.09 |
| mo028 | h | Oficial 2ª construcción. | 2.663 | 13.30 | 35.42 |
| mo059 | h | Peón ordinario construcción. | 2.364 | 12.65 | 29.90 |
| mo004 | h | Oficial 1ª fontanero. | 8.893 | 13.95 | 124.06 |
| mo054 | h | Ayudante fontanero. | 4.454 | 12.66 | 56.39 |
| mo010 | h | Oficial 1ª construcción. | 1.032 | 13.51 | 13.94 |
| % | % | Costes directos complementarios | 4 % | 348.60 | 13.94 |
|  |  | Costes directos |  |  | 362.54 |

**IFB010** Ud Tubo de alimentación de agua potable, D=32 mm de polietileno de media densidad de 10 m de longitud, con llave de paso vista formada por válvula de compuerta de latón fundido.
1.000 Ud
Suministro e instalación de tubo de alimentación colocado superficialmente, de 10 m de longitud, que une la arqueta de registro con la batería de contadores o el contador general, formado por tubería de 32 mm de diámetro de polietileno de media densidad fijada al paramento, con sus correspondientes juntas y piezas especiales, colocadas mediante unión roscada, incluso llave de paso vista formada por válvula de compuerta de latón fundido, de 1 1/4" de diámetro, que permitirá el corte total de suministro al edificio y estará situada dentro del mismo. Totalmente montado, conexionado y probado.
Incluye: El transporte y movimiento vertical y horizontal de los materiales en obra, incluso carga y descarga de los camiones. Replanteo y trazado. Presentación en seco de tubos y piezas especiales. Fijación de tuberías al paramento. Montaje de la llave de paso sobre el tubo de alimentación. Protección del conjunto frente a golpes y mal uso. Montaje de la instalación empezando por el extremo de cabecera. Limpieza de las zonas a unir. Pruebas de servicio. Eliminación de restos, limpieza final y retirada de escombros a vertedero. Parte proporcional de andamiajes y medios auxiliares.
Criterio de medición de proyecto: unidad proyectada, según documentación gráfica de Proyecto.

| Código | Ud | Descripción | Rendimiento | Precio | Importe |
|---|---|---|---|---|---|
| mt37tpa010c | m | Tubo de polietileno de media densidad (PE-50 B) UNE-EN 12201-2 y UNE-EN 13244-2, de 32 mm de diámetro exterior y una presión de trabajo de 15 kg/cm². (material) | 10.000 | 1.30 | 13.00 |
| mt37tpb010c | Ud | Codo 90° de polietileno, 32 mm. (material) | 2.200 | 2.60 | 5.72 |
| mt37tpb030c | Ud | Te de polietileno, 32 mm. (material) | 1.200 | 3.66 | 4.39 |
| mt37tpb020c | Ud | Manguito de polietileno, 32 mm. (material) | 0.500 | 2.37 | 1.19 |
| mt37svc010i | Ud | Válvula de compuerta de latón fundido, para roscar, de 1 1/4". (material) | 1.000 | 7.91 | 7.91 |
| mt37tpb040 | Ud | Material auxiliar para montaje y sujeción a la obra de las tuberías de polietileno. (material) | 1.000 | 2.14 | 2.14 |
| mo004 | h | Oficial 1ª fontanero. | 0.774 | 13.95 | 10.80 |
| mo054 | h | Ayudante fontanero. | 0.774 | 12.66 | 9.80 |
| % | % | Costes directos complementarios | 2 % | 54.95 | 1.10 |
|  |  | Costes directos |  |  | 56.05 |

**IFC010** Ud Preinstalación de contador general de agua de 1/2" (15 mm), colocado en hornacina.
1.000 Ud
Preinstalación de contador general de agua 1/2" (15 mm), colocado en hornacina, conectado al ramal de acometida y al tubo de alimentación. Incluso marco y tapa de fundición dúctil para registro, instalación de dos llaves de corte de esfera, grifo de purga, válvula de retención y demás material auxiliar. Totalmente montada, conexionada y probada. Sin incluir ayudas de albañilería.
Incluye: El transporte y movimiento vertical y horizontal de los materiales en obra, incluso carga y descarga de los camiones. Replanteo. Colocación y fijación de accesorios y piezas especiales. Pruebas de servicio. Eliminación de restos, limpieza final y retirada de escombros a vertedero. Parte proporcional de andamiajes y medios auxiliares.
Criterio de medición de proyecto: unidad proyectada, según documentación gráfica de Proyecto.

| Código | Ud | Descripción | Rendimiento | Precio | Importe |
|---|---|---|---|---|---|
| mt37sgl010a | Ud | Grifo de purga de 15 mm. (material) | 1.000 | 5.76 | 5.76 |
| mt37svr010a | Ud | Válvula de retención de latón para roscar de 1/2". (material) | 1.000 | 3.06 | 3.06 |
| mt37sve020a | Ud | Válvula de esfera de PVC para roscar de 1/2". (material) | 2.000 | 5.54 | 11.08 |
| mt37aar010a | Ud | Marco y tapa de fundición dúctil de 30x30, según Compañía Suministradora. (material) | 1.000 | 12.67 | 12.67 |
| mt37www010 | Ud | Material auxiliar para instalaciones de fontanería. (material) | 1.000 | 1.50 | 1.50 |
| mo004 | h | Oficial 1ª fontanero. | 0.822 | 13.95 | 11.47 |
| mo054 | h | Ayudante fontanero. | 0.411 | 12.66 | 5.20 |
| % | % | Costes directos complementarios | 4 % | 50.74 | 2.03 |
|  |  | Costes directos |  |  | 52.77 |

**IFI010a** Ud Instalación interior de fontanería para aseo con dotación para: inodoro, lavabo sencillo, realizada con tubería de cobre para la red de agua fría y caliente.
1.000 Ud
Instalación interior de fontanería para aseo con dotación para: inodoro, lavabo sencillo, realizada con tubería de cobre para la red de agua fría y caliente que conecta la derivación particular o una de sus ramificaciones con cada uno de los aparatos sanitarios, con los diámetros necesarios para cada punto de servicio. Incluso llaves de cuarto húmedo para el corte del suministro de agua, de asiento plano, en montaje empotrado, p/p de derivación particular, accesorios de derivaciones y elementos de sujeción, colocados mediante unión roscada. Totalmente montada, conexionada y probada, sin incluir ayudas de albañilería.
Incluye: El transporte y movimiento vertical y horizontal de los materiales en obra, incluso carga y descarga de los camiones. Replanteo del recorrido de las tuberías y de la situación de las llaves. Colocación y fijación de tuberías y llaves. Pruebas de servicio. Eliminación de restos, limpieza final y retirada de escombros a vertedero. Parte proporcional de andamiajes y medios auxiliares.
Criterio de medición de proyecto: unidad proyectada, según documentación gráfica de Proyecto.

| Código | Ud | Descripción | Rendimiento | Precio | Importe |
|---|---|---|---|---|---|
| mt37tca010b | m | Tubo de cobre rígido UNE-EN 1057 con pared de 1 mm de espesor, 13/15 mm. | 8.100 | 1.58 | 12.80 |
| mt37tcb010b | Ud | Codo 90° de cobre rígido, 13/15 mm. (material) | 2.000 | 1.51 | 3.02 |
| mt37tcb020b | Ud | Manguito de cobre rígido, 13/15 mm. (material) | 1.000 | 1.28 | 1.28 |
| mt37tcb030b | Ud | Te de cobre rígido, 13/15 mm. (material) | 1.000 | 1.80 | 1.80 |
| mt37tca010c | m | Tubo de cobre rígido UNE-EN 1057 con pared de 1 mm de espesor, 16/18 mm. (material) | 15.000 | 1.97 | 29.55 |
| mt37sva010ba | Ud | Llave de paso para empotrar, de asiento plano, de 3/4" de diámetro, calidad media. (material) | 2.000 | 16.44 | 32.88 |
| mt37tcb040 | Ud | Material auxiliar para montaje y sujeción a la obra de las tuberías de cobre rígido. (material) | 1.000 | 1.07 | 1.07 |
| mo004 | h | Oficial 1ª fontanero. | 4.319 | 13.95 | 60.25 |
| mo054 | h | Ayudante fontanero. | 4.319 | 12.66 | 54.68 |
| % | % | Costes directos complementarios | 2 % | 197.33 | 3.95 |
|  |  | Costes directos |  |  | 201.28 |

**IFI010b** Ud Instalación interior de fontanería para cuarto de baño con dotación para: inodoro, lavabo sencillo, bañera, bidé, realizada con tubería de cobre para la red de agua fría y caliente.
2.000 Ud
Instalación interior de fontanería para cuarto de baño con dotación para: inodoro, lavabo sencillo, bañera, bidé, realizada con tubería de cobre para la red de agua fría y caliente que conecta la derivación particular o una de sus ramificaciones con cada uno de los aparatos sanitarios, con los diámetros necesarios para cada punto de servicio. Incluso llaves de cuarto húmedo para el corte del suministro de agua, de asiento plano, en montaje empotrado, p/p de derivación particular, accesorios de derivaciones y elementos de sujeción, colocados mediante unión roscada. Totalmente montada, conexionada y probada, sin incluir ayudas de albañilería.
Incluye: El transporte y movimiento vertical y horizontal de los materiales en obra, incluso carga y descarga de los camiones. Replanteo del recorrido de las tuberías y de la situación de las llaves. Colocación y fijación de tuberías y llaves. Pruebas de servicio. Eliminación de restos, limpieza final y retirada de escombros a vertedero. Parte proporcional de andamiajes y medios auxiliares.
Criterio de medición de proyecto: unidad proyectada, según documentación gráfica de Proyecto.

| Código | Ud | Descripción | Rendimiento | Precio | Importe |
|---|---|---|---|---|---|
| mt37tca010b | m | Tubo de cobre rígido UNE-EN 1057 con pared de 1 mm de espesor, 13/15 mm. | 13.500 | 1.58 | 21.33 |
| mt37tca010c | m | Tubo de cobre rígido UNE-EN 1057 con pared de 1 mm de espesor, 16/18 mm. | 5.400 | 1.97 | 10.64 |
| mt37tcb010b | Ud | Codo 90° de cobre rígido, 13/15 mm. | 3.000 | 1.51 | 4.53 |
| mt37tcb010c | Ud | Codo 90° de cobre rígido, 16/18 mm. (material) | 2.000 | 1.87 | 3.74 |
| mt37tcb020b | Ud | Manguito de cobre rígido, 13/15 mm. | 2.000 | 1.28 | 2.56 |
| mt37tcb020c | Ud | Manguito de cobre rígido, 16/18 mm. (material) | 1.000 | 1.59 | 1.59 |
| mt37tcb030b | Ud | Te de cobre rígido, 13/15 mm. | 2.000 | 1.80 | 3.60 |
| mt37tcb030c | Ud | Te de cobre rígido, 16/18 mm. (material) | 1.000 | 2.23 | 2.23 |
| mt37tca010c | m | Tubo de cobre rígido UNE-EN 1057 con pared de 1 mm de espesor, 16/18 mm. | 8.500 | 1.97 | 16.75 |
| mt37tca010d | m | Tubo de cobre rígido UNE-EN 1057 con pared de 1 mm de espesor, 20/22 mm. (material) | 8.500 | 2.32 | 19.72 |
| mt37sva010ba | Ud | Llave de paso para empotrar, de asiento plano, de 3/4" de diámetro, calidad media. | 1.000 | 16.44 | 16.44 |
| mt37sva010bb | Ud | Llave de paso para empotrar, de asiento plano, de 1" de diámetro, calidad media. (material) | 1.000 | 20.90 | 20.90 |
| mt37tcb040 | Ud | Material auxiliar para montaje y sujeción a la obra de las tuberías de cobre rígido. | 1.000 | 1.07 | 1.07 |
| mo004 | h | Oficial 1ª fontanero. | 6.712 | 13.95 | 93.63 |
| mo054 | h | Ayudante fontanero. | 6.712 | 12.66 | 84.97 |
| % | % | Costes directos complementarios | 2 % | 303.70 | 6.07 |
|  |  | Costes directos |  |  | 309.77 |

**IFI010c** Ud Instalación interior de fontanería para cocina con dotación para: fregadero, toma y llave de paso para lavavajillas, realizada con tubería de cobre para la red de agua fría y caliente.
1.000 Ud
Instalación interior de fontanería para cocina con dotación para: fregadero, toma y llave de paso para lavavajillas, realizada con tubería de cobre para la red de agua fría y caliente que conecta la derivación particular o una de sus ramificaciones con cada uno de los aparatos sanitarios, con los diámetros necesarios para cada punto de servicio. Incluso llaves de cuarto húmedo para el corte del suministro de agua, de asiento plano, en montaje empotrado, p/p de derivación particular, accesorios de derivaciones y elementos de sujeción, colocados mediante unión roscada. Totalmente montada, conexionada y probada, sin incluir ayudas de albañilería.
Incluye: El transporte y movimiento vertical y horizontal de los materiales en obra, incluso carga y descarga de los camiones. Replanteo del recorrido de las tuberías y de la situación de las llaves. Colocación y fijación de tuberías y llaves. Pruebas de servicio. Eliminación de restos, limpieza final y retirada de escombros a vertedero. Parte proporcional de andamiajes y medios auxiliares.
Criterio de medición de proyecto: unidad proyectada, según documentación gráfica de Proyecto.

| Código | Ud | Descripción | Rendimiento | Precio | Importe |
|---|---|---|---|---|---|
| mt37tca010b | m | Tubo de cobre rígido UNE-EN 1057 con pared de 1 mm de espesor, 13/15 mm. | 8.100 | 1.58 | 12.80 |
| mt37tcb010b | Ud | Codo 90° de cobre rígido, 13/15 mm. | 2.000 | 1.51 | 3.02 |
| mt37tcb020b | Ud | Manguito de cobre rígido, 13/15 mm. | 1.000 | 1.28 | 1.28 |
| mt37tcb030b | Ud | Te de cobre rígido, 13/15 mm. | 1.000 | 1.80 | 1.80 |
| mt37tca010c | m | Tubo de cobre rígido UNE-EN 1057 con pared de 1 mm de espesor, 16/18 mm. | 11.000 | 1.97 | 21.67 |
| mt37sva010ba | Ud | Llave de paso para empotrar, de asiento plano, de 3/4" de diámetro, calidad media. | 2.000 | 16.44 | 32.88 |
| mt31gcg070a | Ud | Llave de paso para lavadora o lavavajillas, para roscar, serie básica, de 1/2" de diámetro. (material) | 1.000 | 5.33 | 5.33 |
| mt37tcb040 | Ud | Material auxiliar para montaje y sujeción a la obra de las tuberías de cobre rígido. | 1.000 | 1.07 | 1.07 |
| mo004 | h | Oficial 1ª fontanero. | 3.571 | 13.95 | 49.82 |
| mo054 | h | Ayudante fontanero. | 3.571 | 12.66 | 45.21 |
| % | % | Costes directos complementarios | 2 % | 174.88 | 3.50 |
|  |  | Costes directos |  |  | 178.38 |

**IFI010** Ud Instalación interior de fontanería para galería con dotación para: lavadero, toma y llave de paso para lavadora, realizada con tubería de cobre para la red de agua fría y caliente.
1.000 Ud
Instalación interior de fontanería para galería con dotación para: lavadero, toma y llave de paso para lavadora, realizada con tubería de cobre para la red de agua fría y caliente que conecta la derivación particular o una de sus ramificaciones con cada uno de los aparatos sanitarios, con los diámetros necesarios para cada punto de servicio. Incluso llaves de cuarto húmedo para el corte del suministro de agua, de asiento plano, en montaje empotrado, p/p de derivación particular, accesorios de derivaciones y elementos de sujeción, colocados mediante unión roscada. Totalmente montada, conexionada y probada, sin incluir ayudas de albañilería.
Incluye: El transporte y movimiento vertical y horizontal de los materiales en obra, incluso carga y descarga de los camiones. Replanteo del recorrido de las tuberías y de la situación de las llaves. Colocación y fijación de tuberías y llaves. Pruebas de servicio. Eliminación de restos, limpieza final y retirada de escombros a vertedero. Parte proporcional de andamiajes y medios auxiliares.
Criterio de medición de proyecto: unidad proyectada, según documentación gráfica de Proyecto.

| Código | Ud | Descripción | Rendimiento | Precio | Importe |
|---|---|---|---|---|---|
| mt37tca010b | m | Tubo de cobre rígido UNE-EN 1057 con pared de 1 mm de espesor, 13/15 mm. | 2.700 | 1.58 | 4.27 |
| mt37tca010c | m | Tubo de cobre rígido UNE-EN 1057 con pared de 1 mm de espesor, 16/18 mm. | 5.400 | 1.97 | 10.64 |
| mt37tcb010b | Ud | Codo 90° de cobre rígido, 13/15 mm. | 1.000 | 1.51 | 1.51 |
| mt37tcb010c | Ud | Codo 90° de cobre rígido, 16/18 mm. | 2.000 | 1.87 | 3.74 |
| mt37tcb020b | Ud | Manguito de cobre rígido, 13/15 mm. | 1.000 | 1.28 | 1.28 |
| mt37tcb020c | Ud | Manguito de cobre rígido, 16/18 mm. | 1.000 | 1.59 | 1.59 |
| mt37tcb030b | Ud | Te de cobre rígido, 13/15 mm. | 1.000 | 1.80 | 1.80 |
| mt37tcb030c | Ud | Te de cobre rígido, 16/18 mm. | 1.000 | 2.23 | 2.23 |
| mt37tca010c | m | Tubo de cobre rígido UNE-EN 1057 con pared de 1 mm de espesor, 16/18 mm. | 8.000 | 1.97 | 15.76 |
| mt37sva010ba | Ud | Llave de paso para empotrar, de asiento plano, de 3/4" de diámetro, calidad media. | 2.000 | 16.44 | 32.88 |
| mt31gcg070a | Ud | Llave de paso para lavadora o lavavajillas, para roscar, serie básica, de 1/2" de diámetro. | 1.000 | 5.33 | 5.33 |
| mt37tcb040 | Ud | Material auxiliar para montaje y sujeción a la obra de las tuberías de cobre rígido. | 1.000 | 1.07 | 1.07 |
| mo004 | h | Oficial 1ª fontanero. | 3.010 | 13.95 | 41.99 |
| mo054 | h | Ayudante fontanero. | 3.010 | 12.66 | 38.11 |
| % | % | Costes directos complementarios | 2 % | 162.20 | 3.24 |
|  |  | Costes directos |  |  | 165.44 |

### II Iluminación

**III005** Ud Aplique estanco de pared para terraza, básico con lámpara incandescente 100W/230 V.
1.000 Ud
Suministro e instalación de aplique estanco de pared para terraza, básico, con grado de protección IP 44, con lámpara incandescente 100W/230 V. Incluso portalámparas, accesorios, sujeciones y material auxiliar. Totalmente montado, instalado, conexionado y comprobado.
Incluye: El transporte y movimiento vertical y horizontal de los materiales en obra, incluso carga y descarga de los camiones. Replanteo. Fijación en paramento mediante elementos de anclaje. Colocación. Protección del elemento frente a golpes y salpicaduras. Limpieza final. Eliminación y retirada de restos a vertedero de obra. Parte proporcional de andamiajes y medios auxiliares.
Criterio de medición de proyecto: unidad proyectada, según documentación gráfica de Proyecto.

| Código | Ud | Descripción | Rendimiento | Precio | Importe |
|---|---|---|---|---|---|
| mt34apl020aa | Ud | Aplique estanco de pared para terraza, básico, grado de protección IP 44, incluso lámpara incandescente 100W/230 V, portalámparas y accesorios de fijación. (material) | 1.000 | 36.66 | 36.66 |
| mt34www011 | Ud | Material auxiliar para instalación de aparatos de iluminación. (material) | 1.000 | 0.96 | 0.96 |
| mo001 | h | Oficial 1ª electricista. | 0.206 | 13.95 | 2.87 |
| mo051 | h | Ayudante electricista. | 0.206 | 12.66 | 2.61 |
| % | % | Costes directos complementarios | 2 % | 43.10 | 0.86 |
|  |  | Costes directos |  |  | 43.96 |

**III010** Ud 3 luminarias estancas de 665x110x100 mm con 1 tubo fluorescente de 18 W.
1.000 Ud
Suministro e instalación de iluminación de garaje compuesta de 3 luminarias estancas con protección IP 65 clase I de 665x110x100 mm con 1 tubo fluorescente de 18 W, equipo AF, con difusor de metacrilato con grabado interior. Incluso accesorios, sujeciones de anclaje y material auxiliar. Totalmente montada, instalada, conexionada y comprobada.
Incluye: El transporte y movimiento vertical y horizontal de los materiales en obra, incluso carga y descarga de los camiones. Replanteo. Fijación en paramento mediante elementos de anclaje. Colocación de tubos. Protección del elemento frente a golpes y salpicaduras. Limpieza final. Eliminación y retirada de restos a vertedero de obra. Parte proporcional de andamiajes y medios auxiliares.
Criterio de medición de proyecto: unidad proyectada, según documentación gráfica de Proyecto.

| Código | Ud | Descripción | Rendimiento | Precio | Importe |
|---|---|---|---|---|---|
| mt34est010 | Ud | Luminaria estanca con soporte de poliéster con fibra de vidrio, color blanco RAL 9010, reflector de chapa de acero, para 1 tubo fluorescente de 18 W, dimensiones 665x110x100 mm, con difusor de metacrilato con grabado interior y equipo AF, grado de protección IP 65, clase I. (material) | 3.000 | 33.40 | 100.20 |
| mt34tuf010a | Ud | Tubo fluorescente 33/18 W. (material) | 3.000 | 3.80 | 11.40 |
| mt34www011 | Ud | Material auxiliar para instalación de aparatos de iluminación. | 1.000 | 0.96 | 0.96 |
| mo001 | h | Oficial 1ª electricista. | 0.864 | 13.95 | 12.05 |
| mo051 | h | Ayudante electricista. | 0.864 | 12.66 | 10.94 |
| % | % | Costes directos complementarios | 2 % | 135.55 | 2.71 |
|  |  | Costes directos |  |  | 138.26 |

### IO Contra incendios

**IOX010** Ud Extintor de polvo químico ABC polivalente con presión incorporada de eficacia 21A-113B-C, de 6 kg de agente extintor, con soporte.
1.000 Ud
Suministro y colocación de extintor de polvo químico ABC polivalente con presión incorporada de eficacia 21A-113B-C, de 6 kg de agente extintor, con soporte, manómetro y boquilla con difusor, según UNE 23110. Incluso accesorios de montaje. Totalmente instalado.
Incluye: El transporte y movimiento vertical y horizontal de los materiales en obra, incluso carga y descarga de los camiones. Replanteo de la situación del extintor. Colocación y fijación de los soportes. Colocación del extintor. Protección del conjunto frente a golpes y mal uso. Eliminación de restos, limpieza final y retirada de restos a vertedero. Parte proporcional de andamiajes y medios auxiliares.
Criterio de medición de proyecto: unidad proyectada, según documentación gráfica de Proyecto.

| Código | Ud | Descripción | Rendimiento | Precio | Importe |
|---|---|---|---|---|---|
| mt41ixi010a | Ud | Extintor de polvo químico ABC polivalente antibrasa, de eficacia 21A-113B-C, de 6 kg de agente extintor, con soporte, manómetro y boquilla con difusor, según UNE 23110. (material) | 1.000 | 45.84 | 45.84 |
| mo059 | h | Peón ordinario construcción. | 0.102 | 12.65 | 1.29 |
| % | % | Costes directos complementarios | 2 % | 47.13 | 0.94 |
|  |  | Costes directos |  |  | 48.07 |

| Medición | Uds. | Parcial |
|---|---|---|
| Viviendas | 1 | 1.000 |
| Total |  | 1.000 |

### IS Salubridad

**ISB010a** m Bajante de PVC liso, serie B (UNE-EN 1329-1) D=90 mm, e=3 mm, junta pegada.
6.350 m
Suministro y montaje de bajante de PVC liso, serie B (UNE-EN 1329-1) de 90 mm de diámetro y 3 mm de espesor, con sistema de unión por enchufe encolado, fijada a los muros mediante abrazaderas metálicas, con sus correspondientes piezas especiales de empalme y derivación, para la evacuación de aguas residuales y/o pluviales en el interior del edificio. Totalmente montada, conexionada y probada.
Incluye: El transporte y movimiento vertical y horizontal de los materiales en obra, incluso carga y descarga de los camiones. Replanteo y trazado del conducto. Presentación en seco de tubos y piezas especiales. Marcado de la situación de las abrazaderas. Fijación de las abrazaderas. Montaje del conjunto, empezando por el extremo superior. Limpieza de la zona a encolar, encolado y conexión de las piezas. Pruebas de servicio. Protección del conjunto frente a golpes y mal uso. Eliminación de restos, limpieza final y retirada de restos a vertedero. Parte proporcional de andamiajes y medios auxiliares.
Criterio de medición de proyecto: longitud medida según documentación gráfica de Proyecto.

| Código | Ud | Descripción | Rendimiento | Precio | Importe |
|---|---|---|---|---|---|
| mt36twa010b | Ud | Abrazadera metálica para bajante de PVC de 90 mm. (material) | 0.400 | 1.06 | 0.42 |
| mt36tie010ae | m | Tubo de PVC liso, serie B (UNE-EN 1329-1) para evacuación de aguas residuales (a baja y alta temperatura) en el interior de los edificios, junta pegada, D=90 mm, espesor e=3 mm. (material) | 1.050 | 4.32 | 4.54 |
| mt36pie010e | Ud | Codo 87°30' de PVC liso serie B (UNE-EN 1329-1), junta pegada, D=90 mm. (material) | 0.100 | 2.09 | 0.21 |
| mt36pie030e | Ud | Injerto simple de PVC liso serie B (UNE-EN 1329-1), junta pegada, D=90 mm. (material) | 0.250 | 3.16 | 0.79 |
| mt36pie050e | Ud | Manguito de dilatación de PVC liso serie B (UNE-EN 1329-1), D=90 mm. (material) | 0.300 | 3.74 | 1.12 |
| mt11var010 | kg | Adhesivo para tubos de PVC. | 0.065 | 12.17 | 0.79 |
| mt36pie070 | Ud | Material auxiliar para instalaciones de evacuación, de PVC liso serie B. (material) | 0.250 | 1.63 | 0.41 |
| mo004 | h | Oficial 1ª fontanero. | 0.124 | 13.95 | 1.73 |
| mo054 | h | Ayudante fontanero. | 0.062 | 12.66 | 0.78 |
| % | % | Costes directos complementarios | 2 % | 10.79 | 0.22 |
|  |  | Costes directos |  |  | 11.01 |

| Medición | Uds. | Largo | Parcial |
|---|---|---|---|
| Cocinas | 1 | 6.35 | 6.350 |
| Total |  |  | 6.350 |

**ISB010** m Bajante de PVC liso, serie B (UNE-EN 1329-1) D=125 mm, e=3,2 mm, junta pegada.
12.700 m
Suministro y montaje de bajante de PVC liso, serie B (UNE-EN 1329-1) de 125 mm de diámetro y 3,2 mm de espesor, con sistema de unión por enchufe encolado, fijada a los muros mediante abrazaderas metálicas, con sus correspondientes piezas especiales de empalme y derivación, para la evacuación de aguas residuales y/o pluviales en el interior del edificio. Totalmente montada, conexionada y probada.
Incluye: El transporte y movimiento vertical y horizontal de los materiales en obra, incluso carga y descarga de los camiones. Replanteo y trazado del conducto. Presentación en seco de tubos y piezas especiales. Marcado de la situación de las abrazaderas. Fijación de las abrazaderas. Montaje del conjunto, empezando por el extremo superior. Limpieza de la zona a encolar, encolado y conexión de las piezas. Pruebas de servicio. Protección del conjunto frente a golpes y mal uso. Eliminación de restos, limpieza final y retirada de restos a vertedero. Parte proporcional de andamiajes y medios auxiliares.
Criterio de medición de proyecto: longitud medida según documentación gráfica de Proyecto.

| Código | Ud | Descripción | Rendimiento | Precio | Importe |
|---|---|---|---|---|---|
| mt36twa010d | Ud | Abrazadera metálica para bajante de PVC de 125 mm. (material) | 0.400 | 1.58 | 0.63 |
| mt36tie010ag | m | Tubo de PVC liso, serie B (UNE-EN 1329-1) para evacuación de aguas residuales (a baja y alta temperatura) en el interior de los edificios, junta pegada, D=125 mm, espesor e=3,2 mm. (material) | 1.050 | 6.52 | 6.85 |
| mt36pie010g | Ud | Codo 87°30' de PVC liso serie B (UNE-EN 1329-1), junta pegada, D=125 mm. (material) | 0.100 | 3.86 | 0.39 |
| mt36pie030g | Ud | Injerto simple de PVC liso serie B (UNE-EN 1329-1), junta pegada, D=125 mm. (material) | 0.220 | 5.85 | 1.29 |
| mt36pie050g | Ud | Manguito de dilatación de PVC liso serie B (UNE-EN 1329-1), D=125 mm. (material) | 0.270 | 5.33 | 1.44 |
| mt11var010 | kg | Adhesivo para tubos de PVC. | 0.115 | 12.17 | 1.40 |
| mt36pie070 | Ud | Material auxiliar para instalaciones de evacuación, de PVC liso serie B. | 0.250 | 1.63 | 0.41 |
| mo004 | h | Oficial 1ª fontanero. | 0.175 | 13.95 | 2.44 |
| mo054 | h | Ayudante fontanero. | 0.088 | 12.66 | 1.11 |
| % | % | Costes directos complementarios | 2 % | 15.96 | 0.32 |
|  |  | Costes directos |  |  | 16.28 |

| Medición | Uds. | Largo | Parcial |
|---|---|---|---|
| Fecales | 1 | 12.70 | 12.700 |
| Total |  |  | 12.700 |

**ISB020** m Bajante circular de PVC, de Ø 80 mm, gris.
12.100 m
Suministro y montaje de bajante circular de PVC, de Ø 80 mm, gris, para recogida de aguas de cubierta. Formado por piezas preformadas, con sistema de unión por enchufe con junta pegada, colocadas con abrazaderas metálicas. Totalmente equipado. Incluso p/p de codos, abrazaderas y piezas especiales. Totalmente montado, conexionado y probado.
Incluye: El transporte y movimiento vertical y horizontal de los materiales en obra, incluso carga y descarga de los camiones. Replanteo y trazado del conducto. Presentación en seco de tubos y piezas especiales. Marcado de la situación de las abrazaderas. Fijación de las abrazaderas. Montaje del conjunto, empezando por el extremo superior. Resolución de las uniones entre piezas. Protección del conjunto frente a golpes y mal uso. Eliminación de restos, limpieza final y retirada de restos a vertedero. Parte proporcional de andamiajes y medios auxiliares.
Criterio de medición de proyecto: longitud medida según documentación gráfica de Proyecto.

| Código | Ud | Descripción | Rendimiento | Precio | Importe |
|---|---|---|---|---|---|
| mt36cap020aa | m | Bajante circular de PVC, de Ø 80 mm, gris, incluso p/p de conexiones, codos, abrazaderas, etc. (material) | 1.050 | 4.15 | 4.36 |
| mt36cap040 | Ud | Material auxiliar para canalones y bajantes de instalaciones de evacuación de PVC. (material) | 0.250 | 1.63 | 0.41 |
| mo004 | h | Oficial 1ª fontanero. | 0.258 | 13.95 | 3.60 |
| mo054 | h | Ayudante fontanero. | 0.258 | 12.66 | 3.27 |
| % | % | Costes directos complementarios | 2 % | 11.64 | 0.23 |
|  |  | Costes directos |  |  | 11.87 |

**ISC010** m Canalón circular de PVC, de desarrollo 270 mm, de 4 mm de espesor, color gris.
40.000 m
Suministro y montaje de canalón circular de PVC, de desarrollo 270 mm, de 4 mm de espesor, color gris, para recogida de aguas de cubierta, formado por piezas preformadas, fijadas mediante gafas especiales de sujeción al alero. Totalmente equipado. Incluso p/p de piezas especiales, remates finales del mismo material, y piezas de conexión a bajantes. Totalmente montado, conexionado y probado.
Incluye: El transporte y movimiento vertical y horizontal de los materiales en obra, incluso carga y descarga de los camiones. Replanteo y trazado del canalón. Colocación y sujeción de abrazaderas. Montaje de las piezas, partiendo del punto de desagüe. Empalme de las piezas. Pruebas de servicio. Protección frente a golpes, salpicaduras, etc. Eliminación de restos, limpieza final y retirada de restos a vertedero. Parte proporcional de andamiajes y medios auxiliares.
Criterio de medición de proyecto: longitud medida según documentación gráfica de Proyecto.

| Código | Ud | Descripción | Rendimiento | Precio | Importe |
|---|---|---|---|---|---|
| mt36cap010baa | m | Canalón circular de PVC, de desarrollo 270 mm, de 4 mm de espesor, color gris, incluso p/p de soportes, esquinas, tapas, remates finales, piezas de conexión a bajantes y piezas especiales. (material) | 1.100 | 2.98 | 3.28 |
| mt36cap040 | Ud | Material auxiliar para canalones y bajantes de instalaciones de evacuación de PVC. | 0.250 | 1.63 | 0.41 |
| mo004 | h | Oficial 1ª fontanero. | 0.201 | 13.95 | 2.80 |
| mo054 | h | Ayudante fontanero. | 0.201 | 12.66 | 2.54 |
| % | % | Costes directos complementarios | 2 % | 9.03 | 0.18 |
|  |  | Costes directos |  |  | 9.21 |

**ISD010a** Ud Red interior de evacuación para aseo con dotación para: inodoro, lavabo sencillo, realizada con tubería de PVC liso, serie B (UNE-EN 1329-1) para la red de desagües.
1.000 Ud
Suministro e instalación interior de evacuación para aseo con dotación para: inodoro, lavabo sencillo, realizada con tubería de PVC liso, serie B (UNE-EN 1329-1) para la red de desagües que conectan la evacuación de los aparatos sanitarios con la bajante, con los diámetros necesarios para cada punto de servicio. Incluso p/p de derivaciones individuales, conexiones, accesorios y elementos de sujeción. Totalmente montada, conexionada y probada. Sin incluir ayudas de albañilería.
Incluye: El transporte y movimiento vertical y horizontal de los materiales en obra, incluso carga y descarga de los camiones. Replanteo. Presentación de tubos y piezas especiales. Correcciones de forma. Empalmes. Fijaciones. Pruebas de servicio. Protección frente a golpes. Parte proporcional de andamiajes y medios auxiliares.
Criterio de medición de proyecto: unidad proyectada, según documentación gráfica de Proyecto.

| Código | Ud | Descripción | Rendimiento | Precio | Importe |
|---|---|---|---|---|---|
| mt36tie010ab | m | Tubo de PVC liso, serie B (UNE-EN 1329-1) para evacuación de aguas residuales (a baja y alta temperatura) en el interior de los edificios, junta pegada, D=40 mm, espesor e=3 mm. (material) | 2.500 | 1.83 | 4.58 |
| mt36tie010af | m | Tubo de PVC liso, serie B (UNE-EN 1329-1) para evacuación de aguas residuales (a baja y alta temperatura) en el interior de los edificios, junta pegada, D=110 mm, espesor e=3,2 mm. (material) | 2.000 | 5.72 | 11.44 |
| mt36pie010b | Ud | Codo 87°30' de PVC liso serie B (UNE-EN 1329-1), junta pegada, D=40 mm. (material) | 3.000 | 0.55 | 1.65 |
| mt36pie010f | Ud | Codo 87°30' de PVC liso serie B (UNE-EN 1329-1), junta pegada, D=110 mm. (material) | 2.000 | 2.14 | 4.28 |
| mt36pie030b | Ud | Injerto simple de PVC liso serie B (UNE-EN 1329-1), junta pegada, D=40 mm. (material) | 3.000 | 0.87 | 2.61 |
| mt36pie030f | Ud | Injerto simple de PVC liso serie B (UNE-EN 1329-1), junta pegada, D=110 mm. (material) | 2.000 | 3.25 | 6.50 |
| mt11var010 | kg | Adhesivo para tubos de PVC. | 0.260 | 12.17 | 3.16 |
| mo004 | h | Oficial 1ª fontanero. | 4.690 | 13.95 | 65.43 |
| mo054 | h | Ayudante fontanero. | 2.345 | 12.66 | 29.69 |
| % | % | Costes directos complementarios | 2 % | 129.34 | 2.59 |
|  |  | Costes directos |  |  | 131.93 |

**ISD010b** Ud Red interior de evacuación para cuarto de baño con dotación para: inodoro, lavabo sencillo, bañera, bidé, realizada con tubería de PVC liso, serie B (UNE-EN 1329-1) para la red de desagües.
2.000 Ud
Suministro e instalación interior de evacuación para cuarto de baño con dotación para: inodoro, lavabo sencillo, bañera, bidé, realizada con tubería de PVC liso, serie B (UNE-EN 1329-1) para la red de desagües que conectan la evacuación de los aparatos sanitarios con la bajante, con los diámetros necesarios para cada punto de servicio. Incluso p/p de derivaciones individuales, conexiones, accesorios y elementos de sujeción. Totalmente montada, conexionada y probada. Sin incluir ayudas de albañilería.
Incluye: El transporte y movimiento vertical y horizontal de los materiales en obra, incluso carga y descarga de los camiones. Replanteo. Presentación de tubos y piezas especiales. Correcciones de forma. Empalmes. Fijaciones. Pruebas de servicio. Protección frente a golpes. Parte proporcional de andamiajes y medios auxiliares.
Criterio de medición de proyecto: unidad proyectada, según documentación gráfica de Proyecto.

| Código | Ud | Descripción | Rendimiento | Precio | Importe |
|---|---|---|---|---|---|
| mt36tie010ab | m | Tubo de PVC liso, serie B (UNE-EN 1329-1) para evacuación de aguas residuales (a baja y alta temperatura) en el interior de los edificios, junta pegada, D=40 mm, espesor e=3 mm. | 4.500 | 1.83 | 8.24 |
| mt36tie010ab | m | Tubo de PVC liso, serie B (UNE-EN 1329-1) para evacuación de aguas residuales (a baja y alta temperatura) en el interior de los edificios, junta pegada, D=40 mm, espesor e=3 mm. | 1.500 | 1.83 | 2.75 |
| mt36tie010af | m | Tubo de PVC liso, serie B (UNE-EN 1329-1) para evacuación de aguas residuales (a baja y alta temperatura) en el interior de los edificios, junta pegada, D=110 mm, espesor e=3,2 mm. | 2.000 | 5.72 | 11.44 |
| mt36pie010b | Ud | Codo 87°30' de PVC liso serie B (UNE-EN 1329-1), junta pegada, D=40 mm. | 5.000 | 0.55 | 2.75 |
| mt36pie010b | Ud | Codo 87°30' de PVC liso serie B (UNE-EN 1329-1), junta pegada, D=40 mm. | 2.000 | 0.55 | 1.10 |
| mt36pie010f | Ud | Codo 87°30' de PVC liso serie B (UNE-EN 1329-1), junta pegada, D=110 mm. | 2.000 | 2.14 | 4.28 |
| mt36pie030b | Ud | Injerto simple de PVC liso serie B (UNE-EN 1329-1), junta pegada, D=40 mm. | 5.000 | 0.87 | 4.35 |
| mt36pie030b | Ud | Injerto simple de PVC liso serie B (UNE-EN 1329-1), junta pegada, D=40 mm. | 2.000 | 0.87 | 1.74 |
| mt36pie030f | Ud | Injerto simple de PVC liso serie B (UNE-EN 1329-1), junta pegada, D=110 mm. | 2.000 | 3.25 | 6.50 |
| mt11var010 | kg | Adhesivo para tubos de PVC. | 0.415 | 12.17 | 5.05 |
| mo004 | h | Oficial 1ª fontanero. | 8.338 | 13.95 | 116.32 |
| mo054 | h | Ayudante fontanero. | 4.169 | 12.66 | 52.78 |
| % | % | Costes directos complementarios | 2 % | 217.30 | 4.35 |
|  |  | Costes directos |  |  | 221.65 |

**ISD010c** Ud Red interior de evacuación para cocina con dotación para: fregadero, toma y llave de paso para lavavajillas, realizada con tubería de PVC liso, serie B (UNE-EN 1329-1) para la red de desagües.
1.000 Ud
Suministro e instalación interior de evacuación para cocina con dotación para: fregadero, toma y llave de paso para lavavajillas, realizada con tubería de PVC liso, serie B (UNE-EN 1329-1) para la red de desagües que conectan la evacuación de los aparatos sanitarios con la bajante, con los diámetros necesarios para cada punto de servicio. Incluso p/p de derivaciones individuales, conexiones, accesorios y elementos de sujeción. Totalmente montada, conexionada y probada. Sin incluir ayudas de albañilería.
Incluye: El transporte y movimiento vertical y horizontal de los materiales en obra, incluso carga y descarga de los camiones. Replanteo. Presentación de tubos y piezas especiales. Correcciones de forma. Empalmes. Fijaciones. Pruebas de servicio. Protección frente a golpes. Parte proporcional de andamiajes y medios auxiliares.
Criterio de medición de proyecto: unidad proyectada, según documentación gráfica de Proyecto.

| Código | Ud | Descripción | Rendimiento | Precio | Importe |
|---|---|---|---|---|---|
| mt36tie010ab | m | Tubo de PVC liso, serie B (UNE-EN 1329-1) para evacuación de aguas residuales (a baja y alta temperatura) en el interior de los edificios, junta pegada, D=40 mm, espesor e=3 mm. | 4.000 | 1.83 | 7.32 |
| mt36pie010b | Ud | Codo 87°30' de PVC liso serie B (UNE-EN 1329-1), junta pegada, D=40 mm. | 4.000 | 0.55 | 2.20 |
| mt36pie030b | Ud | Injerto simple de PVC liso serie B (UNE-EN 1329-1), junta pegada, D=40 mm. | 4.000 | 0.87 | 3.48 |
| mt11var010 | kg | Adhesivo para tubos de PVC. | 0.200 | 12.17 | 2.43 |
| mo004 | h | Oficial 1ª fontanero. | 4.169 | 13.95 | 58.16 |
| mo054 | h | Ayudante fontanero. | 2.085 | 12.66 | 26.40 |
| % | % | Costes directos complementarios | 2 % | 99.99 | 2.00 |
|  |  | Costes directos |  |  | 101.99 |

**ISD010** Ud Red interior de evacuación para galería con dotación para: lavadero, toma y llave de paso para lavadora, realizada con tubería de PVC liso, serie B (UNE-EN 1329-1) para la red de desagües.
1.000 Ud
Suministro e instalación interior de evacuación para galería con dotación para: lavadero, toma y llave de paso para lavadora, realizada con tubería de PVC liso, serie B (UNE-EN 1329-1) para la red de desagües que conectan la evacuación de los aparatos sanitarios con la bajante, con los diámetros necesarios para cada punto de servicio. Incluso p/p de derivaciones individuales, conexiones, accesorios y elementos de sujeción. Totalmente montada, conexionada y probada. Sin incluir ayudas de albañilería.
Incluye: El transporte y movimiento vertical y horizontal de los materiales en obra, incluso carga y descarga de los camiones. Replanteo. Presentación de tubos y piezas especiales. Correcciones de forma. Empalmes. Fijaciones. Pruebas de servicio. Protección frente a golpes. Parte proporcional de andamiajes y medios auxiliares.
Criterio de medición de proyecto: unidad proyectada, según documentación gráfica de Proyecto.

| Código | Ud | Descripción | Rendimiento | Precio | Importe |
|---|---|---|---|---|---|
| mt36tie010ab | m | Tubo de PVC liso, serie B (UNE-EN 1329-1) para evacuación de aguas residuales (a baja y alta temperatura) en el interior de los edificios, junta pegada, D=40 mm, espesor e=3 mm. | 4.000 | 1.83 | 7.32 |
| mt36pie010b | Ud | Codo 87°30' de PVC liso serie B (UNE-EN 1329-1), junta pegada, D=40 mm. | 4.000 | 0.55 | 2.20 |
| mt36pie030b | Ud | Injerto simple de PVC liso serie B (UNE-EN 1329-1), junta pegada, D=40 mm. | 4.000 | 0.87 | 3.48 |
| mt11var010 | kg | Adhesivo para tubos de PVC. | 0.200 | 12.17 | 2.43 |
| mo004 | h | Oficial 1ª fontanero. | 4.169 | 13.95 | 58.16 |
| mo054 | h | Ayudante fontanero. | 2.085 | 12.66 | 26.40 |
| % | % | Costes directos complementarios | 2 % | 99.99 | 2.00 |
|  |  | Costes directos |  |  | 101.99 |

## N Aislamientos e impermeabilizaciones

### NI Impermeabilizaciones

**NIS010** m² Drenaje e impermeabilización bajo solera por medio de: capa drenante: lámina de polietileno de alta densidad; imprimación: imprimación asfáltica, tipo EA, UNE 104231; membrana impermeabilizante: lámina bituminosa de oxiasfalto, LO-40/FP (140), UNE 104238 con geotextil no tejido sintético, termosoldado, de polipropileno-polietileno.
79.160 m²
Formación de drenaje e impermeabilización bajo solera por medio de: CAPA DRENANTE: formada por lámina de polietileno de alta densidad para drenaje de cimentaciones y soleras en contacto con las tierras apoyada sobre el terreno; IMPRIMACIÓN: imprimación asfáltica, tipo EA, UNE 104231; MEMBRANA IMPERMEABILIZANTE: formada por lámina bituminosa de oxiasfalto, LO-40/FP (140), UNE 104238, con armadura de fieltro de poliéster no tejido de 140 g/m², de superficie no protegida, colocada sobre el hormigón de limpieza, con protección geotextil no tejido sintético, termosoldado, de polipropileno-polietileno, densidad 125 g/m².
Incluye: El transporte y movimiento vertical y horizontal de los materiales en obra, incluso carga y descarga de los camiones. Realización de trabajos auxiliares en la superficie soporte (conformado de ángulos, paso de tubos, etc.). Limpieza y preparación de la superficie en la que ha de aplicarse la impermeabilización. Colocación de la lámina drenante. Aplicación de la capa de imprimación. Ejecución de la membrana impermeabilizante. Tratamiento de los elementos singulares (ángulos, aristas, etc.). Sellado de juntas. Protección provisional hasta la ejecución de la capa de protección, particularmente frente a acciones mecánicas. Eliminación de restos, limpieza final y retirada de escombros a vertedero. Parte proporcional de andamiajes y medios auxiliares.
Criterio de medición de proyecto: superficie medida según documentación gráfica de Proyecto.

| Código | Ud | Descripción | Rendimiento | Precio | Importe |
|---|---|---|---|---|---|
| mt15dra010c | m² | Lámina de polietileno de alta densidad para drenaje de cimentaciones y soleras en contacto con las tierras. (material) | 1.100 | 2.52 | 2.77 |
| mt14loa010f | m² | Lámina bituminosa de oxiasfalto, LO-40/FP (140), UNE 104238, con armadura de fieltro de poliéster no tejido de 140 g/m², de superficie no protegida. (material) | 1.100 | 4.89 | 5.38 |
| mt14gsa010c | m² | Geotextil no tejido sintético, termosoldado, de polipropileno-polietileno, densidad 125 g/m². (material) | 1.050 | 1.04 | 1.09 |
| mo010 | h | Oficial 1ª construcción. | 0.297 | 13.51 | 4.01 |
| mo046 | h | Ayudante construcción. | 0.297 | 12.68 | 3.77 |
| % | % | Costes directos complementarios | 2 % | 17.02 | 0.34 |
|  |  | Costes directos |  |  | 17.36 |

## Q Cubiertas

### QT Tejados

**QTT210** m² Cubierta inclinada, compuesta de: formación de pendientes: tablero cerámico hueco machihembrado, para revestir, 50x20x3 cm sobre tabicones aligerados; cobertura: teja cerámica curva, 40x19x16 cm, color rojo; fijada con espuma.
83.850 m²
Formación de cubierta inclinada, sobre base resistente, compuesta de los siguientes elementos: FORMACIÓN DE PENDIENTES: tablero cerámico hueco machihembrado, para revestir, 50x20x3 cm, con una capa de regularización de mortero de cemento M-40 (1:6) de 2 cm de espesor y acabado fratasado, apoyado sobre tabicones aligerados de ladrillo cerámico hueco, recibidos con mortero de cemento M-40 (1:6), con una altura media de 100 cm, arriostrados transversalmente cada 2 m aproximadamente, todo ello sobre forjado de hormigón (no incluido en este precio); COBERTURA: teja cerámica curva, 40x19x16 cm, color rojo; fijada con espuma. Incluso p/p de tejas de caballete, remate lateral, ventilación y piezas especiales para formación de cumbreras, limatesas, emboquillado de aleros y bordes libres. Según NTE-QTT.
Incluye: El transporte y movimiento vertical y horizontal de los materiales en obra, incluso carga y descarga de los camiones. Limpieza del supradós del forjado. Replanteo y trazado de limatesas, limahoyas y juntas. Formación de tabicas perimetrales con piezas cerámicas. Formación de tabicones. Maestreado del remate de los tabicones para recibir el tablero. Colocación de las cintas de papel en el canto de apoyo del tablero sobre los tabicones. Colocación de las piezas cerámicas que forman el tablero. Vertido, extendido y regleado de la capa de mortero de regularización. Protección de las pendientes. Fijación de las tejas con espuma. Ejecución de cumbreras, limatesas, aleros y bordes libres. Eliminación de restos, limpieza final y retirada de escombros a vertedero. Parte proporcional de andamiajes y medios auxiliares.
Criterio de medición de proyecto: superficie del faldón medida en verdadera magnitud, según documentación gráfica de Proyecto, sin tener en cuenta el solape correspondiente de la teja. Incluyendo formación de cumbreras, limatesas y aleros. No se incluyen formación de limahoyas, aleros decorativos ni encuentros de faldones con paramentos verticales, chimeneas, ventanas o conductos de ventilación.

| Código | Ud | Descripción | Rendimiento | Precio | Importe |
|---|---|---|---|---|---|
| mt04lvc010c | Ud | Ladrillo cerámico hueco doble, para revestir, 24x11,5x9 cm. (material) | 24.000 | 0.13 | 3.12 |
| mt09mor010c | m³ | Mortero de cemento M-40 (1:6), confeccionado en obra. | 0.025 | 62.35 | 1.56 |
| mt04lvg020a | Ud | Tablero cerámico hueco machihembrado, para revestir, 50x20x3 cm. (material) | 10.900 | 0.33 | 3.60 |
| mt09mor010c | m³ | Mortero de cemento M-40 (1:6), confeccionado en obra. | 0.020 | 62.35 | 1.25 |
| mt13blw110 | Ud | Espuma de poliuretano para fijación de tejas cerámicas o de hormigón. (material) | 0.100 | 8.35 | 0.84 |
| mt13tac010aa | Ud | Teja cerámica curva, 40x19x16 cm, color rojo. (material) | 29.000 | 0.26 | 7.54 |
| mt13tac011a | Ud | Pieza cerámica de caballete, curva, color rojo. (material) | 0.320 | 0.77 | 0.25 |
| mt13tac011a | Ud | Pieza cerámica de caballete, curva, color rojo. | 0.320 | 0.77 | 0.25 |
| mt13tac010aa | Ud | Teja cerámica curva, 40x19x16 cm, color rojo. | 0.400 | 0.26 | 0.10 |
| mt13tac010aa | Ud | Teja cerámica curva, 40x19x16 cm, color rojo. | 1.909 | 0.26 | 0.50 |
| mt13tac013a | Ud | Teja cerámica de ventilación, curva, color rojo. (material) | 0.100 | 6.66 | 0.67 |
| mt09mor010b | m³ | Mortero de cemento M-20 (1:8), confeccionado en obra. (material) | 0.050 | 58.94 | 2.95 |
| mt13tac100 | kg | Pigmento para mortero. (material) | 0.027 | 6.15 | 0.17 |
| mo010 | h | Oficial 1ª construcción. | 1.421 | 13.51 | 19.20 |
| mo046 | h | Ayudante construcción. | 1.421 | 12.68 | 18.02 |
| mo059 | h | Peón ordinario construcción. | 0.711 | 12.65 | 8.99 |
| % | % | Costes directos complementarios | 2 % | 69.01 | 1.38 |
|  |  | Costes directos |  |  | 70.39 |

### QR Remates

**QRE020** m Babero compuesto por aleación de aluminio y zinc y lámina flexible de plomo natural de 1 mm de espesor, en encuentro de faldón de tejado con paramento vertical.
16.000 m
Formación de encuentro de faldón de tejado de tejas o pizarra con paramento vertical mediante colocación de perfil compuesto por aleación de aluminio y zinc y lámina flexible de plomo natural de 1 mm de espesor, con un extremo alojado en la roza practicada en el paramento y el otro apoyado en las tejas o pizarras del faldón, solapando 50 mm como mínimo. Incluso p/p de solapes, apertura de rozas, corte, preparación y recibido del perfil con mortero de cemento.
Incluye: El transporte y movimiento vertical y horizontal de los materiales en obra, incluso carga y descarga de los camiones. Replanteo, trazado y apertura de roza perimetral en el paramento vertical. Formación del encuentro. Protección frente a golpes. Eliminación de restos, limpieza final y retirada de escombros a vertedero. Parte proporcional de andamiajes y medios auxiliares.
Criterio de medición de proyecto: longitud medida en desarrollo lineal, según documentación gráfica de Proyecto.

| Código | Ud | Descripción | Rendimiento | Precio | Importe |
|---|---|---|---|---|---|
| mt09mor010c | m³ | Mortero de cemento M-40 (1:6), confeccionado en obra. | 0.003 | 62.35 | 0.19 |
| mt13aen020a | m | Perfil para encuentro de faldón con paramento vertical en tejados, compuesto por aleación de aluminio y zinc y lámina flexible de plomo natural de 1 mm de espesor. (material) | 1.100 | 17.03 | 18.73 |
| mo010 | h | Oficial 1ª construcción. | 0.454 | 13.51 | 6.13 |
| mo046 | h | Ayudante construcción. | 0.227 | 12.68 | 2.88 |
| % | % | Costes directos complementarios | 2 % | 27.93 | 0.56 |
|  |  | Costes directos |  |  | 28.49 |

## R Revestimientos

### RA Alicatados

**RAG010** m² Alicatado con azulejo liso 3-1-H, 20x20 cm, 8 €/m², colocado en paramentos interiores con adhesivo cementoso de uso exclusivo para interiores, C0 sin ninguna característica adicional, gris, sin junta (separación entre 1,5 y 3 mm).
126.078 m²
Suministro y colocación de alicatado con azulejo liso 3-1-H (paramento sin junta (tipo 3), uso en paramentos (tipo 1), uso higiénico (tipo H)), 20x20 cm, 8 €/m², recibido con adhesivo cementoso de uso exclusivo para interiores, C0 sin ninguna característica adicional, color gris, sobre una capa de regularización de 2 cm de espesor de enfoscado de mortero de cemento CEM II/A-P 32,5 R y arena M-60 (1:5), maestreado y fratasado. Rejuntado con mortero de juntas cementoso con absorción de agua reducida, CG2W, para junta mínima (entre 1,5 y 3 mm), con la misma tonalidad de las piezas. Incluso p/p de cortes, cantoneras de PVC, juntas y piezas especiales. Según NTE-RPA.
Incluye: El transporte y movimiento vertical y horizontal de los materiales en obra, incluso carga y descarga de los camiones. Preparación del paramento base mediante la formación de una capa de enfoscado maestreado. Colocación de una regla horizontal al inicio del alicatado. Replanteo de las baldosas en el paramento para el despiece de las mismas. Extendido de la pasta adhesiva con la llana dentada sobre el paramento. Colocación de las baldosas, comenzando a partir del nivel superior del pavimento y antes de realizar éste. Rejuntado. Limpieza del paramento con estropajo seco 12 horas después de efectuado el rejuntado. Eliminación de restos, limpieza final y retirada de restos a vertedero. Parte proporcional de medios auxiliares.
Criterio de medición de proyecto: superficie medida según documentación gráfica de Proyecto, deduciendo los huecos de superficie mayor de 2 m². No se ha incrementado la medición, ya que en la descomposición se ha considerado un 5% de roturas.

| Código | Ud | Descripción | Rendimiento | Precio | Importe |
|---|---|---|---|---|---|
| mt09mor010d | m³ | Mortero de cemento M-60 (1:5), confeccionado en obra. (material) | 0.020 | 66.59 | 1.33 |
| mt09mcr021aaa | kg | Adhesivo cementoso de uso exclusivo para interiores, C0 sin ninguna característica adicional, color gris. (material) | 3.000 | 0.23 | 0.69 |
| mt19awa010 | m | Cantonera de PVC en esquinas alicatadas. (material) | 0.500 | 1.38 | 0.69 |
| mt19aba010 | m² | Baldosa cerámica de azulejo liso 3-1-H, 20x20 cm, 8,00 €/m², según UNE-EN 14411. (material) | 1.050 | 8.00 | 8.40 |
| mt09mcr070ca | kg | Mortero de juntas cementoso con absorción de agua reducida, CG2W, para junta mínima entre 1,5 y 3 mm, según UNE-EN 13888. (material) | 0.100 | 0.94 | 0.09 |
| mo010 | h | Oficial 1ª construcción. | 0.209 | 13.51 | 2.82 |
| mo059 | h | Peón ordinario construcción. | 0.498 | 12.65 | 6.30 |
| mo014 | h | Oficial 1ª alicatador. (mano de obra) | 0.391 | 13.51 | 5.28 |
| mo035 | h | Ayudante alicatador. (mano de obra) | 0.391 | 12.68 | 4.96 |
| % | % | Costes directos complementarios | 2 % | 30.56 | 0.61 |
|  |  | Costes directos |  |  | 31.17 |

| Medición | Uds. | Largo | Alto | Parcial |
|---|---|---|---|---|
| Baño principal | 1 | 9.81 | 2.45 | 24.035 |
| Baño secundario | 1 | 8.34 | 2.45 | 20.433 |
| Aseo | 1 | 7.84 | 2.45 | 19.208 |
| Cocina | 1 | 15.64 | 2.45 | 38.318 |
| Galería | 1 | 9.83 | 2.45 | 24.084 |
| Total |  |  |  | 126.078 |

### RE Escaleras

**REP010** Ud Revestimiento de escalera de ida y vuelta, de dos tramos rectos con meseta intermedia mediante forrado de peldaño formado por huella de mármol Serpeggiante, acabado pulido y tabica de mármol Arabescato Broüille, acabado pulido, zanquín de mármol Serpeggiante de de dos piezas de 37x7x2 cm, recibido con mortero de cemento M-40 (1:6).
1.000 Ud
Suministro y colocación de revestimiento de escalera de ida y vuelta, de dos tramos rectos con meseta intermedia mediante el montaje de los siguientes elementos: peldañeado de 110 cm de ancho formado por huella de mármol Serpeggiante, acabado pulido y tabica de mármol Arabescato Broüille, acabado pulido de 3 y 2 cm de espesor respectivamente, cara y cantos pulidos; zanquín de mármol Serpeggiante de de dos piezas de 37x7x2 cm, cara y cantos pulidos, recibido todo ello con mortero de cemento M-40 (1:6), sobre un peldañeado previo (no incluido en este precio). Incluso solado de mesetas, rejuntado con lechada de cemento blanco, L, BL-V 22,5, para junta mínima (entre 1,5 y 3 mm), coloreada con la misma tonalidad de las piezas. Según NTE-RSR y UNE-EN 12058.
Incluye: El transporte y movimiento vertical y horizontal de los materiales en obra, incluso carga y descarga de los camiones. Replanteo y trazado de huellas, tabicas y zanquines. Corte de las piezas y formación de encajes en esquinas y rincones. Humectación del peldañeado. Colocación con mortero de la tabica y huella del primer peldaño. Tendido de cordeles. Colocación, en sentido ascendente, de tabicas y huellas. Comprobación de su planeidad y correcta posición. Colocación del zanquín. Relleno de juntas. Limpieza del tramo. Protección del peldañeado frente a golpes y rozaduras. Eliminación de restos, limpieza final y retirada de escombros a vertedero. Parte proporcional de medios auxiliares.
Criterio de medición de proyecto: unidad proyectada, según documentación gráfica de Proyecto.

| Código | Ud | Descripción | Rendimiento | Precio | Importe |
|---|---|---|---|---|---|
| mt18pmi010h | Ud | Huella para peldaño de mármol de Italia, Serpeggiante, tamaño máximo hasta 120x33x3 cm, cara y cantos pulidos. (material) | 18.000 | 30.83 | 554.94 |
| mt18pmi011a | Ud | Tabica para peldaño de mármol de Italia, Arabescato Broüille, tamaño máximo hasta 120x16x2 cm, pulida. (material) | 18.000 | 14.74 | 265.32 |
| mt18bmi010heb | m² | Baldosa de mármol de Italia, Serpeggiante pulido, 60x40x2 cm. (material) | 2.541 | 56.55 | 143.69 |
| mt18zmi010ha | Ud | Zanquín de mármol de Italia, Serpeggiante, de dos piezas, 37x7x2 cm, cara y cantos pulidos. (material) | 30.000 | 8.49 | 254.70 |
| mt09mor010c | m³ | Mortero de cemento M-40 (1:6), confeccionado en obra. | 0.396 | 62.35 | 24.69 |
| mt08cem040a | kg | Cemento blanco BL-22,5 X, para pavimentación, en sacos. (material) | 20.540 | 0.14 | 2.88 |
| mt09lec010b | m³ | Lechada de cemento blanco BL 22,5 X. | 0.060 | 100.58 | 6.03 |
| mt01ara010 | m³ | Arena de 0 a 5 mm de diámetro. | 0.050 | 12.23 | 0.61 |
| mo013 | h | Oficial 1ª solador. (mano de obra) | 16.298 | 13.51 | 220.19 |
| mo034 | h | Ayudante solador. (mano de obra) | 16.298 | 12.68 | 206.66 |
| mo059 | h | Peón ordinario construcción. | 16.298 | 12.65 | 206.17 |
| % | % | Costes directos complementarios | 2 % | 1885.88 | 37.72 |
|  |  | Costes directos |  |  | 1923.60 |

### RI Pinturas en paramentos interiores

**RIP010a** m² Pintura plástica blanca, gotelé, sobre paramentos horizontales interiores de cemento.
25.000 m²
Preparación y pintado de paramentos horizontales interiores de cemento mediante pintura plástica blanca, gotelé. Incluso p/p de lijado, mano de imprimación, plastecido esmerado, mano de fondo y mano de acabado proyectada a pistola en gota fina no separada. Según NTE-RPP.
Incluye: El transporte y movimiento vertical y horizontal de los materiales en obra, incluso carga y descarga de los camiones. Limpieza general del paramento soporte. Lijado de pequeñas adherencias e imperfecciones, retocándose aquellos puntos donde haya grietas u oquedades con plaste dado a espátula o rasqueta. Aplicación de una mano de imprimación selladora a brocha o rodillo. Aplicación de una mano de fondo de pintura plástica diluida lo más fina posible. Pasado el tiempo de secado especificado por el fabricante, se realizará una proyección a pistola de pintura plástica mate en gotas uniformes y no separadas. Eliminación de restos, limpieza final y retirada de escombros a vertedero. Parte proporcional de andamiajes y medios auxiliares.
Criterio de medición de proyecto: superficie medida con el mismo criterio que el soporte base.

| Código | Ud | Descripción | Rendimiento | Precio | Importe |
|---|---|---|---|---|---|
| mt27pfa010 | kg | Fondo plástico de sellador acrílico. (material) | 0.110 | 1.59 | 0.17 |
| mt27pii030a | kg | Pintura plástica goteable blanca mate. (material) | 1.020 | 1.71 | 1.74 |
| mo024 | h | Oficial 1ª pintor. (mano de obra) | 0.112 | 13.51 | 1.51 |
| mo045 | h | Ayudante pintor. (mano de obra) | 0.112 | 12.68 | 1.42 |
| % | % | Costes directos complementarios | 2 % | 4.84 | 0.10 |
|  |  | Costes directos |  |  | 4.94 |

| Medición | Uds. | Largo | Parcial |
|---|---|---|---|
| Garaje | 1 | 25.00 | 25.000 |
| Total |  |  | 25.000 |

**RIP010b** m² Pintura plástica blanca, gotelé, sobre paramentos verticales interiores de cemento.
64.350 m²
Preparación y pintado de paramentos verticales interiores de cemento mediante pintura plástica blanca, gotelé. Incluso p/p de lijado, mano de imprimación, plastecido esmerado, mano de fondo y mano de acabado proyectada a pistola en gota fina no separada. Según NTE-RPP.
Incluye: El transporte y movimiento vertical y horizontal de los materiales en obra, incluso carga y descarga de los camiones. Limpieza general del paramento soporte. Lijado de pequeñas adherencias e imperfecciones, retocándose aquellos puntos donde haya grietas u oquedades con plaste dado a espátula o rasqueta. Aplicación de una mano de imprimación selladora a brocha o rodillo. Aplicación de una mano de fondo de pintura plástica diluida lo más fina posible. Pasado el tiempo de secado especificado por el fabricante, se realizará una proyección a pistola de pintura plástica mate en gotas uniformes y no separadas. Eliminación de restos, limpieza final y retirada de escombros a vertedero. Parte proporcional de andamiajes y medios auxiliares.
Criterio de medición de proyecto: superficie medida con el mismo criterio que el soporte base.

| Código | Ud | Descripción | Rendimiento | Precio | Importe |
|---|---|---|---|---|---|
| mt27pfa010 | kg | Fondo plástico de sellador acrílico. | 0.110 | 1.59 | 0.17 |
| mt27pii030a | kg | Pintura plástica goteable blanca mate. | 1.020 | 1.71 | 1.74 |
| mo024 | h | Oficial 1ª pintor. | 0.107 | 13.51 | 1.45 |
| mo045 | h | Ayudante pintor. | 0.107 | 12.68 | 1.36 |
| % | % | Costes directos complementarios | 2 % | 4.72 | 0.09 |
|  |  | Costes directos |  |  | 4.81 |

| Medición | Uds. | Largo | Alto | Parcial |
|---|---|---|---|---|
| Garaje | 1 | 23.40 | 2.75 | 64.350 |
| Total |  |  |  | 64.350 |

**RIP010c** m² Pintura plástica color, picada, sobre paramentos horizontales interiores de yeso o escayola.
97.760 m²
Preparación y pintado de paramentos horizontales interiores de yeso o escayola mediante pintura plástica color, picada. Incluso p/p de lijado, plastecido de falta, mano de fondo y manos de acabado con rodillo de esponja o cepillo. Según NTE-RPP.
Incluye: El transporte y movimiento vertical y horizontal de los materiales en obra, incluso carga y descarga de los camiones. Limpieza general del paramento soporte. Lijado de pequeñas adherencias e imperfecciones, retocándose aquellos puntos donde haya grietas u oquedades con plaste dado a espátula o rasqueta. Aplicación de una mano de imprimación selladora a brocha, rodillo o pistola. Aplicación de una mano de pintura plástica mate mediante rodillo de esponja o cepillo con un rendimiento no menor del especificado por el fabricante. Eliminación de restos, limpieza final y retirada de escombros a vertedero. Parte proporcional de andamiajes y medios auxiliares.
Criterio de medición de proyecto: superficie medida con el mismo criterio que el soporte base.

| Código | Ud | Descripción | Rendimiento | Precio | Importe |
|---|---|---|---|---|---|
| mt27pfs010 | l | Imprimación acrílica. (material) | 0.100 | 3.25 | 0.33 |
| mt27pii020b | kg | Pintura plástica para picar mate color. (material) | 0.900 | 2.22 | 2.00 |
| mo024 | h | Oficial 1ª pintor. | 0.126 | 13.51 | 1.70 |
| mo045 | h | Ayudante pintor. | 0.126 | 12.68 | 1.60 |
| % | % | Costes directos complementarios | 2 % | 5.63 | 0.11 |
|  |  | Costes directos |  |  | 5.74 |

| Medición | Uds. | Largo | Parcial |
|---|---|---|---|
| Baño principal | 1 | 4.84 | 4.840 |
| Baño secundario | 1 | 3.48 | 3.480 |
| Aseo | 1 | 2.99 | 2.990 |
| Cocina | 1 | 11.03 | 11.030 |
| Galería | 1 | 4.61 | 4.610 |
| Dormitorios | 4 | 8.44 | 33.760 |
| Pasillos | 1 | 11.48 | 11.480 |
| Salón comedor | 1 | 25.57 | 25.570 |
| Total |  |  | 97.760 |

**RIP010** m² Pintura plástica color, picada, sobre paramentos verticales interiores de yeso o escayola.
249.044 m²
Preparación y pintado de paramentos verticales interiores de yeso o escayola mediante pintura plástica color, picada. Incluso p/p de lijado, plastecido de falta, mano de fondo y manos de acabado con rodillo de esponja o cepillo. Según NTE-RPP.
Incluye: El transporte y movimiento vertical y horizontal de los materiales en obra, incluso carga y descarga de los camiones. Limpieza general del paramento soporte. Lijado de pequeñas adherencias e imperfecciones, retocándose aquellos puntos donde haya grietas u oquedades con plaste dado a espátula o rasqueta. Aplicación de una mano de imprimación selladora a brocha, rodillo o pistola. Aplicación de una mano de pintura plástica mate mediante rodillo de esponja o cepillo con un rendimiento no menor del especificado por el fabricante. Eliminación de restos, limpieza final y retirada de escombros a vertedero. Parte proporcional de andamiajes y medios auxiliares.
Criterio de medición de proyecto: superficie medida con el mismo criterio que el soporte base.

| Código | Ud | Descripción | Rendimiento | Precio | Importe |
|---|---|---|---|---|---|
| mt27pfs010 | l | Imprimación acrílica. | 0.100 | 3.25 | 0.33 |
| mt27pii020b | kg | Pintura plástica para picar mate color. | 0.900 | 2.22 | 2.00 |
| mo024 | h | Oficial 1ª pintor. | 0.120 | 13.51 | 1.62 |
| mo045 | h | Ayudante pintor. | 0.120 | 12.68 | 1.52 |
| % | % | Costes directos complementarios | 2 % | 5.47 | 0.11 |
|  |  | Costes directos |  |  | 5.58 |

| Medición | Uds. | Largo | Alto | Parcial |
|---|---|---|---|---|
| Dormitorios | 4 | 13.17 | 2.75 | 144.870 |
| Pasillos | 1 | 19.02 | 2.45 | 46.599 |
| Salón comedor | 1 | 23.50 | 2.45 | 57.575 |
| Total |  |  |  | 249.044 |

### RM Pinturas sobre soporte de madera

**RMB010a** m² Barniz sintético de aspecto mate, en puertas ciegas, tres manos, con protector químico insecticida fungicida.
92.230 m²
Preparación y pintado de puertas ciegas de madera mediante barniz sintético, de aspecto mate y acabado liso. Incluso p/p de limpieza del soporte, lijado fino, tapaporos, mano de fondo con barniz diluido, con protector químico insecticida fungicida y tres manos de barniz. Según NTE-RPP.
Incluye: El transporte y movimiento vertical y horizontal de los materiales en obra, incluso carga y descarga de los camiones. Limpieza general del soporte. Afinado de las superficies mediante lijado con papeles abrasivos. Eliminación del polvo de lijado. Aplicación de la mano de fondo con barniz diluido, mediante brocha o pistola, de manera que queden impregnados los poros. Aplicación de las manos de barniz. Eliminación de restos, limpieza final y retirada de escombros a vertedero. Parte proporcional de andamiajes y medios auxiliares.
Criterio de medición de proyecto: superficie medida según documentación gráfica de Proyecto, sin descontar huecos. La carpintería se ha medido a dos caras de fuera a fuera del tapajuntas. Las barandillas, rejas y elementos calados se han medido por metro cuadrado considerando la superficie que encierran, definida por sus dimensiones máximas, por una sola cara.

| Código | Ud | Descripción | Rendimiento | Precio | Importe |
|---|---|---|---|---|---|
| mt27tma010 | kg | Tapaporos. (material) | 0.200 | 4.44 | 0.89 |
| mt27bss010a | l | Barniz sintético, aspecto mate. (material) | 0.375 | 7.86 | 2.95 |
| mt27prb010 | kg | Protector químico insecticida-fungicida. (material) | 0.150 | 8.39 | 1.26 |
| mo024 | h | Oficial 1ª pintor. | 0.510 | 13.51 | 6.89 |
| mo045 | h | Ayudante pintor. | 0.510 | 12.68 | 6.47 |
| % | % | Costes directos complementarios | 2 % | 18.46 | 0.37 |
|  |  | Costes directos |  |  | 18.83 |

| Medición | Uds. | Largo | Parcial |
|---|---|---|---|
| Puertas de paso para baños y aseos | 3 | 4.74 | 14.220 |
| Puertas de paso para dormitorios | 4 | 4.74 | 18.960 |
| Dormitorio principal (Armarios) | 1 | 17.61 | 17.610 |
| Dormitorios (Armarios) | 3 | 11.81 | 35.430 |
| Entrada (Armarios) | 1 | 6.01 | 6.010 |
| Total |  |  | 92.230 |

**RMB010** m² Barniz sintético de aspecto mate, en puertas vidrieras, tres manos, con protector químico insecticida fungicida.
13.230 m²
Preparación y pintado de puertas vidrieras de madera mediante barniz sintético, de aspecto mate y acabado liso. Incluso p/p de limpieza del soporte, lijado fino, tapaporos, mano de fondo con barniz diluido, con protector químico insecticida fungicida y tres manos de barniz. Según NTE-RPP.
Incluye: El transporte y movimiento vertical y horizontal de los materiales en obra, incluso carga y descarga de los camiones. Limpieza general del soporte. Afinado de las superficies mediante lijado con papeles abrasivos. Eliminación del polvo de lijado. Aplicación de la mano de fondo con barniz diluido, mediante brocha o pistola, de manera que queden impregnados los poros. Aplicación de las manos de barniz. Eliminación de restos, limpieza final y retirada de escombros a vertedero. Parte proporcional de andamiajes y medios auxiliares.
Criterio de medición de proyecto: superficie medida según documentación gráfica de Proyecto, sin descontar huecos. La carpintería se ha medido a dos caras de fuera a fuera del tapajuntas. Las barandillas, rejas y elementos calados se han medido por metro cuadrado considerando la superficie que encierran, definida por sus dimensiones máximas, por una sola cara.

| Código | Ud | Descripción | Rendimiento | Precio | Importe |
|---|---|---|---|---|---|
| mt27tma010 | kg | Tapaporos. | 0.200 | 4.44 | 0.89 |
| mt27bss010a | l | Barniz sintético, aspecto mate. | 0.375 | 7.86 | 2.95 |
| mt27prb010 | kg | Protector químico insecticida-fungicida. | 0.150 | 8.39 | 1.26 |
| mo024 | h | Oficial 1ª pintor. | 0.577 | 13.51 | 7.80 |
| mo045 | h | Ayudante pintor. | 0.577 | 12.68 | 7.32 |
| % | % | Costes directos complementarios | 2 % | 20.22 | 0.40 |
|  |  | Costes directos |  |  | 20.62 |

| Medición | Uds. | Largo | Parcial |
|---|---|---|---|
| Puertas de paso para comedor | 1 | 8.49 | 8.490 |
| Puertas de paso para cocina | 1 | 4.74 | 4.740 |
| Total |  |  | 13.230 |

### RO Pinturas para uso específico

**ROO010** m² Pintura plástica de resinas de epoxi, dos capas, sobre suelos de hormigón en garajes.
25.000 m²
Preparación y pintado de suelos de hormigón en zonas de garaje con pintura plástica de resinas de epoxi, dos capas. Incluso p/p de cepillado esmerado, aspiración de polvo, mano de imprimación epoxi diluida, emplastecido de golpes con masilla especial, lijado de parches y dos aplicaciones de pintura epoxi.
Incluye: El transporte y movimiento vertical y horizontal de los materiales en obra, incluso carga y descarga de los camiones. Limpieza general del paramento soporte mediante cepillado esmerado de su superficie. Aplicación de una mano de imprimación epoxi diluida. Plastecido de golpes mediante masilla especial y posterior lijado de los parches que pudieran haber aparecido en la superficie. Aplicación de dos manos de acabado. Eliminación de restos, limpieza final y retirada de escombros a vertedero. Parte proporcional de medios auxiliares.
Criterio de medición de proyecto: superficie medida según documentación gráfica de Proyecto.

| Código | Ud | Descripción | Rendimiento | Precio | Importe |
|---|---|---|---|---|---|
| mt27upx010 | kg | Pintura epoxi (dos componentes). (material) | 0.400 | 13.42 | 5.37 |
| mt27upx020 | l | Imprimación esmalte epoxi. (material) | 0.250 | 8.76 | 2.19 |
| mo024 | h | Oficial 1ª pintor. | 0.137 | 13.51 | 1.85 |
| mo045 | h | Ayudante pintor. | 0.137 | 12.68 | 1.74 |
| % | % | Costes directos complementarios | 2 % | 11.15 | 0.22 |
|  |  | Costes directos |  |  | 11.37 |

### RP Continuos conglomerados

**RPE010a** m² Enfoscado de cemento, maestreado, sobre paramento vertical interior, salpicado o rugoso, con mortero de cemento M-40 (1:6).
64.350 m²
Formación de revestimiento continuo de mortero de cemento M-40 (1:6), maestreado, de 15 mm de espesor, aplicado sobre un paramento vertical interior para revestir, previo enfoscado con un mortero de cemento M-160 (1:3), formando una capa rugosa de agarre al paramento de 2 a 4 mm de espesor, acabado superficial salpicado o rugoso. Incluso p/p de formación de rincones, maestras en las esquinas, rincones y guarniciones de huecos, intercalando las necesarias para que su separación sea del orden de 1 m, aristas, mochetas, jambas, dinteles, remates con rodapiés, elementos especiales y andamiajes. Según NTE-RPE.
Incluye: El transporte y movimiento vertical y horizontal de los materiales en obra, incluso carga y descarga de los camiones. Preparación y limpieza del paramento soporte. Humectación del paramento a revestir, eliminando rebabas de mortero, polvo, etc. Formación de capa previa de agarre. Formación con mortero de rincones y aristas. Colocación de reglones verticales en los extremos y aristas del paramento. Tendido de un hilo entre los reglones. Colocación de tientos y formación de maestras. Extendido de la pasta entre las maestras. Alisado del paramento pasando una regla sobre las maestras para eliminar la pasta sobrante. Acabado de la superficie. Curado del mortero. Protección del revestimiento recién ejecutado frente a lluvias, heladas y temperaturas elevadas. Eliminación de restos, limpieza final y retirada de escombros a vertedero. Parte proporcional de andamiajes y medios auxiliares.
Criterio de medición de proyecto: superficie medida según documentación gráfica de Proyecto, deduciendo los huecos de superficie mayor de 4 m² e incluyendo mochetas.

| Código | Ud | Descripción | Rendimiento | Precio | Importe |
|---|---|---|---|---|---|
| mt09mor010f | m³ | Mortero de cemento M-160 (1:3), confeccionado en obra. | 0.005 | 74.81 | 0.37 |
| mt09mor010c | m³ | Mortero de cemento M-40 (1:6), confeccionado en obra. | 0.015 | 62.35 | 0.94 |
| mo010 | h | Oficial 1ª construcción. | 0.514 | 13.51 | 6.94 |
| mo059 | h | Peón ordinario construcción. | 0.257 | 12.65 | 3.25 |
| % | % | Costes directos complementarios | 2 % | 11.50 | 0.23 |
|  |  | Costes directos |  |  | 11.73 |

| Medición | Uds. | Largo | Alto | Parcial |
|---|---|---|---|---|
| Garaje | 1 | 23.40 | 2.75 | 64.350 |
| Total |  |  |  | 64.350 |

**RPE010** m² Enfoscado de cemento, a buena vista, sobre paramento horizontal interior, con mortero de cemento M-40 (1:6).
25.000 m²
Formación de revestimiento continuo de mortero de cemento M-40 (1:6), a buena vista, de 15 mm de espesor, aplicado sobre un paramento horizontal interior para revestir, previo enfoscado con un mortero de cemento M-160 (1:3), formando una capa rugosa de agarre al paramento de 2 a 4 mm de espesor. Incluso p/p de formación de rincones, maestras solamente en las esquinas, rincones, guarniciones de huecos y maestras intermedias para que la separación entre ellas no sea superior a 3 m, aristas, mochetas, jambas, dinteles, remates con rodapiés, elementos especiales y andamiajes. Según NTE-RPE.
Incluye: El transporte y movimiento vertical y horizontal de los materiales en obra, incluso carga y descarga de los camiones. Preparación y limpieza del paramento soporte. Humectación del paramento a revestir, eliminando rebabas de mortero, polvo, etc. Formación de capa previa de agarre. Formación con mortero de rincones y aristas. Extendido del mortero sobre el paramento y posterior alisado de su superficie con la llana, pasando una regla en todas las direcciones. Acabado de la superficie. Curado del mortero. Protección del revestimiento recién ejecutado frente a lluvias, heladas y temperaturas elevadas. Eliminación de restos, limpieza final y retirada de escombros a vertedero. Parte proporcional de andamiajes y medios auxiliares.
Criterio de medición de proyecto: superficie medida según documentación gráfica de Proyecto, deduciendo los huecos de superficie mayor de 4 m² e incluyendo mochetas.

| Código | Ud | Descripción | Rendimiento | Precio | Importe |
|---|---|---|---|---|---|
| mt09mor010f | m³ | Mortero de cemento M-160 (1:3), confeccionado en obra. | 0.005 | 74.81 | 0.37 |
| mt09mor010c | m³ | Mortero de cemento M-40 (1:6), confeccionado en obra. | 0.015 | 62.35 | 0.94 |
| mo010 | h | Oficial 1ª construcción. | 0.333 | 13.51 | 4.50 |
| mo059 | h | Peón ordinario construcción. | 0.167 | 12.65 | 2.11 |
| % | % | Costes directos complementarios | 2 % | 7.92 | 0.16 |
|  |  | Costes directos |  |  | 8.08 |

| Medición | Uds. | Largo | Parcial |
|---|---|---|---|
| Garaje | 1 | 25.00 | 25.000 |
| Total |  |  | 25.000 |

**RPG015a** m² Tendido de yeso proyectado, maestreado, sobre paramento vertical, hasta 3 m de altura.
249.044 m²
Formación de revestimiento continuo interior de yeso proyectado, maestreado, sobre paramento vertical, hasta 3 m de altura, de 15 mm de espesor, formado por una capa de guarnecido con pasta de yeso de construcción de proyección mecánica YPM, aplicado mediante proyección mecánica sobre los paramentos a revestir. Incluso p/p de formación de rincones, maestras en las esquinas, guarniciones de huecos, remates con rodapié y andamiaje. Según NTE-RPG.
Incluye: El transporte y movimiento vertical y horizontal de los materiales en obra, incluso carga y descarga de los camiones. Preparación del soporte que se va a revestir. Realización de maestras en las esquinas del paramento. Preparación de la pasta de yeso en la máquina mezcladora. Proyección mecánica de la pasta de yeso. Aplicación de regla de aluminio. Paso de cuchilla de acero. Protección del revestimiento recién ejecutado frente a golpes y rozaduras. Eliminación de restos, limpieza final y retirada de escombros a vertedero. Parte proporcional de andamiajes y medios auxiliares.
Criterio de medición de proyecto: superficie medida desde el pavimento hasta el techo, según documentación gráfica de Proyecto, deduciendo los huecos de superficie mayor de 4 m² e incluyendo mochetas. No han sido objeto de descuento los paramentos verticales que tienen armarios empotrados.

| Código | Ud | Descripción | Rendimiento | Precio | Importe |
|---|---|---|---|---|---|
| mt28vye020 | m² | Malla de fibra de vidrio para yesos. (material) | 0.100 | 1.92 | 0.19 |
| mt09pye010d | m³ | Pasta de yeso de proyección mecánica YPM para proyectar mediante mezcladora-bombeadora. (material) | 0.015 | 98.42 | 1.48 |
| mq06pym010 | h | Mezcladora-bombeadora para morteros y yesos proyectados, 3 m³/h. (maquinaria) | 0.356 | 7.72 | 2.75 |
| mo019 | h | Oficial 1ª yesero. (mano de obra) | 0.303 | 13.51 | 4.09 |
| mo040 | h | Ayudante yesero. (mano de obra) | 0.152 | 12.68 | 1.93 |
| % | % | Costes directos complementarios | 2 % | 10.44 | 0.21 |
|  |  | Costes directos |  |  | 10.65 |

| Medición | Uds. | Largo | Alto | Parcial |
|---|---|---|---|---|
| Dormitorios | 4 | 13.17 | 2.75 | 144.870 |
| Pasillos | 1 | 19.02 | 2.45 | 46.599 |
| Salón comedor | 1 | 23.50 | 2.45 | 57.575 |
| Total |  |  |  | 249.044 |

**RPG015** m² Tendido de yeso proyectado, maestreado, sobre paramento horizontal, a 3 m de altura.
33.760 m²
Formación de revestimiento continuo interior de yeso proyectado, maestreado, sobre paramento horizontal, a 3 m de altura, de 15 mm de espesor, formado por una capa de guarnecido con pasta de yeso de construcción de proyección mecánica YPM, aplicado mediante proyección mecánica sobre los paramentos a revestir. Incluso p/p de formación de rincones, maestras en las esquinas, guarniciones de huecos, y andamiaje. Según NTE-RPG.
Incluye: El transporte y movimiento vertical y horizontal de los materiales en obra, incluso carga y descarga de los camiones. Preparación del soporte que se va a revestir. Realización de maestras en las esquinas del paramento. Preparación de la pasta de yeso en la máquina mezcladora. Proyección mecánica de la pasta de yeso. Aplicación de regla de aluminio. Paso de cuchilla de acero. Protección del revestimiento recién ejecutado frente a golpes y rozaduras. Eliminación de restos, limpieza final y retirada de escombros a vertedero. Parte proporcional de andamiajes y medios auxiliares.
Criterio de medición de proyecto: superficie medida desde el pavimento hasta el techo, según documentación gráfica de Proyecto, deduciendo los huecos de superficie mayor de 4 m² e incluyendo mochetas. No han sido objeto de descuento los paramentos verticales que tienen armarios empotrados.

| Código | Ud | Descripción | Rendimiento | Precio | Importe |
|---|---|---|---|---|---|
| mt28vye020 | m² | Malla de fibra de vidrio para yesos. | 0.100 | 1.92 | 0.19 |
| mt09pye010d | m³ | Pasta de yeso de proyección mecánica YPM para proyectar mediante mezcladora-bombeadora. | 0.015 | 98.42 | 1.48 |
| mq06pym010 | h | Mezcladora-bombeadora para morteros y yesos proyectados, 3 m³/h. | 0.407 | 7.72 | 3.14 |
| mo019 | h | Oficial 1ª yesero. | 0.429 | 13.51 | 5.80 |
| mo040 | h | Ayudante yesero. | 0.214 | 12.68 | 2.71 |
| % | % | Costes directos complementarios | 2 % | 13.32 | 0.27 |
|  |  | Costes directos |  |  | 13.59 |

| Medición | Uds. | Largo | Parcial |
|---|---|---|---|
| Dormitorios | 4 | 8.44 | 33.760 |
| Total |  |  | 33.760 |

### RQ Continuos con resinas sintéticas

**RQO010** m² Revestimiento de paramentos exteriores con mortero monocapa para acabado con árido proyectado, espesor 15 mm.
232.880 m²
Formación en fachadas de revestimiento continuo, impermeable al agua de lluvia, con mortero monocapa para acabado con árido proyectado, compuesto por cemento, aditivos, resinas y cargas minerales, espesor del mortero 15 mm. Incluso p/p de preparación de paramentos, colocación de malla en los encuentros de soportes de distinta naturaleza, ejecución de despieces según planos, formación de aristas, mochetas y dinteles, colocación y retirada de junquillos y andamiaje. Según NTE-RPR.
Incluye: El transporte y movimiento vertical y horizontal de los materiales en obra, incluso carga y descarga de los camiones. Humectación del paramento a revestir, eliminando rebabas de mortero, polvo, etc. Ejecución de despieces. Delimitación de los paños de trabajo. Formación de maestras en las esquinas de la edificación o elementos singulares y bordes de las jambas de ventanas, puertas y demás huecos existentes. Extendido del mortero entre las maestras. Alisado del paramento pasando una regla sobre las maestras para eliminar el mortero sobrante. Ejecución del acabado superficial. Curado del mortero. Extracción de los junquillos. Protección del revestimiento recién ejecutado frente a lluvias, heladas y temperaturas elevadas. Eliminación de restos, limpieza final y retirada de escombros a vertedero. Parte proporcional de andamiajes y medios auxiliares.
Criterio de medición de proyecto: superficie medida según documentación gráfica de Proyecto, deduciendo los huecos de superficie mayor de 3 m² e incluyendo mochetas.

| Código | Ud | Descripción | Rendimiento | Precio | Importe |
|---|---|---|---|---|---|
| mt28mon010a | kg | Mortero monocapa para acabado con árido proyectado, compuesto por cemento, aditivos, resinas y cargas minerales. (material) | 26.930 | 0.38 | 10.23 |
| mt28mon020 | kg | Árido para proyectar sobre mortero monocapa, de mármol de machaqueo, de 5 a 9 mm de granulometría. (material) | 15.000 | 0.20 | 3.00 |
| mt28mon030 | m | Junquillo trapecial de PVC. (material) | 1.750 | 0.36 | 0.63 |
| mt28mon040a | m² | Malla para armar mortero. (material) | 0.250 | 2.47 | 0.62 |
| mo025 | h | Oficial 1ª revocador. (mano de obra) | 0.440 | 13.51 | 5.94 |
| mo057 | h | Peón especializado revocador. (mano de obra) | 0.220 | 12.92 | 2.84 |
| % | % | Costes directos complementarios | 4 % | 23.26 | 0.93 |
|  |  | Costes directos |  |  | 24.19 |

| Medición | Uds. | Largo | Parcial |
|---|---|---|---|
| Fachada a la calle | 1 | 222.88 | 222.880 |
| Terraza cubierta | 1 | 10.00 | 10.000 |
| Total |  |  | 232.880 |

### RS Suelos y pavimentos

**RSG010a** m² Solado de baldosas cerámicas de gres esmaltado 2-4-AE, de 33x33 cm, 8 €/m², colocadas sobre una capa de 6 cm de mortero de cemento M-80 (1:4) armado con mallazo ME 10x10, Ø 5 mm, acero B 500 T 6x2,20 UNE 36092, recibidas con adhesivo cementoso mejorado, C2 sin ninguna característica adicional, color gris y rejuntadas con mortero de juntas cementoso, CG1, para junta mínima (entre 1,5 y 3 mm), con la misma tonalidad de las piezas.
10.000 m²
Suministro y ejecución de pavimento mediante el método de colocación en capa fina, de baldosas cerámicas de gres esmaltado 2-4-AE (suelo sin junta (tipo 2), suelos tránsito peatonal medio (tipo 4), uso antideslizante exterior (tipo AE)), de 33x33 cm, 8 €/m²; extendidas sobre una capa de 6 cm de mortero de cemento M-80 (1:4) armado con mallazo ME 10x10 de Ø 5 mm, acero B 500 T 6x2,20 UNE 36092, recibidas con adhesivo cementoso mejorado, C2 sin ninguna característica adicional, color gris y rejuntadas con mortero de juntas cementoso, CG1, para junta mínima (entre 1,5 y 3 mm), con la misma tonalidad de las piezas. Incluso formación de juntas perimetrales continuas, de anchura no menor de 5 mm, en los límites con paredes, pilares exentos y elevaciones de nivel y, en su caso, juntas de partición y juntas estructurales o de dilatación existentes en el soporte. Según NTE-RSR.
Incluye: El transporte y movimiento vertical y horizontal de los materiales en obra, incluso carga y descarga de los camiones. Limpieza y comprobación del grado de humedad de la base. Replanteo de niveles. Colocación del mallazo. Extendido de la capa de mortero. Replanteo de la disposición de las baldosas y juntas de movimiento. Aplicación del adhesivo. Colocación de las baldosas a punta de paleta. Relleno de las juntas de movimiento. Rejuntado. Limpieza del pavimento. Eliminación de restos, limpieza final y retirada de escombros a vertedero. Parte proporcional de medios auxiliares.
Criterio de medición de proyecto: superficie útil, medida según documentación gráfica de Proyecto. No se ha incrementado la medición, ya que en la descomposición se ha considerado un 5% de roturas.

| Código | Ud | Descripción | Rendimiento | Precio | Importe |
|---|---|---|---|---|---|
| mt07ame010aa | m² | Malla electrosoldada ME 10x10 Ø 5-5 B 500 T 6x2,20 UNE 36092. | 1.050 | 2.95 | 3.10 |
| mt09mor010e | m³ | Mortero de cemento M-80 (1:4), confeccionado en obra. (material) | 0.060 | 69.59 | 4.18 |
| mt09mcr021daa | kg | Adhesivo cementoso mejorado, C2 sin ninguna característica adicional, color gris, según UNE-EN 12004. (material) | 3.000 | 0.43 | 1.29 |
| mt18bce010d | m² | Baldosa cerámica de gres esmaltado 2-4-AE, 33x33 cm, 8,00 €/m², según UNE-EN 14411. (material) | 1.050 | 8.00 | 8.40 |
| mt09mcr060c | kg | Mortero de juntas cementoso, CG1, para junta mínima entre 1,5 y 3 mm, según UNE-EN 13888. (material) | 0.100 | 0.73 | 0.07 |
| mo010 | h | Oficial 1ª construcción. | 0.116 | 13.51 | 1.57 |
| mo059 | h | Peón ordinario construcción. | 0.208 | 12.65 | 2.63 |
| mo013 | h | Oficial 1ª solador. | 0.347 | 13.51 | 4.69 |
| mo034 | h | Ayudante solador. | 0.174 | 12.68 | 2.21 |
| % | % | Costes directos complementarios | 2 % | 28.14 | 0.56 |
|  |  | Costes directos |  |  | 28.70 |

| Medición | Uds. | Largo | Parcial |
|---|---|---|---|
| Terraza cubierta | 1 | 10.00 | 10.000 |
| Total |  |  | 10.000 |

**RSG010b** m² Solado de baldosas cerámicas de gres esmaltado 2-2, de 33x33 cm, 8 €/m², colocadas sobre capa de refuerzo de 4 cm de mortero de cemento M-80 (1:4) armado con mallazo ME 10x10, Ø 5 mm, acero B 500 T 6x2,20 UNE 36092, realizada sobre lámina de espuma de polietileno de alta densidad de 5 mm de espesor, que actúa como aislamiento acústico, recibidas con adhesivo cementoso de uso exclusivo para interiores, C0 sin ninguna característica adicional, color gris y rejuntadas con lechada de cemento blanco, L, BL-V 22,5, para junta mínima (entre 1,5 y 3 mm), coloreada con la misma tonalidad de las piezas.
70.810 m²
Suministro y ejecución de pavimento mediante el método de colocación en capa fina, de baldosas cerámicas de gres esmaltado 2-2 (suelo sin junta (tipo 2), suelos tránsito peatonal leve (tipo 2), uso sin ningún requisito adicional), de 33x33 cm, 8 €/m²; extendidas sobre capa de refuerzo de 4 cm de mortero de cemento M-80 (1:4) armado con mallazo ME 10x10 de Ø 5 mm, acero B 500 T 6x2,20 UNE 36092, realizada sobre lámina de espuma de polietileno de alta densidad de 5 mm de espesor, colocado de forma que se garantice el aislamiento acústico, cubriendo los paramentos verticales hasta una altura del piso de unos 20 cm y las tuberías que atraviesen el forjado, recibidas con adhesivo cementoso de uso exclusivo para interiores, C0 sin ninguna característica adicional, color gris y rejuntadas con lechada de cemento blanco, L, BL-V 22,5, para junta mínima (entre 1,5 y 3 mm), coloreada con la misma tonalidad de las piezas. Incluso formación de juntas perimetrales continuas, de anchura no menor de 5 mm, en los límites con paredes, pilares exentos y elevaciones de nivel y, en su caso, juntas de partición y juntas estructurales o de dilatación existentes en el soporte. Según NTE-RSR.
Incluye: El transporte y movimiento vertical y horizontal de los materiales en obra, incluso carga y descarga de los camiones. Limpieza y comprobación del grado de humedad de la base. Replanteo de niveles. Colocación del aislamiento. Aplicación de la capa de nivelación. Replanteo de la disposición de las baldosas y juntas de movimiento. Aplicación del adhesivo. Colocación de las baldosas a punta de paleta. Relleno de las juntas de movimiento. Rejuntado. Limpieza del pavimento. Eliminación de restos, limpieza final y retirada de escombros a vertedero. Parte proporcional de medios auxiliares.
Criterio de medición de proyecto: superficie útil, medida según documentación gráfica de Proyecto. No se ha incrementado la medición, ya que en la descomposición se ha considerado un 5% de roturas.

| Código | Ud | Descripción | Rendimiento | Precio | Importe |
|---|---|---|---|---|---|
| mt17poa011ab | m² | Lámina de espuma de polietileno de alta densidad de 5 mm de espesor. (material) | 1.100 | 0.72 | 0.79 |
| mt16aaa030 | m | Cinta autoadhesiva para sellado de juntas. | 0.440 | 0.07 | 0.03 |
| mt07ame010aa | m² | Malla electrosoldada ME 10x10 Ø 5-5 B 500 T 6x2,20 UNE 36092. | 1.050 | 2.95 | 3.10 |
| mt09mor010e | m³ | Mortero de cemento M-80 (1:4), confeccionado en obra. | 0.040 | 69.59 | 2.78 |
| mt09mcr021aaa | kg | Adhesivo cementoso de uso exclusivo para interiores, C0 sin ninguna característica adicional, color gris. | 3.000 | 0.23 | 0.69 |
| mt18bce010a | m² | Baldosa cerámica de gres esmaltado 2-2, 33x33 cm, 8,00 €/m², según UNE-EN 14411. (material) | 1.050 | 8.00 | 8.40 |
| mt08cem040a | kg | Cemento blanco BL-22,5 X, para pavimentación, en sacos. | 1.000 | 0.14 | 0.14 |
| mt09lec010b | m³ | Lechada de cemento blanco BL 22,5 X. | 0.001 | 100.58 | 0.10 |
| mo010 | h | Oficial 1ª construcción. | 0.116 | 13.51 | 1.57 |
| mo059 | h | Peón ordinario construcción. | 0.324 | 12.65 | 4.10 |
| mo013 | h | Oficial 1ª solador. | 0.347 | 13.51 | 4.69 |
| mo034 | h | Ayudante solador. | 0.174 | 12.68 | 2.21 |
| % | % | Costes directos complementarios | 2 % | 28.60 | 0.57 |
|  |  | Costes directos |  |  | 29.17 |

| Medición | Uds. | Largo | Parcial |
|---|---|---|---|
| Dormitorios | 4 | 8.44 | 33.760 |
| Pasillos | 1 | 11.48 | 11.480 |
| Salón comedor | 1 | 25.57 | 25.570 |
| Total |  |  | 70.810 |

**RSG010c** m² Solado de baldosas cerámicas de gres esmaltado 2-2-H, de 33x33 cm, 8 €/m², colocadas sobre capa de refuerzo de 4 cm de mortero de cemento M-80 (1:4) armado con mallazo ME 10x10, Ø 5 mm, acero B 500 T 6x2,20 UNE 36092, realizada sobre lámina de espuma de polietileno de alta densidad de 5 mm de espesor, que actúa como aislamiento acústico, recibidas con adhesivo cementoso de uso exclusivo para interiores, C0 sin ninguna característica adicional, color gris y rejuntadas con mortero de juntas cementoso con absorción de agua reducida, CG2W, para junta mínima (entre 1,5 y 3 mm), con la misma tonalidad de las piezas.
15.640 m²
Suministro y ejecución de pavimento mediante el método de colocación en capa fina, de baldosas cerámicas de gres esmaltado 2-2-H (suelo sin junta (tipo 2), suelos tránsito peatonal leve (tipo 2), uso higiénico (tipo H)), de 33x33 cm, 8 €/m²; extendidas sobre capa de refuerzo de 4 cm de mortero de cemento M-80 (1:4) armado con mallazo ME 10x10 de Ø 5 mm, acero B 500 T 6x2,20 UNE 36092, realizada sobre lámina de espuma de polietileno de alta densidad de 5 mm de espesor, colocado de forma que se garantice el aislamiento acústico, cubriendo los paramentos verticales hasta una altura del piso de unos 20 cm y las tuberías que atraviesen el forjado, recibidas con adhesivo cementoso de uso exclusivo para interiores, C0 sin ninguna característica adicional, color gris y rejuntadas con mortero de juntas cementoso con absorción de agua reducida, CG2W, para junta mínima (entre 1,5 y 3 mm), con la misma tonalidad de las piezas. Incluso formación de juntas perimetrales continuas, de anchura no menor de 5 mm, en los límites con paredes, pilares exentos y elevaciones de nivel y, en su caso, juntas de partición y juntas estructurales o de dilatación existentes en el soporte. Según NTE-RSR.
Incluye: El transporte y movimiento vertical y horizontal de los materiales en obra, incluso carga y descarga de los camiones. Limpieza y comprobación del grado de humedad de la base. Replanteo de niveles. Colocación del aislamiento. Aplicación de la capa de nivelación. Replanteo de la disposición de las baldosas y juntas de movimiento. Aplicación del adhesivo. Colocación de las baldosas a punta de paleta. Relleno de las juntas de movimiento. Rejuntado. Limpieza del pavimento. Eliminación de restos, limpieza final y retirada de escombros a vertedero. Parte proporcional de medios auxiliares.
Criterio de medición de proyecto: superficie útil, medida según documentación gráfica de Proyecto. No se ha incrementado la medición, ya que en la descomposición se ha considerado un 5% de roturas.

| Código | Ud | Descripción | Rendimiento | Precio | Importe |
|---|---|---|---|---|---|
| mt17poa011ab | m² | Lámina de espuma de polietileno de alta densidad de 5 mm de espesor. | 1.100 | 0.72 | 0.79 |
| mt16aaa030 | m | Cinta autoadhesiva para sellado de juntas. | 0.440 | 0.07 | 0.03 |
| mt07ame010aa | m² | Malla electrosoldada ME 10x10 Ø 5-5 B 500 T 6x2,20 UNE 36092. | 1.050 | 2.95 | 3.10 |
| mt09mor010e | m³ | Mortero de cemento M-80 (1:4), confeccionado en obra. | 0.040 | 69.59 | 2.78 |
| mt09mcr021aaa | kg | Adhesivo cementoso de uso exclusivo para interiores, C0 sin ninguna característica adicional, color gris. | 3.000 | 0.23 | 0.69 |
| mt18bce010b | m² | Baldosa cerámica de gres esmaltado 2-2-H, 33x33 cm, 8,00 €/m², según UNE-EN 14411. (material) | 1.050 | 8.00 | 8.40 |
| mt09mcr070ca | kg | Mortero de juntas cementoso con absorción de agua reducida, CG2W, para junta mínima entre 1,5 y 3 mm, según UNE-EN 13888. | 0.100 | 0.94 | 0.09 |
| mo010 | h | Oficial 1ª construcción. | 0.116 | 13.51 | 1.57 |
| mo059 | h | Peón ordinario construcción. | 0.324 | 12.65 | 4.10 |
| mo013 | h | Oficial 1ª solador. | 0.347 | 13.51 | 4.69 |
| mo034 | h | Ayudante solador. | 0.174 | 12.68 | 2.21 |
| % | % | Costes directos complementarios | 2 % | 28.45 | 0.57 |
|  |  | Costes directos |  |  | 29.02 |

| Medición | Uds. | Largo | Parcial |
|---|---|---|---|
| Cocina | 1 | 11.03 | 11.030 |
| Galería | 1 | 4.61 | 4.610 |
| Total |  |  | 15.640 |

**RSG010** m² Solado de baldosas cerámicas de gres esmaltado 2-2-AH, de 33x33 cm, 8 €/m², colocadas sobre capa de refuerzo de 4 cm de mortero de cemento M-80 (1:4) armado con mallazo ME 10x10, Ø 5 mm, acero B 500 T 6x2,20 UNE 36092, realizada sobre lámina de espuma de polietileno de alta densidad de 5 mm de espesor, que actúa como aislamiento acústico, recibidas con adhesivo cementoso de uso exclusivo para interiores, C0 sin ninguna característica adicional, color gris y rejuntadas con mortero de juntas cementoso con absorción de agua reducida, CG2W, para junta mínima (entre 1,5 y 3 mm), con la misma tonalidad de las piezas.
11.310 m²
Suministro y ejecución de pavimento mediante el método de colocación en capa fina, de baldosas cerámicas de gres esmaltado 2-2-AH (suelo sin junta (tipo 2), suelos tránsito peatonal leve (tipo 2), uso antideslizante higiénico (tipo AH)), de 33x33 cm, 8 €/m²; extendidas sobre capa de refuerzo de 4 cm de mortero de cemento M-80 (1:4) armado con mallazo ME 10x10 de Ø 5 mm, acero B 500 T 6x2,20 UNE 36092, realizada sobre lámina de espuma de polietileno de alta densidad de 5 mm de espesor, colocado de forma que se garantice el aislamiento acústico, cubriendo los paramentos verticales hasta una altura del piso de unos 20 cm y las tuberías que atraviesen el forjado, recibidas con adhesivo cementoso de uso exclusivo para interiores, C0 sin ninguna característica adicional, color gris y rejuntadas con mortero de juntas cementoso con absorción de agua reducida, CG2W, para junta mínima (entre 1,5 y 3 mm), con la misma tonalidad de las piezas. Incluso formación de juntas perimetrales continuas, de anchura no menor de 5 mm, en los límites con paredes, pilares exentos y elevaciones de nivel y, en su caso, juntas de partición y juntas estructurales o de dilatación existentes en el soporte. Según NTE-RSR.
Incluye: El transporte y movimiento vertical y horizontal de los materiales en obra, incluso carga y descarga de los camiones. Limpieza y comprobación del grado de humedad de la base. Replanteo de niveles. Colocación del aislamiento. Aplicación de la capa de nivelación. Replanteo de la disposición de las baldosas y juntas de movimiento. Aplicación del adhesivo. Colocación de las baldosas a punta de paleta. Relleno de las juntas de movimiento. Rejuntado. Limpieza del pavimento. Eliminación de restos, limpieza final y retirada de escombros a vertedero. Parte proporcional de medios auxiliares.
Criterio de medición de proyecto: superficie útil, medida según documentación gráfica de Proyecto. No se ha incrementado la medición, ya que en la descomposición se ha considerado un 5% de roturas.

| Código | Ud | Descripción | Rendimiento | Precio | Importe |
|---|---|---|---|---|---|
| mt17poa011ab | m² | Lámina de espuma de polietileno de alta densidad de 5 mm de espesor. | 1.100 | 0.72 | 0.79 |
| mt16aaa030 | m | Cinta autoadhesiva para sellado de juntas. | 0.440 | 0.07 | 0.03 |
| mt07ame010aa | m² | Malla electrosoldada ME 10x10 Ø 5-5 B 500 T 6x2,20 UNE 36092. | 1.050 | 2.95 | 3.10 |
| mt09mor010e | m³ | Mortero de cemento M-80 (1:4), confeccionado en obra. | 0.040 | 69.59 | 2.78 |
| mt09mcr021aaa | kg | Adhesivo cementoso de uso exclusivo para interiores, C0 sin ninguna característica adicional, color gris. | 3.000 | 0.23 | 0.69 |
| mt18bce010c | m² | Baldosa cerámica de gres esmaltado 2-2-AH, 33x33 cm, 8,00 €/m², según UNE-EN 14411. (material) | 1.050 | 8.00 | 8.40 |
| mt09mcr070ca | kg | Mortero de juntas cementoso con absorción de agua reducida, CG2W, para junta mínima entre 1,5 y 3 mm, según UNE-EN 13888. | 0.100 | 0.94 | 0.09 |
| mo010 | h | Oficial 1ª construcción. | 0.116 | 13.51 | 1.57 |
| mo059 | h | Peón ordinario construcción. | 0.324 | 12.65 | 4.10 |
| mo013 | h | Oficial 1ª solador. | 0.347 | 13.51 | 4.69 |
| mo034 | h | Ayudante solador. | 0.174 | 12.68 | 2.21 |
| % | % | Costes directos complementarios | 2 % | 28.45 | 0.57 |
|  |  | Costes directos |  |  | 29.02 |

| Medición | Uds. | Largo | Parcial |
|---|---|---|---|
| Baño principal | 1 | 4.84 | 4.840 |
| Baño secundario | 1 | 3.48 | 3.480 |
| Aseo | 1 | 2.99 | 2.990 |
| Total |  |  | 11.310 |

**RSG020** m Rodapié cerámico de gres esmaltado de 7 cm, 2,5 €/m, recibido con mortero de cemento M-60 (1:5). Rejuntado con lechada de cemento blanco, L, BL-V 22,5, para junta mínima (entre 1,5 y 3 mm), coloreada con la misma tonalidad de las piezas.
109.990 m
Suministro y colocación de rodapié cerámico de gres esmaltado de 7 cm, 2,5 €/m, recibido con mortero de cemento M-60 (1:5) y rejuntado con lechada de cemento blanco, L, BL-V 22,5, para junta mínima (entre 1,5 y 3 mm), coloreada con la misma tonalidad de las piezas. Según NTE-RSR.
Incluye: El transporte y movimiento vertical y horizontal de los materiales en obra, incluso carga y descarga de los camiones. Replanteo de las piezas. Corte de las piezas y formación de encajes en esquinas y rincones. Colocación del rodapié. Relleno de juntas. Eliminación de restos, limpieza final y retirada de escombros a vertedero. Parte proporcional de medios auxiliares.
Criterio de medición de proyecto: longitud medida según documentación gráfica de Proyecto, sin incluir huecos de puertas. No se ha incrementado la medición, ya que en la descomposición se ha considerado un 5% de roturas.

| Código | Ud | Descripción | Rendimiento | Precio | Importe |
|---|---|---|---|---|---|
| mt09mor010d | m³ | Mortero de cemento M-60 (1:5), confeccionado en obra. | 0.010 | 66.59 | 0.67 |
| mt18rce010 | m | Rodapié cerámico de gres esmaltado, 7 cm, 2,50 €/m. (material) | 1.050 | 2.50 | 2.63 |
| mt09lec010b | m³ | Lechada de cemento blanco BL 22,5 X. | 0.001 | 100.58 | 0.10 |
| mo013 | h | Oficial 1ª solador. | 0.214 | 13.51 | 2.89 |
| % | % | Costes directos complementarios | 2 % | 6.29 | 0.13 |
|  |  | Costes directos |  |  | 6.42 |

| Medición | Uds. | Largo | Parcial |
|---|---|---|---|
| Dormitorios | 4 | 12.37 | 49.480 |
| Pasillos | 1 | 18.22 | 18.220 |
| Salón comedor | 1 | 22.70 | 22.700 |
| Terraza cubierta | 1 | 19.59 | 19.590 |
| Total |  |  | 109.990 |

### RT Falsos techos

**RTC010** m² Falso techo continuo de placas de escayola biselada, con sujeción mediante estopada colgante.
64.000 m²
Suministro y formación de falso techo continuo, constituido por placas de escayola biselada; fijación de las placas por medio de estopadas colgantes de pasta de escayola y fibras de esparto, con un mínimo de tres fijaciones. Incluso p/p de relleno de la parte exterior de las juntas entre placas, realización de juntas de dilatación, repaso de las juntas y acabado superficial de las placas. Según NTE-RTC y EN 13964.
Incluye: El transporte y movimiento vertical y horizontal de los materiales en obra, incluso carga y descarga de los camiones. Trazado en los muros del nivel del falso techo. Colocación a nivel de reglones adosados a los muros perimetrales. Colocación y ajuste de las placas a rompejuntas con auxilio de reglones que permitan su nivelación y fijando las estopadas al techo pero sin tocar los paramentos verticales. Realización de orificios para el paso de los tubos de la instalación eléctrica. Enlucido de las placas con pasta de yeso. Protección frente a golpes. Eliminación de restos, limpieza final y retirada de escombros a vertedero. Parte proporcional de andamiajes y medios auxiliares.
Criterio de medición de proyecto: superficie medida entre paramentos, según documentación gráfica de Proyecto, sin descontar huecos para instalaciones.

| Código | Ud | Descripción | Rendimiento | Precio | Importe |
|---|---|---|---|---|---|
| mt12fpe010bb | m² | Placa biselada de escayola, para techos continuos, 100x60 cm. (material) | 1.100 | 2.37 | 2.61 |
| mt12fac010 | kg | Esparto en rollos. (material) | 0.220 | 0.62 | 0.14 |
| mt09pes010 | m³ | Pasta de escayola. (material) | 0.006 | 89.57 | 0.54 |
| mt12psg030b | kg | Pasta para juntas. (material) | 0.500 | 1.11 | 0.56 |
| mo021 | h | Oficial 1ª escayolista. (mano de obra) | 0.379 | 13.51 | 5.12 |
| mo062 | h | Peón escayolista. (mano de obra) | 0.379 | 12.35 | 4.68 |
| % | % | Costes directos complementarios | 2 % | 13.65 | 0.27 |
|  |  | Costes directos |  |  | 13.92 |

| Medición | Uds. | Largo | Parcial |
|---|---|---|---|
| Baño principal | 1 | 4.84 | 4.840 |
| Baño secundario | 1 | 3.48 | 3.480 |
| Aseo | 1 | 2.99 | 2.990 |
| Cocina | 1 | 11.03 | 11.030 |
| Galería | 1 | 4.61 | 4.610 |
| Pasillos | 1 | 11.48 | 11.480 |
| Salón comedor | 1 | 25.57 | 25.570 |
| Total |  |  | 64.000 |

## S Señalización y equipamiento

### SM Baños

**SMS010a** Ud Inodoro con tanque bajo. Lavabo con pedestal de 630x505 mm serie media color con grifería monomando serie media, acabado cromado, con aireador.
1.000 Ud
Suministro e instalación de inodoro con tanque bajo, compuesto de taza, asiento, tapa especial, mecanismo de doble descarga, salida dual con juego de fijación y codo de evacuación. Lavabo con pedestal de 630x505 mm, serie media color con grifería monomando serie media, acabado cromado, compuesta por aireador. Incluso desagües, sifones individuales para cada uno de los aparatos, llaves de regulación, enlaces de alimentación flexibles, conexión a las redes de agua fría y caliente y a la red de desagüe existente, fijación de los aparatos y sellado con silicona. Totalmente instalados, conexionados, probados y en funcionamiento.
Incluye: El transporte y movimiento vertical y horizontal de los materiales en obra, incluso carga y descarga de los camiones. Replanteo y trazado en el paramento de la situación de los aparatos. Colocación y fijación de los elementos de soporte. Nivelación de los aparatos. Montaje de la grifería y desagües. Conexión de la grifería a las redes de agua fría y caliente. Conexión de la red de desagüe a la red de evacuación. Repaso de los revestimientos de muros y pavimentos. Montaje de accesorios y complementos. Protección del elemento frente a golpes, rozaduras y obturaciones. Eliminación de restos, limpieza final y retirada de restos a vertedero. Parte proporcional de medios auxiliares.
Criterio de medición de proyecto: unidad proyectada, según documentación gráfica de Proyecto.

| Código | Ud | Descripción | Rendimiento | Precio | Importe |
|---|---|---|---|---|---|
| mt30ips010bb | Ud | Inodoro de porcelana sanitaria, serie media, con tanque bajo, con asiento y tapa lacados, mecanismo de descarga de 3/6 litros, en color, con juego de fijación y codo de evacuación. (material) | 1.000 | 267.45 | 267.45 |
| mt30lps010bbd | Ud | Lavabo de porcelana sanitaria, con pedestal, serie media, de dimensiones 630x505 mm, en color, con juego de fijación. (material) | 1.000 | 132.51 | 132.51 |
| mt31gmg010baa | Ud | Grifería monomando con cartucho cerámico para lavabo, serie media, acabado cromado, compuesta de aireador, desagüe automático y enlaces de alimentación flexibles. (material) | 1.000 | 72.07 | 72.07 |
| mt30sif010bb | Ud | Sifón botella de 1 1/4", para lavabo. (material) | 1.000 | 18.99 | 18.99 |
| mt30lla010 | Ud | Llave de regulación de 1/2", para lavabo o bidé, acabado cromado. (material) | 2.000 | 13.40 | 26.80 |
| mt30lla020 | Ud | Llave de regulación de 1/2", para inodoro, acabado cromado. (material) | 1.000 | 15.30 | 15.30 |
| mo004 | h | Oficial 1ª fontanero. | 1.670 | 13.95 | 23.30 |
| mo054 | h | Ayudante fontanero. | 1.113 | 12.66 | 14.09 |
| % | % | Costes directos complementarios | 2 % | 570.51 | 11.41 |
|  |  | Costes directos |  |  | 581.92 |

| Medición | Uds. | Parcial |
|---|---|---|
| Aseo | 1 | 1.000 |
| Total |  | 1.000 |

**SMS010** Ud Inodoro con tanque bajo. Lavabo con semipedestal de 650x530 mm serie media color con grifería monomando serie media, acabado cromado, con aireador. Bidé con tapa lacada y bisagras de acero inoxidable serie media color con grifería monomando serie media, acabado cromado, con aireador. Bañera acrílica serie media color, 160x75 cm, sin asas, equipada con grifería monomando serie media, acabado cromado.
2.000 Ud
Suministro e instalación de inodoro con tanque bajo, compuesto de taza, asiento, tapa especial, mecanismo de doble descarga, salida dual con juego de fijación y codo de evacuación. Lavabo con semipedestal de 650x530 mm, serie media color con grifería monomando serie media, acabado cromado, compuesta por aireador. Bidé con tapa lacada y bisagras de acero inoxidable, serie media color con grifería monomando serie media, acabado cromado, compuesta por aireador. Bañera acrílica serie media de 160x75 cm, en color, sin asas, con grifería monomando serie media, acabado cromado. Incluso desagües, sifones individuales para cada uno de los aparatos, llaves de regulación, enlaces de alimentación flexibles, conexión a las redes de agua fría y caliente y a la red de desagüe existente, fijación de los aparatos y sellado con silicona. Totalmente instalados, conexionados, probados y en funcionamiento.
Incluye: El transporte y movimiento vertical y horizontal de los materiales en obra, incluso carga y descarga de los camiones. Replanteo y trazado en el paramento de la situación de los aparatos. Colocación y fijación de los elementos de soporte. Nivelación de los aparatos. Montaje de la grifería y desagües. Conexión de la grifería a las redes de agua fría y caliente. Conexión de la red de desagüe a la red de evacuación. Repaso de los revestimientos de muros y pavimentos. Montaje de accesorios y complementos. Protección del elemento frente a golpes, rozaduras y obturaciones. Eliminación de restos, limpieza final y retirada de restos a vertedero. Parte proporcional de medios auxiliares.
Criterio de medición de proyecto: unidad proyectada, según documentación gráfica de Proyecto.

| Código | Ud | Descripción | Rendimiento | Precio | Importe |
|---|---|---|---|---|---|
| mt30ips010bb | Ud | Inodoro de porcelana sanitaria, serie media, con tanque bajo, con asiento y tapa lacados, mecanismo de descarga de 3/6 litros, en color, con juego de fijación y codo de evacuación. | 1.000 | 267.45 | 267.45 |
| mt30lps020bbc | Ud | Lavabo de porcelana sanitaria, mural con semipedestal, serie media, de dimensiones 650x530 mm, en color, con juego de fijación. (material) | 1.000 | 130.09 | 130.09 |
| mt30bps010bba | Ud | Bidé de porcelana sanitaria, serie media, en color, con tapa lacada y bisagras de acero inoxidable, con juego de fijación. (material) | 1.000 | 136.73 | 136.73 |
| mt30bas020 | Ud | Bañera acrílica, serie media, 160x75 cm, color, sin asas. (material) | 1.000 | 259.97 | 259.97 |
| mt31gmg010baa | Ud | Grifería monomando con cartucho cerámico para lavabo, serie media, acabado cromado, compuesta de aireador, desagüe automático y enlaces de alimentación flexibles. | 1.000 | 72.07 | 72.07 |
| mt31gmg020baa | Ud | Grifería monomando con cartucho cerámico para bidé, serie media, acabado cromado, compuesta de aireador, regulador de chorro a rótula, desagüe automático y enlaces de alimentación flexibles. (material) | 1.000 | 75.16 | 75.16 |
| mt31gmg040ba | Ud | Grifería monomando con cartucho cerámico para baño/ducha, serie media, acabado cromado, compuesta de inversor, ducha teléfono flexible de 1,50/1,70 m y soporte articulado. (material) | 1.000 | 81.62 | 81.62 |
| mt30sif010bb | Ud | Sifón botella de 1 1/4", para lavabo. | 1.000 | 18.99 | 18.99 |
| mt30sif010aa | Ud | Sifón curvo, para bidé. (material) | 1.000 | 15.51 | 15.51 |
| mt30lla010 | Ud | Llave de regulación de 1/2", para lavabo o bidé, acabado cromado. | 4.000 | 13.40 | 53.60 |
| mt30lla020 | Ud | Llave de regulación de 1/2", para inodoro, acabado cromado. | 1.000 | 15.30 | 15.30 |
| mt30dba010 | Ud | Conjunto de desagüe con cadenilla, rebosadero y sifón metálico, para bañera, acabado cromado. (material) | 1.000 | 142.43 | 142.43 |
| mo004 | h | Oficial 1ª fontanero. | 3.083 | 13.95 | 43.01 |
| mo054 | h | Ayudante fontanero. | 2.055 | 12.66 | 26.02 |
| % | % | Costes directos complementarios | 2 % | 1337.95 | 26.76 |
|  |  | Costes directos |  |  | 1364.71 |

| Medición | Uds. | Parcial |
|---|---|---|
| Baño principal | 1 | 1.000 |
| Baño secundario | 1 | 1.000 |
| Total |  | 2.000 |

### SC Cocinas/galerías

**SCE020** Ud Campana extractora convencional con 1 motor de aspiración.
1.000 Ud
Suministro e instalación de campana extractora convencional con 1 motor de aspiración. Incluso p/p de tubo flexible de aluminio para salida de humos y sombrerete. Totalmente montada, instalada, conexionada y comprobada.
Incluye: El transporte y movimiento vertical y horizontal de los materiales en obra, incluso carga y descarga de los camiones. Comprobación de la terminación del paramento de apoyo. Replanteo mediante plantilla. Fijación en paramento mediante elementos de anclaje. Colocación del aparato. Conexión a la red. Protección del elemento frente a golpes y salpicaduras. Limpieza final. Eliminación y retirada de restos a vertedero de obra. Parte proporcional de medios auxiliares.
Criterio de medición de proyecto: unidad proyectada, según documentación gráfica de Proyecto.

| Código | Ud | Descripción | Rendimiento | Precio | Importe |
|---|---|---|---|---|---|
| mt32ces010aa | Ud | Campana extractora, convencional, con 1 motor de aspiración (material) | 1.000 | 54.63 | 54.63 |
| mt20cme020ae | m | Tubo de aluminio natural flexible, de 120 mm de diámetro, incluso p/p de codos, derivaciones, manguitos y piezas especiales. (material) | 3.500 | 2.84 | 9.94 |
| mt20cme021e | Ud | Sombrerete de aluminio, color blanco, para tubo flexible de 120 mm de diámetro, con accesorios de fijación y piezas especiales. (material) | 1.000 | 2.83 | 2.83 |
| mo001 | h | Oficial 1ª electricista. | 0.895 | 13.95 | 12.49 |
| mo051 | h | Ayudante electricista. | 0.895 | 12.66 | 11.33 |
| % | % | Costes directos complementarios | 2 % | 91.22 | 1.82 |
|  |  | Costes directos |  |  | 93.04 |

**SCF010** Ud Fregadero de acero inoxidable, de 1 cubeta, 450x490 mm, con grifería monomando serie media acabado cromado, con aireador.
1.000 Ud
Suministro e instalación de fregadero de acero inoxidable, de 1 cubeta, 450x490 mm, para encimera de cocina, con grifería monomando serie media acabado cromado, compuesta de aireador, válvula con desagüe, sifón y enlaces de alimentación flexibles. Incluso conexión a las redes de agua fría y caliente y a la red de desagües existentes, fijación del aparato y sellado con silicona. Totalmente instalado y en funcionamiento. Según UNE-EN 13310.
Incluye: El transporte y movimiento vertical y horizontal de los materiales en obra, incluso carga y descarga de los camiones. Replanteo y trazado en el paramento de la situación del fregadero. Colocación, nivelación y fijación de los elementos de soporte. Colocación, ajuste y fijación del fregadero sobre los elementos de soporte. Protección del elemento frente a golpes. Eliminación de restos, limpieza final y retirada de restos a vertedero. Parte proporcional de medios auxiliares.
Criterio de medición de proyecto: unidad proyectada, según documentación gráfica de Proyecto.

| Código | Ud | Descripción | Rendimiento | Precio | Importe |
|---|---|---|---|---|---|
| mt30sif020a | Ud | Sifón botella sencillo de 1 1/2" para fregadero de 1 cubeta, con válvula extensible. (material) | 1.000 | 4.30 | 4.30 |
| mt30lla030 | Ud | Llave de regulación de 1/2", para fregadero o lavadero, acabado cromado. (material) | 2.000 | 13.40 | 26.80 |
| mt30fxs010aa | Ud | Fregadero de acero inoxidable para instalación en encimera, de 1 cubeta, con juego de válvulas con desagüe, 450x490 mm, incluso desagüe automático. (material) | 1.000 | 58.55 | 58.55 |
| mt31gmg030baa | Ud | Grifería monomando con cartucho cerámico para fregadero, serie media, acabado cromado, compuesta de caño giratorio, aireador y enlaces de alimentación flexibles. (material) | 1.000 | 71.01 | 71.01 |
| mo004 | h | Oficial 1ª fontanero. | 0.772 | 13.95 | 10.77 |
| mo054 | h | Ayudante fontanero. | 0.593 | 12.66 | 7.51 |
| % | % | Costes directos complementarios | 2 % | 178.94 | 3.58 |
|  |  | Costes directos |  |  | 182.52 |

**SCF020** Ud Lavadero de gres, 520x860x470 mm, con grifería convencional, serie básica, con caño giratorio superior, con aireador.
1.000 Ud
Suministro e instalación de lavadero de gres, de 520x860x470 mm, mediante la colocación y fijación de la pieza apoyada en el pavimento, con grifería convencional, serie básica, compuesta por caño giratorio superior, con aireador, con desagüe, sifón y enlaces de alimentación flexibles. Incluso conexión a las redes de agua fría y caliente y a la red de desagües existentes, fijación del aparato y sellado con silicona. Totalmente instalado y en funcionamiento.
Incluye: El transporte y movimiento vertical y horizontal de los materiales en obra, incluso carga y descarga de los camiones. Replanteo y trazado en el paramento de la situación del lavadero. Colocación, nivelación y fijación de los elementos de soporte. Colocación, ajuste y fijación del lavadero sobre los elementos de soporte. Protección del elemento frente a golpes. Eliminación de restos, limpieza final y retirada de restos a vertedero. Parte proporcional de medios auxiliares.
Criterio de medición de proyecto: unidad proyectada, según documentación gráfica de Proyecto.

| Código | Ud | Descripción | Rendimiento | Precio | Importe |
|---|---|---|---|---|---|
| mt30dla010a | Ud | Desagüe curvo registrable con sifón botella para lavadero. (material) | 1.000 | 2.32 | 2.32 |
| mt30lla030 | Ud | Llave de regulación de 1/2", para fregadero o lavadero, acabado cromado. | 2.000 | 13.40 | 26.80 |
| mt30lgs010a | Ud | Lavadero de gres esmaltado, 520x860x470 mm, blanco. (material) | 1.000 | 195.11 | 195.11 |
| mt31gcg060aa | Ud | Grifería con montura convencional para lavadero, serie básica, compuesta de caño giratorio superior, con aireador. (material) | 1.000 | 43.84 | 43.84 |
| mo004 | h | Oficial 1ª fontanero. | 0.671 | 13.95 | 9.36 |
| mo054 | h | Ayudante fontanero. | 0.447 | 12.66 | 5.66 |
| % | % | Costes directos complementarios | 2 % | 283.09 | 5.66 |
|  |  | Costes directos |  |  | 288.75 |

**SCM010** Ud Amueblamiento de cocina con 4,56 m de muebles bajos con zócalo inferior y 3,53 m de muebles altos acabado estratificado con frente de 20 mm de grueso, con estratificado por ambas caras, cantos verticales postformados alomados y cantos horizontales en ABS de 1,0 mm de grueso con lámina de aluminio.
1.000 Ud
Suministro y colocación de amueblamiento de cocina, compuesta por 4,56 m de muebles bajos con zócalo inferior y 3,53 m de muebles altos acabado estratificado con puertas recubiertas de varios folios impregnados de resinas fenólicas con un espesor de 0,8 mm y frente de 20 mm de grueso, con estratificado por ambas caras, cantos verticales postformados alomados y cantos horizontales en ABS de 1,0 mm de grueso con lámina de aluminio. Construcción del mueble mediante los siguientes elementos: ARMAZONES: fabricados en aglomerado de madera de 16 mm de grueso y recubiertos de laminado por todas sus caras y cantos (canto frontal de 0,6 mm); trasera del mismo material de 3,5 mm de grueso, recubierta de laminado por sus dos caras; laterales provistos de varios taladros que permiten la colocación de baldas a diferentes alturas. BALDAS: fabricadas en aglomerado de madera de 16 mm de grueso y recubiertas de laminado por todas sus caras y cantos (canto frontal en ABS de 1,5 mm de grueso). BISAGRAS: de acero niquelado, con regulación en altura, profundidad y anchura; sistema clip de montaje y desmontaje. COLGADORES: ocultos de acero, con regulación de alto y fondo desde el interior del armario; éste lleva dos colgadores que soportan un peso total de 100 kg. PATAS: de plástico duro insertadas en tres puntos de la base del armario; regulación de altura entre 10 y 20 cm; cada pata soporta un peso total de 250 kg. Incluso zócalo inferior, y remates a juego con el acabado, guías de rodamientos metálicos y tiradores en puertas. Totalmente montado, sin incluir encimera, electrodomésticos ni fregadero.
Incluye: El transporte y movimiento vertical y horizontal de los materiales en obra, incluso carga y descarga de los camiones. Comprobación de la terminación del paramento de apoyo. Replanteo mediante plantilla. Colocación de los muebles y complementos. Fijación al paramento mediante elementos de anclaje. Remates. Protección de los muebles y accesorios frente a golpes y salpicaduras. Limpieza final. Eliminación y retirada de restos a vertedero de obra. Parte proporcional de medios auxiliares.
Criterio de medición de proyecto: unidad proyectada, según documentación gráfica de Proyecto. No se han duplicado esquinas en la medición de la longitud de los muebles altos y bajos.

| Código | Ud | Descripción | Rendimiento | Precio | Importe |
|---|---|---|---|---|---|
| mt32mue020c | m | Mueble bajo de cocina de 55 cm de fondo y 67 cm de altura, acabado estratificado, con las puertas recubiertas de varios folios impregnados de resinas fenólicas con un espesor de 0,8 mm, frente de 20 mm de grueso, con estratificado por ambas caras, cantos verticales postformados alomados y cantos horizontales en ABS de 1,0 mm de grueso con lámina de aluminio. (material) | 4.560 | 254.07 | 1158.56 |
| mt32mue010c | m | Mueble alto de cocina de 30 cm de fondo y de 27 a 84 cm de altura, acabado estratificado, con las puertas recubiertas de varios folios impregnados de resinas fenólicas con un espesor de 0,8 mm, frente de 20 mm de grueso, con estratificado por ambas caras, cantos verticales postformados alomados y cantos horizontales en ABS de 1,0 mm de grueso con lámina de aluminio. (material) | 3.530 | 197.27 | 696.36 |
| mt32mue021 | m | Zócalo inferior para mueble bajo de cocina, acabado estratificado. Incluso p/p de remates. (material) | 4.560 | 13.43 | 61.24 |
| mo008 | h | Oficial 1ª carpintero. | 7.876 | 13.73 | 108.14 |
| mo030 | h | Ayudante carpintero. | 7.876 | 12.78 | 100.66 |
| % | % | Costes directos complementarios | 2 % | 2124.96 | 42.50 |
|  |  | Costes directos |  |  | 2167.46 |

**SCN010** Ud Encimera de granito nacional Blanco Cristal pulido, 60x2 cm, acabado con canto simple, pulido, recto y biselado de 456x60x2 cm para banco de cocina con hueco y zócalo perimetral.
1.000 Ud
Suministro y colocación de encimera de granito nacional Blanco Cristal pulido, 60x2 cm, acabado con canto simple, pulido, recto y biselado de 456x60x2 cm para banco de cocina, apoyada en los muebles bajos de cocina en la que irá encajado el fregadero. Incluso anclajes, sellado perimetral por medio de un cordón de 5 mm de espesor de sellador elástico, formación de hueco y zócalo perimetral, perfectamente terminada.
Incluye: Replanteo y trazado en el paramento de la situación de la encimera. Colocación y fijación de los elementos de soporte. Colocación, ajuste y fijación de la encimera sobre los elementos soporte. Colocación del zócalo perimetral. Sellado y masillado de encuentros. Protección del elemento frente a golpes, rozaduras y cargas pesadas. Limpieza final. Eliminación y retirada de restos a vertedero de obra. Parte proporcional de medios auxiliares.
Criterio de medición de proyecto: unidad proyectada, según documentación gráfica de Proyecto. No se han duplicado esquinas en la medición de la longitud de la encimera.

| Código | Ud | Descripción | Rendimiento | Precio | Importe |
|---|---|---|---|---|---|
| mt19egn010aaa | m | Encimera para cocina de granito nacional Blanco Cristal pulido, 60x2 cm, acabado con canto simple, pulido, recto y biselado, incluso zócalo perimetral. (material) | 4.560 | 99.95 | 455.77 |
| mt19ewa010b | Ud | Formación de hueco en encimera de granito Incluso pulido de cantos. (material) | 1.000 | 31.50 | 31.50 |
| mt19ewa020 | Ud | Material auxiliar para anclaje de encimera. (material) | 4.560 | 11.11 | 50.66 |
| mt32war010 | kg | Sellador elástico de poliuretano monocomponente para juntas. (material) | 0.060 | 10.09 | 0.61 |
| mo006 | h | Oficial 1ª montador. (mano de obra) | 5.101 | 13.95 | 71.16 |
| mo048 | h | Ayudante montador. (mano de obra) | 5.378 | 12.68 | 68.19 |
| % | % | Costes directos complementarios | 2 % | 677.89 | 13.56 |
|  |  | Costes directos |  |  | 691.45 |

### SZ Zonas comunes

**SZB015** Ud Buzón exterior metálico, calidad básica.
1.000 Ud
Suministro y colocación de buzón metálico con tratamiento anticorrosión por cataforesis, pintado en epoxi poliéster, calidad básica, en paramento exterior. Incluso tornillería de fijación y de unión, tarjetero, cerradura y llave.
Incluye: El transporte y movimiento vertical y horizontal de los materiales en obra, incluso carga y descarga de los camiones. Replanteo. Fijación en paramento mediante elementos de anclaje. Colocación del buzón. Protección del elemento frente a golpes y salpicaduras. Limpieza final. Eliminación y retirada de restos a vertedero de obra. Parte proporcional de medios auxiliares.
Criterio de medición de proyecto: unidad proyectada, según documentación gráfica de Proyecto.

| Código | Ud | Descripción | Rendimiento | Precio | Importe |
|---|---|---|---|---|---|
| mt45bex010a | Ud | Buzón exterior (revistero) metálico con tratamiento anticorrosión y cataforesis, pintado en color en epoxi poliéster, serie básica. Incluso tornillería de fijación y de unión, tarjetero, cerradura y llaves. (material) | 1.000 | 34.57 | 34.57 |
| mo059 | h | Peón ordinario construcción. | 0.108 | 12.65 | 1.37 |
| % | % | Costes directos complementarios | 2 % | 35.94 | 0.72 |
|  |  | Costes directos |  |  | 36.66 |

## U Urbanización interior de la parcela

### UA Alcantarillado

**UAA010a** Ud Arqueta de paso, de obra de fábrica, registrable, de dimensiones interiores 38x38x50 cm, con tapa prefabricada de hormigón armado.
3.000 Ud
Formación de arqueta de paso enterrada, de dimensiones interiores 38x38x50 cm, construida con fábrica de ladrillo cerámico perforado, de 1/2 pie de espesor, recibido con mortero de cemento M-40 (1:6) sobre solera de hormigón en masa HM-30/B/20/I+Qb de 15 cm de espesor, enfoscada y bruñida interiormente con mortero de cemento M-160 (1:3) formando aristas y esquinas a media caña, cerrada superiormente con tapa prefabricada de hormigón armado con cierre hermético al paso de los olores mefíticos. Incluso piezas de PVC para encuentros, cortadas longitudinalmente, realizando con ellas los correspondientes empalmes y asentándolas convenientemente con el hormigón en el fondo de la arqueta, conexiones de conducciones y remates. Completamente terminada sin incluir la excavación ni el relleno del trasdós.
Incluye: El transporte y movimiento vertical y horizontal de los materiales en obra, incluso carga y descarga de los camiones. Replanteo de la arqueta. Eliminación de las tierras sueltas del fondo de la excavación. Vertido y compactación del hormigón en formación de solera. Formación de la obra de fábrica con ladrillos, previamente humedecidos, colocados con mortero. Empalme y rejuntado de los colectores a la arqueta. Relleno de hormigón para formación de pendientes y colocación de las piezas de PVC en el fondo de la arqueta. Enfoscado y bruñido con mortero, redondeando los ángulos del fondo y de las paredes interiores de la arqueta. Realización del cierre hermético y colocación de la tapa y los accesorios. Protección de la arqueta frente a golpes y obturaciones, en especial durante el relleno y compactación. Parte proporcional de medios auxiliares.
Criterio de medición de proyecto: unidad proyectada, según documentación gráfica de Proyecto.

| Código | Ud | Descripción | Rendimiento | Precio | Importe |
|---|---|---|---|---|---|
| mt10hmf010a | m³ | Hormigón HM-30/B/20/I+Qb, fabricado en central SR, vertido con cubilote. | 0.147 | 70.26 | 10.33 |
| mt04lpv010a | Ud | Ladrillo cerámico perforado (panal), para revestir, 24x12x9 cm. | 40.000 | 0.18 | 7.20 |
| mt09mor010c | m³ | Mortero de cemento M-40 (1:6), confeccionado en obra. | 0.016 | 62.35 | 1.00 |
| mt11var110 | Ud | Conjunto de piezas de PVC para realizar en el fondo de la arqueta de paso los cauces correspondientes. | 1.000 | 6.26 | 6.26 |
| mt09mor010f | m³ | Mortero de cemento M-160 (1:3), confeccionado en obra. | 0.014 | 74.81 | 1.05 |
| mt11var100 | Ud | Conjunto de elementos necesarios para garantizar el cierre hermético al paso de olores mefíticos en arquetas de saneamiento, compuesto por: angulares y chapas metálicas con sus elementos de fijación y anclaje, junta de neopreno, aceite y demás accesorios. | 1.000 | 8.69 | 8.69 |
| mt11arf010a | Ud | Tapa de hormigón armado prefabricada, 50x50x6 cm, (para arqueta de 38x38 cm). | 1.000 | 14.86 | 14.86 |
| mo010 | h | Oficial 1ª construcción. | 1.532 | 13.51 | 20.70 |
| mo059 | h | Peón ordinario construcción. | 1.094 | 12.65 | 13.84 |
| % | % | Costes directos complementarios | 2 % | 83.93 | 1.68 |
|  |  | Costes directos |  |  | 85.61 |

**UAA010b** Ud Arqueta de paso, de obra de fábrica, registrable, de dimensiones interiores 38x38x75 cm, con tapa prefabricada de hormigón armado.
1.000 Ud
Formación de arqueta de paso enterrada, de dimensiones interiores 38x38x75 cm, construida con fábrica de ladrillo cerámico perforado, de 1/2 pie de espesor, recibido con mortero de cemento M-40 (1:6) sobre solera de hormigón en masa HM-30/B/20/I+Qb de 15 cm de espesor, enfoscada y bruñida interiormente con mortero de cemento M-160 (1:3) formando aristas y esquinas a media caña, cerrada superiormente con tapa prefabricada de hormigón armado con cierre hermético al paso de los olores mefíticos. Incluso piezas de PVC para encuentros, cortadas longitudinalmente, realizando con ellas los correspondientes empalmes y asentándolas convenientemente con el hormigón en el fondo de la arqueta, conexiones de conducciones y remates. Completamente terminada sin incluir la excavación ni el relleno del trasdós.
Incluye: El transporte y movimiento vertical y horizontal de los materiales en obra, incluso carga y descarga de los camiones. Replanteo de la arqueta. Eliminación de las tierras sueltas del fondo de la excavación. Vertido y compactación del hormigón en formación de solera. Formación de la obra de fábrica con ladrillos, previamente humedecidos, colocados con mortero. Empalme y rejuntado de los colectores a la arqueta. Relleno de hormigón para formación de pendientes y colocación de las piezas de PVC en el fondo de la arqueta. Enfoscado y bruñido con mortero, redondeando los ángulos del fondo y de las paredes interiores de la arqueta. Realización del cierre hermético y colocación de la tapa y los accesorios. Protección de la arqueta frente a golpes y obturaciones, en especial durante el relleno y compactación. Parte proporcional de medios auxiliares.
Criterio de medición de proyecto: unidad proyectada, según documentación gráfica de Proyecto.

| Código | Ud | Descripción | Rendimiento | Precio | Importe |
|---|---|---|---|---|---|
| mt10hmf010a | m³ | Hormigón HM-30/B/20/I+Qb, fabricado en central SR, vertido con cubilote. | 0.147 | 70.26 | 10.33 |
| mt04lpv010a | Ud | Ladrillo cerámico perforado (panal), para revestir, 24x12x9 cm. | 64.000 | 0.18 | 11.52 |
| mt09mor010c | m³ | Mortero de cemento M-40 (1:6), confeccionado en obra. | 0.026 | 62.35 | 1.62 |
| mt11var110 | Ud | Conjunto de piezas de PVC para realizar en el fondo de la arqueta de paso los cauces correspondientes. | 1.000 | 6.26 | 6.26 |
| mt09mor010f | m³ | Mortero de cemento M-160 (1:3), confeccionado en obra. | 0.019 | 74.81 | 1.42 |
| mt11var100 | Ud | Conjunto de elementos necesarios para garantizar el cierre hermético al paso de olores mefíticos en arquetas de saneamiento, compuesto por: angulares y chapas metálicas con sus elementos de fijación y anclaje, junta de neopreno, aceite y demás accesorios. | 1.000 | 8.69 | 8.69 |
| mt11arf010a | Ud | Tapa de hormigón armado prefabricada, 50x50x6 cm, (para arqueta de 38x38 cm). | 1.000 | 14.86 | 14.86 |
| mo010 | h | Oficial 1ª construcción. | 1.838 | 13.51 | 24.83 |
| mo059 | h | Peón ordinario construcción. | 1.309 | 12.65 | 16.56 |
| % | % | Costes directos complementarios | 2 % | 96.09 | 1.92 |
|  |  | Costes directos |  |  | 98.01 |

**UAA010** Ud Arqueta de paso, de obra de fábrica, registrable, de dimensiones interiores 51x51x65 cm, con tapa prefabricada de hormigón armado.
1.000 Ud
Formación de arqueta de paso enterrada, de dimensiones interiores 51x51x65 cm, construida con fábrica de ladrillo cerámico perforado, de 1/2 pie de espesor, recibido con mortero de cemento M-40 (1:6) sobre solera de hormigón en masa HM-30/B/20/I+Qb de 15 cm de espesor, enfoscada y bruñida interiormente con mortero de cemento M-160 (1:3) formando aristas y esquinas a media caña, cerrada superiormente con tapa prefabricada de hormigón armado con cierre hermético al paso de los olores mefíticos. Incluso piezas de PVC para encuentros, cortadas longitudinalmente, realizando con ellas los correspondientes empalmes y asentándolas convenientemente con el hormigón en el fondo de la arqueta, conexiones de conducciones y remates. Completamente terminada sin incluir la excavación ni el relleno del trasdós.
Incluye: El transporte y movimiento vertical y horizontal de los materiales en obra, incluso carga y descarga de los camiones. Replanteo de la arqueta. Eliminación de las tierras sueltas del fondo de la excavación. Vertido y compactación del hormigón en formación de solera. Formación de la obra de fábrica con ladrillos, previamente humedecidos, colocados con mortero. Empalme y rejuntado de los colectores a la arqueta. Relleno de hormigón para formación de pendientes y colocación de las piezas de PVC en el fondo de la arqueta. Enfoscado y bruñido con mortero, redondeando los ángulos del fondo y de las paredes interiores de la arqueta. Realización del cierre hermético y colocación de la tapa y los accesorios. Protección de la arqueta frente a golpes y obturaciones, en especial durante el relleno y compactación. Parte proporcional de medios auxiliares.
Criterio de medición de proyecto: unidad proyectada, según documentación gráfica de Proyecto.

| Código | Ud | Descripción | Rendimiento | Precio | Importe |
|---|---|---|---|---|---|
| mt10hmf010a | m³ | Hormigón HM-30/B/20/I+Qb, fabricado en central SR, vertido con cubilote. | 0.185 | 70.26 | 13.00 |
| mt04lpv010a | Ud | Ladrillo cerámico perforado (panal), para revestir, 24x12x9 cm. | 70.000 | 0.18 | 12.60 |
| mt09mor010c | m³ | Mortero de cemento M-40 (1:6), confeccionado en obra. | 0.029 | 62.35 | 1.81 |
| mt11var110 | Ud | Conjunto de piezas de PVC para realizar en el fondo de la arqueta de paso los cauces correspondientes. | 1.000 | 6.26 | 6.26 |
| mt09mor010f | m³ | Mortero de cemento M-160 (1:3), confeccionado en obra. | 0.024 | 74.81 | 1.80 |
| mt11var100 | Ud | Conjunto de elementos necesarios para garantizar el cierre hermético al paso de olores mefíticos en arquetas de saneamiento, compuesto por: angulares y chapas metálicas con sus elementos de fijación y anclaje, junta de neopreno, aceite y demás accesorios. | 1.000 | 8.69 | 8.69 |
| mt11arf010b | Ud | Tapa de hormigón armado prefabricada, 60x60x6 cm, (para arqueta de 51x51 cm). | 1.000 | 19.72 | 19.72 |
| mo010 | h | Oficial 1ª construcción. | 1.723 | 13.51 | 23.28 |
| mo059 | h | Peón ordinario construcción. | 1.228 | 12.65 | 15.53 |
| % | % | Costes directos complementarios | 2 % | 102.69 | 2.05 |
|  |  | Costes directos |  |  | 104.74 |

**UAC010** m Tubería enterrada en terreno no agresivo, formada por tubo de PVC corrugado para saneamiento sin presión, enterrado, serie SN-4, rigidez anular nominal 4 kN/m² según UNE-EN 1401-1, unión con junta elástica, de 200 mm de diámetro.
57.160 m
Suministro y montaje de tubería enterrada en terreno no agresivo, formada por tubo de PVC corrugado para saneamiento sin presión, enterrado, serie SN-4, rigidez anular nominal 4 kN/m² según UNE-EN 1401-1, unión con junta elástica, de 200 mm de diámetro y sección circular, con una pendiente mínima del 0,50%, para conducción de saneamiento sin presión, colocada sobre cama o lecho de arena de 10 cm de espesor, debidamente compactada y nivelada mediante equipo manual con pisón vibrante, relleno lateral compactando hasta los riñones y posterior relleno con la misma arena hasta 30 cm por encima de la generatriz superior, sin incluir la excavación ni el posterior relleno principal de las zanjas. Incluso p/p de piezas especiales, juntas y lubricante para montaje de uniones elásticas y accesorios. Totalmente colocada y probada según Pliego de Prescripciones Técnicas Generales para tuberías de saneamiento de poblaciones del M.O.P.U.
Incluye: El transporte y movimiento vertical y horizontal de los materiales en obra, incluso carga y descarga de los camiones. Replanteo y trazado del colector. Eliminación de las tierras sueltas del fondo de la excavación. Presentación en seco de tubos y piezas especiales. Ejecución del lecho de arena para asiento del tubo. Descenso y colocación de los colectores en el fondo de la zanja. Montaje de la instalación empezando por el extremo de cabecera. Formación de uniones entre piezas. Ejecución del relleno envolvente. Pruebas de servicio. Eliminación de restos, limpieza final y retirada de restos a vertedero. Parte proporcional de medios auxiliares.
Criterio de medición de proyecto: longitud medida en proyección horizontal, de cara interior a cara interior de arquetas u otros elementos de unión, según documentación gráfica de Proyecto.

| Código | Ud | Descripción | Rendimiento | Precio | Importe |
|---|---|---|---|---|---|
| mt11tpr010ab | m | Tubo de PVC corrugado para saneamiento sin presión, enterrado, serie SN-4, rigidez anular nominal 4 kN/m² según UNE-EN 1401-1, unión con junta elástica, de 200 mm de diámetro, incluso juntas de goma y lubricante. (material) | 1.050 | 11.32 | 11.89 |
| mt01ara010 | m³ | Arena de 0 a 5 mm de diámetro. | 0.329 | 12.23 | 4.02 |
| mq01ret020 | h | Retrocargadora s/neumáticos 75 CV. | 0.040 | 34.13 | 1.37 |
| mq02rop020 | h | Pisón vibrante de 80 kg, con placa de 30x30 cm, tipo rana. | 0.272 | 2.57 | 0.70 |
| mo010 | h | Oficial 1ª construcción. | 0.187 | 13.51 | 2.53 |
| mo059 | h | Peón ordinario construcción. | 0.216 | 12.65 | 2.73 |
| % | % | Costes directos complementarios | 2 % | 23.24 | 0.46 |
|  |  | Costes directos |  |  | 23.70 |

**UAI010** m Sumidero longitudinal de fábrica, para zonas de tráfico B-125 (aceras, zonas peatonales o aparcamientos comunitarios), de 200 mm de ancho interior y 400 mm de alto, con rejilla de entramado de acero galvanizado.
3.000 m
Formación de sumidero longitudinal de fábrica, para zonas de tráfico B-125 (aceras, zonas peatonales o aparcamientos comunitarios), de 200 mm de ancho interior y 400 mm de alto, realizado sobre solera de hormigón en masa HM-20/B/20/I de 15 cm de espesor, con paredes de fábrica de ladrillo perforado de 1/2 pie de espesor, sentado con mortero de cemento M-40 (1:6), enfoscada y bruñida interiormente con mortero de cemento M-160 (1:3), con rejilla y marco de entramado de acero galvanizado, piezas especiales y recibido. Incluso p/p de sifón en línea registrable colocado a la salida del sumidero para garantizar el sello hidráulico. Completamente terminado. Incluyendo el relleno del trasdós con hormigón y sin incluir la excavación.
Incluye: El transporte y movimiento vertical y horizontal de los materiales en obra, incluso carga y descarga de los camiones. Replanteo y trazado del sumidero. Saneamiento de las tierras sueltas del fondo previamente excavado. Vertido y compactación del hormigón en formación de solera. Formación de la obra de fábrica con ladrillos, previamente humedecidos, colocados con mortero. Empalme y rejuntado de la tubería al sumidero. Colocación del sifón en línea. Enfoscado y bruñido por el interior con mortero de cemento, redondeando ángulos. Relleno del trasdós. Colocación del marco y la rejilla. Protección frente a obturaciones y tráfico pesado. Eliminación de restos, limpieza final y retirada de restos a vertedero. Parte proporcional de medios auxiliares.
Criterio de medición de proyecto: longitud medida según documentación gráfica de Proyecto.

| Código | Ud | Descripción | Rendimiento | Precio | Importe |
|---|---|---|---|---|---|
| mt10hmf010d | m³ | Hormigón HM-20/B/20/I, fabricado en central normal, vertido con cubilote. | 0.059 | 57.26 | 3.38 |
| mt04lpv010a | Ud | Ladrillo cerámico perforado (panal), para revestir, 24x12x9 cm. | 36.000 | 0.18 | 6.48 |
| mt09mor010c | m³ | Mortero de cemento M-40 (1:6), confeccionado en obra. | 0.030 | 62.35 | 1.87 |
| mt09mor010f | m³ | Mortero de cemento M-160 (1:3), confeccionado en obra. | 0.015 | 74.81 | 1.12 |
| mt11rej020ba | Ud | Marco y rejilla de de entramado de acero galvanizado, de 200 mm de ancho y 500 mm de longitud, para canaleta de 200 mm de ancho interior y 400 mm de alto, clase B-125 según UNE-EN 124, carga de rotura 125 kN. (material) | 2.000 | 14.44 | 28.88 |
| mt11var120a | Ud | Sifón en línea, registrable, de PVC, de 110 mm de diámetro. (material) | 0.200 | 29.69 | 5.94 |
| mo010 | h | Oficial 1ª construcción. | 1.532 | 13.51 | 20.70 |
| mo059 | h | Peón ordinario construcción. | 0.766 | 12.65 | 9.69 |
| % | % | Costes directos complementarios | 2 % | 78.06 | 1.56 |
|  |  | Costes directos |  |  | 79.62 |

**UAI020** Ud Imbornal prefabricado de hormigón, de 50x30x60 cm.
7.000 Ud
Suministro y montaje de imbornal prefabricado de hormigón fck=25 MPa, de 50x30x60 cm de medidas interiores, para recogida de aguas pluviales, colocado sobre solera de hormigón en masa HM-20/P/20/I de 10 cm de espesor y rejilla de fundición dúctil normalizada, clase C-250 según UNE-EN 124, compatible con superficies de adoquín, hormigón o asfalto en caliente, abatible y antirrobo, con marco de fundición del mismo tipo, enrasada al pavimento. Totalmente instalado y conexionado a la red general de desagüe. Completamente terminado. Incluyendo la excavación manual y el relleno del trasdós con material granular.
Incluye: El transporte y movimiento vertical y horizontal de los materiales en obra, incluso carga y descarga de los camiones. Replanteo y trazado del imbornal en planta y alzado. Excavación. Saneamiento de las tierras sueltas del fondo previamente excavado. Vertido y compactación del hormigón en formación de solera. Colocación del imbornal prefabricado. Empalme y rejuntado del imbornal al colector. Relleno del trasdós. Colocación del marco y la rejilla. Protección frente a obturaciones y tráfico pesado. Eliminación de restos, limpieza final y retirada de restos a vertedero. Parte proporcional de medios auxiliares.
Criterio de medición de proyecto: unidad proyectada, según documentación gráfica de Proyecto.

| Código | Ud | Descripción | Rendimiento | Precio | Importe |
|---|---|---|---|---|---|
| mt11arh011a | Ud | Imbornal con fondo y salida frontal, registrable, prefabricada de hormigón fck=25 MPa, de 50x30x60 cm de medidas interiores, para saneamiento. (material) | 1.000 | 29.82 | 29.82 |
| mt11rej010a | Ud | Marco y rejilla de fundición dúctil, clase C-250 según UNE-EN 124, abatible y provista de cadena antirrobo, de 300x300 mm, para imbornal, incluso revestimiento de pintura bituminosa y relieves antideslizantes en la parte superior. (material) | 1.000 | 34.37 | 34.37 |
| mt10hmf010f | m³ | Hormigón HM-20/P/20/I, fabricado en central normal, vertido con cubilote. | 0.048 | 55.38 | 2.66 |
| mt01arr010a | t | Grava de cantera, de 19 a 25 mm de diámetro. (material) | 0.529 | 7.36 | 3.89 |
| mo010 | h | Oficial 1ª construcción. | 0.492 | 13.51 | 6.65 |
| mo059 | h | Peón ordinario construcción. | 0.492 | 12.65 | 6.22 |
| % | % | Costes directos complementarios | 2 % | 83.61 | 1.67 |
|  |  | Costes directos |  |  | 85.28 |

### UJ Jardinería

**UJC020** m² Césped por siembra de mezcla de semillas.
405.000 m²
Formación de césped por siembra de mezcla de semillas de lodium, agrostis, festuca y poa.
Incluye: El transporte y movimiento vertical y horizontal de los materiales en obra, incluso carga y descarga de los camiones. Preparación del terreno y abonado de fondo. Rastrillado y retirada de todo material de tamaño superior a 2 cm. Distribución de semillas. Tapado con mantillo. Primer riego. Eliminación de restos, limpieza final y retirada de restos a vertedero. Parte proporcional de medios auxiliares.
Criterio de medición de proyecto: superficie medida según documentación gráfica de Proyecto.

| Código | Ud | Descripción | Rendimiento | Precio | Importe |
|---|---|---|---|---|---|
| mt48tis010 | kg | Mezcla de semilla para césped. (material) | 0.030 | 5.20 | 0.16 |
| mt48tie030 | m³ | Tierra vegetal cribada. (material) | 0.150 | 13.12 | 1.97 |
| mt48tie040 | kg | Mantillo limpio cribado. (material) | 6.000 | 0.03 | 0.18 |
| mt48tif020 | kg | Abono para presiembra de césped. (material) | 0.100 | 0.43 | 0.04 |
| mt08aaa010a | m³ | Agua. (material) | 0.150 | 0.65 | 0.10 |
| mq09rod010 | h | Rodillo ligero. (maquinaria) | 0.027 | 3.24 | 0.09 |
| mq09mot010 | h | Motocultor 60/80 cm. (maquinaria) | 0.054 | 36.81 | 1.99 |
| mo026 | h | Oficial 1ª jardinero. (mano de obra) | 0.111 | 13.51 | 1.50 |
| mo060 | h | Peón jardinero. (mano de obra) | 0.222 | 12.65 | 2.81 |
| % | % | Costes directos complementarios | 2 % | 8.84 | 0.18 |
|  |  | Costes directos |  |  | 9.02 |

**UJM010** m² Macizo de Milenrama (Achillea millefolium) de 0,15-0,60 m de altura, a razón de 4 plantas/m².
81.000 m²
Suministro, apertura de hoyo y plantación de macizo de Milenrama (Achillea millefolium) de 0,15-0,60 m de altura, a razón de 4 plantas/m², suministradas en contenedor.
Incluye: El transporte y movimiento vertical y horizontal de los materiales en obra, incluso carga y descarga de los camiones. Laboreo y preparación del terreno con motocultor, abonado, recebo de mantillo y primer riego, según las proporciones señaladas en este precio. Eliminación de restos, limpieza final y retirada de restos a vertedero. Parte proporcional de medios auxiliares.
Criterio de medición de proyecto: superficie medida según documentación gráfica de Proyecto.

| Código | Ud | Descripción | Rendimiento | Precio | Importe |
|---|---|---|---|---|---|
| mt48epa010a | Ud | Milenrama (Achillea millefolium) de 0,15-0,60 m de altura, suministrada en contenedor de 8x8 cm. (material) | 4.000 | 1.92 | 7.68 |
| mt48tie040 | kg | Mantillo limpio cribado. | 6.000 | 0.03 | 0.18 |
| mt48tie020 | kg | Substrato vegetal fertilizado. (material) | 6.000 | 0.54 | 3.24 |
| mt08aaa010a | m³ | Agua. | 0.050 | 0.65 | 0.03 |
| mq09mot010 | h | Motocultor 60/80 cm. | 0.054 | 36.81 | 1.99 |
| mo026 | h | Oficial 1ª jardinero. | 0.111 | 13.51 | 1.50 |
| mo060 | h | Peón jardinero. | 0.278 | 12.65 | 3.52 |
| % | % | Costes directos complementarios | 2 % | 18.14 | 0.36 |
|  |  | Costes directos |  |  | 18.50 |

**UJM020** m² Rocalla mixta de piedra caliza de coquera sin trabajar, arbustos de Abelia (Abelia x grandiflora) de 0,6-1,5 m de altura a razón de 1 arbustos/m².
54.000 m²
Formación de rocalla mixta de piedra caliza de coquera sin trabajar, arbustos de Abelia (Abelia x grandiflora) de 0,6-1,5 m de altura a razón de 1 arbustos/m², suministrados en contenedor. Incluso coníferas enanas a razón de 0,6 ud/m².
Incluye: El transporte y movimiento vertical y horizontal de los materiales en obra, incluso carga y descarga de los camiones. Remodelado, cava y abonado del terreno. Colocación de piedras. Distribución y plantación de los arbustos. Cubrición con mantillo. Primer riego. Eliminación de restos, limpieza final y retirada de restos a vertedero. Parte proporcional de medios auxiliares.
Criterio de medición de proyecto: superficie medida según documentación gráfica de Proyecto.

| Código | Ud | Descripción | Rendimiento | Precio | Importe |
|---|---|---|---|---|---|
| mt48ebp010a | Ud | Abelia (Abelia x grandiflora) de 0,6-1,5 m de altura, suministrada en contenedor de 1,3 litros, D=14 cm. (material) | 1.000 | 4.16 | 4.16 |
| mt01arj030a | m³ | Piedra caliza de coquera sin trabajar. (material) | 0.075 | 52.91 | 3.97 |
| mt48ecr020 | Ud | Conífera enana de 0,2-0,4 m de altura, para rocalla. (material) | 0.600 | 5.74 | 3.44 |
| mt48tie040 | kg | Mantillo limpio cribado. | 4.000 | 0.03 | 0.12 |
| mt48tie020 | kg | Substrato vegetal fertilizado. | 4.000 | 0.54 | 2.16 |
| mt08aaa010a | m³ | Agua. | 0.050 | 0.65 | 0.03 |
| mo026 | h | Oficial 1ª jardinero. | 0.278 | 13.51 | 3.76 |
| mo060 | h | Peón jardinero. | 0.444 | 12.65 | 5.62 |
| % | % | Costes directos complementarios | 2 % | 23.26 | 0.47 |
|  |  | Costes directos |  |  | 23.73 |

**UJP010** Ud Mimosa (Acacia dealbata), suministrado en contenedor.
10.000 Ud
Suministro, apertura de hoyo de 60x60x60 cm por medios mecánicos y plantación de Mimosa (Acacia dealbata), suministrado en contenedor. Incluso p/p de aportación de tierra vegetal seleccionada y cribada, substratos vegetales fertilizados, formación de alcorque y primer riego.
Incluye: El transporte y movimiento vertical y horizontal de los materiales en obra, incluso carga y descarga de los camiones. Laboreo y preparación del terreno con medios mecánicos, abonado, plantación y primer riego. Eliminación de restos, limpieza final y retirada de restos a vertedero. Parte proporcional de medios auxiliares.
Criterio de medición de proyecto: unidad proyectada, según documentación gráfica de Proyecto.

| Código | Ud | Descripción | Rendimiento | Precio | Importe |
|---|---|---|---|---|---|
| mt48eap010a | Ud | Mimosa (Acacia dealbata) de 12 a 14 cm de perímetro de tronco a 1 m del suelo, suministrado en contenedor de 50 litros, D=50 cm cm. (material) | 1.000 | 133.08 | 133.08 |
| mt48tie030 | m³ | Tierra vegetal cribada. | 0.100 | 13.12 | 1.31 |
| mt48tie020 | kg | Substrato vegetal fertilizado. | 0.010 | 0.54 | 0.01 |
| mt08aaa010a | m³ | Agua. | 0.040 | 0.65 | 0.03 |
| mq01exn020 | h | Excavadora hidráulica s/neumáticos 84 CV. (maquinaria) | 0.055 | 42.91 | 2.36 |
| mq04dua020 | h | Dumper autocargable de 2 t de carga útil, con mecanismo hidráulico. | 0.055 | 5.66 | 0.31 |
| mo026 | h | Oficial 1ª jardinero. | 0.167 | 13.51 | 2.26 |
| mo060 | h | Peón jardinero. | 0.333 | 12.65 | 4.21 |
| % | % | Costes directos complementarios | 2 % | 143.57 | 2.87 |
|  |  | Costes directos |  |  | 146.44 |

**UJV010** m Seto de Aligustre (Ligustrum japonicum) de 0,3-0,5 m de altura, con una densidad de 4 plantas/m.
34.860 m
Formación de seto de Aligustre (Ligustrum japonicum) de 0,3-0,5 m de altura, con una densidad de 4 plantas/m, suministradas en contenedor y plantadas en zanja.
Incluye: El transporte y movimiento vertical y horizontal de los materiales en obra, incluso carga y descarga de los camiones. Apertura de zanja con los medios indicados, abonado, formación de rígola y primer riego. Eliminación de restos, limpieza final y retirada de restos a vertedero. Parte proporcional de medios auxiliares.
Criterio de medición de proyecto: longitud medida según documentación gráfica de Proyecto.

| Código | Ud | Descripción | Rendimiento | Precio | Importe |
|---|---|---|---|---|---|
| mt48ecr010aa | Ud | Aligustre (Ligustrum japonicum), de 0,3-0,5 m de altura, suministrada en contenedor. (material) | 4.000 | 0.47 | 1.88 |
| mt48tie020 | kg | Substrato vegetal fertilizado. | 1.500 | 0.54 | 0.81 |
| mt08aaa010a | m³ | Agua. | 1.500 | 0.65 | 0.98 |
| mq01pan070 | h | Minicargadora s/neumáticos 40 CV. (maquinaria) | 0.110 | 28.95 | 3.18 |
| mo026 | h | Oficial 1ª jardinero. | 0.089 | 13.51 | 1.20 |
| mo060 | h | Peón jardinero. | 0.278 | 12.65 | 3.52 |
| % | % | Costes directos complementarios | 2 % | 11.57 | 0.23 |
|  |  | Costes directos |  |  | 11.80 |

**UJV020** m Cerramiento natural de brezo.
46.480 m
Formación de cerramiento natural de de brezo, tejido con alambre galvanizado, suministrado en rollos de uno a dos metros de altura, colocado verticalmente sobre un soporte existente (no incluido en este precio). Completamente terminado.
Incluye: El transporte y movimiento vertical y horizontal de los materiales en obra, incluso carga y descarga de los camiones. Sujeciones de alambre galvanizado. Eliminación de restos, limpieza final y retirada de restos a vertedero. Parte proporcional de medios auxiliares.
Criterio de medición de proyecto: longitud medida según documentación gráfica de Proyecto.

| Código | Ud | Descripción | Rendimiento | Precio | Importe |
|---|---|---|---|---|---|
| mt48cnj010a | m² | Brezo natural tejido en rollos, H=1-2 m. (material) | 1.000 | 8.96 | 8.96 |
| mo026 | h | Oficial 1ª jardinero. | 0.278 | 13.51 | 3.76 |
| mo060 | h | Peón jardinero. | 0.278 | 12.65 | 3.52 |
| % | % | Costes directos complementarios | 2 % | 16.24 | 0.32 |
|  |  | Costes directos |  |  | 16.56 |

### UV Cerramientos

**UVA010** m Valla formada por cercado de alambre ondulado A-40 de 12x12 mm de luz de malla y alambre de 2,0 mm, de 1 m de altura sobre murete de 1 m de altura de 1/2 pie de espesor de fábrica, de ladrillo cerámico hueco triple, para revestir, 33x16x11 cm, recibida con mortero de cemento M-40 (1:6).
127.950 m
Formación de valla mediante cercado de alambre ondulado A-40 de 12x12 mm de luz de malla y alambre de 2,0 mm, de 1 m de altura, recercada con tubo metálico rectangular de 25x25x1,5 mm y postes intermedios cada 2,6 m de tubo galvanizado de 60x60x1,5 mm, completamente montado sobre murete de 1 m de altura de 1/2 pie de espesor de fábrica, de ladrillo cerámico hueco triple, para revestir, 33x16x11 cm, recibida con mortero de cemento M-40 (1:6) apoyado sobre cimentación de hormigón HA-25/B/20/IIa armado con acero B 500 S UNE 36068. Incluso p/p de excavación, enfoscado en ambas caras con mortero de cemento M-40 (1:6), pieza superior de coronación, ejecución de encuentros, pilastras de arriostramiento, piezas especiales y accesorios, según NTE-FFB, recibido de postes con mortero de cemento M-40 (1:6), tensores y grupillas.
Incluye: El transporte y movimiento vertical y horizontal de los materiales en obra, incluso carga y descarga de los camiones. Excavación de la zanja para cimentación. Vertido del hormigón de limpieza. Colocación de las armaduras con separadores homologados. Vertido, vibrado y curado del hormigón. Limpieza y preparación de la superficie de apoyo. Replanteo de los muros a realizar. Colocación y aplomado de miras en las esquinas. Marcado de las hiladas y tendido de hilos entre éstas. Colocación de plomos fijos en las aristas. Colocación de las piezas por hiladas a nivel. Protección de la obra recién ejecutada frente a lluvias, heladas y temperaturas elevadas. Replanteo de alineaciones y niveles. Marcado de la situación de los postes y tornapuntas. Colocación de los postes. Vertido del mortero para agarre de postes. Aplomado y alineación de postes y tornapuntas. Enfoscado de paramentos. Colocación de accesorios. Colocación de la malla y atirantado del conjunto. Protección frente a golpes. Eliminación de restos, limpieza final y retirada de escombros a vertedero. Parte proporcional de andamiajes y medios auxiliares.
Criterio de medición de proyecto: longitud medida según documentación gráfica de Proyecto, deduciendo los huecos de superficie mayor de 1 m².

| Código | Ud | Descripción | Rendimiento | Precio | Importe |
|---|---|---|---|---|---|
| mt10hmf010d | m³ | Hormigón HM-20/B/20/I, fabricado en central normal, vertido con cubilote. | 0.050 | 57.26 | 2.86 |
| mt07aco020a | Ud | Separador de plástico rígido, homologado para cimentaciones. | 2.000 | 0.12 | 0.24 |
| mt07aco010c | kg | Acero en barras corrugadas, B 500 S UNE 36068, elaborado en taller y colocado en obra, diámetros varios. | 10.600 | 0.94 | 9.96 |
| mt10haf010 | m³ | Hormigón HA-25/B/20/IIa, fabricado en central vertido con cubilote. | 0.250 | 72.21 | 18.05 |
| mt09mor010c | m³ | Mortero de cemento M-40 (1:6), confeccionado en obra. | 0.011 | 62.35 | 0.69 |
| mt04lvc010i | Ud | Ladrillo cerámico hueco triple, para revestir, 33x16x11 cm. | 18.900 | 0.30 | 5.67 |
| mt09mor010c | m³ | Mortero de cemento M-40 (1:6), confeccionado en obra. | 0.080 | 62.35 | 4.99 |
| mt09mor010c | m³ | Mortero de cemento M-40 (1:6), confeccionado en obra. | 0.005 | 62.35 | 0.31 |
| mt20ahp010bb | m | Albardilla prefabricada de hormigón de color blanco, para cubrición de muros, en piezas de 50x20x5 cm, con goterón. (material) | 1.050 | 6.85 | 7.19 |
| mt48vao030a | m | Tubo de acero galvanizado, 25x25x1,5 mm. (material) | 2.910 | 0.66 | 1.92 |
| mt09mor010c | m³ | Mortero de cemento M-40 (1:6), confeccionado en obra. | 0.001 | 62.35 | 0.06 |
| mt48vao020aa | Ud | Tubo de acero galvanizado, 60x60x1,5 mm, altura 1 m. (material) | 0.400 | 1.80 | 0.72 |
| mt48vao010a | m² | Alambrado ondulado de acero galvanizado tipo A-40, 12x12 mm de luz de malla y 2,0 mm de diámetro. (material) | 1.050 | 13.43 | 14.10 |
| mq01exn030 | h | Excavadora hidráulica s/neumáticos 100 CV. | 0.073 | 44.36 | 3.24 |
| mo010 | h | Oficial 1ª construcción. | 2.738 | 13.51 | 36.99 |
| mo046 | h | Ayudante construcción. | 2.008 | 12.68 | 25.46 |
| mo059 | h | Peón ordinario construcción. | 0.109 | 12.65 | 1.38 |
| % | % | Costes directos complementarios | 2 % | 133.83 | 2.68 |
|  |  | Costes directos |  |  | 136.51 |

**UVP010a** Ud Puerta cancela metálica de carpintería metálica, de una hoja batiente, dimensiones 250x200 cm, para acceso de vehículos, apertura manual.
1.000 Ud
Suministro y colocación de puerta cancela metálica de carpintería metálica, de una hoja batiente, dimensiones 250x200 cm, perfiles rectangulares en cerco zócalo inferior realizado con chapa grecada de 1,2 mm de espesor a dos caras, para acceso de vehículos. Apertura manual. Incluso p/p de bisagras o anclajes metálicos laterales de los bastidores sentados con hormigón HM-25/B/20/I, armadura portante de la cancela y recibidos a obra, elementos de anclaje, herrajes de seguridad y cierre, acabado con imprimación antioxidante y accesorios. Totalmente montada y en funcionamiento. Según UNE-EN 13241-1.
Incluye: El transporte y movimiento vertical y horizontal de los materiales en obra, incluso carga y descarga de los camiones. Excavación de tierras. Replanteo. Colocación y fijación de los perfiles guía. Colocación y fijación del eje a los soportes. Aplomado y nivelación de los elementos. Vertido del hormigón. Montaje del sistema de apertura. Montaje del sistema de accionamiento. Repaso y engrase de mecanismos y guías. Protección frente a golpes y paso de vehículos. Eliminación de restos, limpieza final y retirada de restos a vertedero. Parte proporcional de andamiajes y medios auxiliares.
Criterio de medición de proyecto: unidad proyectada, según documentación gráfica de Proyecto.

| Código | Ud | Descripción | Rendimiento | Precio | Importe |
|---|---|---|---|---|---|
| mt10hmf010g | m³ | Hormigón HM-25/B/20/I, fabricado en central normal, vertido con cubilote. (material) | 0.075 | 58.56 | 4.39 |
| mt09mor010e | m³ | Mortero de cemento M-80 (1:4), confeccionado en obra. | 0.050 | 69.59 | 3.48 |
| mt48vpc010aaa | m² | Puerta cancela metálica en valla exterior, para acceso de vehículos, una hoja batiente, carpintería metálica con p/p de bisagras o anclajes metálicos laterales de los bastidores, armadura portante de la cancela, elementos de anclaje, herrajes de seguridad y cierre, acabado con imprimación antioxidante y accesorios. (material) | 5.000 | 262.50 | 1312.50 |
| mo010 | h | Oficial 1ª construcción. | 3.086 | 13.51 | 41.69 |
| mo059 | h | Peón ordinario construcción. | 3.086 | 12.65 | 39.04 |
| mo009 | h | Oficial 1ª cerrajero. | 1.010 | 13.72 | 13.86 |
| mo031 | h | Ayudante cerrajero. | 1.010 | 12.72 | 12.85 |
| % | % | Costes directos complementarios | 2 % | 1427.81 | 28.56 |
|  |  | Costes directos |  |  | 1456.37 |

**UVP010** Ud Puerta cancela metálica de carpintería metálica, de una hoja batiente, dimensiones 100x200 cm, para acceso peatonal, apertura manual.
1.000 Ud
Suministro y colocación de puerta cancela metálica de carpintería metálica, de una hoja batiente, dimensiones 100x200 cm, perfiles rectangulares en cerco zócalo inferior realizado con chapa grecada de 1,2 mm de espesor a dos caras, para acceso peatonal. Apertura manual. Incluso p/p de bisagras o anclajes metálicos laterales de los bastidores, armadura portante de la cancela y recibidos a obra, elementos de anclaje, herrajes de seguridad y cierre, acabado con imprimación antioxidante y accesorios. Totalmente montada y en funcionamiento.
Incluye: El transporte y movimiento vertical y horizontal de los materiales en obra, incluso carga y descarga de los camiones. Excavación de tierras. Replanteo. Colocación y fijación de los perfiles guía. Colocación y fijación del eje a los soportes. Aplomado y nivelación de los elementos. Montaje del sistema de apertura. Montaje del sistema de accionamiento. Repaso y engrase de mecanismos y guías. Protección frente a golpes y paso de vehículos. Eliminación de restos, limpieza final y retirada de restos a vertedero. Parte proporcional de andamiajes y medios auxiliares.
Criterio de medición de proyecto: unidad proyectada, según documentación gráfica de Proyecto.

| Código | Ud | Descripción | Rendimiento | Precio | Importe |
|---|---|---|---|---|---|
| mt09mor010e | m³ | Mortero de cemento M-80 (1:4), confeccionado en obra. | 0.020 | 69.59 | 1.39 |
| mt48vpc020a | m² | Puerta cancela metálica en valla exterior, para acceso de peatones, en hoja abatible, carpintería metálica. (material) | 2.000 | 265.12 | 530.24 |
| mo010 | h | Oficial 1ª construcción. | 1.234 | 13.51 | 16.67 |
| mo059 | h | Peón ordinario construcción. | 1.234 | 12.65 | 15.61 |
| mo009 | h | Oficial 1ª cerrajero. | 0.404 | 13.72 | 5.54 |
| mo031 | h | Ayudante cerrajero. | 0.404 | 12.72 | 5.14 |
| % | % | Costes directos complementarios | 2 % | 574.59 | 11.49 |
|  |  | Costes directos |  |  | 586.08 |

### UX Pavimentos exteriores

**UXL010** m² Solado de loseta de hormigón para uso exterior en pavimentación de aceras, modelo 4 pastillas, resistencia a flexión T, carga de rotura 3, resistencia al desgaste G, 20x20x3 cm, gris, para exteriores, colocado al tendido sobre capa de arena-cemento.
135.000 m²
Suministro y colocación de pavimento de loseta de hormigón para uso exterior en pavimentación de aceras, modelo 4 pastillas, clase resistente a flexión T, clase resistente según la carga de rotura 3, clase de desgaste por abrasión G, formato nominal 20x20x3 cm, color gris, según UNE-EN 1339, colocado al tendido sobre capa de arena-cemento de 3 cm de espesor, sin aditivos, con 250 kg/m³ de cemento Portland con caliza CEM II/B-L 32,5 R y arena de cantera granítica, dejando entre ellas una junta de separación de entre 1,5 y 3 mm. Todo ello realizado sobre firme compuesto por base rígida de hormigón en masa (HM-20/P/20/I), de 10 cm de espesor, vertido desde camión con extendido y vibrado manual con regla vibrante de 3 m, con acabado maestreado ejecutada según pendientes del proyecto y colocado sobre explanada con índice CBR > 5 (California Bearing Ratio), no incluida en este precio. Incluso p/p de juntas estructurales y de dilatación, cortes a realizar para ajustarlas a los bordes del confinamiento o a las intrusiones existentes en el pavimento y relleno de juntas con lechada de cemento 1/2 CEM II/A-P 32,5 R. Según NTE-RSR.
Incluye: El transporte y movimiento vertical y horizontal de los materiales en obra, incluso carga y descarga de los camiones. Replanteo de la maestra y niveles mediante el tendido de cordeles. Extendido y compactación de la base de hormigón. Limpieza y humectación de la base. Extendido de la capa de arena-cemento. Espolvoreo con cemento de la superficie de la capa de mortero. Colocación al tendido de las baldosas una vez humedecidas. Formación de juntas. Relleno de juntas. Limpieza. Protección del elemento frente al tránsito, lluvias, heladas y temperaturas elevadas. Eliminación de restos, limpieza final y retirada de escombros a vertedero. Parte proporcional de medios auxiliares.
Criterio de medición de proyecto: superficie medida según documentación gráfica de Proyecto. No se han tenido en cuenta los retaceos como factor de influencia para incrementar la medición, toda vez que en la descomposición se ha considerado el tanto por cien de roturas general.

| Código | Ud | Descripción | Rendimiento | Precio | Importe |
|---|---|---|---|---|---|
| mt10hmf010e | m³ | Hormigón HM-20/P/20/I, fabricado en central normal, vertido desde camión. (material) | 0.100 | 53.14 | 5.31 |
| mt09mcr300b | m³ | Arena-cemento, sin aditivos, con 250 kg/m³ de cemento Portland CEM II/B-L 32,5 R y arena de cantera granítica, confeccionado en obra. (material) | 0.032 | 62.43 | 2.00 |
| mt08cem011a | kg | Cemento Portland CEM II/B-L 32,5 R, en sacos. (material) | 1.000 | 0.09 | 0.09 |
| mt18bhi010 | m² | Loseta de hormigón para uso exterior en pavimentación de aceras, modelo 4 pastillas, clase resistente a flexión T, clase resistente según la carga de rotura 3, clase de desgaste por abrasión G, formato nominal 20x20x3 cm, color gris, según UNE-EN 1339. (material) | 1.050 | 5.72 | 6.01 |
| mt09lec020a | m³ | Lechada de cemento 1/2 CEM II/B-P 32,5 N. (material) | 0.001 | 69.91 | 0.07 |
| mq04dua020 | h | Dumper autocargable de 2 t de carga útil, con mecanismo hidráulico. | 0.018 | 5.66 | 0.10 |
| mq08vib020 | h | Regla vibrante de 3 m. | 0.049 | 2.39 | 0.12 |
| mo010 | h | Oficial 1ª construcción. | 0.018 | 13.51 | 0.24 |
| mo059 | h | Peón ordinario construcción. | 0.050 | 12.65 | 0.63 |
| mo013 | h | Oficial 1ª solador. | 0.500 | 13.51 | 6.76 |
| mo034 | h | Ayudante solador. | 0.278 | 12.68 | 3.53 |
| % | % | Costes directos complementarios | 2 % | 24.86 | 0.50 |
|  |  | Costes directos |  |  | 25.36 |

**UXB010** m Bordillo prefabricado de hormigón, 40x20x10 cm, para jardín.
27.890 m
Suministro y colocación de piezas de bordillo prefabricado de hormigón, 40x20x10 cm, para jardín, con cara superior redondeada o achaflanada, según UNE-EN 1340. Todo ello realizado sobre firme compuesto por base de hormigón HM-20/P/20/I de 10 cm de espesor, ejecutada según pendientes del proyecto y colocado sobre explanada, no incluida en este precio. Incluso p/p de excavación, rejuntado con mortero de cemento M-40 (1:6) y limpieza.
Incluye: El transporte y movimiento vertical y horizontal de los materiales en obra, incluso carga y descarga de los camiones. Replanteo de alineaciones y niveles. Vertido y extendido del hormigón. Colocación de las piezas. Relleno de juntas con mortero. Asentado y nivelación. Protección frente a golpes, lluvias, heladas y temperaturas elevadas. Eliminación de restos, limpieza final y retirada de escombros a vertedero. Parte proporcional de medios auxiliares.
Criterio de medición de proyecto: longitud medida según documentación gráfica de Proyecto.

| Código | Ud | Descripción | Rendimiento | Precio | Importe |
|---|---|---|---|---|---|
| mt10hmf010f | m³ | Hormigón HM-20/P/20/I, fabricado en central normal, vertido con cubilote. | 0.032 | 55.38 | 1.77 |
| mt09mor010c | m³ | Mortero de cemento M-40 (1:6), confeccionado en obra. | 0.002 | 62.35 | 0.12 |
| mt18jbh010aa | m | Bordillo prefabricado de hormigón, 40x20x10 cm, para jardín, con cara superior redondeada o achaflanada, según UNE-EN 1340. (material) | 2.625 | 3.38 | 8.87 |
| mt09mor010c | m³ | Mortero de cemento M-40 (1:6), confeccionado en obra. | 0.001 | 62.35 | 0.06 |
| mo010 | h | Oficial 1ª construcción. | 0.222 | 13.51 | 3.00 |
| mo059 | h | Peón ordinario construcción. | 0.222 | 12.65 | 2.81 |
| % | % | Costes directos complementarios | 2 % | 16.63 | 0.33 |
|  |  | Costes directos |  |  | 16.96 |

## X Control de calidad y ensayos

### XE Estructuras de hormigón

**XEB010** Ud Ensayo sobre una muestra de barras de acero corrugado con determinación de: sección media equivalente, características geométricas del corrugado, doblado simple, doblado/desdoblado, límite elástico, carga de rotura, alargamiento en rotura e identificación del fabricante, según EHE.
3.000 Ud
Ensayo a realizar en laboratorio homologado sobre una muestra de barras de acero corrugado, tomada en obra, para la determinación de las siguientes características: sección media equivalente, características geométricas del corrugado, doblado simple y doblado/desdoblado, según UNE 36068; adherencia, según UNE 36740; límite elástico, carga de rotura y alargamiento en rotura, según UNE-EN 10020 e identificación del fabricante, según UNE 36811. Según EHE.
Incluye: Desplazamiento a obra, toma de muestras e informe de los resultados de los ensayos realizados.
Criterio de medición de proyecto: ensayo a realizar, según documentación del Estudio y Programación de Control de Calidad.

| Código | Ud | Descripción | Rendimiento | Precio | Importe |
|---|---|---|---|---|---|
| mt49arb040 | Ud | Toma en obra de muestra de barra de acero corrugado, con ensayo completo, según EHE, para determinar: sección media equivalente, características geométricas del corrugado, doblado simple y doblado/desdoblado, según UNE 36068; adherencia, según UNE 36740; límite elástico, carga de rotura y alargamiento en rotura, según UNE-EN 10020 e identificación del fabricante, según UNE 36811, incluso desplazamiento a obra y acta de resultados. (material) | 1.000 | 108.56 | 108.56 |
| % | % | Costes directos complementarios | 2 % | 108.56 | 2.17 |
|  |  | Costes directos |  |  | 110.73 |

| Medición | Uds. | Parcial |
|---|---|---|
| B 500 S UNE 36068 (Serie fina) | 1 | 1.000 |
| B 500 S UNE 36068 (Serie media) | 1 | 1.000 |
| B 500 S UNE 36068 (Serie gruesa) | 1 | 1.000 |
| Total |  | 3.000 |

**XEM010** Ud Ensayo sobre una muestra de malla de acero electrosoldado con determinación de: características geométricas de la malla y resistencia al arrancamiento del nudo soldado, según EHE.
1.000 Ud
Ensayo a realizar en laboratorio homologado sobre una muestra de malla de acero electrosoldado, tomada en obra, para la determinación de las siguientes características: características geométricas de la malla, según UNE 36092 y resistencia al arrancamiento del nudo soldado, según UNE-EN ISO 15630-2. Según EHE.
Incluye: Desplazamiento a obra, toma de muestras e informe de los resultados de los ensayos realizados.
Criterio de medición de proyecto: ensayo a realizar, según documentación del Estudio y Programación de Control de Calidad.

| Código | Ud | Descripción | Rendimiento | Precio | Importe |
|---|---|---|---|---|---|
| mt49arm040 | Ud | Toma en obra de muestra de malla de acero electrosoldado, con ensayo completo, según EHE, para determinar: características geométricas de la malla, según UNE 36092 y resistencia al arrancamiento del nudo soldado, según UNE-EN ISO 15630-2, incluso desplazamiento a obra y acta de resultados. (material) | 1.000 | 106.31 | 106.31 |
| % | % | Costes directos complementarios | 2 % | 106.31 | 2.13 |
|  |  | Costes directos |  |  | 108.44 |

**XEH010** Ud Ensayo completo sobre una muestra de hormigón fresco, incluyendo: medida de asiento de cono de Abrams, fabricación de 3 probetas, curado, refrentado y rotura a compresión, según EHE.
6.000 Ud
Ensayo a realizar en laboratorio homologado sobre una muestra de hormigón fresco, tomada en obra según UNE 83300, con medida del asiento con el cono de Abrams según UNE 83313 fabricación de familia de 3 probetas cilíndricas de 15x30 cm según UNE-EN 12390-2, curado, refrentado y rotura de las mismas en laboratorio según UNE-EN 12390-3 para la determinación de la resistencia característica a compresión. Según EHE.
Incluye: Desplazamiento a obra, toma de muestras y acta de los resultados de los ensayos realizados.
Criterio de medición de proyecto: ensayo a realizar, según documentación del Estudio y Programación de Control de Calidad.

| Código | Ud | Descripción | Rendimiento | Precio | Importe |
|---|---|---|---|---|---|
| mt49hob020a | Ud | Toma en obra de muestra de hormigón fresco según UNE 83300, con medida del asiento con el cono de Abrams según UNE 83313; fabricación de familia de 3 probetas cilíndricas de 15x30 cm según UNE-EN 12390-2, curado, refrentado y rotura a compresión en laboratorio homologado según UNE-EN 12390-3, incluso desplazamiento a obra y acta de resultados. (material) | 1.000 | 43.01 | 43.01 |
| % | % | Costes directos complementarios | 2 % | 43.01 | 0.86 |
|  |  | Costes directos |  |  | 43.87 |

## Y Seguridad y salud

### YC Sistemas de protección colectiva

**YCB010a** m Barandilla de protección de perímetro de forjados con guardacuerpos de seguridad y barandilla y rodapié metálicos.
160.000 m
Suministro, montaje y desmontaje de barandilla de protección de perímetro de forjados compuesta por guardacuerpos de seguridad telescópicos colocados cada 2,5 m (amortizables en 8 usos), fijados por apriete al forjado, pasamanos y travesaño intermedio formado por barandilla de tubo de acero de 25 mm de diámetro y 2,5 m de longitud (amortizable en 10 usos) y rodapié metálico de 3 m de longitud (amortizable en 10 usos). Según R.D. 486/97.
Incluye: El transporte y movimiento vertical y horizontal de los materiales en obra, incluso carga y descarga de los camiones. Colocación, instalación y comprobación. Parte proporcional de medios auxiliares.
Criterio de medición de proyecto: longitud medida según Estudio o Estudio Básico de Seguridad y Salud.

| Código | Ud | Descripción | Rendimiento | Precio | Importe |
|---|---|---|---|---|---|
| mt50spb030a | Ud | Guardacuerpos telescópico de seguridad fabricado en acero de primera calidad pintado al horno en epoxi-poliéster, de 35x35x1500 mm y 1,5 mm de espesor, con apriete arriba. (material) | 0.080 | 17.28 | 1.38 |
| mt50spb050 | Ud | Barandilla para guardacuerpos matrizada, de tubo de acero pintado al horno en epoxi-poliéster, de 25 mm de diámetro y 2,5 m de longitud. (material) | 0.080 | 4.95 | 0.40 |
| mt50spb070 | Ud | Rodapié metálico de 3 m de longitud, pintado al horno en epoxi-poliéster. (material) | 0.033 | 17.26 | 0.57 |
| mo010 | h | Oficial 1ª construcción. | 0.172 | 13.51 | 2.32 |
| mo059 | h | Peón ordinario construcción. | 0.172 | 12.65 | 2.18 |
| % | % | Costes directos complementarios | 2 % | 6.85 | 0.14 |
|  |  | Costes directos |  |  | 6.99 |

| Medición | Uds. | Largo | Parcial |
|---|---|---|---|
|  | 1 | 80.00 | 80.000 |
|  | 1 | 80.00 | 80.000 |
| Total |  |  | 160.000 |

**YCB010b** m Barandilla de protección de escaleras con guardacuerpos de seguridad y barandilla y rodapié metálicos.
6.650 m
Suministro, montaje y desmontaje de barandilla de protección de escaleras compuesta por guardacuerpos de seguridad telescópicos colocados cada 2,5 m (amortizables en 8 usos), fijados por apriete al forjado, pasamanos y travesaño intermedio formado por barandilla de tubo de acero de 25 mm de diámetro y 2,5 m de longitud (amortizable en 10 usos) y rodapié metálico de 3 m de longitud (amortizable en 10 usos). Según R.D. 486/97.
Incluye: El transporte y movimiento vertical y horizontal de los materiales en obra, incluso carga y descarga de los camiones. Colocación, instalación y comprobación. Parte proporcional de medios auxiliares.
Criterio de medición de proyecto: longitud medida según Estudio o Estudio Básico de Seguridad y Salud.

| Código | Ud | Descripción | Rendimiento | Precio | Importe |
|---|---|---|---|---|---|
| mt50spb030a | Ud | Guardacuerpos telescópico de seguridad fabricado en acero de primera calidad pintado al horno en epoxi-poliéster, de 35x35x1500 mm y 1,5 mm de espesor, con apriete arriba. | 0.080 | 17.28 | 1.38 |
| mt50spb050 | Ud | Barandilla para guardacuerpos matrizada, de tubo de acero pintado al horno en epoxi-poliéster, de 25 mm de diámetro y 2,5 m de longitud. | 0.080 | 4.95 | 0.40 |
| mt50spb070 | Ud | Rodapié metálico de 3 m de longitud, pintado al horno en epoxi-poliéster. | 0.033 | 17.26 | 0.57 |
| mo010 | h | Oficial 1ª construcción. | 0.286 | 13.51 | 3.86 |
| mo059 | h | Peón ordinario construcción. | 0.286 | 12.65 | 3.62 |
| % | % | Costes directos complementarios | 2 % | 9.83 | 0.20 |
|  |  | Costes directos |  |  | 10.03 |

**YCB010** m Barandilla de protección de huecos verticales de fachada, puertas de ascensor, etc. con tubos metálicos y rodapié de madera.
5.930 m
Suministro, montaje y desmontaje de barandilla de protección de huecos verticales de fachada, puertas de ascensor, etc. compuesta por pasamanos y travesaño intermedio formado por tubo metálico de 50 mm de diámetro (amortizable en 10 usos) y rodapié de tabloncillo de madera de pino de 15x5,2 cm (amortizable en 3 usos).
Incluye: El transporte y movimiento vertical y horizontal de los materiales en obra, incluso carga y descarga de los camiones. Colocación, instalación y comprobación. Parte proporcional de medios auxiliares.
Criterio de medición de proyecto: longitud medida según Estudio o Estudio Básico de Seguridad y Salud.

| Código | Ud | Descripción | Rendimiento | Precio | Importe |
|---|---|---|---|---|---|
| mt50spb010a | m | Tubo metálico de 50 mm de diámetro, pintado en colores. (material) | 0.200 | 4.38 | 0.88 |
| mt50spa050cb | m³ | Tabloncillo de madera de pino, dimensiones 15x5,2 cm. (material) | 0.003 | 155.15 | 0.47 |
| mo010 | h | Oficial 1ª construcción. | 0.114 | 13.51 | 1.54 |
| mo059 | h | Peón ordinario construcción. | 0.114 | 12.65 | 1.44 |
| % | % | Costes directos complementarios | 2 % | 4.33 | 0.09 |
|  |  | Costes directos |  |  | 4.42 |

| Medición | Uds. | Largo | Parcial |
|---|---|---|---|
| Huecos en fachada | 1 | 5.93 | 5.930 |
| Total |  |  | 5.930 |

**YCC010** m Bajante de escombros, metálica.
4.000 m
Suministro, montaje y desmontaje de bajante metálica de escombros de 40 cm de diámetro (amortizable en 5 usos).
Incluye: El transporte y movimiento vertical y horizontal de los materiales en obra, incluso carga y descarga de los camiones. Embocadura de vertido, puntales de acodalamiento, elementos de sujeción y accesorios. Montaje, instalación y comprobación. Desmontaje posterior. Eliminación de restos, limpieza final y retirada de escombros a vertedero. Parte proporcional de medios auxiliares.
Criterio de medición de proyecto: longitud medida según Estudio o Estudio Básico de Seguridad y Salud.

| Código | Ud | Descripción | Rendimiento | Precio | Importe |
|---|---|---|---|---|---|
| mt50spc010 | m | Bajante metálica de escombros de 40 cm de diámetro. (material) | 0.200 | 40.97 | 8.19 |
| mt50spc020 | Ud | Embocadura para bajante metálica de escombros de 40 cm de diámetro. (material) | 0.100 | 44.69 | 4.47 |
| mt50spc030 | Ud | Accesorios y elementos de sujeción de bajante metálica de escombros. (material) | 0.200 | 2.39 | 0.48 |
| mt50spa080ba | Ud | Puntal metálico telescópico, 3,00 m de altura. (material) | 0.200 | 11.43 | 2.29 |
| mo059 | h | Peón ordinario construcción. | 0.458 | 12.65 | 5.79 |
| % | % | Costes directos complementarios | 2 % | 21.22 | 0.42 |
|  |  | Costes directos |  |  | 21.64 |

**YCE010** Ud Lámpara portátil de mano.
2.000 Ud
Suministro y colocación de lámpara portátil de mano, con cesto protector y mango aislante (amortizable en 3 usos).
Incluye: El transporte y movimiento vertical y horizontal de los materiales en obra, incluso carga y descarga de los camiones. Montaje, instalación y comprobación. Parte proporcional de medios auxiliares.
Criterio de medición de proyecto: longitud medida según Estudio o Estudio Básico de Seguridad y Salud.

| Código | Ud | Descripción | Rendimiento | Precio | Importe |
|---|---|---|---|---|---|
| mt50spe010 | Ud | Lámpara portátil de mano. (material) | 0.333 | 11.27 | 3.75 |
| mo051 | h | Ayudante electricista. | 0.114 | 12.66 | 1.44 |
| % | % | Costes directos complementarios | 2 % | 5.19 | 0.10 |
|  |  | Costes directos |  |  | 5.29 |

**YCE020** Ud Cuadro general de obra, potencia máxima 10 kW.
1.000 Ud
Suministro y colocación de cuadro general de mando y protección de obra para una potencia máxima de 10 kW (amortizable en 4 usos). Según R.D. 486/97.
Incluye: Armario metálico con revestimiento de poliéster, grado de protección IP 559, con cerradura, interruptores automáticos, relé diferencial, transformador toroidal, incluyendo cableado, rótulos de identificación de circuitos, bornas de salida y parte proporcional de puesta a tierra, para una resistencia no superior de 80 Ohm. Montaje, instalación y comprobación. Parte proporcional de medios auxiliares.
Criterio de medición de proyecto: unidad proyectada, según Estudio o Estudio Básico de Seguridad y Salud.

| Código | Ud | Descripción | Rendimiento | Precio | Importe |
|---|---|---|---|---|---|
| mt50spe020b | Ud | Cuadro general de mando y protección de obra para una potencia máxima de 10 kW. (material) | 0.250 | 558.60 | 139.65 |
| mo001 | h | Oficial 1ª electricista. | 1.144 | 13.95 | 15.96 |
| mo051 | h | Ayudante electricista. | 1.144 | 12.66 | 14.48 |
| % | % | Costes directos complementarios | 2 % | 170.09 | 3.40 |
|  |  | Costes directos |  |  | 173.49 |

**YCI010** Ud Extintor de polvo químico ABC, 6 kg.
1.000 Ud
Suministro y colocación de extintor de polvo químico ABC, polivalente antibrasa, de eficacia 34A/233B, de 6 kg de agente extintor, con soporte, manómetro comprobable y boquilla con difusor, según UNE 23110.
Incluye: El transporte y movimiento vertical y horizontal de los materiales en obra, incluso carga y descarga de los camiones. Situación de los extintores en los paramentos. Colocación y fijación de soportes. Cuelgue de los extintores. Señalización. Montaje e instalación. Eliminación de restos, limpieza final y retirada de escombros a vertedero. Parte proporcional de medios auxiliares.
Criterio de medición de proyecto: unidad proyectada, según Estudio o Estudio Básico de Seguridad y Salud.

| Código | Ud | Descripción | Rendimiento | Precio | Importe |
|---|---|---|---|---|---|
| mt50spi010 | Ud | Extintor de polvo químico ABC polivalente antibrasa, eficacia 34A/233B, 6 kg. (material) | 1.000 | 47.80 | 47.80 |
| mo059 | h | Peón ordinario construcción. | 0.114 | 12.65 | 1.44 |
| % | % | Costes directos complementarios | 2 % | 49.24 | 0.98 |
|  |  | Costes directos |  |  | 50.22 |

**YCM010** m Marquesina de protección del acceso a la obra.
3.000 m
Suministro, montaje y desmontaje de marquesina visera de protección del acceso a la obra de 3,5 m de vuelo, formada por perfiles metálicos de acero laminado IPN o similar, anclados al forjado cada 2,5 m, con tramo horizontal de 4 m y tramo inclinado a 30° de 3,5 m (amortizables en 20 usos), tablones de madera de pino de 20x7,2 cm, colocados transversalmente y fijados mediante angulares de 50x50x12 mm soldados a los pescantes y entablado de madera de pino formado por tablas de 20x3,8 cm unidas por clavazón (amortizables en 10 usos). Según R.D. 486/97.
Incluye: El transporte y movimiento vertical y horizontal de los materiales en obra, incluso carga y descarga de los camiones. Montaje, instalación y comprobación. Parte proporcional de medios auxiliares.
Criterio de medición de proyecto: longitud medida según Estudio o Estudio Básico de Seguridad y Salud.

| Código | Ud | Descripción | Rendimiento | Precio | Importe |
|---|---|---|---|---|---|
| mt50spm010 | Ud | Brazo marquesina de IPN o similar. (material) | 0.200 | 116.08 | 23.22 |
| mt50spa070 | Ud | Gancho de sujeción al forjado formado por una barra doblada de Ø10 mm de acero S 275 JR, presentando en sus dos extremos una zona roscada de 20 cm de longitud. La pletina de apoyo del soporte tendrá unas dimensiones de 25x8x1 cm. (material) | 1.000 | 2.04 | 2.04 |
| mt50spa050aa | m³ | Tablón de madera de pino, dimensiones 20x7,2 cm. (material) | 0.008 | 161.39 | 1.29 |
| mt50spa050bc | m³ | Tabla de madera de pino, dimensiones 20x3,8 cm. (material) | 0.005 | 160.49 | 0.80 |
| mo010 | h | Oficial 1ª construcción. | 0.972 | 13.51 | 13.13 |
| mo046 | h | Ayudante construcción. | 0.972 | 12.68 | 12.32 |
| % | % | Costes directos complementarios | 2 % | 52.80 | 1.06 |
|  |  | Costes directos |  |  | 53.86 |

**YCM030a** m Pasarela de madera para montaje de forjado.
3.000 m
Suministro, montaje y desmontaje de pasarela de trabajo de 60 cm de ancho para montaje de forjado, formada por tablero de encofrar de 26 mm de espesor y 2,5 m de longitud (amortizable en 4 usos). Según R.D. 486/97.
Incluye: El transporte y movimiento vertical y horizontal de los materiales en obra, incluso carga y descarga de los camiones. Montaje, instalación y comprobación. Parte proporcional de medios auxiliares.
Criterio de medición de proyecto: longitud medida según Estudio o Estudio Básico de Seguridad y Salud.

| Código | Ud | Descripción | Rendimiento | Precio | Importe |
|---|---|---|---|---|---|
| mt50spm040 | m² | Tablero para encofrar, espesor 26 mm y longitud 2,50 m. (material) | 0.600 | 1.80 | 1.08 |
| mo059 | h | Peón ordinario construcción. | 0.001 | 12.65 | 0.01 |
| % | % | Costes directos complementarios | 2 % | 1.09 | 0.02 |
|  |  | Costes directos |  |  | 1.11 |

**YCM030b** m Pasarela de madera para montaje de cubiertas inclinadas.
3.000 m
Suministro, montaje y desmontaje de pasarela de trabajo para montaje de cubiertas inclinadas, formada por 4 tabloncillos de madera de pino de 15x5,2 cm, cosidos por clavazón y escalones transversales de 5x5 cm (amortizable en 3 usos). Según R.D. 486/97.
Incluye: El transporte y movimiento vertical y horizontal de los materiales en obra, incluso carga y descarga de los camiones. Montaje, instalación y comprobación. Parte proporcional de medios auxiliares.
Criterio de medición de proyecto: longitud medida según Estudio o Estudio Básico de Seguridad y Salud.

| Código | Ud | Descripción | Rendimiento | Precio | Importe |
|---|---|---|---|---|---|
| mt50spa050cb | m³ | Tabloncillo de madera de pino, dimensiones 15x5,2 cm. | 0.020 | 155.15 | 3.10 |
| mo059 | h | Peón ordinario construcción. | 0.114 | 12.65 | 1.44 |
| % | % | Costes directos complementarios | 2 % | 4.54 | 0.09 |
|  |  | Costes directos |  |  | 4.63 |

**YCM030** m Pasarela de madera para paso sobre zanjas.
8.810 m
Suministro, montaje y desmontaje de pasarela para paso sobre zanjas, formada por tres tablones de madera de pino de 20x7,2 cm cosidos a clavazón y doble barandilla formada por pasamanos de tablas de madera de 20x3,8 cm, rodapié y travesaño intermedio de tabloncillo de madera de 15x5,2 cm, sujetos con pies derechos de madera cada metro (amortizable en 3 usos). Según R.D. 486/97.
Incluye: El transporte y movimiento vertical y horizontal de los materiales en obra, incluso carga y descarga de los camiones. Montaje, instalación y comprobación. Parte proporcional de medios auxiliares.
Criterio de medición de proyecto: longitud medida según Estudio o Estudio Básico de Seguridad y Salud.

| Código | Ud | Descripción | Rendimiento | Precio | Importe |
|---|---|---|---|---|---|
| mt50spa050aa | m³ | Tablón de madera de pino, dimensiones 20x7,2 cm. | 0.015 | 161.39 | 2.42 |
| mt50spa050bc | m³ | Tabla de madera de pino, dimensiones 20x3,8 cm. | 0.004 | 160.49 | 0.64 |
| mt50spa050cb | m³ | Tabloncillo de madera de pino, dimensiones 15x5,2 cm. | 0.003 | 155.15 | 0.47 |
| mo010 | h | Oficial 1ª construcción. | 0.343 | 13.51 | 4.63 |
| mo059 | h | Peón ordinario construcción. | 0.172 | 12.65 | 2.18 |
| % | % | Costes directos complementarios | 2 % | 10.34 | 0.21 |
|  |  | Costes directos |  |  | 10.55 |

| Medición | Uds. | Largo | Parcial |
|---|---|---|---|
| Vigas de atado | 1 | 3.40 | 3.400 |
| Saneamiento | 1 | 5.41 | 5.410 |
| Total |  |  | 8.810 |

**YCR010a** m Red vertical de seguridad tipo V con pescante tipo horca, primera puesta.
40.000 m
Suministro, colocación y desmontaje de red vertical de seguridad tipo V en perímetro de forjado, según UNE-EN 1263-1, de poliamida de alta tenacidad, certificada por AENOR mediante sello N de Productos Certificados AENOR para Redes de Seguridad, de 10 m de altura en módulos de 10x5 m (amortizable en 10 usos), primera puesta. Fijada mediante pescantes tipo horca de 8,00x2,00 m (amortizables en 15 usos) colocados cada 4 m.
Incluye: El transporte y movimiento vertical y horizontal de los materiales en obra, incluso carga y descarga de los camiones. Replanteo de los apoyos. Colocación de los pescantes. Colocación de redes con cuerdas de unión y de atado (amortizable en 10 usos). Montaje, instalación y comprobación. Desmontaje posterior. Eliminación de restos, limpieza final y retirada de escombros a vertedero. Parte proporcional de medios auxiliares.
Criterio de medición de proyecto: longitud medida según Estudio o Estudio Básico de Seguridad y Salud.

| Código | Ud | Descripción | Rendimiento | Precio | Importe |
|---|---|---|---|---|---|
| mt50spr010 | m² | Red vertical de seguridad tipo V, según UNE-EN 1263-1, de poliamida de alta tenacidad, certificada por AENOR mediante sello N de Productos Certificados AENOR para Redes de Seguridad. Cuerda de red de calibre 4,5 mm y carga de rotura superior a 350 kgf. Energía de la red A2 (entre 2,2 y 4,4 kJ). Configuración de la red al rombo. (material) | 1.100 | 1.68 | 1.85 |
| mt50spr020a | Ud | Pescante tipo horca de 8,00x2,00 m con tubo de 60x60x3 mm, fabricado en acero de primera calidad pintado al horno en epoxi-poliéster, para red vertical. (material) | 0.017 | 124.85 | 2.12 |
| mt50spr020b | Ud | Gancho de anclaje al forjado, D=16 mm, para red vertical. (material) | 0.700 | 2.17 | 1.52 |
| mt50spr020c | Ud | Gancho de montaje de red, D=12 mm, para red vertical. (material) | 1.100 | 0.34 | 0.37 |
| mt50spr030 | m | Cuerda de unión entre redes según UNE-EN 1263-1, D=8 mm y carga de rotura superior a 7,5 kN. (material) | 0.200 | 0.11 | 0.02 |
| mt50spr060 | m | Cuerda de atado según UNE-EN 1263-1, D=13 mm y carga de rotura superior a 30 kN. (material) | 0.400 | 0.29 | 0.12 |
| mo010 | h | Oficial 1ª construcción. | 0.286 | 13.51 | 3.86 |
| mo059 | h | Peón ordinario construcción. | 0.286 | 12.65 | 3.62 |
| % | % | Costes directos complementarios | 2 % | 13.48 | 0.27 |
|  |  | Costes directos |  |  | 13.75 |

**YCR010** m Red vertical de seguridad tipo V con pescante tipo horca, a partir de la segunda puesta.
40.000 m
Suministro, colocación y desmontaje de red vertical de seguridad tipo V en perímetro de forjado, según UNE-EN 1263-1, de poliamida de alta tenacidad, certificada por AENOR mediante sello N de Productos Certificados AENOR para Redes de Seguridad, de 10 m de altura en módulos de 10x5 m (amortizable en 10 usos), a partir de la segunda puesta. Fijada mediante pescantes tipo horca de 8,00x2,00 m (amortizables en 15 usos) colocados cada 4 m.
Incluye: El transporte y movimiento vertical y horizontal de los materiales en obra, incluso carga y descarga de los camiones. Replanteo de los apoyos. Colocación de los pescantes. Colocación de redes con cuerdas de unión y de atado (amortizable en 10 usos). Montaje, instalación y comprobación. Desmontaje posterior. Eliminación de restos, limpieza final y retirada de escombros a vertedero. Parte proporcional de medios auxiliares.
Criterio de medición de proyecto: longitud medida según Estudio o Estudio Básico de Seguridad y Salud.

| Código | Ud | Descripción | Rendimiento | Precio | Importe |
|---|---|---|---|---|---|
| mt50spr010 | m² | Red vertical de seguridad tipo V, según UNE-EN 1263-1, de poliamida de alta tenacidad, certificada por AENOR mediante sello N de Productos Certificados AENOR para Redes de Seguridad. Cuerda de red de calibre 4,5 mm y carga de rotura superior a 350 kgf. Energía de la red A2 (entre 2,2 y 4,4 kJ). Configuración de la red al rombo. | 1.100 | 1.68 | 1.85 |
| mt50spr020a | Ud | Pescante tipo horca de 8,00x2,00 m con tubo de 60x60x3 mm, fabricado en acero de primera calidad pintado al horno en epoxi-poliéster, para red vertical. | 0.017 | 124.85 | 2.12 |
| mt50spr020b | Ud | Gancho de anclaje al forjado, D=16 mm, para red vertical. | 0.700 | 2.17 | 1.52 |
| mt50spr020c | Ud | Gancho de montaje de red, D=12 mm, para red vertical. | 1.100 | 0.34 | 0.37 |
| mt50spr030 | m | Cuerda de unión entre redes según UNE-EN 1263-1, D=8 mm y carga de rotura superior a 7,5 kN. | 0.200 | 0.11 | 0.02 |
| mt50spr060 | m | Cuerda de atado según UNE-EN 1263-1, D=13 mm y carga de rotura superior a 30 kN. | 0.400 | 0.29 | 0.12 |
| mo010 | h | Oficial 1ª construcción. | 0.172 | 13.51 | 2.32 |
| mo059 | h | Peón ordinario construcción. | 0.172 | 12.65 | 2.18 |
| % | % | Costes directos complementarios | 2 % | 10.50 | 0.21 |
|  |  | Costes directos |  |  | 10.71 |

**YCR030** m Protección vertical en el perímetro del forjado con red de seguridad tipo U.
80.000 m
Suministro, colocación y desmontaje de red vertical de seguridad tipo U según UNE-EN 1263-1, de poliamida de alta tenacidad, certificada por AENOR mediante sello N de Productos Certificados AENOR para Redes de Seguridad, de 1,2 m de altura en el perímetro del forjado (amortizable en 10 usos).
Incluye: El transporte y movimiento vertical y horizontal de los materiales en obra, incluso carga y descarga de los camiones. Replanteo de los apoyos. Colocación de la red y de sus fijaciones. Montaje, instalación y comprobación. Desmontaje posterior. Eliminación de restos, limpieza final y retirada de escombros a vertedero. Parte proporcional de medios auxiliares.
Criterio de medición de proyecto: longitud medida según Estudio o Estudio Básico de Seguridad y Salud.

| Código | Ud | Descripción | Rendimiento | Precio | Importe |
|---|---|---|---|---|---|
| mt50spr070 | m² | Red vertical de seguridad tipo U, según UNE-EN 1263-1, de poliamida de alta tenacidad, certificada por AENOR mediante sello N de Productos Certificados AENOR para Redes de Seguridad. Cuerda de red de calibre 4,5 mm y carga de rotura superior a 350 kgf. Energía de la red A2 (entre 2,2 y 4,4 kJ). Configuración de la red al rombo. (material) | 0.120 | 2.00 | 0.24 |
| mt50spr080 | m | Cuerda de nylon, D=16 mm, para fijación de protección vertical en perímetro de forjados. (material) | 0.800 | 0.56 | 0.45 |
| mt50spr090a | Ud | Gancho de fijación de 7 mm de diámetro, de acero galvanizado en caliente. (material) | 2.000 | 0.45 | 0.90 |
| mo059 | h | Peón ordinario construcción. | 0.114 | 12.65 | 1.44 |
| % | % | Costes directos complementarios | 2 % | 3.03 | 0.06 |
|  |  | Costes directos |  |  | 3.09 |

### YF Formación

**YFF020** Ud Hora de charla para formación de Seguridad y Salud en el Trabajo.
1.000 Ud
Hora de charla para formación de Seguridad y Salud en el Trabajo, realizada por Técnico cualificado perteneciente a una empresa asesora en Seguridad y Prevención de Riesgos.
Incluye: Parte proporcional de pérdidas de horas de trabajo por parte de los trabajadores asistentes a la charla, considerando una media de seis personas.
Criterio de medición de proyecto: unidad proyectada, según Estudio o Estudio Básico de Seguridad y Salud.

| Código | Ud | Descripción | Rendimiento | Precio | Importe |
|---|---|---|---|---|---|
| mt50mas020 | Ud | Coste de la hora de charla para formación de Seguridad y Salud en el Trabajo, realizada por Técnico cualificado. (material) | 1.000 | 81.47 | 81.47 |
| % | % | Costes directos complementarios | 2 % | 81.47 | 1.63 |
|  |  | Costes directos |  |  | 83.10 |

### YI Equipos de protección individual

**YIC010** Ud Casco de seguridad.
13.000 Ud
Suministro de casco de seguridad para la construcción, con arnés de sujeción, según R.D. 773/97. Homologado y marcado con certificado CE.
Criterio de medición de proyecto: unidad proyectada, según Estudio o Estudio Básico de Seguridad y Salud.

| Código | Ud | Descripción | Rendimiento | Precio | Importe |
|---|---|---|---|---|---|
| mt50epc010 | Ud | Casco de seguridad para la construcción, con arnés de sujeción. Certificado CE según R.D. 1407/92, R.D. 159/95 y O.M. de 20 de febrero de 1997. Con marcado según lo exigido en UNE-EN 397. (material) | 1.000 | 3.30 | 3.30 |
| % | % | Costes directos complementarios | 2 % | 3.30 | 0.07 |
|  |  | Costes directos |  |  | 3.37 |

**YIC020** Ud Casco de seguridad dieléctrico.
2.000 Ud
Suministro de casco de seguridad dieléctrico con pantalla para protección de descargas eléctricas (amortizable en 5 usos), según R.D. 773/97. Homologado y marcado con certificado CE.
Criterio de medición de proyecto: unidad proyectada, según Estudio o Estudio Básico de Seguridad y Salud.

| Código | Ud | Descripción | Rendimiento | Precio | Importe |
|---|---|---|---|---|---|
| mt50epc020 | Ud | Casco de seguridad dieléctrico. Certificado CE según R.D. 1407/92, R.D. 159/95 y O.M. de 20 de febrero de 1997. Con marcado según lo exigido en UNE-EN 397 y UNE-EN 13087-8. (material) | 0.200 | 20.79 | 4.16 |
| % | % | Costes directos complementarios | 2 % | 4.16 | 0.08 |
|  |  | Costes directos |  |  | 4.24 |

**YID010** Ud Cinturón de seguridad de suspensión con un punto de amarre.
2.000 Ud
Suministro de cinturón de seguridad de suspensión con un punto de amarre (amortizable en 4 usos), según R.D. 773/97. Homologado y marcado con certificado CE.
Criterio de medición de proyecto: unidad proyectada, según Estudio o Estudio Básico de Seguridad y Salud.

| Código | Ud | Descripción | Rendimiento | Precio | Importe |
|---|---|---|---|---|---|
| mt50epd010a | Ud | Cinturón de seguridad de suspensión con un punto de amarre. Certificado CE según R.D. 1407/92, R.D. 159/95 y O.M. de 20 de febrero de 1997. Con marcado según lo exigido en UNE-EN 358. (material) | 0.250 | 63.31 | 15.83 |
| % | % | Costes directos complementarios | 2 % | 15.83 | 0.32 |
|  |  | Costes directos |  |  | 16.15 |

**YID020** Ud Equipo de arnés simple de seguridad anticaídas.
1.000 Ud
Suministro de equipo de arnés simple de seguridad anticaídas con un elemento de amarre incorporado consistente en una cinta tubular elástica de 1,5 m con amortiguador de impacto en el extremo, en bolsa de transporte (amortizable en 4 usos), según R.D. 773/97. Homologado y marcado con certificado CE.
Criterio de medición de proyecto: unidad proyectada, según Estudio o Estudio Básico de Seguridad y Salud.

| Código | Ud | Descripción | Rendimiento | Precio | Importe |
|---|---|---|---|---|---|
| mt50epd020a | Ud | Equipo de arnés de seguridad anticaídas con un elemento de amarre consistente en una cinta tubular elástica con una longitud total extendida de 1,5 m y amortiguador de impacto con un conector tipo gancho de 20 mm de apertura en el extremo, en bolsa de transporte. Cinta homologada para 1450 kg y todas las hebillas tratadas. Certificado CE según R.D. 1407/92, R.D. 159/95 y O.M. de 20 de febrero de 1997. Con marcado según lo exigido en UNE-EN 361 y UNE-EN 355. (material) | 0.250 | 75.14 | 18.79 |
| % | % | Costes directos complementarios | 2 % | 18.79 | 0.38 |
|  |  | Costes directos |  |  | 19.17 |

**YID031** m Cuerda guía anticaídas de poliamida de 16 mm de diámetro.
12.000 m
Suministro, montaje y desmontaje de cuerda guía anticaídas de poliamida de alta tenacidad de 16 mm de diámetro, con guardacabos en los extremos, según R.D. 773/97. Homologada y marcada con certificado CE.
Criterio de medición de proyecto: longitud medida según Estudio o Estudio Básico de Seguridad y Salud.

| Código | Ud | Descripción | Rendimiento | Precio | Importe |
|---|---|---|---|---|---|
| mt50epd031 | m | Cuerda guía anticaídas de poliamida de alta tenacidad, de 16 mm de diámetro, con guardacabos en los extremos. Con marcado según lo exigido en UNE-EN 358. (material) | 1.050 | 1.24 | 1.30 |
| mo010 | h | Oficial 1ª construcción. | 0.112 | 13.51 | 1.51 |
| mo059 | h | Peón ordinario construcción. | 0.112 | 12.65 | 1.42 |
| % | % | Costes directos complementarios | 2 % | 4.23 | 0.08 |
|  |  | Costes directos |  |  | 4.31 |

**YIJ010a** Ud Gafas de protección contra impactos.
1.000 Ud
Suministro de gafas de protección contra impactos (amortizables en 3 usos), según R.D. 773/97. Homologadas y marcadas con certificado CE.
Criterio de medición de proyecto: unidad proyectada, según Estudio o Estudio Básico de Seguridad y Salud.

| Código | Ud | Descripción | Rendimiento | Precio | Importe |
|---|---|---|---|---|---|
| mt50epj010a | Ud | Gafas contra impactos antirrayadura, incoloras. Certificado CE según R.D. 1407/92, R.D. 159/95 y O.M. de 20 de febrero de 1997. Con marcado según lo exigido en UNE-EN 166. (material) | 0.333 | 12.29 | 4.09 |
| % | % | Costes directos complementarios | 2 % | 4.09 | 0.08 |
|  |  | Costes directos |  |  | 4.17 |

**YIJ010** Ud Gafas de protección antipolvo.
1.000 Ud
Suministro de gafas de protección antipolvo (amortizables en 3 usos), según R.D. 773/97. Homologadas y marcadas con certificado CE.
Criterio de medición de proyecto: unidad proyectada, según Estudio o Estudio Básico de Seguridad y Salud.

| Código | Ud | Descripción | Rendimiento | Precio | Importe |
|---|---|---|---|---|---|
| mt50epj010b | Ud | Gafas antipolvo antiempañables, incoloras. Certificado CE según R.D. 1407/92, R.D. 159/95 y O.M. de 20 de febrero de 1997. Con marcado según lo exigido en UNE-EN 166. (material) | 0.333 | 4.63 | 1.54 |
| % | % | Costes directos complementarios | 2 % | 1.54 | 0.03 |
|  |  | Costes directos |  |  | 1.57 |

**YIJ050** Ud Pantalla de protección contra partículas, con fijación en la cabeza.
1.000 Ud
Suministro de pantalla de protección contra partículas con visor de policarbonato claro rígido, con fijación en la cabeza (amortizable en 5 usos), según R.D. 773/97. Homologada y marcada con certificado CE.
Criterio de medición de proyecto: unidad proyectada, según Estudio o Estudio Básico de Seguridad y Salud.

| Código | Ud | Descripción | Rendimiento | Precio | Importe |
|---|---|---|---|---|---|
| mt50epj050ab | Ud | Pantalla de protección contra partículas con visor de policarbonato claro rígido, con fijación a cabeza. Certificado CE según R.D. 1407/92, R.D. 159/95 y O.M. de 20 de febrero de 1997. Con marcado según lo exigido en UNE-EN 166. (material) | 0.200 | 14.30 | 2.86 |
| % | % | Costes directos complementarios | 2 % | 2.86 | 0.06 |
|  |  | Costes directos |  |  | 2.92 |

**YIM010a** Ud Par de guantes de goma-látex anticorte.
19.000 Ud
Suministro de par de guantes de goma-látex anticorte, según R.D. 773/97. Homologados y marcados con certificado CE.
Criterio de medición de proyecto: unidad proyectada, según Estudio o Estudio Básico de Seguridad y Salud.

| Código | Ud | Descripción | Rendimiento | Precio | Importe |
|---|---|---|---|---|---|
| mt50epm010a | Ud | Par de guantes de goma-látex anticorte. Certificado CE según R.D. 1407/92, R.D. 159/95 y O.M. de 20 de febrero de 1997. Con marcado según lo exigido en UNE-EN 420 y UNE-EN 388. (material) | 1.000 | 3.76 | 3.76 |
| % | % | Costes directos complementarios | 2 % | 3.76 | 0.08 |
|  |  | Costes directos |  |  | 3.84 |

**YIM010b** Ud Par de guantes de neopreno.
12.000 Ud
Suministro de par de guantes de neopreno, según R.D. 773/97. Homologados y marcados con certificado CE.
Criterio de medición de proyecto: unidad proyectada, según Estudio o Estudio Básico de Seguridad y Salud.

| Código | Ud | Descripción | Rendimiento | Precio | Importe |
|---|---|---|---|---|---|
| mt50epm010b | Ud | Par de guantes de neopreno. Certificado CE según R.D. 1407/92, R.D. 159/95 y O.M. de 20 de febrero de 1997. Con marcado según lo exigido en UNE-EN 420 y UNE-EN 388. (material) | 1.000 | 2.73 | 2.73 |
| % | % | Costes directos complementarios | 2 % | 2.73 | 0.05 |
|  |  | Costes directos |  |  | 2.78 |

**YIM010c** Ud Par de guantes de nitrilo amarillo de alta resistencia.
8.000 Ud
Suministro de par de guantes de nitrilo amarillo de alta resistencia, según R.D. 773/97. Homologados y marcados con certificado CE.
Criterio de medición de proyecto: unidad proyectada, según Estudio o Estudio Básico de Seguridad y Salud.

| Código | Ud | Descripción | Rendimiento | Precio | Importe |
|---|---|---|---|---|---|
| mt50epm010c | Ud | Par de guantes de nitrilo amarillo de alta resistencia. Certificado CE según R.D. 1407/92, R.D. 159/95 y O.M. de 20 de febrero de 1997. Con marcado según lo exigido en UNE-EN 420 y UNE-EN 388. (material) | 1.000 | 3.64 | 3.64 |
| % | % | Costes directos complementarios | 2 % | 3.64 | 0.07 |
|  |  | Costes directos |  |  | 3.71 |

**YIM010** Ud Par de guantes resistentes al fuego, de fibra Nomex con acabado reflectante aluminizado.
1.000 Ud
Suministro de par de guantes resistentes al fuego, de fibra Nomex con acabado reflectante aluminizado, según R.D. 773/97. Homologados y marcados con certificado CE.
Criterio de medición de proyecto: unidad proyectada, según Estudio o Estudio Básico de Seguridad y Salud.

| Código | Ud | Descripción | Rendimiento | Precio | Importe |
|---|---|---|---|---|---|
| mt50epm010d | Ud | Par de guantes resistentes al fuego, de fibra Nomex con acabado reflectante aluminizado. Certificado CE según R.D. 1407/92, R.D. 159/95 y O.M. de 20 de febrero de 1997. Con marcado según lo exigido en UNE-EN 420, UNE-EN 388 y UNE-EN 407. (material) | 1.000 | 80.41 | 80.41 |
| % | % | Costes directos complementarios | 2 % | 80.41 | 1.61 |
|  |  | Costes directos |  |  | 82.02 |

**YIM020a** Ud Par de guantes de uso general de lona y serraje.
19.000 Ud
Suministro de par de guantes de uso general de lona y serraje, según R.D. 773/97. Homologados y marcados con certificado CE.
Criterio de medición de proyecto: unidad proyectada, según Estudio o Estudio Básico de Seguridad y Salud.

| Código | Ud | Descripción | Rendimiento | Precio | Importe |
|---|---|---|---|---|---|
| mt50epm020a | Ud | Par de guantes de uso general de lona y serraje. Certificado CE según R.D. 1407/92, R.D. 159/95 y O.M. de 20 de febrero de 1997. Con marcado según lo exigido en UNE-EN 420. (material) | 1.000 | 3.07 | 3.07 |
| % | % | Costes directos complementarios | 2 % | 3.07 | 0.06 |
|  |  | Costes directos |  |  | 3.13 |

**YIM020** Ud Par de guantes de uso general de piel de vacuno.
8.000 Ud
Suministro de par de guantes de uso general de piel de vacuno, según R.D. 773/97. Homologados y marcados con certificado CE.
Criterio de medición de proyecto: unidad proyectada, según Estudio o Estudio Básico de Seguridad y Salud.

| Código | Ud | Descripción | Rendimiento | Precio | Importe |
|---|---|---|---|---|---|
| mt50epm020b | Ud | Par de guantes de uso general de piel de vacuno. Certificado CE según R.D. 1407/92, R.D. 159/95 y O.M. de 20 de febrero de 1997. Con marcado según lo exigido en UNE-EN 420. (material) | 1.000 | 5.80 | 5.80 |
| % | % | Costes directos complementarios | 2 % | 5.80 | 0.12 |
|  |  | Costes directos |  |  | 5.92 |

**YIM040** Ud Par de guantes para electricista, aislantes hasta 5.000 V.
4.000 Ud
Suministro de par de guantes dieléctricos para electricista, aislantes hasta 5.000 V, según R.D. 773/97. Homologados y marcados con certificado CE.
Criterio de medición de proyecto: unidad proyectada, según Estudio o Estudio Básico de Seguridad y Salud.

| Código | Ud | Descripción | Rendimiento | Precio | Importe |
|---|---|---|---|---|---|
| mt50epm040a | Ud | Par de guantes dieléctricos para electricistas, aislantes hasta 5000 V. Certificado CE según R.D. 1407/92, R.D. 159/95 y O.M. de 20 de febrero de 1997. Con marcado según lo exigido en UNE-EN 60903. (material) | 1.000 | 51.83 | 51.83 |
| % | % | Costes directos complementarios | 2 % | 51.83 | 1.04 |
|  |  | Costes directos |  |  | 52.87 |

**YIM060** Ud Par de manoplas resistentes al fuego de fibra de Nomex aluminizado.
1.000 Ud
Suministro de par de manoplas resistentes al fuego de fibra de Nomex aluminizado, según R.D. 773/97. Homologadas y marcadas con certificado CE.
Criterio de medición de proyecto: unidad proyectada, según Estudio o Estudio Básico de Seguridad y Salud.

| Código | Ud | Descripción | Rendimiento | Precio | Importe |
|---|---|---|---|---|---|
| mt50epm060 | Ud | Par de manoplas resistentes al fuego de fibra Nomex aluminizado. Certificado CE según R.D. 1407/92, R.D. 159/95 y O.M. de 20 de febrero de 1997. Con marcado según lo exigido en UNE-EN 420, UNE-EN 659 y UNE-EN 702. (material) | 1.000 | 59.90 | 59.90 |
| % | % | Costes directos complementarios | 2 % | 59.90 | 1.20 |
|  |  | Costes directos |  |  | 61.10 |

**YIM070** Ud Protector de manos para puntero.
1.000 Ud
Suministro de protector de manos para puntero, según R.D. 773/97. Homologado y marcado con certificado CE.
Criterio de medición de proyecto: unidad proyectada, según Estudio o Estudio Básico de Seguridad y Salud.

| Código | Ud | Descripción | Rendimiento | Precio | Importe |
|---|---|---|---|---|---|
| mt50epm070 | Ud | Protector de manos para puntero. Certificado CE según R.D. 1407/92, R.D. 159/95 y O.M. de 20 de febrero de 1997. Con marcado según lo exigido en UNE-EN 420 y UNE-EN 388. (material) | 1.000 | 3.08 | 3.08 |
| % | % | Costes directos complementarios | 2 % | 3.08 | 0.06 |
|  |  | Costes directos |  |  | 3.14 |

**YIO010** Ud Casco protector auditivo.
9.000 Ud
Suministro de protector auditivo con arnés a cabeza anatómico y ajuste con almohadillado central (amortizable en 3 usos), según R.D. 773/97. Homologado y marcado con certificado CE.
Criterio de medición de proyecto: unidad proyectada, según Estudio o Estudio Básico de Seguridad y Salud.

| Código | Ud | Descripción | Rendimiento | Precio | Importe |
|---|---|---|---|---|---|
| mt50epo010 | Ud | Protectores auditivos, tipo orejera. Certificado CE según R.D. 1407/92, R.D. 159/95 y O.M. de 20 de febrero de 1997. Con marcado según lo exigido en UNE-EN 352, UNE-EN 397 y UNE-EN 24869. (material) | 0.333 | 30.11 | 10.03 |
| % | % | Costes directos complementarios | 2 % | 10.03 | 0.20 |
|  |  | Costes directos |  |  | 10.23 |

**YIO020** Ud Juego de tapones antirruido de silicona.
4.000 Ud
Suministro de juego de tapones antirruido de silicona, según R.D. 773/97. Homologado y marcado con certificado CE.
Criterio de medición de proyecto: unidad proyectada, según Estudio o Estudio Básico de Seguridad y Salud.

| Código | Ud | Descripción | Rendimiento | Precio | Importe |
|---|---|---|---|---|---|
| mt50epo020 | Ud | Juego de tapones endoaurales antirruido. Certificado CE según R.D. 1407/92, R.D. 159/95 y O.M. de 20 de febrero de 1997. Con marcado según lo exigido en UNE-EN 352-2 y UNE-EN 24869. (material) | 1.000 | 1.55 | 1.55 |
| % | % | Costes directos complementarios | 2 % | 1.55 | 0.03 |
|  |  | Costes directos |  |  | 1.58 |

**YIP010a** Ud Par de botas de agua sin cremallera.
3.000 Ud
Suministro de par de botas de agua sin cremallera, según R.D. 773/97. Homologadas y marcadas con certificado CE.
Criterio de medición de proyecto: unidad proyectada, según Estudio o Estudio Básico de Seguridad y Salud.

| Código | Ud | Descripción | Rendimiento | Precio | Importe |
|---|---|---|---|---|---|
| mt50epp010a | Ud | Par de botas de agua sin cremallera. Certificado CE según R.D. 1407/92, R.D. 159/95 y O.M. de 20 de febrero de 1997. Con marcado según lo exigido en UNE-EN 344, UNE-EN 345, UNE-EN 346 y UNE-EN 347. (material) | 1.000 | 31.16 | 31.16 |
| % | % | Costes directos complementarios | 2 % | 31.16 | 0.62 |
|  |  | Costes directos |  |  | 31.78 |

**YIP010** Ud Par de botas de agua con cremallera y forradas.
1.000 Ud
Suministro de par de botas de agua con cremallera y forradas, según R.D. 773/97. Homologadas y marcadas con certificado CE.
Criterio de medición de proyecto: unidad proyectada, según Estudio o Estudio Básico de Seguridad y Salud.

| Código | Ud | Descripción | Rendimiento | Precio | Importe |
|---|---|---|---|---|---|
| mt50epp010b | Ud | Par de botas de agua con cremallera y forradas. Certificado CE según R.D. 1407/92, R.D. 159/95 y O.M. de 20 de febrero de 1997. Con marcado según lo exigido en UNE-EN 344, UNE-EN 345, UNE-EN 346 y UNE-EN 347. (material) | 1.000 | 41.90 | 41.90 |
| % | % | Costes directos complementarios | 2 % | 41.90 | 0.84 |
|  |  | Costes directos |  |  | 42.74 |

**YIP020** Ud Par de botas de seguridad con puntera metálica.
11.000 Ud
Suministro de par de botas de seguridad con puntera metálica y plantillas de acero flexibles, según R.D. 773/97. Homologadas y marcadas con certificado CE.
Criterio de medición de proyecto: unidad proyectada, según Estudio o Estudio Básico de Seguridad y Salud.

| Código | Ud | Descripción | Rendimiento | Precio | Importe |
|---|---|---|---|---|---|
| mt50epp020 | Ud | Par de botas de seguridad con puntera metálica y plantillas de acero flexibles. Certificado CE según R.D. 1407/92, R.D. 159/95 y O.M. de 20 de febrero de 1997. Con marcado según lo exigido en UNE-EN 344, UNE-EN 345, UNE-EN 346 y UNE-EN 347. (material) | 1.000 | 48.42 | 48.42 |
| % | % | Costes directos complementarios | 2 % | 48.42 | 0.97 |
|  |  | Costes directos |  |  | 49.39 |

**YIP030** Ud Par de botas aislantes.
4.000 Ud
Suministro de par de botas aislantes para electricista, hasta 5.000 V, según R.D. 773/97. Homologadas y marcadas con certificado CE.
Criterio de medición de proyecto: unidad proyectada, según Estudio o Estudio Básico de Seguridad y Salud.

| Código | Ud | Descripción | Rendimiento | Precio | Importe |
|---|---|---|---|---|---|
| mt50epp030 | Ud | Par de botas aislantes para electricista, hasta 5.000 V. Certificado CE según R.D. 1407/92, R.D. 159/95 y O.M. de 20 de febrero de 1997. Con marcado según lo exigido en UNE-EN 50321. (material) | 1.000 | 40.97 | 40.97 |
| % | % | Costes directos complementarios | 2 % | 40.97 | 0.82 |
|  |  | Costes directos |  |  | 41.79 |

**YIP040** Ud Par de polainas para extinción de incendios.
1.000 Ud
Suministro de par de polainas para extinción de incendios, según R.D. 773/97. Homologadas y marcadas con certificado CE.
Criterio de medición de proyecto: unidad proyectada, según Estudio o Estudio Básico de Seguridad y Salud.

| Código | Ud | Descripción | Rendimiento | Precio | Importe |
|---|---|---|---|---|---|
| mt50epp040b | Ud | Par de polainas para extinción de incendios. Certificado CE según R.D. 1407/92, R.D. 159/95 y O.M. de 20 de febrero de 1997. Con marcado según lo exigido en UNE-EN ISO 6942, UNE-EN 367 y UNE-EN 702. (material) | 1.000 | 68.25 | 68.25 |
| % | % | Costes directos complementarios | 2 % | 68.25 | 1.37 |
|  |  | Costes directos |  |  | 69.62 |

**YIP050** Ud Par de plantillas resistentes a la perforación.
11.000 Ud
Suministro de par de plantillas resistentes a la perforación, según R.D. 773/97. Homologadas y marcadas con certificado CE.
Criterio de medición de proyecto: unidad proyectada, según Estudio o Estudio Básico de Seguridad y Salud.

| Código | Ud | Descripción | Rendimiento | Precio | Importe |
|---|---|---|---|---|---|
| mt50epp050 | Ud | Par de plantillas resistentes a la perforación. Certificado CE según R.D. 1407/92, R.D. 159/95 y O.M. de 20 de febrero de 1997. Con marcado según lo exigido en UNE-EN 12568. (material) | 1.000 | 7.48 | 7.48 |
| % | % | Costes directos complementarios | 2 % | 7.48 | 0.15 |
|  |  | Costes directos |  |  | 7.63 |

**YIU010** Ud Mono de trabajo.
17.000 Ud
Suministro de mono de trabajo de una pieza de poliéster-algodón, según R.D. 773/97. Homologado y marcado con certificado CE.
Criterio de medición de proyecto: unidad proyectada, según Estudio o Estudio Básico de Seguridad y Salud.

| Código | Ud | Descripción | Rendimiento | Precio | Importe |
|---|---|---|---|---|---|
| mt50epu010 | Ud | Mono de trabajo, de poliéster-algodón. Certificado CE según R.D. 1407/92, R.D. 159/95 y O.M. de 20 de febrero de 1997. Con marcado según lo exigido en UNE-EN 340. (material) | 1.000 | 18.62 | 18.62 |
| % | % | Costes directos complementarios | 2 % | 18.62 | 0.37 |
|  |  | Costes directos |  |  | 18.99 |

**YIU020a** Ud Traje impermeable de trabajo, de PVC.
8.000 Ud
Suministro de traje impermeable de trabajo, de PVC, según R.D. 773/97. Homologado y marcado con certificado CE.
Criterio de medición de proyecto: unidad proyectada, según Estudio o Estudio Básico de Seguridad y Salud.

| Código | Ud | Descripción | Rendimiento | Precio | Importe |
|---|---|---|---|---|---|
| mt50epu020a | Ud | Traje impermeable de trabajo, de PVC. Certificado CE según R.D. 1407/92, R.D. 159/95 y O.M. de 20 de febrero de 1997. Con marcado según lo exigido en UNE-EN 340. (material) | 1.000 | 11.18 | 11.18 |
| % | % | Costes directos complementarios | 2 % | 11.18 | 0.22 |
|  |  | Costes directos |  |  | 11.40 |

**YIU020** Ud Traje impermeable de trabajo, verde tipo ingeniero.
4.000 Ud
Suministro de traje impermeable de trabajo, verde tipo ingeniero, según R.D. 773/97. Homologado y marcado con certificado CE.
Criterio de medición de proyecto: unidad proyectada, según Estudio o Estudio Básico de Seguridad y Salud.

| Código | Ud | Descripción | Rendimiento | Precio | Importe |
|---|---|---|---|---|---|
| mt50epu020b | Ud | Traje impermeable de trabajo, verde tipo ingeniero. Certificado CE según R.D. 1407/92, R.D. 159/95 y O.M. de 20 de febrero de 1997. Con marcado según lo exigido en UNE-EN 340. (material) | 1.000 | 22.57 | 22.57 |
| % | % | Costes directos complementarios | 2 % | 22.57 | 0.45 |
|  |  | Costes directos |  |  | 23.02 |

**YIU040** Ud Bolsa portaherramientas.
3.000 Ud
Suministro de cinturón con bolsa de varios compartimentos para herramientas, según R.D. 773/97. Homologado y marcado con certificado CE.
Criterio de medición de proyecto: unidad proyectada, según Estudio o Estudio Básico de Seguridad y Salud.

| Código | Ud | Descripción | Rendimiento | Precio | Importe |
|---|---|---|---|---|---|
| mt50epu040 | Ud | Bolsa portaherramientas. Certificado CE según R.D. 1407/92, R.D. 159/95 y O.M. de 20 de febrero de 1997. Con marcado según lo exigido en UNE-EN 340. (material) | 1.000 | 24.83 | 24.83 |
| % | % | Costes directos complementarios | 2 % | 24.83 | 0.50 |
|  |  | Costes directos |  |  | 25.33 |

**YIU050** Ud Peto reflectante.
7.000 Ud
Suministro de peto reflectante de color butano o amarillo, según R.D. 773/97. Homologado y marcado con certificado CE.
Criterio de medición de proyecto: unidad proyectada, según Estudio o Estudio Básico de Seguridad y Salud.

| Código | Ud | Descripción | Rendimiento | Precio | Importe |
|---|---|---|---|---|---|
| mt50epu050 | Ud | Peto reflectante color butano/amarillo. Certificado CE según R.D. 1407/92, R.D. 159/95 y O.M. de 20 de febrero de 1997. Con marcado según lo exigido en UNE-EN 471 y UNE-EN 1150. (material) | 1.000 | 22.20 | 22.20 |
| % | % | Costes directos complementarios | 2 % | 22.20 | 0.44 |
|  |  | Costes directos |  |  | 22.64 |

**YIU060** Ud Faja de protección lumbar.
7.000 Ud
Suministro de faja de protección lumbar con amplio soporte abdominal y sujeción regulable mediante velcro, según R.D. 773/97. Homologada y marcada con certificado CE.
Criterio de medición de proyecto: unidad proyectada, según Estudio o Estudio Básico de Seguridad y Salud.

| Código | Ud | Descripción | Rendimiento | Precio | Importe |
|---|---|---|---|---|---|
| mt50epu060 | Ud | Faja protección lumbar. Certificado CE según R.D. 1407/92, R.D. 159/95 y O.M. de 20 de febrero de 1997. Con marcado según lo exigido en UNE-EN 340. (material) | 1.000 | 19.09 | 19.09 |
| % | % | Costes directos complementarios | 2 % | 19.09 | 0.38 |
|  |  | Costes directos |  |  | 19.47 |

**YIV010a** Ud Semi-mascarilla antipolvo, de un filtro.
2.000 Ud
Suministro de semi-mascarilla antipolvo, de un filtro (amortizable en 3 usos), según R.D. 773/97. Homologada y marcada con certificado CE.
Criterio de medición de proyecto: unidad proyectada, según Estudio o Estudio Básico de Seguridad y Salud.

| Código | Ud | Descripción | Rendimiento | Precio | Importe |
|---|---|---|---|---|---|
| mt50epv010a | Ud | Semi-mascarilla antipolvo, de un filtro. Certificado CE según R.D. 1407/92, R.D. 159/95 y O.M. de 20 de febrero de 1997. Con marcado según lo exigido en UNE-EN 149. (material) | 0.333 | 27.63 | 9.20 |
| % | % | Costes directos complementarios | 2 % | 9.20 | 0.18 |
|  |  | Costes directos |  |  | 9.38 |

**YIV010** Ud Semi-mascarilla antipolvo, de dos filtros.
1.000 Ud
Suministro de semi-mascarilla antipolvo, de dos filtros (amortizable en 3 usos), según R.D. 773/97. Homologada y marcada con certificado CE.
Criterio de medición de proyecto: unidad proyectada, según Estudio o Estudio Básico de Seguridad y Salud.

| Código | Ud | Descripción | Rendimiento | Precio | Importe |
|---|---|---|---|---|---|
| mt50epv010b | Ud | Semi-mascarilla antipolvo, de dos filtros. Certificado CE según R.D. 1407/92, R.D. 159/95 y O.M. de 20 de febrero de 1997. Con marcado según lo exigido en UNE-EN 149. (material) | 0.333 | 49.04 | 16.33 |
| % | % | Costes directos complementarios | 2 % | 16.33 | 0.33 |
|  |  | Costes directos |  |  | 16.66 |

**YIV011** Ud Filtro recambio para semi-mascarilla antipolvo.
8.000 Ud
Suministro de filtro recambio para semi-mascarilla antipolvo, según R.D. 773/97. Homologado y marcado con certificado CE.
Criterio de medición de proyecto: unidad proyectada, según Estudio o Estudio Básico de Seguridad y Salud.

| Código | Ud | Descripción | Rendimiento | Precio | Importe |
|---|---|---|---|---|---|
| mt50epv011 | Ud | Filtro para mascarilla antipolvo. Certificado CE según R.D. 1407/92, R.D. 159/95 y O.M. de 20 de febrero de 1997. Con marcado según lo exigido en UNE-EN 141, UNE-EN 143 y UNE-EN 12083. (material) | 1.000 | 1.02 | 1.02 |
| % | % | Costes directos complementarios | 2 % | 1.02 | 0.02 |
|  |  | Costes directos |  |  | 1.04 |

**YIV020** Ud Mascarilla desechable antipolvo FFP1.
2.000 Ud
Suministro de mascarilla autofiltrante desechable, contra partículas de polvo, FFP1, según R.D. 773/97. Homologada y marcada con certificado CE.
Criterio de medición de proyecto: unidad proyectada, según Estudio o Estudio Básico de Seguridad y Salud.

| Código | Ud | Descripción | Rendimiento | Precio | Importe |
|---|---|---|---|---|---|
| mt50epv020a | Ud | Mascarilla autofiltrante desechable, contra partículas de polvo, FFP1. Certificado CE según R.D. 1407/92, R.D. 159/95 y O.M. de 20 de febrero de 1997. Con marcado según lo exigido en UNE-EN 149. (material) | 1.000 | 1.43 | 1.43 |
| % | % | Costes directos complementarios | 2 % | 1.43 | 0.03 |
|  |  | Costes directos |  |  | 1.46 |

### YM Medicina preventiva y primeros auxilios

**YMM010** Ud Botiquín de urgencia en caseta de obra.
1.000 Ud
Suministro y colocación de botiquín de urgencia para caseta de obra, con los contenidos mínimos obligatorios, instalado en el vestuario.
Incluye: Replanteo y trazado en el paramento. Colocación y fijación mediante tornillos. Protección del elemento frente a golpes. Montaje, instalación y comprobación. Eliminación de restos, limpieza final y retirada de escombros a vertedero. Parte proporcional de medios auxiliares.
Criterio de medición de proyecto: unidad proyectada, según Estudio o Estudio Básico de Seguridad y Salud.

| Código | Ud | Descripción | Rendimiento | Precio | Importe |
|---|---|---|---|---|---|
| mt50eca010 | Ud | Botiquín de urgencia. (material) | 1.000 | 99.31 | 99.31 |
| mo059 | h | Peón ordinario construcción. | 0.216 | 12.65 | 2.73 |
| % | % | Costes directos complementarios | 2 % | 102.04 | 2.04 |
|  |  | Costes directos |  |  | 104.08 |

**YMM011** Ud Reposición de material de botiquín de urgencia en caseta de obra.
1.000 Ud
Suministro de material sanitario para el botiquín de urgencia colocado en el vestuario, durante el transcurso de la obra.
Incluye: Parte proporcional de medios auxiliares.
Criterio de medición de proyecto: unidad proyectada, según Estudio o Estudio Básico de Seguridad y Salud.

| Código | Ud | Descripción | Rendimiento | Precio | Importe |
|---|---|---|---|---|---|
| mt50eca011 | Ud | Reposición de botiquín de urgencia. (material) | 1.000 | 101.80 | 101.80 |
| % | % | Costes directos complementarios | 2 % | 101.80 | 2.04 |
|  |  | Costes directos |  |  | 103.84 |

**YMM020** Ud Camilla portátil para evacuaciones.
1.000 Ud
Suministro de camilla portátil para evacuaciones, colocada en caseta de obra, (amortizable en 4 usos).
Incluye: Protección del elemento frente a golpes. Montaje, instalación y comprobación. Parte proporcional de medios auxiliares.
Criterio de medición de proyecto: unidad proyectada, según Estudio o Estudio Básico de Seguridad y Salud.

| Código | Ud | Descripción | Rendimiento | Precio | Importe |
|---|---|---|---|---|---|
| mt50eca020 | Ud | Camilla portátil para evacuaciones. (material) | 0.250 | 146.80 | 36.70 |
| % | % | Costes directos complementarios | 2 % | 36.70 | 0.73 |
|  |  | Costes directos |  |  | 37.43 |

**YMR010** Ud Reconocimiento médico anual al trabajador.
4.000 Ud
Reconocimiento médico obligatorio anual al trabajador.
Incluye: Parte proporcional de pérdidas de horas de trabajo por parte del trabajador de la empresa, debido al desplazamiento desde el centro de trabajo al Centro Médico (Mútua de Accidentes) para realizar el pertinente reconocimiento médico.
Criterio de medición de proyecto: unidad proyectada, según Estudio o Estudio Básico de Seguridad y Salud.

| Código | Ud | Descripción | Rendimiento | Precio | Importe |
|---|---|---|---|---|---|
| mt50man010 | Ud | Reconocimiento médico obligatorio anual al trabajador. (material) | 1.000 | 105.55 | 105.55 |
| % | % | Costes directos complementarios | 2 % | 105.55 | 2.11 |
|  |  | Costes directos |  |  | 107.66 |

### YP Instalaciones provisionales de higiene y bienestar

**YPC210a** m² Adaptación de local existente como caseta provisional para aseos en obra, incluso p/p de aparatos sanitarios (inodoro, plato de ducha y lavabo).
3.500 m²
Ejecución y demolición posterior de las obras de adaptación de local existente como caseta provisional para aseos en obra, incluso p/p de aparatos sanitarios (inodoro, plato de ducha y lavabo). Según R.D. 486/97.
Incluye: Aislamiento térmico. Distribución interior con ladrillo cerámico hueco doble. Revestimiento de terrazo en suelos y de enlucido de yeso y pintura en paredes. Alicatado de la zona de aseos. Falso techo de placas de escayola. Ventanas correderas de aluminio natural, con rejas y luna de 6 mm. Parte proporcional de ayudas de albañilería e instalaciones de fontanería, saneamiento, aparatos sanitarios y electricidad con distribución interior de alumbrado y fuerza, con toma exterior a 230 V. Eliminación de restos, limpieza final y retirada de escombros a vertedero. Parte proporcional de medios auxiliares.
Criterio de medición de proyecto: superficie medida según Estudio o Estudio Básico de Seguridad y Salud.

| Código | Ud | Descripción | Rendimiento | Precio | Importe |
|---|---|---|---|---|---|
| mt50cat010a | m² | Adaptación de local existente como caseta provisional de obra, para aseos. (material) | 1.000 | 183.02 | 183.02 |
| % | % | Costes directos complementarios | 2 % | 183.02 | 3.66 |
|  |  | Costes directos |  |  | 186.68 |

**YPC210** m² Adaptación de local existente como caseta provisional para vestuarios en obra.
14.000 m²
Ejecución y demolición posterior de las obras de adaptación de local existente como caseta provisional para vestuarios en obra. Según R.D. 486/97.
Incluye: Aislamiento térmico. Distribución interior con ladrillo cerámico hueco doble. Revestimiento de terrazo en suelos y de enlucido de yeso y pintura en paredes. Falso techo de placas de escayola. Ventanas correderas de aluminio natural, con rejas y luna de 6 mm. Parte proporcional de ayudas de albañilería e instalación de electricidad con distribución interior de alumbrado y fuerza, con toma exterior a 230 V. Eliminación de restos, limpieza final y retirada de escombros a vertedero. Parte proporcional de medios auxiliares.
Criterio de medición de proyecto: superficie medida según Estudio o Estudio Básico de Seguridad y Salud.

| Código | Ud | Descripción | Rendimiento | Precio | Importe |
|---|---|---|---|---|---|
| mt50cat010b | m² | Adaptación de local existente como caseta provisional de obra, para vestuarios. (material) | 1.000 | 153.79 | 153.79 |
| % | % | Costes directos complementarios | 2 % | 153.79 | 3.08 |
|  |  | Costes directos |  |  | 156.87 |

**YPM010a** Ud Radiador, percha, banco para 5 personas, espejo, portarrollos, jabonera, secamanos eléctrico en caseta de obra para vestuarios y/o aseos.
1.000 Ud
Suministro y colocación de radiador (amortizable en 5 usos), percha, banco para 5 personas (amortizable en 2 usos), espejo, portarrollos (amortizable en 3 usos), jabonera (amortizable en 3 usos), secamanos eléctrico (amortizable en 3 usos) en caseta de obra para vestuarios y/o aseos, incluso montaje e instalación.
Incluye: El transporte y movimiento vertical y horizontal de los materiales en obra, incluso carga y descarga de los camiones. Colocación y fijación de los elementos. Protección del elemento frente a golpes. Eliminación de restos, limpieza final y retirada de escombros a vertedero. Parte proporcional de medios auxiliares.
Criterio de medición de proyecto: unidad proyectada, según Estudio o Estudio Básico de Seguridad y Salud.

| Código | Ud | Descripción | Rendimiento | Precio | Importe |
|---|---|---|---|---|---|
| mt50mca040 | Ud | Radiador eléctrico de 1.500 W. (material) | 0.200 | 58.35 | 11.67 |
| mt50mca010a | Ud | Percha para vestuarios y/o aseos. (material) | 1.000 | 6.70 | 6.70 |
| mt50mca070 | Ud | Banco de madera para 5 personas. (material) | 0.500 | 92.18 | 46.09 |
| mt50mca010b | Ud | Espejo para vestuarios y/o aseos. (material) | 1.000 | 12.29 | 12.29 |
| mt50mca020a | Ud | Portarrollos industrial de acero inoxidable. (material) | 0.330 | 27.31 | 9.01 |
| mt50mca020b | Ud | Jabonera industrial de acero inoxidable. (material) | 0.330 | 26.11 | 8.62 |
| mt50mca030 | Ud | Secamanos eléctrico. (material) | 0.330 | 85.35 | 28.17 |
| mo059 | h | Peón ordinario construcción. | 0.602 | 12.65 | 7.62 |
| % | % | Costes directos complementarios | 2 % | 130.17 | 2.60 |
|  |  | Costes directos |  |  | 132.77 |

| Medición | Uds. | Parcial |
|---|---|---|
| Casetas para aseos | 1 | 1.000 |
| Total |  | 1.000 |

**YPM010** Ud Radiador, 6 taquillas individuales, 9 perchas, banco para 5 personas, espejo, portarrollos, jabonera en caseta de obra para vestuarios y/o aseos.
1.000 Ud
Suministro y colocación de radiador (amortizable en 5 usos), 6 taquillas individuales (amortizables en 3 usos), 9 perchas, banco para 5 personas (amortizable en 2 usos), espejo, portarrollos (amortizable en 3 usos), jabonera (amortizable en 3 usos) en caseta de obra para vestuarios y/o aseos, incluso montaje e instalación.
Incluye: El transporte y movimiento vertical y horizontal de los materiales en obra, incluso carga y descarga de los camiones. Colocación y fijación de los elementos. Protección del elemento frente a golpes. Eliminación de restos, limpieza final y retirada de escombros a vertedero. Parte proporcional de medios auxiliares.
Criterio de medición de proyecto: unidad proyectada, según Estudio o Estudio Básico de Seguridad y Salud.

| Código | Ud | Descripción | Rendimiento | Precio | Importe |
|---|---|---|---|---|---|
| mt50mca040 | Ud | Radiador eléctrico de 1.500 W. | 0.200 | 58.35 | 11.67 |
| mt50mca050 | Ud | Taquilla metálica individual con llave para ropa y calzado. (material) | 1.980 | 78.06 | 154.56 |
| mt50mca010a | Ud | Percha para vestuarios y/o aseos. | 9.000 | 6.70 | 60.30 |
| mt50mca070 | Ud | Banco de madera para 5 personas. | 0.500 | 92.18 | 46.09 |
| mt50mca010b | Ud | Espejo para vestuarios y/o aseos. | 1.000 | 12.29 | 12.29 |
| mt50mca020a | Ud | Portarrollos industrial de acero inoxidable. | 0.330 | 27.31 | 9.01 |
| mt50mca020b | Ud | Jabonera industrial de acero inoxidable. | 0.330 | 26.11 | 8.62 |
| mo059 | h | Peón ordinario construcción. | 2.078 | 12.65 | 26.29 |
| % | % | Costes directos complementarios | 2 % | 328.83 | 6.58 |
|  |  | Costes directos |  |  | 335.41 |

| Medición | Uds. | Parcial |
|---|---|---|
| Casetas para vestuarios | 1 | 1.000 |
| Total |  | 1.000 |

**YPL010** Ud Hora de limpieza y desinfección de caseta o local provisional en obra.
105.600 Ud
Horas de limpieza y desinfección de la caseta o local provisional en obra, realizadas por peón ordinario de construcción. Según R.D. 486/97.
Incluye: Parte proporcional de material y elementos de limpieza. Eliminación de restos, limpieza final y retirada de escombros a vertedero. Parte proporcional de medios auxiliares.
Criterio de medición de proyecto: unidad proyectada, según Estudio o Estudio Básico de Seguridad y Salud.

| Código | Ud | Descripción | Rendimiento | Precio | Importe |
|---|---|---|---|---|---|
| mo059 | h | Peón ordinario construcción. | 1.632 | 12.65 | 20.64 |
| % | % | Costes directos complementarios | 2 % | 20.64 | 0.41 |
|  |  | Costes directos |  |  | 21.05 |

### YS Señalizaciones y cerramientos del solar

**YSB010** m Cinta bicolor para balizamiento.
131.450 m
Suministro, colocación y desmontaje de cinta bicolor rojo/blanco de material plástico para balizamiento, de 8 cm. Según R.D. 485/97.
Incluye: El transporte y movimiento vertical y horizontal de los materiales en obra, incluso carga y descarga de los camiones. Colocación, instalación y comprobación. Parte proporcional de medios auxiliares.
Criterio de medición de proyecto: longitud medida según Estudio o Estudio Básico de Seguridad y Salud.

| Código | Ud | Descripción | Rendimiento | Precio | Importe |
|---|---|---|---|---|---|
| mt50bal010 | m | Cinta balizamiento bicolor, de 8 cm. (material) | 1.100 | 0.21 | 0.23 |
| mo059 | h | Peón ordinario construcción. | 0.056 | 12.65 | 0.71 |
| % | % | Costes directos complementarios | 2 % | 0.94 | 0.02 |
|  |  | Costes directos |  |  | 0.96 |

**YSB020** m Banderola colgante para señalización.
78.870 m
Suministro, colocación y desmontaje de banderola colgante para señalización, reflectante, realizada de plástico de colores rojo/blanco, colocada sobre soportes existentes. Según R.D. 485/97.
Incluye: El transporte y movimiento vertical y horizontal de los materiales en obra, incluso carga y descarga de los camiones. Colocación, instalación y comprobación. Parte proporcional de medios auxiliares.
Criterio de medición de proyecto: longitud medida según Estudio o Estudio Básico de Seguridad y Salud.

| Código | Ud | Descripción | Rendimiento | Precio | Importe |
|---|---|---|---|---|---|
| mt50bal020 | m | Banderola de señalización reflectante. (material) | 1.100 | 0.85 | 0.94 |
| mo059 | h | Peón ordinario construcción. | 0.112 | 12.65 | 1.42 |
| % | % | Costes directos complementarios | 2 % | 2.36 | 0.05 |
|  |  | Costes directos |  |  | 2.41 |

**YSB030** Ud Cono reflectante para balizamiento de 50 cm de altura.
3.000 Ud
Suministro y colocación de cono reflectante para balizamiento, irrompible, de 50 cm de altura (amortizable en 5 usos). Según R.D. 485/97.
Incluye: El transporte y movimiento vertical y horizontal de los materiales en obra, incluso carga y descarga de los camiones. Colocación, instalación y comprobación. Parte proporcional de medios auxiliares.
Criterio de medición de proyecto: unidad proyectada, según Estudio o Estudio Básico de Seguridad y Salud.

| Código | Ud | Descripción | Rendimiento | Precio | Importe |
|---|---|---|---|---|---|
| mt50bal030a | Ud | Cono de balizamiento reflectante de 50 cm de altura. (material) | 0.200 | 12.38 | 2.48 |
| mo059 | h | Peón ordinario construcción. | 0.112 | 12.65 | 1.42 |
| % | % | Costes directos complementarios | 2 % | 3.90 | 0.08 |
|  |  | Costes directos |  |  | 3.98 |

**YSC010** m Vallado del solar con valla de chapa galvanizada.
18.000 m
Suministro, montaje y desmontaje de valla realizada con paneles prefabricados de chapa ciega galvanizada de 2,00 m de altura y 1 mm de espesor, con protección contra la intemperie y soportes del mismo material tipo Omega, separados cada 2 m (amortizable en 5 usos). Incluso p/p de puerta de acceso de chapa galvanizada de 4,00x2,00 m.
Incluye: El transporte y movimiento vertical y horizontal de los materiales en obra, incluso carga y descarga de los camiones. Replanteo de los apoyos. Excavación y apertura manual de los pozos. Colocación, alineado y aplomado de los soportes. Hormigonado del pozo. Aplomado y alineado de los soportes. Accesorios de fijación. Montaje y posterior desmontaje de acceso, valla y accesorios. Eliminación de restos, limpieza final y retirada de escombros a vertedero. Parte proporcional de medios auxiliares.
Criterio de medición de proyecto: longitud medida según Estudio o Estudio Básico de Seguridad y Salud.

| Código | Ud | Descripción | Rendimiento | Precio | Importe |
|---|---|---|---|---|---|
| mt50spv010 | m | Valla metálica prefabricada de chapa ciega galvanizada, H=2 m. (material) | 0.200 | 53.09 | 10.62 |
| mt50spv011 | Ud | Puerta de acceso de chapa galvanizada de 4x2 m. (material) | 0.005 | 262.88 | 1.31 |
| mt50spv040 | Ud | Soporte metálico para valla metálica, de 2,0 m de altura. (material) | 0.200 | 8.56 | 1.71 |
| mt10hmf010d | m³ | Hormigón HM-20/B/20/I, fabricado en central normal, vertido con cubilote. | 0.080 | 57.26 | 4.58 |
| mo010 | h | Oficial 1ª construcción. | 0.335 | 13.51 | 4.53 |
| mo059 | h | Peón ordinario construcción. | 0.335 | 12.65 | 4.24 |
| % | % | Costes directos complementarios | 2 % | 26.99 | 0.54 |
|  |  | Costes directos |  |  | 27.53 |

| Medición | Uds. | Largo | Parcial |
|---|---|---|---|
|  | 3 | 6.00 | 18.000 |
| Total |  |  | 18.000 |

**YSS010** Ud Señal de seguridad con soporte.
1.000 Ud
Suministro, colocación y desmontaje de señal de seguridad normalizada de 60/70 cm, con soporte de acero galvanizado de 80x40x2 mm y 2,0 m de altura, (amortizable en 5 usos). Según R.D. 485/97.
Incluye: El transporte y movimiento vertical y horizontal de los materiales en obra, incluso carga y descarga de los camiones. Replanteo de los apoyos. Excavación y apertura manual de los pozos. Colocación, alineado y aplomado de los soportes. Hormigonado del pozo. Montaje. Eliminación de restos, limpieza final y retirada de escombros a vertedero. Parte proporcional de medios auxiliares.
Criterio de medición de proyecto: unidad proyectada, según Estudio o Estudio Básico de Seguridad y Salud.

| Código | Ud | Descripción | Rendimiento | Precio | Importe |
|---|---|---|---|---|---|
| mt50les010 | Ud | Señal de seguridad normalizada, EG. (material) | 0.200 | 9.47 | 1.89 |
| mt50les040 | Ud | Poste galvanizado de 80x40x2 mm y 2 m de altura. (material) | 0.200 | 20.79 | 4.16 |
| mt10hmf010d | m³ | Hormigón HM-20/B/20/I, fabricado en central normal, vertido con cubilote. | 0.070 | 57.26 | 4.01 |
| mo059 | h | Peón ordinario construcción. | 0.223 | 12.65 | 2.82 |
| % | % | Costes directos complementarios | 2 % | 12.88 | 0.26 |
|  |  | Costes directos |  |  | 13.14 |

**YSS020** Ud Cartel indicativo de riesgos con soporte.
1.000 Ud
Suministro, colocación y desmontaje de cartel indicativo de riesgos normalizado, de 30x30 cm, con soporte de acero galvanizado de 80x40x2 mm y 2 m de altura (amortizable en 5 usos). Según R.D. 485/97.
Incluye: El transporte y movimiento vertical y horizontal de los materiales en obra, incluso carga y descarga de los camiones. Replanteo de los apoyos. Excavación y apertura manual de los pozos. Colocación, alineado y aplomado de los soportes. Hormigonado del pozo. Montaje. Eliminación de restos, limpieza final y retirada de escombros a vertedero. Parte proporcional de medios auxiliares.
Criterio de medición de proyecto: unidad proyectada, según Estudio o Estudio Básico de Seguridad y Salud.

| Código | Ud | Descripción | Rendimiento | Precio | Importe |
|---|---|---|---|---|---|
| mt50les020 | Ud | Cartel indicativo de riesgos, EG. (material) | 0.200 | 27.94 | 5.59 |
| mt50les040 | Ud | Poste galvanizado de 80x40x2 mm y 2 m de altura. | 0.200 | 20.79 | 4.16 |
| mt10hmf010d | m³ | Hormigón HM-20/B/20/I, fabricado en central normal, vertido con cubilote. | 0.070 | 57.26 | 4.01 |
| mo059 | h | Peón ordinario construcción. | 0.223 | 12.65 | 2.82 |
| % | % | Costes directos complementarios | 2 % | 16.58 | 0.33 |
|  |  | Costes directos |  |  | 16.91 |

**YSS030** Ud Placa de señalización de riesgos.
1.000 Ud
Suministro, colocación y desmontaje de placa de señalización o información de riesgos en PVC serigrafiado de 50x30 cm, fijada mecánicamente (amortizable en 3 usos). Según R.D. 485/97.
Incluye: El transporte y movimiento vertical y horizontal de los materiales en obra, incluso carga y descarga de los camiones. Replanteo de las placas. Fijación mecánica al soporte. Montaje. Desmontaje posterior. Eliminación de restos, limpieza final y retirada de escombros a vertedero. Parte proporcional de medios auxiliares.
Criterio de medición de proyecto: unidad proyectada, según Estudio o Estudio Básico de Seguridad y Salud.

| Código | Ud | Descripción | Rendimiento | Precio | Importe |
|---|---|---|---|---|---|
| mt50les030 | Ud | Placa informativa en PVC serigrafiado de 50x30 cm. (material) | 0.333 | 5.90 | 1.96 |
| mo059 | h | Peón ordinario construcción. | 0.168 | 12.65 | 2.13 |
| % | % | Costes directos complementarios | 2 % | 4.09 | 0.08 |
|  |  | Costes directos |  |  | 4.17 |
